# NIR BdPrecios ING Descompuestos NIRON

- Propiedad del archivo: RIB Spain
- Formato: FIEBDC-3/2016
- Programa: Presto 20.01
- Tipo: lista de precios
- Fecha de los precios: 30/05/2018
- Divisa: EUR
- Código: TUBERÍA NIRON (16/05/2011)

## AFS Precios Descompuestos Agua Fría Sanitaria NIRON MONOCAPA RP (16/05/2011)

### AFSMRP AFS con tubería PP-R RP Monocapa SDR 9/ Serie 4 (16/05/2011)

**TNIRRRP2074** m Fontanería AFS con tubería PP-R RP NIRON Monocapa SDR 7.4/ Serie 3.2, D= 20 mm (16/05/2011)
Precio: 9.78
Suministro y montaje de tubo NIRON Monocapa RP de polipropileno copolímero random PP-R RP "Raised Pressure" SDR 7,4 serie 3,2, de diámetro 20 mm y 2,8 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP2074 de la serie Niron de ITALSAN.

| Código | Ud | Descripción | Rendimiento | Precio | Importe |
|---|---|---|---|---|---|
| UTNIRRRP2074 | m | Tubo PP-R RP Monocapa SDR 7,4/ serie 3,2, D 20 mm x 2,8 mm (material) | 1 | 2.1 | 2.10 |
| AB115022AZ | u | Material aux. sujeción: Abrazadera isofónica NIRON (material) | 1.43 | 1.35 | 1.93 |
| mo004 | h | Oficial 1º fontanero (mano de obra; 21/12/2012) | 0.171 | 16.18 | 2.77 |
| mo005 | h | Ayudante fontanero (mano de obra; 21/12/2012) | 0.171 | 14.68 | 2.51 |
| NMAN20 | u | Accesorio Manguito Socket, PP-RCT, D= 20 mm (material) | 0.25 | 0.54 | 0.14 |
| NG20 | u | Accesorio Codo Socket, PP-RCT, D= 20 mm (material) | 0.1 | 0.63 | 0.06 |
| NT20 | u | Accesorio Te Socket, PP-RCT, D= 20 mm (material) | 0.1 | 0.79 | 0.08 |
| %0200 | % | Medios auxiliares (16/05/2011) | 2 % | 9.59 | 0.19 |
|  |  | Total |  |  | 9.78 |

**TNIRRRP2574** m Fontanería AFS con tubería PP-R RP NIRON Monocapa SDR 7.4/ Serie 3.2, D= 25 mm (16/05/2011)
Precio: 9.85
Suministro y montaje de tubo NIRON Monocapa RP de polipropileno copolímero random PP-R RP "Raised Pressure" SDR 7,4 serie 3,2, de diámetro 25 mm y 3,5 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP2574 de la serie Niron de ITALSAN.

| Código | Ud | Descripción | Rendimiento | Precio | Importe |
|---|---|---|---|---|---|
| UTNIRRRP2574 | m | Tubo PP-R RP Monocapa SDR 7.4/ Serie 3.2, D= 25 x 3,5 mm (material) | 1 | 2.89 | 2.89 |
| AB115028AZ | u | Material aux. sujeción: Abrazadera isofónica NIRON (material) | 1.25 | 1.49 | 1.86 |
| mo004 | h | Oficial 1º fontanero | 0.148 | 16.18 | 2.39 |
| mo005 | h | Ayudante fontanero | 0.148 | 14.68 | 2.17 |
| NMAN25 | u | Accesorio Manguito Socket, PP-RCT, D= 25 mm (material) | 0.25 | 0.64 | 0.16 |
| NG25 | u | Accesorio Codo Socket, PP-RCT, D= 25 mm (material) | 0.1 | 0.79 | 0.08 |
| NT25 | u | Accesorio Te Socket, PP-RCT, D= 25 mm (material) | 0.1 | 1.06 | 0.11 |
| %0200 | % | Medios auxiliares | 2 % | 9.66 | 0.19 |
|  |  | Total |  |  | 9.85 |

**TNIRRRP329** m Fontanería AFS con tubería PP-R RP NIRON Monocapa SDR 9/ Serie 4, D= 32 mm (16/05/2011)
Precio: 11.23
Suministro y montaje de tubo NIRON Monocapa RP de polipropileno copolímero random PP-R RP "Raised Pressure" SDR 9 serie 4, de diámetro 32 mm y 3,6 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP329 de la serie Niron de ITALSAN.

| Código | Ud | Descripción | Rendimiento | Precio | Importe |
|---|---|---|---|---|---|
| UTNIRRRP329 | m | Tubo PP-R RP Monocapa SDR 9/ Serie 4, D= 32 x 3,6 mm (material) | 1 | 4.65 | 4.65 |
| AB115035AZ | u | Material aux. sujeción: Abrazadera isofónica NIRON (material) | 1.11 | 1.62 | 1.80 |
| mo004 | h | Oficial 1º fontanero | 0.13 | 16.18 | 2.10 |
| mo005 | h | Ayudante fontanero | 0.13 | 14.68 | 1.91 |
| NMAN32 | u | Accesorio Manguito Socket, PP-RCT, D= 32 mm (material) | 0.25 | 1 | 0.25 |
| NG32 | u | Accesorio Codo Socket, PP-RCT, D= 32 mm (material) | 0.1 | 1.27 | 0.13 |
| NT32 | u | Accesorio Te Socket, PP-RCT, D= 32 mm (material) | 0.1 | 1.67 | 0.17 |
| %0200 | % | Medios auxiliares | 2 % | 11.01 | 0.22 |
|  |  | Total |  |  | 11.23 |

**TNIRRRP409** m Fontanería AFS con tubería PP-R RP NIRON Monocapa SDR 9/ Serie 4, D= 40 mm (16/05/2011)
Precio: 13.81
Suministro y montaje de tubo NIRON Monocapa RP de polipropileno copolímero random PP-R RP "Raised Pressure" SDR 9 serie 4, de diámetro 40 mm y 4,5 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP409 de la serie Niron de ITALSAN.

| Código | Ud | Descripción | Rendimiento | Precio | Importe |
|---|---|---|---|---|---|
| UTNIRRRP409 | m | Tubo PP-R RP Monocapa SDR 9/ Serie 4, D= 40 x 4,5 mm (material) | 1 | 7.39 | 7.39 |
| AB115040AZ | u | Material aux. sujeción: Abrazadera isofónica NIRON (material) | 0.91 | 1.94 | 1.77 |
| mo004 | h | Oficial 1º fontanero | 0.11 | 16.18 | 1.78 |
| mo005 | h | Ayudante fontanero | 0.11 | 14.68 | 1.61 |
| NMAN40 | u | Accesorio Manguito Socket, PP-RCT, D= 40 mm (material) | 0.25 | 1.78 | 0.45 |
| NG40 | u | Accesorio Codo Socket, PP-RCT, D= 40 mm (material) | 0.1 | 2.32 | 0.23 |
| NT40 | u | Accesorio Te Socket, PP-RCT, D= 40 mm (material) | 0.1 | 3.11 | 0.31 |
| %0200 | % | Medios auxiliares | 2 % | 13.54 | 0.27 |
|  |  | Total |  |  | 13.81 |

**TNIRRRP509** m Fontanería AFS con tubería PP-R RP NIRON Monocapa SDR 9/ Serie 4, D= 50 mm (16/05/2011)
Precio: 18.65
Suministro y montaje de tubo NIRON Monocapa RP de polipropileno copolímero random PP-R RP "Raised Pressure" SDR 9 serie 4, de diámetro 50 mm y 5,6 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP509 de la serie Niron de ITALSAN.

| Código | Ud | Descripción | Rendimiento | Precio | Importe |
|---|---|---|---|---|---|
| UTNIRRRP509 | m | Tubo PP-R RP Monocapa SDR 9/ Serie 4, D= 50 x 5,6 mm (material) | 1 | 11.1 | 11.10 |
| AB115048AZ | u | Material aux. sujeción: Abrazadera isofónica NIRON (material) | 0.8 | 2.96 | 2.37 |
| mo004 | h | Oficial 1º fontanero | 0.093 | 16.18 | 1.50 |
| mo005 | h | Ayudante fontanero | 0.093 | 14.68 | 1.37 |
| NMAN50 | u | Accesorio Manguito Socket, PP-RCT, D= 50 mm (material) | 0.25 | 3.04 | 0.76 |
| NG50 | u | Accesorio Codo Socket, PP-RCT, D= 50 mm (material) | 0.1 | 4.96 | 0.50 |
| NT50 | u | Accesorio Te Socket, PP-RCT, D= 50 mm (material) | 0.1 | 6.81 | 0.68 |
| %0200 | % | Medios auxiliares | 2 % | 18.28 | 0.37 |
|  |  | Total |  |  | 18.65 |

**TNIRRRP639** m Fontanería AFS con tubería PP-R RP NIRON Monocapa SDR 9/ Serie 4, D= 63 mm (16/05/2011)
Precio: 26
Suministro y montaje de tubo NIRON Monocapa RP de polipropileno copolímero random PP-R RP "Raised Pressure" SDR 9 serie 4, de diámetro 63 mm y 7,1 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP639 de la serie Niron de ITALSAN.

| Código | Ud | Descripción | Rendimiento | Precio | Importe |
|---|---|---|---|---|---|
| UTNIRRRP639 | m | Tubo PP-R RP Monocapa SDR 9/ Serie 4, D= 63 x 7,1 mm (material) | 1 | 17.21 | 17.21 |
| AB115060AZ | u | Material aux. sujeción: Abrazadera isofónica NIRON (material) | 0.71 | 3.48 | 2.47 |
| mo004 | h | Oficial 1º fontanero | 0.086 | 16.18 | 1.39 |
| mo005 | h | Ayudante fontanero | 0.086 | 14.68 | 1.26 |
| NMAN63 | u | Accesorio Manguito Socket, PP-RCT, D= 63 mm (material) | 0.25 | 4.94 | 1.24 |
| NG63 | u | Accesorio Codo Socket, PP-RCT, D= 63 mm (material) | 0.1 | 8.19 | 0.82 |
| NT63 | u | Accesorio Te Socket, PP-RCT, D= 63 mm (material) | 0.1 | 11.02 | 1.10 |
| %0200 | % | Medios auxiliares | 2 % | 25.49 | 0.51 |
|  |  | Total |  |  | 26 |

**TNIRRRP759** m Fontanería AFS con tubería PP-R RP NIRON Monocapa SDR 9/ Serie 4, D= 75 mm (16/05/2011)
Precio: 35.79
Suministro y montaje de tubo NIRON Monocapa RP de polipropileno copolímero random PP-R RP "Raised Pressure" SDR 9 serie 4, de diámetro 75 mm y 8,4 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP759 de la serie Niron de ITALSAN.

| Código | Ud | Descripción | Rendimiento | Precio | Importe |
|---|---|---|---|---|---|
| UTNIRRRP759 | m | Tubo PP-R RP Monocapa SDR 9/ Serie 4, D= 75 x 8,4 mm (material) | 1 | 24.6 | 24.60 |
| AB115075AZ | u | Material aux. sujeción: Abrazadera isofónica NIRON (material) | 0.67 | 4.31 | 2.89 |
| mo004 | h | Oficial 1º fontanero | 0.079 | 16.18 | 1.28 |
| mo005 | h | Ayudante fontanero | 0.079 | 14.68 | 1.16 |
| NMAN75 | u | Accesorio Manguito Socket, PP-RCT, D= 75 mm (material) | 0.25 | 7.64 | 1.91 |
| NG75 | u | Accesorio Codo Socket, PP-RCT, D= 75 mm (material) | 0.1 | 15.26 | 1.53 |
| NT75 | u | Accesorio Te Socket, PP-RCT, D= 75 mm (material) | 0.1 | 17.22 | 1.72 |
| %0200 | % | Medios auxiliares | 2 % | 35.09 | 0.70 |
|  |  | Total |  |  | 35.79 |

**TNIRRRP909** m Fontanería AFS con tubería PP-R RP NIRON Monocapa SDR 9/ Serie 4, D= 90 mm (16/05/2011)
Precio: 57.79
Suministro y montaje de tubo NIRON Monocapa RP de polipropileno copolímero random PP-R RP "Raised Pressure" SDR 9 serie 4, de diámetro 90 mm y 10,1 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP909 de la serie Niron de ITALSAN.

| Código | Ud | Descripción | Rendimiento | Precio | Importe |
|---|---|---|---|---|---|
| UTNIRRRP909 | m | Tubo PP-R RP Monocapa SDR 9/ Serie 4, D= 90 x 10,1 mm (material) | 1 | 42.27 | 42.27 |
| AB115090AZ | u | Material aux. sujeción: Abrazadera isofónica NIRON (material) | 0.61 | 5.09 | 3.10 |
| mo004 | h | Oficial 1º fontanero | 0.074 | 16.18 | 1.20 |
| mo005 | h | Ayudante fontanero | 0.074 | 14.68 | 1.09 |
| NMAN90 | u | Accesorio Manguito Socket, PP-RCT, D= 90 mm (material) | 0.25 | 13.95 | 3.49 |
| NG90 | u | Accesorio Codo Socket, PP-RCT, D= 90 mm (material) | 0.1 | 25.72 | 2.57 |
| NT90 | u | Accesorio Te Socket, PP-RCT, D= 90 mm (material) | 0.1 | 29.4 | 2.94 |
| %0200 | % | Medios auxiliares | 2 % | 56.66 | 1.13 |
|  |  | Total |  |  | 57.79 |

**TNIRRRP1109** m Fontanería AFS con tubería PP-R RP NIRON Monocapa SDR 9/ Serie 4, D= 110 mm (16/05/2011)
Precio: 79.07
Suministro y montaje de tubo NIRON Monocapa RP de polipropileno copolímero random PP-R RP "Raised Pressure" SDR 9 serie 4, de diámetro 110 mm y 12,3 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP1109 de la serie Niron de ITALSAN.

| Código | Ud | Descripción | Rendimiento | Precio | Importe |
|---|---|---|---|---|---|
| UTNIRRRP1109 | m | Tubo PP-R RP Monocapa SDR 9/ Serie 4, D= 110 x 12,3 mm (material) | 1 | 57.42 | 57.42 |
| AB115110AZ | u | Material aux. sujeción: Abrazadera isofónica NIRON (material) | 0.54 | 6.47 | 3.49 |
| mo004 | h | Oficial 1º fontanero | 0.072 | 16.18 | 1.16 |
| mo005 | h | Ayudante fontanero | 0.072 | 14.68 | 1.06 |
| NMAN110 | u | Accesorio Manguito Socket, PP-RCT, D= 110 mm (material) | 0.25 | 21.41 | 5.35 |
| NG110 | u | Accesorio Codo Socket, PP-RCT, D= 110 mm (material) | 0.1 | 40.15 | 4.02 |
| NT110 | u | Accesorio Te Socket, PP-RCT, D= 110 mm (material) | 0.1 | 50.18 | 5.02 |
| %0200 | % | Medios auxiliares | 2 % | 77.52 | 1.55 |
|  |  | Total |  |  | 79.07 |

**TNIRRRP1259** m Fontanería AFS con tubería PP-R RP NIRON Monocapa SDR 9/ Serie 4, D= 125 mm (16/05/2011)
Precio: 103.28
Suministro y montaje de tubo NIRON Monocapa RP de polipropileno copolímero random PP-R RP "Raised Pressure" SDR 9 serie 4, de diámetro 125 mm y 14,0 mm de espesor. Tubería fabricada y certificada según norma UNE EN 15874-2, accesorios fabricados y certificados según norma UNE EN 15874-3 y sistema de unión por termofusión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP1259 de la serie Niron de ITALSAN.

| Código | Ud | Descripción | Rendimiento | Precio | Importe |
|---|---|---|---|---|---|
| UTNIRRRP1259 | m | Tubo PP-R RP Monocapa SDR 9/ Serie 4, D= 125 x 14,0 mm (material) | 1 | 73.63 | 73.63 |
| AB115125AZ | u | Material aux. sujeción: Abrazadera isofónica NIRON (material) | 0.5 | 8.22 | 4.11 |
| mo004 | h | Oficial 1º fontanero | 0.074 | 16.18 | 1.20 |
| mo005 | h | Ayudante fontanero | 0.074 | 14.68 | 1.09 |
| NMAN125 | u | Accesorio Manguito Socket, PP-RCT, D= 125 mm (material) | 0.25 | 31.42 | 7.86 |
| NG125 | u | Accesorio Codo Socket, PP-RCT, D= 125 mm (material) | 0.1 | 63.08 | 6.31 |
| NT125 | u | Accesorio Te Socket, PP-RCT, D= 125 mm (material) | 0.1 | 70.53 | 7.05 |
| %0200 | % | Medios auxiliares | 2 % | 101.25 | 2.03 |
|  |  | Total |  |  | 103.28 |

**TNIRRRP1609** m Fontanería AFS con tubería PP-R RP NIRON Monocapa SDR 9/ Serie 4, D= 160 mm (16/05/2011)
Precio: 155.62
Suministro y montaje de tubo NIRON Monocapa RP de polipropileno copolímero random PP-R RP "Raised Pressure" SDR 9 serie 4, de diámetro 160 mm y 17,9 mm de espesor. Tubería fabricada y certificada según norma UNE EN 15874-2, accesorios fabricados y certificados según norma UNE EN 15874-3 y sistema de unión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP1609 de la serie Niron de ITALSAN.

| Código | Ud | Descripción | Rendimiento | Precio | Importe |
|---|---|---|---|---|---|
| UTNIRRRP1609 | m | Tubo PP-R RP Monocapa SDR 9/ Serie 4, D= 160 x 17,9 mm (material) | 1 | 122.45 | 122.45 |
| AB115160AZ | u | Material aux. sujeción: Abrazadera isofónica NIRON (material) | 0.43 | 10.18 | 4.38 |
| mo004 | h | Oficial 1º fontanero | 0.175 | 16.18 | 2.83 |
| mo005 | h | Ayudante fontanero | 0.175 | 14.68 | 2.57 |
| NT11160MM | u | Accesorio Te ''a tope'', PP-RCT, D= 160 mm (material) | 0.1 | 107.23 | 10.72 |
| NG9011160MM | u | Accesorio Codo "a tope", PP-RCT, D= 160 mm (material) | 0.1 | 96.2 | 9.62 |
| %0200 | % | Medios auxiliares | 2 % | 152.57 | 3.05 |
|  |  | Total |  |  | 155.62 |

**TNIRRRP2009** m Fontanería AFS con tubería PP-R RP NIRON Monocapa SDR 9/ Serie 4, D= 200 mm (16/05/2011)
Precio: 259.69
Suministro y montaje de tubo NIRON Monocapa RP de polipropileno copolímero random PP-R RP "Raised Pressure" SDR 9 serie 4, de diámetro 200 mm y 22,4 mm de espesor. Tubería fabricada y certificada según norma UNE EN 15874-2, accesorios fabricados y certificados según norma UNE EN 15874-3 y sistema de unión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP2009 de la serie Niron de ITALSAN.

| Código | Ud | Descripción | Rendimiento | Precio | Importe |
|---|---|---|---|---|---|
| UTNIRRRP2009 | m | Tubo PP-R RP Monocapa SDR 9/ Serie 4, D= 200 x 22,4 mm (material) | 1 | 187.03 | 187.03 |
| AB115200AZ | u | Material aux. sujeción: Abrazadera isofónica NIRON (material) | 0.39 | 16.95 | 6.61 |
| mo004 | h | Oficial 1º fontanero | 0.2 | 16.18 | 3.24 |
| mo005 | h | Ayudante fontanero | 0.2 | 14.68 | 2.94 |
| NT11200MM | u | Accesorio Te ''a tope'', PP-RCT, D= 200 mm (material) | 0.1 | 301.32 | 30.13 |
| NG9011200MM | u | Accesorio Codo "a tope",PP-RCT, D=200 mm (material) | 0.1 | 246.48 | 24.65 |
| %0200 | % | Medios auxiliares | 2 % | 254.60 | 5.09 |
|  |  | Total |  |  | 259.69 |

**TNIRRRP2509** m Fontanería AFS con tubería PP-R RP NIRON Monocapa SDR 9/ Serie 4, D= 250 mm (16/05/2011)
Precio: 405.02
Suministro y montaje de tubo NIRON Monocapa RP de polipropileno copolímero random PP-R RP "Raised Pressure" SDR 9 serie 4, de diámetro 250 mm y 27,9 mm de espesor. Tubería fabricada y certificada según norma UNE EN 15874-2, accesorios fabricados y certificados según norma UNE EN 15874-3 y sistema de unión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP2509 de la serie Niron de ITALSAN.

| Código | Ud | Descripción | Rendimiento | Precio | Importe |
|---|---|---|---|---|---|
| UTNIRRRP2509 | m | Tubo PP-R RP Monocapa SDR 9/ Serie 4, D= 250 x 27,9 mm (material) | 1 | 288.92 | 288.92 |
| 33168250 | u | Material aux. sujeción: Abrazadera isofónica Niron, de carga pesada (material) | 0.39 | 52.25 | 20.38 |
| mo004 | h | Oficial 1º fontanero | 0.265 | 16.18 | 4.29 |
| mo005 | h | Ayudante fontanero | 0.265 | 14.68 | 3.89 |
| NT11250MMB | u | Accesorio Te ''a tope'', PP-RCT, D= 250 mm (material) | 0.1 | 502.43 | 50.24 |
| NG9011250MM | u | Accesorio Codo "a tope",PP-RCT, D=250 mm (material) | 0.1 | 293.59 | 29.36 |
| %0200 | % | Medios auxiliares | 2 % | 397.08 | 7.94 |
|  |  | Total |  |  | 405.02 |

**TNIRRRP3159** m Fontanería AFS con tubería PP-R RP NIRON Monocapa SDR 9/ Serie 4, D= 315 mm (16/05/2011)
Precio: 694.33
Suministro y montaje de tubo NIRON Monocapa RP de polipropileno copolímero random PP-R RP "Raised Pressure" SDR 9 serie 4, de diámetro 315 mm y 35,2 mm de espesor. Tubería fabricada y certificada según norma UNE EN 15874-2, accesorios fabricados y certificados según norma UNE EN 15874-3 y sistema de unión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP3159 de la serie Niron de ITALSAN.

| Código | Ud | Descripción | Rendimiento | Precio | Importe |
|---|---|---|---|---|---|
| UTNIRRRP3159 | m | Tubo PP-R RP Monocapa SDR 9/ Serie 4, D= 315 x 35,2 mm (material) | 1 | 479.71 | 479.71 |
| AB33168325 | u | Material aux. sujeción: Abrazadera isofónica Niron, de carga pesada (material) | 0.3 | 55.99 | 16.80 |
| mo004 | h | Oficial 1º fontanero | 0.299 | 16.18 | 4.84 |
| mo005 | h | Ayudante fontanero | 0.299 | 14.68 | 4.39 |
| NT11315MMB | u | Accesorio Te "a tope", PP-RCT, D= 315 mm (material) | 0.1 | 826.17 | 82.62 |
| NG9011315MMB | u | Accesorio Codo "a tope", PP-RCT, D= 315 mm (material) | 0.1 | 923.59 | 92.36 |
| %0200 | % | Medios auxiliares | 2 % | 680.72 | 13.61 |
|  |  | Total |  |  | 694.33 |

**TNIRRRP3559** m Fontanería AFS con tubería PP-R RP NIRON Monocapa SDR 9/ Serie 4, D= 355 mm (16/05/2011)
Precio: 881.33
Suministro y montaje de tubo NIRON Monocapa RP de polipropileno copolímero random PP-R RP "Raised Pressure" SDR 9 serie 4, de diámetro 355 mm y 39,7 mm de espesor. Tubería fabricada y certificada según norma UNE EN 15874-2, accesorios fabricados y certificados según norma UNE EN 15874-3 y sistema de unión, inserciones incorporadas y electrofusión certificado según norma UNE EN 15874-5. Certificado de potabilidad Aimplas según RD 140/2003. Para uso en instalaciones de fontanería (AFS, ACS) y climatización (calefacción, sistemas agua/agua, agua/aire) con temperaturas comprendidas entre -15 °C y 95 °C. Incluida p/p de accesorios y material auxiliar para montaje y sujeción. Instalado con abrazaderas isofónicas Niron de goma lisa, según norma UNE EN 806-4. Espesor de aislamiento térmico conforme a RITE calculado mediante procedimiento alternativo según criterios de la norma UNE EN ISO 12241. Certificado según ISO 14001 y Declaración Ambiental de Producto ( DAP ). Presentación en barra de 4 m, color azul Niron, ref. TNIRRRP3559 de la serie Niron de ITALSAN.

| Código | Ud | Descripción | Rendimiento | Precio | Importe |
|---|---|---|---|---|---|
| UTNIRRRP3559 | m | Tubo PP-R RP Monocapa SDR 9/ Serie 4, D= 355 x 39.7 mm (material) | 1 | 601.12 | 601.12 |
| AB33168364 | u | Material aux. sujeción: Abrazadera isofónica Niron, de carga pesada (material) | 0.3 | 76.99 | 23.10 |
| mo004 | h | Oficial 1º fontanero | 0.333 | 16.18 | 5.39 |
| mo005 | h | Ayudante fontanero | 0.333 | 14.68 | 4.89 |
| NT11355MMB | u | Accesorio Te ''a tope'', PP-RCT, D= 355 mm (material) | 0.1 | 998.3 | 99.83 |
| NG9011355MMB | u | Accesorio Codo "a tope", PP-RCT, D= 355 mm (material) | 0.1 | 1297.24 | 129.72 |
| %0200 | % | Medios auxiliares | 2 % | 864.05 | 17.28 |
|  |  | Total |  |  | 881.33 |

### Válvulas VALVULAS

**27NRSPPRCT20** u Válvula de paso de esfera PN10. Cuerpo en PP y esfera PP unión socket D= 20mm (material)
Precio: 68.31
Válvula de esfera ITALSAN polipropileno PP-RCT RA7050 de diámetro 20mm - PP PN10 a 20 °C, de cuerpo y bola fabricados en PP-RCT RA7050, asiento en PTFE y junta en EPDM, para unión por termofusión socket según DVS 2207, totalmente compatible con tuberías y accesorios del Sistema Niron de Italsan, fabricado y certificado según norma UNE EN ISO 15874. Fabricada según norma DIN 3441, DIN 3442, DIN 16962 y ensayada según EN 12266, para instalaciones de fontanería (AFS, ACS) y climatización por fancoils con temperaturas comprendidas entre -20°C y 80°C. Prensentación en color gris guijarro RAL 7032.

**27NRSPPRCT25** u Válvula de paso de esfera PN10. Cuerpo en PP y esfera PP unión socket D= 25mm (material)
Precio: 78.96
Válvula de esfera ITALSAN polipropileno PP-RCT RA7050 de diámetro 25mm - PP PN10 a 20 °C, de cuerpo y bola fabricados en PP-RCT RA7050 , asiento en PTFE y junta en EPDM, para unión por termofusión socket según DVS 2207, totalmente compatible con tuberías y accesorios en PP-R, Sistema Niron de Italsan, fabricado y certificado según norma UNE EN ISO 15874. Fabricada según norma DIN 3441, DIN 3442, DIN 16962 y ensayada según EN 12266, para instalaciones de fontanería (AFS, ACS) y climatización por fancoils con temperaturas comprendidas entre -20°C y 80°C. Prensentación en color gris guijarro RAL 7032.

**27NRSPPRCT32** u Válvula de paso de esfera PN10. Cuerpo en PP y esfera PP unión socket D= 32mm (material)
Precio: 95.43
Válvula de esfera ITALSAN polipropileno PP-RCT RA7050 de diámetro 32mm - PP PN10 a 20 °C, de cuerpo y bola fabricados en PP-RCT RA7050 , asiento en PTFE y junta en EPDM, para unión por termofusión socket según DVS 2207, totalmente compatible con tuberías y accesorios en PP-R, Sistema Niron de Italsan, fabricado y certificado según norma UNE EN ISO 15874. Fabricada según norma DIN 3441, DIN 3442, DIN 16962 y ensayada según EN 12266, para instalaciones de fontanería (AFS, ACS) y climatización por fancoils con temperaturas comprendidas entre -20°C y 80°C. Prensentación en color gris guijarro RAL 7032.

**27NRSPPRCT40** u Válvula de paso de esfera PN10. Cuerpo en PP y esfera PP unión socket D= 40mm (material)
Precio: 118.35
Válvula de esfera ITALSAN polipropileno PP-RCT RA7050 de diámetro 40mm - PP PN10 a 20 °C, de cuerpo y bola fabricados en PP-RCT RA7050 , asiento en PTFE y junta en EPDM, para unión por termofusión socket según DVS 2207, totalmente compatible con tuberías y accesorios en PP-R, Sistema Niron de Italsan, fabricado y certificado según norma UNE EN ISO 15874. Fabricada según norma DIN 3441, DIN 3442, DIN 16962 y ensayada según EN 12266, para instalaciones de fontanería (AFS, ACS) y climatización por fancoils con temperaturas comprendidas entre -20°C y 80°C. Prensentación en color gris guijarro RAL 7032.

**27NRSPPRCT50** u Válvula de paso de esfera PN10. Cuerpo en PP y esfera PP unión socket D= 50mm (material)
Precio: 154.22
Válvula de esfera ITALSAN polipropileno PP-RCT RA7050 de diámetro 50mm - PP PN10 a 20 °C, de cuerpo y bola fabricados en PP-RCT RA7050 , asiento en PTFE y junta en EPDM, para unión por termofusión socket según DVS 2207, totalmente compatible con tuberías y accesorios en PP-R, Sistema Niron de Italsan, fabricado y certificado según norma UNE EN ISO 15874. Fabricada según norma DIN 3441, DIN 3442, DIN 16962 y ensayada según EN 12266, para instalaciones de fontanería (AFS, ACS) y climatización por fancoils con temperaturas comprendidas entre -20°C y 80°C. Prensentación en color gris guijarro RAL 7032.

**27NRSPPRCT63** u Válvula de paso de esfera PN10. Cuerpo en PP y esfera PP unión socket D= 63mm (material)
Precio: 197.44
Válvula de esfera ITALSAN polipropileno PP-RCT RA7050 de diámetro 63mm - PP PN10 a 20 °C, de cuerpo y bola fabricados en PP-RCT RA7050 , asiento en PTFE y junta en EPDM, para unión por termofusión socket según DVS 2207, totalmente compatible con tuberías y accesorios en PP-R, Sistema Niron de Italsan, fabricado y certificado según norma UNE EN ISO 15874. Fabricada según norma DIN 3441, DIN 3442, DIN 16962 y ensayada según EN 12266, para instalaciones de fontanería (AFS, ACS) y climatización por fancoils con temperaturas comprendidas entre -20°C y 80°C. Prensentación en color gris guijarro RAL 7032.

**27NRSPPRCT75** u Válvula de paso de esfera PN10. Cuerpo en PP y esfera PP unión socket D= 75mm (material)
Precio: 347.86
Válvula de esfera ITALSAN polipropileno PP-RCT RA7050 de diámetro 75mm - PP PN10 a 20°C, de cuerpo y bola fabricados en PP-RCT RA7050 , asiento en PTFE y junta en EPDM, para unión por termofusión socket según DVS 2207, totalmente compatible con tuberías y accesorios en PP-R, Sistema Niron de Italsan, fabricado y certificado según norma UNE EN ISO 15874. Fabricada según norma DIN 3441, DIN 3442, DIN 16962 y ensayada según EN 12266, para instalaciones de fontanería (AFS, ACS) y climatización por fancoils con temperaturas comprendidas entre -20°C y 80°C. Prensentación en color gris guijarro RAL 7032.

**27NRSPPRCT90** u Válvula de paso de esfera PN10. Cuerpo en PP y esfera PP unión socket D= 90mm (material)
Precio: 429.23
Válvula de esfera ITALSAN polipropileno PP-RCT RA7050 de diámetro 90mm - PP PN10 a 20 °C, de cuerpo y bola fabricados en PP-RCT RA7050 , asiento en PTFE y junta en EPDM, para unión por termofusión socket según DVS 2207, totalmente compatible con tuberías y accesorios en PP-R, Sistema Niron de Italsan, fabricado y certificado según norma UNE EN ISO 15874. Fabricada según norma DIN 3441, DIN 3442, DIN 16962 y ensayada según EN 12266, para instalaciones de fontanería (AFS, ACS) y climatización por fancoils con temperaturas comprendidas entre -20°C y 80°C. Prensentación en color gris guijarro RAL 7032.

**27NRSPPRCT110** u Válvula de paso de esfera PN10. Cuerpo en PP y esfera PP unión socket D= 110mm (material)
Precio: 631.04
Válvula de esfera ITALSAN polipropileno PP-RCT RA7050 de diámetro 110mm - PP PN10 a 20 °C de cuerpo y bola fabricados en PP-RCT RA7050 , asiento en PTFE y junta en EPDM, para unión por termofusión socket según DVS 2207, totalmente compatible con tuberías y accesorios en PP-R, Sistema Niron de Italsan, fabricado y certificado según norma UNE EN ISO 15874. Fabricada según norma DIN 3441, DIN 3442, DIN 16962 y ensayada según EN 12266, para instalaciones de fontanería (AFS, ACS) y climatización por fancoils con temperaturas comprendidas entre -20 °C y 80 °C. Prensentación en color gris guijarro RAL 7032.

**NRSPP20** u Válvula de paso de esfera. Cuerpo en PP-R y esfera latón níquel OT unión socket D=20mm (material)
Precio: 20.02
Válvula de bola de diámetro 20mm - PN25, con cuerpo de polipropileno copolímero random PP-R y bola de latón niquelado, para unión por termo fusión socket según DVS 2207, totalmente compatible con tuberías y accesorios en PP-R, Sistema Niron de Italsan, fabricado y certificado según norma UNE EN ISO 15874, para instalaciones de fontanería (AFS, ACS) y climatización (calefacción, sistemas agua/agua, agua/aire), con temperaturas comprendidas entre -20ºC y 95ºC. Presentación en color azul Niron con maneta roja/negra indiferentemente.

**NRSPP25** u Válvula de paso de esfera. Cuerpo en PP-R y esfera latón níquel OT unión socket D= 25mm (material)
Precio: 26.37
Válvula de bola de diámetro 25mm - PN25, con cuerpo de polipropileno copolímero random PP-R y bola de latón niquelado, para unión por termo fusión socket según DVS 2207, totalmente compatible con tuberías y accesorios en PP-R, Sistema Niron de Italsan, fabricado y certificado según norma UNE EN ISO 15874, para instalaciones de fontanería (AFS, ACS) y climatización (calefacción, sistemas agua/agua, agua/aire), con temperaturas comprendidas entre -20ºC y 95ºC. Presentación en color azul Niron con maneta roja/negra indiferentemente.

**NRSPP32** u Válvula de paso de esfera. Cuerpo en PP-R y esfera latón níquel OT unión socket D= 32mm (material)
Precio: 36.19
Válvula de bola de diámetro 32mm - PN25, con cuerpo de polipropileno copolímero random PP-R y bola de latón niquelado, para unión por termo fusión socket según DVS 2207, totalmente compatible con tuberías y accesorios en PP-R, Sistema Niron de Italsan, fabricado y certificado según norma UNE EN ISO 15874, para instalaciones de fontanería (AFS, ACS) y climatización (calefacción, sistemas agua/agua, agua/aire), con temperaturas comprendidas entre -20ºC y 95ºC. Presentación en color azul Niron con maneta roja/negra indiferentemente.

**NRSPP40** u Válvula de paso de esfera. Cuerpo en PP-R y esfera latón níquel OT unión socket D= 40mm (material)
Precio: 76.5
Válvula de bola de diámetro 40mm - PN25, con cuerpo de polipropileno copolímero random PP-R y bola de latón niquelado, para unión por termo fusión socket según DVS 2207, totalmente compatible con tuberías y accesorios en PP-R, Sistema Niron de Italsan, fabricado y certificado según norma UNE EN ISO 15874, para instalaciones de fontanería (AFS, ACS) y climatización (calefacción, sistemas agua/agua, agua/aire), con temperaturas comprendidas entre -20ºC y 95ºC. Presentación en color azul Niron con maneta roja/negra indiferentemente.

**NRSPP50** u Válvula de paso de esfera. Cuerpo en PP-R y esfera latón níquel OT unión socket D= 50mm (material)
Precio: 110.23
Válvula de bola de diámetro 50mm - PN25, con cuerpo de polipropileno copolímero random PP-R y bola de latón niquelado, para unión por termo fusión socket según DVS 2207, totalmente compatible con tuberías y accesorios en PP-R, Sistema Niron de Italsan, fabricado y certificado según norma UNE EN ISO 15874, para instalaciones de fontanería (AFS, ACS) y climatización (calefacción, sistemas agua/agua, agua/aire), con temperaturas comprendidas entre -20ºC y 95ºC. Presentación en color azul Niron con maneta roja/negra indiferentemente.

**EPDM63BM** u Válvula de mariposa PN10. Cuerpo en PP Unión embridada D= 63mm (material)
Precio: 363.1
Válvula de mariposa de polipropileno PP de diámetro 63mm - PN10, de cuerpo y disco fabricados en PP, juntas en EPDM, para unión mediante brida DIN EN 1092-1 PN10, totalmente compatible con tuberías y accesorios en PP-R, Sistema Niron de Italsan, fabricado y certificado según norma UNE EN ISO 15874. Certificado y Marcado CE. Para uso en instalaciones de fontanería (AFS, ACS) y climatización por fancoils con temperaturas comprendidas entre 0°C y 80°C. Presentación en color gris guijarro RAL 7032.

**EPDM75BM** u Válvula de mariposa PN10. Cuerpo en PP Unión embridada D= 75mm (material)
Precio: 367.93
Válvula de mariposa de polipropileno PP de diámetro 75mm - PN10, de cuerpo y disco fabricados en PP, juntas en EPDM, para unión mediante brida DIN EN 1092-1 PN10, totalmente compatible con tuberías y accesorios en PP-R, Sistema Niron de Italsan, fabricado y certificado según norma UNE EN ISO 15874. Certificado y Marcado CE. Para uso en instalaciones de fontanería (AFS, ACS) y climatización por fancoils con temperaturas comprendidas entre 0°C y 80°C. Presentación en color gris guijarro RAL 7032.

**EPDM90BM** u Válvula de mariposa PN10. Cuerpo en PP Unión embridada D= 90mm (material)
Precio: 404.04
Válvula de mariposa de polipropileno PP de diámetro 90mm - PN10, de cuerpo y disco fabricados en PP, juntas en EPDM, para unión mediante brida DIN EN 1092-1 PN10, totalmente compatible con tuberías y accesorios en PP-R, Sistema Niron de Italsan, fabricado y certificado según norma UNE EN ISO 15874. Certificado y Marcado CE. Para uso en instalaciones de fontanería (AFS, ACS) y climatización por fancoils con temperaturas comprendidas entre 0°C y 80°C. Presentación en color gris guijarro RAL 7032.

**EPDM110BM** u Válvula de mariposa PN10. Cuerpo en PP Unión embridada D= 110mm (material)
Precio: 499.08
Válvula de mariposa de polipropileno PP de diámetro 110mm - PN10, de cuerpo y disco fabricados en PP, juntas en EPDM, para unión mediante brida DIN EN 1092-1 PN10, totalmente compatible con tuberías y accesorios en PP-R, Sistema Niron de Italsan, fabricado y certificado según norma UNE EN ISO 15874. Certificado y Marcado CE. Para uso en instalaciones de fontanería (AFS, ACS) y climatización por fancoils con temperaturas comprendidas entre 0°C y 80°C. Presentación en color gris guijarro RAL 7032.

**EPDM125BM** u Válvula de mariposa PN10. Cuerpo en PP Unión embridada D= 125mm (material)
Precio: 617.21
Válvula de mariposa de polipropileno PP de diámetro 125mm - PN10, de cuerpo y disco fabricados en PP, juntas en EPDM, para unión mediante brida DIN EN 1092-1 PN10, totalmente compatible con tuberías y accesorios en PP-R, Sistema Niron de Italsan, fabricado y certificado según norma UNE EN ISO 15874. Certificado y Marcado CE. Para uso en instalaciones de fontanería (AFS, ACS) y climatización por fancoils con temperaturas comprendidas entre 0°C y 80°C. Presentación en color gris guijarro RAL 7032.

**EPDM160BM** u Válvula de mariposa PN10. Cuerpo en PP Unión embridada D= 160mm (material)
Precio: 659.13
Válvula de mariposa de polipropileno PP de diámetro 160mm - PN10, de cuerpo y disco fabricados en PP, juntas en EPDM, para unión mediante brida DIN EN 1092-1 PN10, totalmente compatible con tuberías y accesorios en PP-R, Sistema Niron de Italsan, fabricado y certificado según norma UNE EN ISO 15874. Certificado y Marcado CE. Para uso en instalaciones de fontanería (AFS, ACS) y climatización por fancoils con temperaturas comprendidas entre 0°C y 80°C. Presentación en color gris guijarro RAL 7032.

**EPDM200BM** u Válvula de mariposa PN10. Cuerpo en PP Unión embridada D= 200mm (material)
Precio: 1161.62
Válvula de mariposa de polipropileno PP de diámetro 200mm - PN10, de cuerpo y disco fabricados en PP, juntas en EPDM, para unión mediante brida DIN EN 1092-1 PN10, totalmente compatible con tuberías y accesorios en PP-R, Sistema Niron de Italsan, fabricado y certificado según norma UNE EN ISO 15874. Certificado y Marcado CE. Para uso en instalaciones de fontanería (AFS, ACS) y climatización por fancoils con temperaturas comprendidas entre 0°C y 80°C. Presentación en color gris guijarro RAL 7032.

## ACS PREMIUM Precios Descompuestos ACS NIRON PREMIUM (16/05/2011)

### CalCBP Instalación de ACS con cloro, con tubería PP-RCT Compuesto con FV: NIRON PREMIUM SDR 7,3/ Serie3,2 (16/05/2011)

**27TNIRCL2073** m Instalación de ACS con cloro, con tubería PP-RCT Compuesto con FV: NIRON PREMIUM SDR 7.3/ Serie 3.2, D= 20 mm (16/05/2011)
Precio: 12.46
Suministro y montaje de tubo NIRON PREMIUM de polipropileno copolímero random PP-RCT RA 7050 resistente a la degradación oxidativa por hipoclorito de sodio, compuesto con fibra de vidrio (1/4)PP-RCT // (2/4)PP-RCT+FV // (1/4)PP-RCT, SDR 7,3, de diámetro 20 mm y 2,8 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL2073 de sistema de tuberías Niron de ITALSAN.

| Código | Ud | Descripción | Rendimiento | Precio | Importe |
|---|---|---|---|---|---|
| U27TNIRCL2073 | m | Tubo PP-RCT Compuesto con FV: NIRON PREMIUM SDR 7,3/ Serie 3.2, D= 20 x 2,8 mm (material) | 1 | 3.14 | 3.14 |
| AB115022AZ | u | Material aux. sujeción: Abrazadera isofónica NIRON | 2.56 | 1.35 | 3.46 |
| mo004 | h | Oficial 1º fontanero | 0.171 | 16.18 | 2.77 |
| mo005 | h | Ayudante fontanero | 0.171 | 14.68 | 2.51 |
| 27NMAN20 | u | Accesorio Manguito Socket, PP-R CT RA7050, D= 20 mm (material) | 0.25 | 0.64 | 0.16 |
| 27NT20 | u | Accesorio Te Socket, PP-R CT RA7050, D= 20 mm (material) | 0.1 | 0.95 | 0.10 |
| 27NG20 | u | Accesorio Codo Socket, PP-R CT RA7050, D= 20 mm (material) | 0.1 | 0.76 | 0.08 |
| %0200 | % | Medios auxiliares | 2 % | 12.22 | 0.24 |
|  |  | Total |  |  | 12.46 |

**27TNIRCL2573** m Instalación de ACS con cloro, con tubería PP-RCT Compuesto con FV: NIRON PREMIUM SDR 7.3/ Serie 3.2, D= 25 mm (16/05/2011)
Precio: 12.96
Suministro y montaje de tubo NIRON PREMIUM de polipropileno copolímero random PP-RCT RA 7050 resistente a la degradación oxidativa por hipoclorito de sodio, compuesto con fibra de vidrio (1/4)PP-RCT // (2/4)PP-RCT+FV // (1/4)PP-RCT, SDR 7,3, de diámetro 25 mm y 3,5 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL2573 de sistema de tuberías Niron de ITALSAN.

| Código | Ud | Descripción | Rendimiento | Precio | Importe |
|---|---|---|---|---|---|
| U27TNIRCL2573 | m | Tubo PP-RCT Compuesto con FV: NIRON PREMIUM SDR 7,3/ Serie 3.2, D= 25 x 3,5 mm (material) | 1 | 4.45 | 4.45 |
| AB115028AZ | u | Material aux. sujeción: Abrazadera isofónica NIRON | 2.2 | 1.49 | 3.28 |
| mo004 | h | Oficial 1º fontanero | 0.148 | 16.18 | 2.39 |
| mo005 | h | Ayudante fontanero | 0.148 | 14.68 | 2.17 |
| 27NMAN25 | u | Accesorio Manguito Socket, PP-R CT RA7050, D= 25 mm (material) | 0.25 | 0.77 | 0.19 |
| 27NT25 | u | Accesorio Te Socket, PP-R CT RA7050, D= 25 mm (material) | 0.1 | 1.27 | 0.13 |
| 27NG25 | u | Accesorio Codo Socket, PP-R CT RA7050, D= 25 mm (material) | 0.1 | 0.95 | 0.10 |
| %0200 | % | Medios auxiliares | 2 % | 12.71 | 0.25 |
|  |  | Total |  |  | 12.96 |

**27TNIRCL3273** m Instalación de ACS con cloro, con tubería PP-RCT Compuesto con FV: NIRON PREMIUM SDR 7.3/ Serie 3.2, D= 32 mm (16/05/2011)
Precio: 16.93
Suministro y montaje de tubo NIRON PREMIUM de polipropileno copolímero random PP-RCT RA 7050 resistente a la degradación oxidativa por hipoclorito de sodio, compuesto con fibra de vidrio (1/4)PP-RCT // (2/4)PP-RCT+FV // (1/4)PP-RCT, SDR 7,3, de diámetro 32 mm y 4,4 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL3273 de sistema de tuberías Niron de ITALSAN.

| Código | Ud | Descripción | Rendimiento | Precio | Importe |
|---|---|---|---|---|---|
| U27TNIRCL3273 | m | Tubo PP-RCT Compuesto con FV: NIRON PREMIUM SDR 7,3/ Serie 3.2, D= 32 x 4,4 mm (material) | 1 | 7.48 | 7.48 |
| AB115035AZ | u | Material aux. sujeción: Abrazadera isofónica NIRON | 1.92 | 1.62 | 3.11 |
| mo004 | h | Oficial 1º fontanero | 0.13 | 16.18 | 2.10 |
| mo005 | h | Ayudante fontanero | 0.13 | 14.68 | 1.91 |
| 27NMAN32 | u | Accesorio Manguito Socket, PP-R CT RA7050, D= 32 mm (material) | 0.25 | 1.18 | 0.30 |
| 27NT32 | u | Accesorio Te Socket, PP-R CT RA7050, D= 32 mm (material) | 0.1 | 2 | 0.20 |
| 27NG32 | u | Accesorio Codo Socket, PP-R CT RA7050, D= 32 mm (material) | 0.1 | 15 | 1.50 |
| %0200 | % | Medios auxiliares | 2 % | 16.60 | 0.33 |
|  |  | Total |  |  | 16.93 |

**27TNIRCL4073** m Instalación de ACS con cloro, con tubería PP-RCT Compuesto con FV: NIRON PREMIUM SDR 7.3/ Serie 3.2, D= 40 mm (16/05/2011)
Precio: 20.47
Suministro y montaje de tubo NIRON PREMIUM de polipropileno copolímero random PP-RCT RA 7050 resistente a la degradación oxidativa por hipoclorito de sodio, compuesto con fibra de vidrio (1/4)PP-RCT // (2/4)PP-RCT+FV // (1/4)PP-RCT, SDR 7,3, de diámetro 40 mm y 5,5 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL4073 de sistema de tuberías Niron de ITALSAN.

| Código | Ud | Descripción | Rendimiento | Precio | Importe |
|---|---|---|---|---|---|
| U27TNIRCL4073 | m | Tubo PP-RCT Compuesto con FV: NIRON PREMIUM SDR 7,3/ Serie 3.2, D= 40 x 5,5 mm (material) | 1 | 12.5 | 12.50 |
| AB115040AZ | u | Material aux. sujeción: Abrazadera isofónica NIRON | 1.54 | 1.94 | 2.99 |
| mo004 | h | Oficial 1º fontanero | 0.11 | 16.18 | 1.78 |
| mo005 | h | Ayudante fontanero | 0.11 | 14.68 | 1.61 |
| 27NMAN40 | u | Accesorio Manguito Socket, PP-R CT RA7050, D= 40 mm (material) | 0.25 | 2.13 | 0.53 |
| 27NT40 | u | Accesorio Te Socket, PP-R CT RA7050, D= 40 mm (material) | 0.1 | 3.73 | 0.37 |
| 27NG40 | u | Accesorio Codo Socket, PP-R CT RA7050, D= 40 mm (material) | 0.1 | 2.88 | 0.29 |
| %0200 | % | Medios auxiliares | 2 % | 20.07 | 0.40 |
|  |  | Total |  |  | 20.47 |

**27TNIRCL5073** m Instalación de ACS con cloro, con tubería PP-RCT Compuesto con FV: NIRON PREMIUM SDR 7.3/ Serie 3.2, D= 50 mm (16/05/2011)
Precio: 27.6
Suministro y montaje de tubo NIRON PREMIUM de polipropileno copolímero random PP-RCT RA 7050 resistente a la degradación oxidativa por hipoclorito de sodio, compuesto con fibra de vidrio (1/4)PP-RCT // (2/4)PP-RCT+FV // (1/4)PP-RCT, SDR 7,3, de diámetro 50 mm y 6,9 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL5073 de sistema de tuberías Niron de ITALSAN.

| Código | Ud | Descripción | Rendimiento | Precio | Importe |
|---|---|---|---|---|---|
| U27TNIRCL5073 | m | Tubo PP-RCT Compuesto con FV: NIRON PREMIUM SDR 7,3/ Serie 3.2, D= 50 x 6,9 mm (material) | 1 | 18.08 | 18.08 |
| AB115048AZ | u | Material aux. sujeción: Abrazadera isofónica NIRON | 1.28 | 2.96 | 3.79 |
| mo004 | h | Oficial 1º fontanero | 0.093 | 16.18 | 1.50 |
| mo005 | h | Ayudante fontanero | 0.093 | 14.68 | 1.37 |
| 27NMAN50 | u | Accesorio Manguito Socket, PP-R CT RA7050, D= 50 mm (material) | 0.25 | 3.65 | 0.91 |
| 27NT50 | u | Accesorio Te Socket, PP-R CT RA7050, D= 50 mm (material) | 0.1 | 8.17 | 0.82 |
| 27NG50 | u | Accesorio Codo Socket, PP-R CT RA7050, D= 50 mm (material) | 0.1 | 5.94 | 0.59 |
| %0200 | % | Medios auxiliares | 2 % | 27.06 | 0.54 |
|  |  | Total |  |  | 27.6 |

**27TNIRCL6373** m Instalación de ACS con cloro, con tubería PP-RCT Compuesto con FV: NIRON PREMIUM SDR 7.3/ Serie 3.2, D= 63 mm (16/05/2011)
Precio: 35.73
Suministro y montaje de tubo NIRON PREMIUM de polipropileno copolímero random PP-RCT RA 7050 resistente a la degradación oxidativa por hipoclorito de sodio, compuesto con fibra de vidrio (1/4)PP-RCT // (2/4)PP-RCT+FV // (1/4)PP-RCT, SDR 7,3, de diámetro 63 mm y 8,6 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL6373 de sistema de tuberías Niron de ITALSAN.

| Código | Ud | Descripción | Rendimiento | Precio | Importe |
|---|---|---|---|---|---|
| U27TNIRCL6373 | m | Tubo PP-RCT Compuesto con FV: NIRON PREMIUM SDR 7,3/ Serie 3.2, D= 63 x 8,6 mm (material) | 1 | 25.02 | 25.02 |
| AB115060AZ | u | Material aux. sujeción: Abrazadera isofónica NIRON | 1.03 | 3.48 | 3.58 |
| mo004 | h | Oficial 1º fontanero | 0.086 | 16.18 | 1.39 |
| mo005 | h | Ayudante fontanero | 0.086 | 14.68 | 1.26 |
| 27NMAN63 | u | Accesorio Manguito Socket, PP-R CT RA7050, D= 63 mm (material) | 0.25 | 5.92 | 1.48 |
| 27NT63 | u | Accesorio Te Socket, PP-R CT RA7050, D= 63 mm (material) | 0.1 | 13.2 | 1.32 |
| 27NG63 | u | Accesorio Codo Socket, PP-R CT RA7050, D= 63 mm (material) | 0.1 | 9.82 | 0.98 |
| %0200 | % | Medios auxiliares | 2 % | 35.03 | 0.70 |
|  |  | Total |  |  | 35.73 |

**27TNIRCL7573** m Instalación de ACS con cloro, con tubería PP-RCT Compuesto con FV: NIRON PREMIUM SDR 7.3/ Serie 3.2, D= 75 mm (16/05/2011)
Precio: 51.75
Suministro y montaje de tubo NIRON PREMIUM de polipropileno copolímero random PP-RCT RA 7050 resistente a la degradación oxidativa por hipoclorito de sodio, compuesto con fibra de vidrio (1/4)PP-RCT // (2/4)PP-RCT+FV // (1/4)PP-RCT, SDR 7,3, de diámetro 75 mm y 10,4 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL7573 de sistema de tuberías Niron de ITALSAN.

| Código | Ud | Descripción | Rendimiento | Precio | Importe |
|---|---|---|---|---|---|
| U27TNIRCL7573 | m | Tubo PP-RCT Compuesto con FV: NIRON PREMIUM SDR 7,3/ Serie 3.2, D= 75 x 10,4 mm (material) | 1 | 38.46 | 38.46 |
| AB115075AZ | u | Material aux. sujeción: Abrazadera isofónica NIRON | 0.85 | 4.31 | 3.66 |
| mo004 | h | Oficial 1º fontanero | 0.079 | 16.18 | 1.28 |
| mo005 | h | Ayudante fontanero | 0.079 | 14.68 | 1.16 |
| 27NMAN75 | u | Accesorio Manguito Socket, PP-R CT RA7050, D= 75 mm (material) | 0.25 | 9.16 | 2.29 |
| 27NT75 | u | Accesorio Te Socket, PP-R CT RA7050, D= 75 mm (material) | 0.1 | 20.64 | 2.06 |
| 27NG75 | u | Accesorio Codo Socket, PP-R CT RA7050, D= 75 mm (material) | 0.1 | 18.29 | 1.83 |
| %0200 | % | Medios auxiliares | 2 % | 50.74 | 1.01 |
|  |  | Total |  |  | 51.75 |

**27TNIRCL9073** m Instalación de ACS con cloro, con tubería PP-RCT Compuesto con FV: NIRON PREMIUM SDR 7.3/ Serie 3.2, D= 90 mm (16/05/2011)
Precio: 73.85
Suministro y montaje de tubo NIRON PREMIUM de polipropileno copolímero random PP-RCT RA 7050 resistente a la degradación oxidativa por hipoclorito de sodio, compuesto con fibra de vidrio (1/4)PP-RCT // (2/4)PP-RCT+FV // (1/4)PP-RCT, SDR 7,3, de diámetro 90 mm y 12,3 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL9073 de sistema de tuberías Niron de ITALSAN.

| Código | Ud | Descripción | Rendimiento | Precio | Importe |
|---|---|---|---|---|---|
| UTNIRCL9073 | m | Tubo PP-RCT Compuesto con FV: NIRON PREMIUM SDR 7,3/ Serie 3.2, D= 90 x 12,3 mm (material) | 1 | 55.77 | 55.77 |
| AB115090AZ | u | Material aux. sujeción: Abrazadera isofónica NIRON | 0.7 | 5.09 | 3.56 |
| mo004 | h | Oficial 1º fontanero | 0.074 | 16.18 | 1.20 |
| mo005 | h | Ayudante fontanero | 0.074 | 14.68 | 1.09 |
| 27NMAN90 | u | Accesorio Manguito Socket, PP-R CT RA7050, D= 90 mm (material) | 0.25 | 16.72 | 4.18 |
| 27NT90 | u | Accesorio Te Socket, PP-R CT RA7050, D= 90 mm (material) | 0.1 | 35.22 | 3.52 |
| 27NG90 | u | Accesorio Codo Socket, PP-R CT RA7050, D= 90 mm (material) | 0.1 | 30.82 | 3.08 |
| %0200 | % | Medios auxiliares | 2 % | 72.40 | 1.45 |
|  |  | Total |  |  | 73.85 |

**27TNIRCL11073** m Instalación de ACS con cloro, con tubería PP-RCT Compuesto con FV: NIRON PREMIUM SDR 7.3/ Serie 3.2, D= 110 mm (16/05/2011)
Precio: 101.97
Suministro y montaje de tubo NIRON PREMIUM de polipropileno copolímero random PP-RCT RA 7050 resistente a la degradación oxidativa por hipoclorito de sodio, compuesto con fibra de vidrio (1/4)PP-RCT // (2/4)PP-RCT+FV // (1/4)PP-RCT, SDR 7,3, de diámetro 110 mm y 15,1 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL11073 de sistema de tuberías Niron de ITALSAN.

| Código | Ud | Descripción | Rendimiento | Precio | Importe |
|---|---|---|---|---|---|
| UTNIRCL11073 | m | Tubo PP-RCT Compuesto con FV: NIRON PREMIUM SDR 7,3/ Serie 3.2, D= 110 x 15,1 mm (material) | 1 | 76.69 | 76.69 |
| AB115110AZ | u | Material aux. sujeción: Abrazadera isofónica NIRON | 0.59 | 6.47 | 3.82 |
| mo004 | h | Oficial 1º fontanero | 0.072 | 16.18 | 1.16 |
| mo005 | h | Ayudante fontanero | 0.072 | 14.68 | 1.06 |
| 27NMAN110 | u | Accesorio Manguito Socket, PP-R CT RA7050, D= 110 mm (material) | 0.25 | 25.66 | 6.42 |
| 27NT110 | u | Accesorio Te Socket, PP-R CT RA7050, D= 110 mm (material) | 0.1 | 60.13 | 6.01 |
| 27NG110 | u | Accesorio Codo Socket, PP-R CT RA7050, D= 110 mm (material) | 0.1 | 48.11 | 4.81 |
| %0200 | % | Medios auxiliares | 2 % | 99.97 | 2.00 |
|  |  | Total |  |  | 101.97 |

**27TNIRCL12573** m Instalación de ACS con cloro, con tubería PP-RCT Compuesto con FV: NIRON PREMIUM SDR 7.3/ Serie 3.2, D= 125 mm (16/05/2011)
Precio: 130.06
Suministro y montaje de tubo NIRON PREMIUM de polipropileno copolímero random PP-RCT RA 7050 resistente a la degradación oxidativa por hipoclorito de sodio, compuesto con fibra de vidrio (1/4)PP-RCT // (2/4)PP-RCT+FV // (1/4)PP-RCT, SDR 7,3, de diámetro 125 mm y 17,4 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL12573 de sistema de tuberías Niron de ITALSAN.

| Código | Ud | Descripción | Rendimiento | Precio | Importe |
|---|---|---|---|---|---|
| UTNIRCL12573 | m | Tubo PP-RCT Compuesto con FV: NIRON PREMIUM SDR 7,3/ Serie 3.2, D= 125 x 17,1 mm (material) | 1 | 95.28 | 95.28 |
| AB115125AZ | u | Material aux. sujeción: Abrazadera isofónica NIRON | 0.55 | 8.22 | 4.52 |
| mo004 | h | Oficial 1º fontanero | 0.074 | 16.18 | 1.20 |
| mo005 | h | Ayudante fontanero | 0.074 | 14.68 | 1.09 |
| 27NMAN125 | u | Accesorio Manguito Socket, PP-R CT RA7050, D= 125 mm (material) | 0.25 | 37.65 | 9.41 |
| 27NT125 | u | Accesorio Te Socket, PP-R CT RA7050, D= 125 mm (material) | 0.1 | 84.52 | 8.45 |
| 27NG125 | u | Accesorio Codo Socket, PP-R CT RA7050, D= 125 mm (material) | 0.1 | 75.58 | 7.56 |
| %0200 | % | Medios auxiliares | 2 % | 127.51 | 2.55 |
|  |  | Total |  |  | 130.06 |

**27TNIRCL16073** m Instalación de ACS con cloro, con tubería PP-RCT Compuesto con FV: NIRON PREMIUM SDR 7.3/ Serie 3.2, D= 160 mm (16/05/2011)
Precio: 210.76
Suministro y montaje de tubo NIRON PREMIUM de polipropileno copolímero random PP-RCT RA 7050 resistente a la degradación oxidativa por hipoclorito de sodio, compuesto con fibra de vidrio (1/4)PP-RCT // (2/4)PP-RCT+FV // (1/4)PP-RCT, SDR 7,3, de diámetro 160 mm y 21,9 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL16073 de sistema de tuberías Niron de ITALSAN.

| Código | Ud | Descripción | Rendimiento | Precio | Importe |
|---|---|---|---|---|---|
| UTNIRCL16073 | m | Tubo PP-RCT Compuesto con FV: NIRON PREMIUM SDR 7,3/ Serie 3.2, D= 160 x 21,9 mm (material) | 1 | 171.64 | 171.64 |
| AB115160AZ | u | Material aux. sujeción: Abrazadera isofónica NIRON | 0.43 | 10.18 | 4.38 |
| mo004 | h | Oficial 1º fontanero | 0.195 | 16.18 | 3.16 |
| mo005 | h | Ayudante fontanero | 0.195 | 14.68 | 2.86 |
| 27NT74160MM | u | Accesorio Te ''a tope'', PP-R CT RA7050 D=160mm (material) | 0.1 | 128.49 | 12.85 |
| 27NG9074160MM | u | Accesorio Codo "a tope", PP-R CT RA7050 D=160mm (material) | 0.1 | 117.42 | 11.74 |
| %0200 | % | Medios auxiliares | 2 % | 206.63 | 4.13 |
|  |  | Total |  |  | 210.76 |

**27TNIRCL20073** m Instalación de ACS con cloro, con tubería PP-RCT Compuesto con FV: NIRON PREMIUM SDR 7,3/ Serie 3.2, D= 200mm (16/05/2011)
Precio: 417.82
Suministro y montaje de tubo NIRON PREMIUM de polipropileno copolímero random PP-RCT RA 7050 resistente a la degradación oxidativa por hipoclorito de sodio, compuesto con fibra de vidrio (1/4)PP-RCT // (2/4)PP-RCT+FV // (1/4)PP-RCT, SDR 7,3, de diámetro 200 mm y 27,4 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL20073 de sistema de tuberías Niron de ITALSAN.

| Código | Ud | Descripción | Rendimiento | Precio | Importe |
|---|---|---|---|---|---|
| U27TNIRCL20073 | m | Tubo PP-RCT Compuesto con FV: NIRON PREMIUM SDR 7,3/ Serie 3,2, D= 200 x 27,4 mm (material) | 1 | 330.51 | 330.51 |
| AB115200Z | u | Mterial aux. sujeción: Abrazadera isofónica Niron, goma lisa (material) | 0.43 | 13.99 | 6.02 |
| mo004 | h | Oficial 1º fontanero | 0.224 | 16.18 | 3.62 |
| mo005 | h | Ayudante fontanero | 0.224 | 14.68 | 3.29 |
| 27NT74200MMB | u | Accesorio Te ''a tope'', PP-R CT RA7050 D=200mm (material) | 0.1 | 361.05 | 36.11 |
| 27NG9074200MMB | u | Accesorio Codo "a tope", PP-R CT RA7050 D=200mm (material) | 0.1 | 300.81 | 30.08 |
| %0200 | % | Medios auxiliares | 2 % | 409.63 | 8.19 |
|  |  | Total |  |  | 417.82 |

**27TNIRCL25073** m Instalación de ACS con cloro, con tubería PP-RCT Compuesto con FV: NIRON PREMIUM SDR 7,3/ Serie 3.2, D= 250mm (16/05/2011)
Precio: 649.13
Suministro y montaje de tubo NIRON PREMIUM de polipropileno copolímero random PP-RCT RA 7050 resistente a la degradación oxidativa por hipoclorito de sodio, compuesto con fibra de vidrio (1/4)PP-RCT // (2/4)PP-RCT+FV // (1/4)PP-RCT, SDR 7,3, de diámetro 250 mm y 34,3 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito sódico, con temperaturas de hasta 95ºC. Espesor de aislamiento térmico conforme a RITE calculado mediante procedimiento alternativo según criterios de la norma UNE EN ISO 12241. Certificado según ISO 14001 y Declaración Ambiental de Producto ( DAP ). Presentación en barras de 4 m y 6,1 m, color gris con ref. 27TNIRCL25073 de sistema de tuberías Niron de ITALSAN.

| Código | Ud | Descripción | Rendimiento | Precio | Importe |
|---|---|---|---|---|---|
| 27TNIRCL25073B4 | m | Tubo PP-RCT Compuesto con FV: NIRON PREMIUM SDR 7,3/ Serie 3,2 D=250x34,3mm (material) | 1 | 513.31 | 513.31 |
| mo004 | h | Oficial 1º fontanero | 0.294 | 16.18 | 4.76 |
| mo005 | h | Ayudante fontanero | 0.294 | 14.68 | 4.32 |
| AB33168250 | u | Material aux. sujeción: Abrazadera isofónica goma lisa Sistema Niron (material) | 0.43 | 45.15 | 19.41 |
| 27NT74250MMB | u | Accesorio Te ''a tope'', PP-R CT RA7050 D=250mm (material) | 0.1 | 602.04 | 60.20 |
| 27NG9074250MMB | u | Accesorio Codo "a tope", PP-R CT RA7050 D=250mm (material) | 0.1 | 343.98 | 34.40 |
| %0200 | % | Medios auxiliares | 2 % | 636.40 | 12.73 |
|  |  | Total |  |  | 649.13 |

### Válvulas Acumulación VALVULAS

| Código | Ud | Descripción | Precio |
|---|---|---|---|
| 27NRSPPRCT20 | u | Válvula de paso de esfera PN10. Cuerpo en PP y esfera PP unión socket D= 20mm | 68.31 |
| 27NRSPPRCT25 | u | Válvula de paso de esfera PN10. Cuerpo en PP y esfera PP unión socket D= 25mm | 78.96 |
| 27NRSPPRCT32 | u | Válvula de paso de esfera PN10. Cuerpo en PP y esfera PP unión socket D= 32mm | 95.43 |
| 27NRSPPRCT40 | u | Válvula de paso de esfera PN10. Cuerpo en PP y esfera PP unión socket D= 40mm | 118.35 |
| 27NRSPPRCT50 | u | Válvula de paso de esfera PN10. Cuerpo en PP y esfera PP unión socket D= 50mm | 154.22 |
| 27NRSPPRCT63 | u | Válvula de paso de esfera PN10. Cuerpo en PP y esfera PP unión socket D= 63mm | 197.44 |
| 27NRSPPRCT75 | u | Válvula de paso de esfera PN10. Cuerpo en PP y esfera PP unión socket D= 75mm | 347.86 |
| 27NRSPPRCT90 | u | Válvula de paso de esfera PN10. Cuerpo en PP y esfera PP unión socket D= 90mm | 429.23 |
| 27NRSPPRCT110 | u | Válvula de paso de esfera PN10. Cuerpo en PP y esfera PP unión socket D= 110mm | 631.04 |
| NRSPP20 | u | Válvula de paso de esfera. Cuerpo en PP-R y esfera latón níquel OT unión socket D=20mm | 20.02 |
| NRSPP25 | u | Válvula de paso de esfera. Cuerpo en PP-R y esfera latón níquel OT unión socket D= 25mm | 26.37 |
| NRSPP32 | u | Válvula de paso de esfera. Cuerpo en PP-R y esfera latón níquel OT unión socket D= 32mm | 36.19 |
| NRSPP40 | u | Válvula de paso de esfera. Cuerpo en PP-R y esfera latón níquel OT unión socket D= 40mm | 76.5 |
| NRSPP50 | u | Válvula de paso de esfera. Cuerpo en PP-R y esfera latón níquel OT unión socket D= 50mm | 110.23 |
| EPDM63BM | u | Válvula de mariposa PN10. Cuerpo en PP Unión embridada D= 63mm | 363.1 |
| EPDM75BM | u | Válvula de mariposa PN10. Cuerpo en PP Unión embridada D= 75mm | 367.93 |
| EPDM90BM | u | Válvula de mariposa PN10. Cuerpo en PP Unión embridada D= 90mm | 404.04 |
| EPDM110BM | u | Válvula de mariposa PN10. Cuerpo en PP Unión embridada D= 110mm | 499.08 |
| EPDM125BM | u | Válvula de mariposa PN10. Cuerpo en PP Unión embridada D= 125mm | 617.21 |
| EPDM160BM | u | Válvula de mariposa PN10. Cuerpo en PP Unión embridada D= 160mm | 659.13 |
| EPDM200BM | u | Válvula de mariposa PN10. Cuerpo en PP Unión embridada D= 200mm | 1161.62 |

## ACS Y CALEFACCIÓN Precios Descompuestos Agua Caliente Sanitaria NIRON FIBER BLUE RP (16/05/2011)

### ACSCBP ACS con tubería PP-R Compuesto con FV: NIRON FIBER BLUE PP-R RP PIPE SDR 9/Serie 4 (16/05/2011)

**TNIRFBRP2074** m Fontanería ACS con tubería PP-R RP Compuesto con FV: NIRON FIBER BLUE PP-R RP PIPE SDR 7.4/ Serie 3.2, D= 20 mm (16/05/2011)
Precio: 11.91
Suministro y montaje de tubo NIRON FIBER BLUE RP compuesto de polipropileno copolímero random PP-R RP "Raised Pressure" con fibra de vidrio (1/4)PP-R RP // (2/4)PP-R RP + FV (1/4) // PP-R RP, SDR 7,4 serie 3,2, de diámetro 20 mm y 2,8 mm de espesor. Tubería fabricada según Reglamento Particular Aenor RP 01.78, accesorios fabricados y certificados según norma UNE EN 15874-3 y sistema de unión por termofusión, inserciones incorporadas y electrofusión según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2074 de la serie Niron de ITALSAN.

| Código | Ud | Descripción | Rendimiento | Precio | Importe |
|---|---|---|---|---|---|
| UTNIRFBRP2074 | m | Tubo PP-R RP Compuesto con FV: NIRON FIBER BLUE PP-R RP PIPE SDR 7,4/ Serie 3.2, D= 20 x 2,8 mm (material) | 1 | 2.66 | 2.66 |
| AB115022AZ | u | Material aux. sujeción: Abrazadera isofónica NIRON | 2.56 | 1.35 | 3.46 |
| mo004 | h | Oficial 1º fontanero | 0.171 | 16.18 | 2.77 |
| mo005 | h | Ayudante fontanero | 0.171 | 14.68 | 2.51 |
| NMAN20 | u | Accesorio Manguito Socket, PP-RCT, D= 20 mm | 0.25 | 0.54 | 0.14 |
| NG20 | u | Accesorio Codo Socket, PP-RCT, D= 20 mm | 0.1 | 0.63 | 0.06 |
| NT20 | u | Accesorio Te Socket, PP-RCT, D= 20 mm | 0.1 | 0.79 | 0.08 |
| %0200 | % | Medios auxiliares | 2 % | 11.68 | 0.23 |
|  |  | Total |  |  | 11.91 |

**TNIRFBRP2574** m Fontanería ACS con tubería PP-R RP Compuesto con FV: NIRON FIBER BLUE PP-R RP PIPE SDR 7.4/ Serie 3.2, D= 25 mm (16/05/2011)
Precio: 12.19
Suministro y montaje de tubo NIRON FIBER BLUE RP compuesto de polipropileno copolímero random PP-R RP "Raised Pressure" con fibra de vidrio (1/4)PP-R RP // (2/4)PP-R RP + FV (1/4) // PP-R RP, SDR 7,4 serie 3,2, de diámetro 25 mm y 3,5 mm de espesor. Tubería fabricada según Reglamento Particular Aenor RP 01.78, accesorios fabricados y certificados según norma UNE EN 15874-3 y sistema de unión por termofusión, inserciones incorporadas y electrofusión según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2574 de la serie Niron de ITALSAN.

| Código | Ud | Descripción | Rendimiento | Precio | Importe |
|---|---|---|---|---|---|
| UTNIRFBRP2574 | m | Tubo PP-R RP Compuesto con FV: NIRON FIBER BLUE PP-R RP PIPE SDR 7,4/ Serie 3.2, D= 25 x 3,5 mm (material) | 1 | 3.76 | 3.76 |
| AB115028AZ | u | Material aux. sujeción: Abrazadera isofónica NIRON | 2.2 | 1.49 | 3.28 |
| mo004 | h | Oficial 1º fontanero | 0.148 | 16.18 | 2.39 |
| mo005 | h | Ayudante fontanero | 0.148 | 14.68 | 2.17 |
| NMAN25 | u | Accesorio Manguito Socket, PP-RCT, D= 25 mm | 0.25 | 0.64 | 0.16 |
| NG25 | u | Accesorio Codo Socket, PP-RCT, D= 25 mm | 0.1 | 0.79 | 0.08 |
| NT25 | u | Accesorio Te Socket, PP-RCT, D= 25 mm | 0.1 | 1.06 | 0.11 |
| %0200 | % | Medios auxiliares | 2 % | 11.95 | 0.24 |
|  |  | Total |  |  | 12.19 |

**TNIRFBRP329** m Fontanería ACS con tubería PP-R RP Compuesto con FV: NIRON FIBER BLUE PP-R RP PIPE SDR 9/ Serie 4 D= 32 mm (16/05/2011)
Precio: 13.96
Suministro y montaje de tubo NIRON FIBER BLUE RP compuesto de polipropileno copolímero random PP-R RP "Raised Pressure" con fibra de vidrio (1/4)PP-R RP // (2/4)PP-R RP + FV (1/4) // PP-R RP, SDR 9 serie 4, de diámetro 32 mm y 3,6 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP329 de la serie Niron de ITALSAN.

| Código | Ud | Descripción | Rendimiento | Precio | Importe |
|---|---|---|---|---|---|
| UTNIRFBRP329 | m | Tubo PP-R RP Compuesto con FV: NIRON FIBER BLUE PP-R RP PIPE SDR 9/ Serie 4, D= 32 x 3,6 mm (material) | 1 | 6.02 | 6.02 |
| AB115035AZ | u | Material aux. sujeción: Abrazadera isofónica NIRON | 1.92 | 1.62 | 3.11 |
| mo004 | h | Oficial 1º fontanero | 0.13 | 16.18 | 2.10 |
| mo005 | h | Ayudante fontanero | 0.13 | 14.68 | 1.91 |
| NMAN32 | u | Accesorio Manguito Socket, PP-RCT, D= 32 mm | 0.25 | 1 | 0.25 |
| NG32 | u | Accesorio Codo Socket, PP-RCT, D= 32 mm | 0.1 | 1.27 | 0.13 |
| NT32 | u | Accesorio Te Socket, PP-RCT, D= 32 mm | 0.1 | 1.67 | 0.17 |
| %0200 | % | Medios auxiliares | 2 % | 13.69 | 0.27 |
|  |  | Total |  |  | 13.96 |

**TNIRFBRP409** m Fontanería ACS con tubería PP-R RP Compuesto con FV: NIRON FIBER BLUE PP-R RP PIPE SDR 9/ Serie 4, D= 40 mm (16/05/2011)
Precio: 17.88
Suministro y montaje de tubo NIRON FIBER BLUE RP compuesto de polipropileno copolímero random PP-R RP "Raised Pressure" con fibra de vidrio (1/4)PP-R RP // (2/4)PP-R RP + FV (1/4) // PP-R RP, SDR 9 serie 4, de diámetro 40 mm y 4,5 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP409 de la serie Niron de ITALSAN.

| Código | Ud | Descripción | Rendimiento | Precio | Importe |
|---|---|---|---|---|---|
| UTNIRFBRP409 | m | Tubo PP-R RP Compuesto con FV: NIRON FIBER BLUE PP-R RP PIPE SDR 9/ Serie 4, D= 40 x 4,5 mm (material) | 1 | 10.16 | 10.16 |
| AB115040AZ | u | Material aux. sujeción: Abrazadera isofónica NIRON | 1.54 | 1.94 | 2.99 |
| mo004 | h | Oficial 1º fontanero | 0.11 | 16.18 | 1.78 |
| mo005 | h | Ayudante fontanero | 0.11 | 14.68 | 1.61 |
| NMAN40 | u | Accesorio Manguito Socket, PP-RCT, D= 40 mm | 0.25 | 1.78 | 0.45 |
| NG40 | u | Accesorio Codo Socket, PP-RCT, D= 40 mm | 0.1 | 2.32 | 0.23 |
| NT40 | u | Accesorio Te Socket, PP-RCT, D= 40 mm | 0.1 | 3.11 | 0.31 |
| %0200 | % | Medios auxiliares | 2 % | 17.53 | 0.35 |
|  |  | Total |  |  | 17.88 |

**TNIRFBRP509** m Fontanería ACS con tubería PP-R RP Compuesto con FV: NIRON FIBER BLUE PP-R RP PIPE SDR 9/ Serie 4, D= 50 mm (16/05/2011)
Precio: 23.75
Suministro y montaje de tubo NIRON FIBER BLUE RP compuesto de polipropileno copolímero random PP-R RP "Raised Pressure" con fibra de vidrio (1/4)PP-R RP // (2/4)PP-R RP + FV (1/4) // PP-R RP, SDR 9 serie 4, de diámetro 50 mm y 5,6 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP509 de la serie Niron de ITALSAN.

| Código | Ud | Descripción | Rendimiento | Precio | Importe |
|---|---|---|---|---|---|
| UTNIRFBRP509 | m | Tubo PP-R RP Compuesto con FV: NIRON FIBER BLUE PP-R RP PIPE SDR 9/ Serie 4, D= 50 x 5,6 mm (material) | 1 | 14.68 | 14.68 |
| AB115048AZ | u | Material aux. sujeción: Abrazadera isofónica NIRON | 1.28 | 2.96 | 3.79 |
| mo004 | h | Oficial 1º fontanero | 0.093 | 16.18 | 1.50 |
| mo005 | h | Ayudante fontanero | 0.093 | 14.68 | 1.37 |
| NMAN50 | u | Accesorio Manguito Socket, PP-RCT, D= 50 mm | 0.25 | 3.04 | 0.76 |
| NG50 | u | Accesorio Codo Socket, PP-RCT, D= 50 mm | 0.1 | 4.96 | 0.50 |
| NT50 | u | Accesorio Te Socket, PP-RCT, D= 50 mm | 0.1 | 6.81 | 0.68 |
| %0200 | % | Medios auxiliares | 2 % | 23.28 | 0.47 |
|  |  | Total |  |  | 23.75 |

**TNIRFBRP639** m Fontanería ACS con tubería PP-R RP Compuesto con FV: NIRON FIBER BLUE PP-R RP PIPE SDR 9/ Serie 4, D= 63 mm (16/05/2011)
Precio: 30.24
Suministro y montaje de tubo NIRON FIBER BLUE RP compuesto de polipropileno copolímero random PP-R RP "Raised Pressure" con fibra de vidrio (1/4)PP-R RP // (2/4)PP-R RP + FV (1/4) // PP-R RP, SDR 9 serie 4, de diámetro 63 mm y 7,1 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP639 de la serie Niron de ITALSAN.

| Código | Ud | Descripción | Rendimiento | Precio | Importe |
|---|---|---|---|---|---|
| UTNIRFBRP639 | m | Tubo PP-R RP Compuesto con FV: NIRON FIBER BLUE PP-R RP PIPE SDR 9/ Serie 4, D= 63 x 7,1 mm (material) | 1 | 20.26 | 20.26 |
| AB115060AZ | u | Material aux. sujeción: Abrazadera isofónica NIRON | 1.03 | 3.48 | 3.58 |
| mo004 | h | Oficial 1º fontanero | 0.086 | 16.18 | 1.39 |
| mo005 | h | Ayudante fontanero | 0.086 | 14.68 | 1.26 |
| NMAN63 | u | Accesorio Manguito Socket, PP-RCT, D= 63 mm | 0.25 | 4.94 | 1.24 |
| NG63 | u | Accesorio Codo Socket, PP-RCT, D= 63 mm | 0.1 | 8.19 | 0.82 |
| NT63 | u | Accesorio Te Socket, PP-RCT, D= 63 mm | 0.1 | 11.02 | 1.10 |
| %0200 | % | Medios auxiliares | 2 % | 29.65 | 0.59 |
|  |  | Total |  |  | 30.24 |

**TNIRFBRP759** m Fontanería ACS con tubería PP-R RP Compuesto con FV: NIRON FIBER BLUE PP-R RP PIPE SDR 9/ Serie 4, D= 75 mm (16/05/2011)
Precio: 43.35
Suministro y montaje de tubo NIRON FIBER BLUE RP compuesto de polipropileno copolímero random PP-R RP "Raised Pressure" con fibra de vidrio (1/4)PP-R RP // (2/4)PP-R RP + FV (1/4) // PP-R RP, SDR 9 serie 4, de diámetro 75 mm y 8,4 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP759 de la serie Niron de ITALSAN.

| Código | Ud | Descripción | Rendimiento | Precio | Importe |
|---|---|---|---|---|---|
| UTNIRFBRP759 | m | Tubo PP-R RP Compuesto con FV: NIRON FIBER BLUE PP-R RP PIPE SDR 9/ Serie 4, D= 75 x 8,4 mm (material) | 1 | 31.24 | 31.24 |
| AB115075AZ | u | Material aux. sujeción: Abrazadera isofónica NIRON | 0.85 | 4.31 | 3.66 |
| mo004 | h | Oficial 1º fontanero | 0.079 | 16.18 | 1.28 |
| mo005 | h | Ayudante fontanero | 0.079 | 14.68 | 1.16 |
| NMAN75 | u | Accesorio Manguito Socket, PP-RCT, D= 75 mm | 0.25 | 7.64 | 1.91 |
| NG75 | u | Accesorio Codo Socket, PP-RCT, D= 75 mm | 0.1 | 15.26 | 1.53 |
| NT75 | u | Accesorio Te Socket, PP-RCT, D= 75 mm | 0.1 | 17.22 | 1.72 |
| %0200 | % | Medios auxiliares | 2 % | 42.50 | 0.85 |
|  |  | Total |  |  | 43.35 |

**TNIRFBRP909** m Fontanería ACS con tubería PP-R RP Compuesto con FV: NIRON FIBER BLUE PP-R RP PIPE SDR 9/ Serie 4, D= 90 mm (16/05/2011)
Precio: 61.34
Suministro y montaje de tubo NIRON FIBER BLUE RP compuesto de polipropileno copolímero random PP-R RP "Raised Pressure" con fibra de vidrio (1/4)PP-R RP // (2/4)PP-R RP + FV (1/4) // PP-R RP, SDR 9 serie 4, de diámetro 90 mm y 10,1 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP909 de la serie Niron de ITALSAN.

| Código | Ud | Descripción | Rendimiento | Precio | Importe |
|---|---|---|---|---|---|
| UTNIRFBRP909 | m | Tubo PP-R RP Compuesto con FV: NIRON FIBER BLUE PP-R RP PIPE SDR 9/ Serie 4, D= 90 x 10,1 mm (material) | 1 | 45.29 | 45.29 |
| AB115090AZ | u | Material aux. sujeción: Abrazadera isofónica NIRON | 0.7 | 5.09 | 3.56 |
| mo004 | h | Oficial 1º fontanero | 0.074 | 16.18 | 1.20 |
| mo005 | h | Ayudante fontanero | 0.074 | 14.68 | 1.09 |
| NMAN90 | u | Accesorio Manguito Socket, PP-RCT, D= 90 mm | 0.25 | 13.95 | 3.49 |
| NG90 | u | Accesorio Codo Socket, PP-RCT, D= 90 mm | 0.1 | 25.72 | 2.57 |
| NT90 | u | Accesorio Te Socket, PP-RCT, D= 90 mm | 0.1 | 29.4 | 2.94 |
| %0200 | % | Medios auxiliares | 2 % | 60.14 | 1.20 |
|  |  | Total |  |  | 61.34 |

**TNIRFBRP1109** m Fontanería ACS con tubería PP-R RP Compuesto con FV: NIRON FIBER BLUE PP-R RP PIPE SDR 9/ Serie 4, D= 110 mm (16/05/2011)
Precio: 84.36
Suministro y montaje de tubo NIRON FIBER BLUE RP compuesto de polipropileno copolímero random PP-R RP "Raised Pressure" con fibra de vidrio (1/4)PP-R RP // (2/4)PP-R RP + FV (1/4) // PP-R RP, SDR 9 serie 4, de diámetro 110 mm y 12,3 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP1109 de la serie Niron de ITALSAN.

| Código | Ud | Descripción | Rendimiento | Precio | Importe |
|---|---|---|---|---|---|
| UTNIRFBRP1109 | m | Tubo PP-R RP Compuesto con FV: NIRON FIBER BLUE PP-R RP PIPE SDR 9/ Serie 4, D= 110 x 12,3 mm (material) | 1 | 62.28 | 62.28 |
| AB115110AZ | u | Material aux. sujeción: Abrazadera isofónica NIRON | 0.59 | 6.47 | 3.82 |
| mo004 | h | Oficial 1º fontanero | 0.072 | 16.18 | 1.16 |
| mo005 | h | Ayudante fontanero | 0.072 | 14.68 | 1.06 |
| NMAN110 | u | Accesorio Manguito Socket, PP-RCT, D= 110 mm | 0.25 | 21.41 | 5.35 |
| NG110 | u | Accesorio Codo Socket, PP-RCT, D= 110 mm | 0.1 | 40.15 | 4.02 |
| NT110 | u | Accesorio Te Socket, PP-RCT, D= 110 mm | 0.1 | 50.18 | 5.02 |
| %0200 | % | Medios auxiliares | 2 % | 82.71 | 1.65 |
|  |  | Total |  |  | 84.36 |

**TNIRFBRP1259** m Fontanería ACS con tubería PP-R RP Compuesto con FV: NIRON FIBER BLUE PP-R RP PIPE SDR 9/ Serie 4, D= 125 mm (16/05/2011)
Precio: 109.08
Suministro y montaje de tubo NIRON FIBER BLUE RP compuesto de polipropileno copolímero random PP-R RP "Raised Pressure" con fibra de vidrio (1/4)PP-R RP // (2/4)PP-R RP + FV (1/4) // PP-R RP, SDR 9 serie 4, de diámetro 125 mm y 14,0 mm de espesor. Tubería fabricada y certificada según Reglamento Particular Aenor RP 01.78, accesorios fabricados y certificados según norma UNE EN 15874-3 y sistema de unión por termofusión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP1259 de la serie Niron de ITALSAN.

| Código | Ud | Descripción | Rendimiento | Precio | Importe |
|---|---|---|---|---|---|
| UTNIRFBRP1259 | m | Tubo PP-R RP Compuesto con FV: NIRON FIBER BLUE PP-R RP PIPE SDR 9/ Serie 4, D= 125 x 14,0 mm (material) | 1 | 78.91 | 78.91 |
| AB115125AZ | u | Material aux. sujeción: Abrazadera isofónica NIRON | 0.55 | 8.22 | 4.52 |
| mo004 | h | Oficial 1º fontanero | 0.074 | 16.18 | 1.20 |
| mo005 | h | Ayudante fontanero | 0.074 | 14.68 | 1.09 |
| NMAN125 | u | Accesorio Manguito Socket, PP-RCT, D= 125 mm | 0.25 | 31.42 | 7.86 |
| NG125 | u | Accesorio Codo Socket, PP-RCT, D= 125 mm | 0.1 | 63.08 | 6.31 |
| NT125 | u | Accesorio Te Socket, PP-RCT, D= 125 mm | 0.1 | 70.53 | 7.05 |
| %0200 | % | Medios auxiliares | 2 % | 106.94 | 2.14 |
|  |  | Total |  |  | 109.08 |

**TNIRFBRP1609** m Fontanería ACS con tubería PP-R RP Compuesto con FV: NIRON FIBER BLUE PP-R RP PIPE SDR 9/ Serie 4, D= 160 mm (16/05/2011)
Precio: 177.91
Suministro y montaje de tubo NIRON FIBER BLUE RP compuesto de polipropileno copolímero random PP-R RP "Raised Pressure" con fibra de vidrio (1/4)PP-R RP // (2/4)PP-R RP + FV (1/4) // PP-R RP, SDR 9 serie 4, de diámetro 160 mm y 17,9 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP1609 de la serie Niron de ITALSAN.

| Código | Ud | Descripción | Rendimiento | Precio | Importe |
|---|---|---|---|---|---|
| UTNIRFBRP1609 | m | Tubo PP-R RP Compuesto con FV: NIRON FIBER BLUE PP-R RP PIPE SDR 9/ Serie 4, D= 160 x 17,9 mm (material) | 1 | 144.3 | 144.30 |
| AB115160AZ | u | Material aux. sujeción: Abrazadera isofónica NIRON | 0.43 | 10.18 | 4.38 |
| mo004 | h | Oficial 1º fontanero | 0.175 | 16.18 | 2.83 |
| mo005 | h | Ayudante fontanero | 0.175 | 14.68 | 2.57 |
| NT11160MM | u | Accesorio Te ''a tope'', PP-RCT, D= 160 mm | 0.1 | 107.23 | 10.72 |
| NG9011160MM | u | Accesorio Codo "a tope", PP-RCT, D= 160 mm | 0.1 | 96.2 | 9.62 |
| %0200 | % | Medios auxiliares | 2 % | 174.42 | 3.49 |
|  |  | Total |  |  | 177.91 |

**TNIRFBRP2009** m Fontanería ACS con tubería PP-R RP Compuesto con FV: NIRON FIBER BLUE PP-R RP PIPE SDR 9/ Serie 4, D= 200 mm (16/05/2011)
Precio: 311.52
Suministro y montaje de tubo NIRON FIBER BLUE RP compuesto de polipropileno copolímero random PP-R RP "Raised Pressure" con fibra de vidrio (1/4)PP-R RP // (2/4)PP-R RP + FV (1/4) // PP-R RP, SDR 9 serie 4, de diámetro 200 mm y 22,4 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2009 de la serie Niron de ITALSAN.

| Código | Ud | Descripción | Rendimiento | Precio | Importe |
|---|---|---|---|---|---|
| UTNIRFBRP2009 | m | Tubo PP-R RP Compuesto con FV: NIRON FIBER BLUE PP-R RP PIPE SDR 9/ Serie 4, D= 200 x 22,4 mm (material) | 1 | 237.84 | 237.84 |
| AB115200AZ | u | Material aux. sujeción: Abrazadera isofónica NIRON | 0.39 | 16.95 | 6.61 |
| mo004 | h | Oficial 1º fontanero | 0.2 | 16.18 | 3.24 |
| mo005 | h | Ayudante fontanero | 0.2 | 14.68 | 2.94 |
| NT11200MM | u | Accesorio Te ''a tope'', PP-RCT, D= 200 mm | 0.1 | 301.32 | 30.13 |
| NG9011200MM | u | Accesorio Codo "a tope",PP-RCT, D=200 mm | 0.1 | 246.48 | 24.65 |
| %0200 | % | Medios auxiliares | 2 % | 305.41 | 6.11 |
|  |  | Total |  |  | 311.52 |

**TNIRFBRP2509** m Fontanería ACS con tubería PP-R RP Compuesto con FV: NIRON FIBER BLUE PP-R RP PIPE SDR 9/ Serie 4, D= 250 mm (16/05/2011)
Precio: 488.24
Suministro y montaje de tubo NIRON FIBER BLUE RP compuesto de polipropileno copolímero random PP-R RP "Raised Pressure" con fibra de vidrio (1/4)PP-R RP // (2/4)PP-R RP + FV (1/4) // PP-R RP, SDR 9 serie 4, de diámetro 250 mm y 27,9 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2509 de la serie Niron de ITALSAN.

| Código | Ud | Descripción | Rendimiento | Precio | Importe |
|---|---|---|---|---|---|
| UTNIRFBRP2509 | m | Tubo PP-R RP Compuesto con FV: NIRON FIBER BLUE PP-R RP PIPE SDR 9/ Serie 4, D= 250 x 27,9 mm (material) | 1 | 375.21 | 375.21 |
| 33168250 | u | Material aux. sujeción: Abrazadera isofónica Niron, de carga pesada | 0.3 | 52.25 | 15.68 |
| mo004 | h | Oficial 1º fontanero | 0.265 | 16.18 | 4.29 |
| mo005 | h | Ayudante fontanero | 0.265 | 14.68 | 3.89 |
| NT11250MMB | u | Accesorio Te ''a tope'', PP-RCT, D= 250 mm | 0.1 | 502.43 | 50.24 |
| NG9011250MM | u | Accesorio Codo "a tope",PP-RCT, D=250 mm | 0.1 | 293.59 | 29.36 |
| %0200 | % | Medios auxiliares | 2 % | 478.67 | 9.57 |
|  |  | Total |  |  | 488.24 |

**TNIRFBRP3159** m Fontanería ACS con tubería PP-R RP Compuesto con FV: NIRON FIBER BLUE PP-R RP PIPE SDR 9/ Serie 4, D= 315 mm (16/05/2011)
Precio: 840.51
Suministro y montaje de tubo NIRON FIBER BLUE RP compuesto de polipropileno copolímero random PP-R RP "Raised Pressure" con fibra de vidrio (1/4)PP-R RP // (2/4)PP-R RP + FV (1/4) // PP-R RP, SDR 9 serie 4, de diámetro 315 mm y 35,2 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP3159 de la serie Niron de ITALSAN.

| Código | Ud | Descripción | Rendimiento | Precio | Importe |
|---|---|---|---|---|---|
| UTNIRFBRP3159 | m | Tubo PP-R RP Compuesto con FV: NIRON FIBER BLUE PP-R RP PIPE SDR 9/ Serie 4, D= 315 x 22,4 mm (material) | 1 | 623.02 | 623.02 |
| AB33168325 | u | Material aux. sujeción: Abrazadera isofónica Niron, de carga pesada | 0.3 | 55.99 | 16.80 |
| mo004 | h | Oficial 1º fontanero | 0.299 | 16.18 | 4.84 |
| mo005 | h | Ayudante fontanero | 0.299 | 14.68 | 4.39 |
| NG9011315MMB | u | Accesorio Codo "a tope", PP-RCT, D= 315 mm | 0.1 | 923.59 | 92.36 |
| NT11315MMB | u | Accesorio Te "a tope", PP-RCT, D= 315 mm | 0.1 | 826.17 | 82.62 |
| %0200 | % | Medios auxiliares | 2 % | 824.03 | 16.48 |
|  |  | Total |  |  | 840.51 |

**TNIRFBRP3559** m Fontanería ACS con tubería PP-R RP Compuesto con FV: NIRON FIBER BLUE PP-R RP PIPE SDR 9/ Serie 4, D= 355 mm (16/05/2011)
Precio: 1064.48
Suministro y montaje de tubo NIRON FIBER BLUE RP compuesto de polipropileno copolímero random PP-R RP "Raised Pressure" con fibra de vidrio (1/4)PP-R RP // (2/4)PP-R RP + FV (1/4) // PP-R RP, SDR 9 serie 4, de diámetro 355 mm y 39,7 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP3559 de la serie Niron de ITALSAN.

| Código | Ud | Descripción | Rendimiento | Precio | Importe |
|---|---|---|---|---|---|
| UTNIRFBRP3559 | m | Tubo PP-R RP Compuesto con FV: NIRON FIBER BLUE PP-R RP PIPE SDR 9/ Serie 4, D= 355 x 39,7 mm (material) | 1 | 780.68 | 780.68 |
| AB33168364 | u | Material aux. sujeción: Abrazadera isofónica Niron, de carga pesada | 0.3 | 76.99 | 23.10 |
| mo004 | h | Oficial 1º fontanero | 0.333 | 16.18 | 5.39 |
| mo005 | h | Ayudante fontanero | 0.333 | 14.68 | 4.89 |
| NG9011355MMB | u | Accesorio Codo "a tope", PP-RCT, D= 355 mm | 0.1 | 1297.24 | 129.72 |
| NT11355MMB | u | Accesorio Te ''a tope'', PP-RCT, D= 355 mm | 0.1 | 998.3 | 99.83 |
| %0200 | % | Medios auxiliares | 2 % | 1043.61 | 20.87 |
|  |  | Total |  |  | 1064.48 |

### Válvulas ACS VALVULAS

| Código | Ud | Descripción | Precio |
|---|---|---|---|
| 27NRSPPRCT20 | u | Válvula de paso de esfera PN10. Cuerpo en PP y esfera PP unión socket D= 20mm | 68.31 |
| 27NRSPPRCT25 | u | Válvula de paso de esfera PN10. Cuerpo en PP y esfera PP unión socket D= 25mm | 78.96 |
| 27NRSPPRCT32 | u | Válvula de paso de esfera PN10. Cuerpo en PP y esfera PP unión socket D= 32mm | 95.43 |
| 27NRSPPRCT40 | u | Válvula de paso de esfera PN10. Cuerpo en PP y esfera PP unión socket D= 40mm | 118.35 |
| 27NRSPPRCT50 | u | Válvula de paso de esfera PN10. Cuerpo en PP y esfera PP unión socket D= 50mm | 154.22 |
| 27NRSPPRCT63 | u | Válvula de paso de esfera PN10. Cuerpo en PP y esfera PP unión socket D= 63mm | 197.44 |
| 27NRSPPRCT75 | u | Válvula de paso de esfera PN10. Cuerpo en PP y esfera PP unión socket D= 75mm | 347.86 |
| 27NRSPPRCT90 | u | Válvula de paso de esfera PN10. Cuerpo en PP y esfera PP unión socket D= 90mm | 429.23 |
| 27NRSPPRCT110 | u | Válvula de paso de esfera PN10. Cuerpo en PP y esfera PP unión socket D= 110mm | 631.04 |
| NRSPP20 | u | Válvula de paso de esfera. Cuerpo en PP-R y esfera latón níquel OT unión socket D=20mm | 20.02 |
| NRSPP25 | u | Válvula de paso de esfera. Cuerpo en PP-R y esfera latón níquel OT unión socket D= 25mm | 26.37 |
| NRSPP32 | u | Válvula de paso de esfera. Cuerpo en PP-R y esfera latón níquel OT unión socket D= 32mm | 36.19 |
| NRSPP40 | u | Válvula de paso de esfera. Cuerpo en PP-R y esfera latón níquel OT unión socket D= 40mm | 76.5 |
| NRSPP50 | u | Válvula de paso de esfera. Cuerpo en PP-R y esfera latón níquel OT unión socket D= 50mm | 110.23 |
| EPDM63BM | u | Válvula de mariposa PN10. Cuerpo en PP Unión embridada D= 63mm | 363.1 |
| EPDM75BM | u | Válvula de mariposa PN10. Cuerpo en PP Unión embridada D= 75mm | 367.93 |
| EPDM90BM | u | Válvula de mariposa PN10. Cuerpo en PP Unión embridada D= 90mm | 404.04 |
| EPDM110BM | u | Válvula de mariposa PN10. Cuerpo en PP Unión embridada D= 110mm | 499.08 |
| EPDM125BM | u | Válvula de mariposa PN10. Cuerpo en PP Unión embridada D= 125mm | 617.21 |
| EPDM160BM | u | Válvula de mariposa PN10. Cuerpo en PP Unión embridada D= 160mm | 659.13 |
| EPDM200BM | u | Válvula de mariposa PN10. Cuerpo en PP Unión embridada D= 200mm | 1161.62 |

## CLIMATIZACIÓN Y REFRIGE Precios Descompuestos Climatización o Refrigeración NIRON CLIMA (16/05/2011)

### NIRON CLIMA SDR11 Climatización con tubería PP-R RP Compuesto con FV: NIRON CLIMA SDR11/ Serie 5 (16/05/2011)

**TNIRCL2074** m Climatización con tubería PP-R RP Compuesto con FV: NIRON CLIMA SDR 7.4/ Serie 3.2, D= 20 mm (16/05/2011)
Precio: 11.91
Suministro y montaje de tubo NIRON CLIMA compuesto de polipropileno copolímero random PP-R RP con fibra de vidrio (1/4)PP-R // (2/4)PP-R+FV // (1/4)PP-R, SDR 7.4 serie 3.2, de diámetro 20 mm y 2,8 mm de espesor. Tubería fabricada y certificada según Reglamento Particular de Aenor RP 01.78, accesorios fabricados y certificados según norma UNE EN 15874-3 y sistema de unión por termofusión, inserciones incorporadas y electrofusión certificado según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL2074 de la serie Niron de ITALSAN.

| Código | Ud | Descripción | Rendimiento | Precio | Importe |
|---|---|---|---|---|---|
| UTNIRCL2074 | m | Tubo PP-R 100 Compuesto con FV: NIRON CLIMA SDR 7,4/ Serie 3.2, D= 20 x 2,8 mm (material) | 1 | 2.66 | 2.66 |
| AB115022AZ | u | Material aux. sujeción: Abrazadera isofónica NIRON | 2.56 | 1.35 | 3.46 |
| mo002 | h | Oficial 1ª calefactor. (mano de obra; 16/05/2011) | 0.171 | 16.18 | 2.77 |
| mo053 | h | Ayudante calefactor. (mano de obra; 16/05/2011) | 0.171 | 14.68 | 2.51 |
| NMAN20 | u | Accesorio Manguito Socket, PP-RCT, D= 20 mm | 0.25 | 0.54 | 0.14 |
| NT20 | u | Accesorio Te Socket, PP-RCT, D= 20 mm | 0.1 | 0.79 | 0.08 |
| NG20 | u | Accesorio Codo Socket, PP-RCT, D= 20 mm | 0.1 | 0.63 | 0.06 |
| %0200 | % | Medios auxiliares | 2 % | 11.68 | 0.23 |
|  |  | Total |  |  | 11.91 |

**TNIRCL2574** m Climatización con tubería PP-R RP Compuesto con FV: NIRON CLIMA SDR 7.4/ Serie 3.2, D= 25 mm (16/05/2011)
Precio: 12.19
Suministro y montaje de tubo NIRON CLIMA compuesto de polipropileno copolímero random PP-R RP con fibra de vidrio (1/4)PP-R // (2/4)PP-R+FV // (1/4)PP-R, SDR 7.4 serie 3.2, de diámetro 25 mm y 3,5 mm de espesor. Tubería fabricada y certificada según Reglamento Particular de Aenor RP 01.78, accesorios fabricados y certificados según norma UNE EN 15874-3 y sistema de unión por termofusión, inserciones incorporadas y electrofusión certificado según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL2574 de la serie Niron de ITALSAN.

| Código | Ud | Descripción | Rendimiento | Precio | Importe |
|---|---|---|---|---|---|
| UTNIRCL2574 | m | Tubo PP-R 100 Compuesto con FV: NIRON CLIMA SDR 7,4/ Serie 3.2, D= 25 x 3,5 mm (material) | 1 | 3.76 | 3.76 |
| AB115028AZ | u | Material aux. sujeción: Abrazadera isofónica NIRON | 2.2 | 1.49 | 3.28 |
| mo002 | h | Oficial 1ª calefactor. | 0.148 | 16.18 | 2.39 |
| mo053 | h | Ayudante calefactor. | 0.148 | 14.68 | 2.17 |
| NMAN25 | u | Accesorio Manguito Socket, PP-RCT, D= 25 mm | 0.25 | 0.64 | 0.16 |
| NT25 | u | Accesorio Te Socket, PP-RCT, D= 25 mm | 0.1 | 1.06 | 0.11 |
| NG25 | u | Accesorio Codo Socket, PP-RCT, D= 25 mm | 0.1 | 0.79 | 0.08 |
| %0200 | % | Medios auxiliares | 2 % | 11.95 | 0.24 |
|  |  | Total |  |  | 12.19 |

**TNIRCL3211** m Climatización con tubería PP-R RP Compuesto con FV: NIRON CLIMA SDR 11/ Serie 5, D= 32 mm (16/05/2011)
Precio: 12.66
Suministro y montaje de tubo NIRON CLIMA compuesto de polipropileno copolímero random PP-R RP con fibra de vidrio (1/4)PP-R // (2/4)PP-R+FV // (1/4)PP-R, SDR 11 serie 5 de diámetro 32 mm y 2,9 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ).Presentación en barra de 4 m, color azul Niron con banda azul Niron Clima, ref. TNIRCL3211 de la serie Niron de ITALSAN.

| Código | Ud | Descripción | Rendimiento | Precio | Importe |
|---|---|---|---|---|---|
| UTNIRCL3211 | m | Tubo PP-R RP Compuesto con FV: NIRON CLIMA SDR 11/ Serie 5, D= 32 x 2,9 mm (material) | 1 | 4.74 | 4.74 |
| AB115035AZ | u | Material aux. sujeción: Abrazadera isofónica NIRON | 1.92 | 1.62 | 3.11 |
| mo002 | h | Oficial 1ª calefactor. | 0.13 | 16.18 | 2.10 |
| mo053 | h | Ayudante calefactor. | 0.13 | 14.68 | 1.91 |
| NMAN32 | u | Accesorio Manguito Socket, PP-RCT, D= 32 mm | 0.25 | 1 | 0.25 |
| NT32 | u | Accesorio Te Socket, PP-RCT, D= 32 mm | 0.1 | 1.67 | 0.17 |
| NG32 | u | Accesorio Codo Socket, PP-RCT, D= 32 mm | 0.1 | 1.27 | 0.13 |
| %0200 | % | Medios auxiliares | 2 % | 12.41 | 0.25 |
|  |  | Total |  |  | 12.66 |

**TNIRCL4011** m Climatización con tubería PP-R RP Compuesto con FV: NIRON CLIMA SDR 11/ Serie 5, D= 40 mm (16/05/2011)
Precio: 15.21
Suministro y montaje de tubo NIRON CLIMA compuesto de polipropileno copolímero random PP-R RP con fibra de vidrio (1/4)PP-R // (2/4)PP-R+FV // (1/4)PP-R, SDR 11 serie 5 de diámetro 40 mm y 3,7 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL4011 de la serie Niron de ITALSAN.

| Código | Ud | Descripción | Rendimiento | Precio | Importe |
|---|---|---|---|---|---|
| UTNIRCL4011 | m | Tubo PP-R RP Compuesto con FV: NIRON CLIMA SDR 11/ Serie 5, D= 40 x 3,7 mm (material) | 1 | 7.54 | 7.54 |
| AB115040AZ | u | Material aux. sujeción: Abrazadera isofónica NIRON | 1.54 | 1.94 | 2.99 |
| mo002 | h | Oficial 1ª calefactor. | 0.11 | 16.18 | 1.78 |
| mo053 | h | Ayudante calefactor. | 0.11 | 14.68 | 1.61 |
| NMAN40 | u | Accesorio Manguito Socket, PP-RCT, D= 40 mm | 0.25 | 1.78 | 0.45 |
| NT40 | u | Accesorio Te Socket, PP-RCT, D= 40 mm | 0.1 | 3.11 | 0.31 |
| NG40 | u | Accesorio Codo Socket, PP-RCT, D= 40 mm | 0.1 | 2.32 | 0.23 |
| %0200 | % | Medios auxiliares | 2 % | 14.91 | 0.30 |
|  |  | Total |  |  | 15.21 |

**TNIRCL5011** m Climatización con tubería PP-R RP Compuesto con FV: NIRON CLIMA SDR 11/ Serie 5, D= 50 mm (16/05/2011)
Precio: 19.56
Suministro y montaje de tubo NIRON CLIMA compuesto de polipropileno copolímero random PP-R RP con fibra de vidrio (1/4)PP-R // (2/4)PP-R+FV // (1/4)PP-R, SDR 11 serie 5 de diámetro 50 mm y 4,6 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL5011 de la serie Niron de ITALSAN.

| Código | Ud | Descripción | Rendimiento | Precio | Importe |
|---|---|---|---|---|---|
| UTNIRCL5011 | m | Tubo PP-R RP Compuesto con FV: NIRON CLIMA SDR 11/ Serie 5, D= 50 x 4,6 mm (material) | 1 | 10.58 | 10.58 |
| AB115048AZ | u | Material aux. sujeción: Abrazadera isofónica NIRON | 1.28 | 2.96 | 3.79 |
| mo002 | h | Oficial 1ª calefactor. | 0.093 | 16.18 | 1.50 |
| mo053 | h | Ayudante calefactor. | 0.093 | 14.68 | 1.37 |
| NMAN50 | u | Accesorio Manguito Socket, PP-RCT, D= 50 mm | 0.25 | 3.04 | 0.76 |
| NT50 | u | Accesorio Te Socket, PP-RCT, D= 50 mm | 0.1 | 6.81 | 0.68 |
| NG50 | u | Accesorio Codo Socket, PP-RCT, D= 50 mm | 0.1 | 4.96 | 0.50 |
| %0200 | % | Medios auxiliares | 2 % | 19.18 | 0.38 |
|  |  | Total |  |  | 19.56 |

**TNIRCL6311** m Climatización con tubería PP-R RP Compuesto con FV: NIRON CLIMA SDR 11/ Serie 5, D= 63 mm (16/05/2011)
Precio: 26.22
Suministro y montaje de tubo NIRON CLIMA compuesto de polipropileno copolímero random PP-R RP con fibra de vidrio (1/4)PP-R // (2/4)PP-R+FV // (1/4)PP-R, SDR 11 serie 5 de diámetro 63 mm y 5,8 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL6311 de la serie Niron de ITALSAN.

| Código | Ud | Descripción | Rendimiento | Precio | Importe |
|---|---|---|---|---|---|
| UTNIRCL6311 | m | Tubo PP-R RP Compuesto con FV: NIRON CLIMA SDR 11/ Serie 5, D= 63 x 5,8 mm (material) | 1 | 16.32 | 16.32 |
| AB115060AZ | u | Material aux. sujeción: Abrazadera isofónica NIRON | 1.03 | 3.48 | 3.58 |
| mo002 | h | Oficial 1ª calefactor. | 0.086 | 16.18 | 1.39 |
| mo053 | h | Ayudante calefactor. | 0.086 | 14.68 | 1.26 |
| NMAN63 | u | Accesorio Manguito Socket, PP-RCT, D= 63 mm | 0.25 | 4.94 | 1.24 |
| NT63 | u | Accesorio Te Socket, PP-RCT, D= 63 mm | 0.1 | 11.02 | 1.10 |
| NG63 | u | Accesorio Codo Socket, PP-RCT, D= 63 mm | 0.1 | 8.19 | 0.82 |
| %0200 | % | Medios auxiliares | 2 % | 25.71 | 0.51 |
|  |  | Total |  |  | 26.22 |

**TNIRCL7511** m Climatización con tubería PP-R RP Compuesto con FV: NIRON CLIMA SDR 11/ Serie 5, D= 75 mm (16/05/2011)
Precio: 33.3
Suministro y montaje de tubo NIRON CLIMA compuesto de polipropileno copolímero random PP-R RP con fibra de vidrio (1/4)PP-R // (2/4)PP-R+FV // (1/4)PP-R, SDR 11 serie 5 de diámetro 75 mm y 6,8 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL7511 de la serie Niron de ITALSAN.

| Código | Ud | Descripción | Rendimiento | Precio | Importe |
|---|---|---|---|---|---|
| UTNIRCL7511 | m | Tubo PP-R RP Compuesto con FV: NIRON CLIMA SDR 11/ Serie 5, D= 75 x 6,8 mm (material) | 1 | 21.39 | 21.39 |
| AB115075AZ | u | Material aux. sujeción: Abrazadera isofónica NIRON | 0.85 | 4.31 | 3.66 |
| mo002 | h | Oficial 1ª calefactor. | 0.079 | 16.18 | 1.28 |
| mo053 | h | Ayudante calefactor. | 0.079 | 14.68 | 1.16 |
| NMAN75 | u | Accesorio Manguito Socket, PP-RCT, D= 75 mm | 0.25 | 7.64 | 1.91 |
| NT75 | u | Accesorio Te Socket, PP-RCT, D= 75 mm | 0.1 | 17.22 | 1.72 |
| NG75 | u | Accesorio Codo Socket, PP-RCT, D= 75 mm | 0.1 | 15.26 | 1.53 |
| %0200 | % | Medios auxiliares | 2 % | 32.65 | 0.65 |
|  |  | Total |  |  | 33.3 |

**TNIRCL9011** m Climatización con tubería PP-R RP Compuesto con FV: NIRON CLIMA SDR 11/ Serie 5, D= 90 mm (16/05/2011)
Precio: 46.73
Suministro y montaje de tubo NIRON CLIMA compuesto de polipropileno copolímero random PP-R RP con fibra de vidrio (1/4)PP-R // (2/4)PP-R+FV // (1/4)PP-R, SDR 11 serie 5 de diámetro 90 mm y 8,2 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL9011 de la serie Niron de ITALSAN.

| Código | Ud | Descripción | Rendimiento | Precio | Importe |
|---|---|---|---|---|---|
| UTNIRCL9011 | m | Tubo PP-R RP Compuesto con FV: NIRON CLIMA SDR 11/ Serie 5, D= 90 x 8,2 mm (material) | 1 | 30.96 | 30.96 |
| AB115090AZ | u | Material aux. sujeción: Abrazadera isofónica NIRON | 0.7 | 5.09 | 3.56 |
| mo002 | h | Oficial 1ª calefactor. | 0.074 | 16.18 | 1.20 |
| mo053 | h | Ayudante calefactor. | 0.074 | 14.68 | 1.09 |
| NMAN90 | u | Accesorio Manguito Socket, PP-RCT, D= 90 mm | 0.25 | 13.95 | 3.49 |
| NT90 | u | Accesorio Te Socket, PP-RCT, D= 90 mm | 0.1 | 29.4 | 2.94 |
| NG90 | u | Accesorio Codo Socket, PP-RCT, D= 90 mm | 0.1 | 25.72 | 2.57 |
| %0200 | % | Medios auxiliares | 2 % | 45.81 | 0.92 |
|  |  | Total |  |  | 46.73 |

**TNIRCL11011** m Climatización con tubería PP-R RP Compuesto con FV: NIRON CLIMA SDR 11/ Serie 5, D= 110 mm (16/05/2011)
Precio: 67.93
Suministro y montaje de tubo NIRON CLIMA compuesto de polipropileno copolímero random PP-R RP con fibra de vidrio (1/4)PP-R // (2/4)PP-R+FV // (1/4)PP-R, SDR 11 serie 5 de diámetro 110 mm y 10,0 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL11011 de la serie Niron de ITALSAN.

| Código | Ud | Descripción | Rendimiento | Precio | Importe |
|---|---|---|---|---|---|
| UTNIRCL11011 | m | Tubo PP-R RP Compuesto con FV: NIRON CLIMA SDR 11/ Serie 5, D= 110 x 10,0 mm (material) | 1 | 46.17 | 46.17 |
| AB115110AZ | u | Material aux. sujeción: Abrazadera isofónica NIRON | 0.59 | 6.47 | 3.82 |
| mo002 | h | Oficial 1ª calefactor. | 0.072 | 16.18 | 1.16 |
| mo053 | h | Ayudante calefactor. | 0.072 | 14.68 | 1.06 |
| NMAN110 | u | Accesorio Manguito Socket, PP-RCT, D= 110 mm | 0.25 | 21.41 | 5.35 |
| NT110 | u | Accesorio Te Socket, PP-RCT, D= 110 mm | 0.1 | 50.18 | 5.02 |
| NG110 | u | Accesorio Codo Socket, PP-RCT, D= 110 mm | 0.1 | 40.15 | 4.02 |
| %0200 | % | Medios auxiliares | 2 % | 66.60 | 1.33 |
|  |  | Total |  |  | 67.93 |

**TNIRCL12511** m Climatización con tubería PP-R RP Compuesto con FV: NIRON CLIMA SDR 11/ Serie 5, D= 125 mm (16/05/2011)
Precio: 84.04
Suministro y montaje de tubo NIRON CLIMA compuesto de polipropileno copolímero random PP-R RP con fibra de vidrio (1/4)PP-R // (2/4)PP-R+FV // (1/4)PP-R, SDR 11 serie 5 de diámetro 125 mm y 11,4 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL12511 de la serie Niron de ITALSAN.

| Código | Ud | Descripción | Rendimiento | Precio | Importe |
|---|---|---|---|---|---|
| UTNIRCL12511 | m | Tubo PP-R RP Compuesto con FV: NIRON CLIMA SDR 11/ Serie 5, D= 125 x 11,4 mm (material) | 1 | 54.36 | 54.36 |
| AB115125AZ | u | Material aux. sujeción: Abrazadera isofónica NIRON | 0.55 | 8.22 | 4.52 |
| mo002 | h | Oficial 1ª calefactor. | 0.074 | 16.18 | 1.20 |
| mo053 | h | Ayudante calefactor. | 0.074 | 14.68 | 1.09 |
| NMAN125 | u | Accesorio Manguito Socket, PP-RCT, D= 125 mm | 0.25 | 31.42 | 7.86 |
| NT125 | u | Accesorio Te Socket, PP-RCT, D= 125 mm | 0.1 | 70.53 | 7.05 |
| NG125 | u | Accesorio Codo Socket, PP-RCT, D= 125 mm | 0.1 | 63.08 | 6.31 |
| %0200 | % | Medios auxiliares | 2 % | 82.39 | 1.65 |
|  |  | Total |  |  | 84.04 |

**TNIRCL16011** m Climatización con tubería PP-R RP Compuesto con FV: NIRON CLIMA SDR 11/ Serie 5, D= 160 mm (16/05/2011)
Precio: 132
Suministro y montaje de tubo NIRON CLIMA compuesto de polipropileno copolímero random PP-R RP con fibra de vidrio (1/4)PP-R // (2/4)PP-R+FV // (1/4)PP-R, SDR 11 serie 5 de diámetro 160 mm y 14,6 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL16011 de la serie Niron de ITALSAN.

| Código | Ud | Descripción | Rendimiento | Precio | Importe |
|---|---|---|---|---|---|
| UTNIRCL16011 | m | Tubo PP-R RP Compuesto con FV: NIRON CLIMA SDR 11/ Serie 5, D= 160 x 14,6 mm (material) | 1 | 100.75 | 100.75 |
| AB115160AZ | u | Material aux. sujeción: Abrazadera isofónica NIRON | 0.33 | 10.18 | 3.36 |
| mo004 | h | Oficial 1º fontanero | 0.161 | 16.18 | 2.60 |
| mo005 | h | Ayudante fontanero | 0.161 | 14.68 | 2.36 |
| NT11160MM | u | Accesorio Te ''a tope'', PP-RCT, D= 160 mm | 0.1 | 107.23 | 10.72 |
| NG9011160MM | u | Accesorio Codo "a tope", PP-RCT, D= 160 mm | 0.1 | 96.2 | 9.62 |
| %0200 | % | Medios auxiliares | 2 % | 129.41 | 2.59 |
|  |  | Total |  |  | 132 |

**TNIRCL20011** m Climatización con tubería PP-R RP Compuesto con FV: NIRON CLIMA SDR 11/ Serie 5, D= 200 mm (16/05/2011)
Precio: 244.69
Suministro y montaje de tubo NIRON CLIMA compuesto de polipropileno copolímero random PP-R RP con fibra de vidrio (1/4)PP-R // (2/4)PP-R+FV // (1/4)PP-R, SDR 11 serie 5 de diámetro 200 mm y 18,2 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL20011 de la serie Niron de ITALSAN.

| Código | Ud | Descripción | Rendimiento | Precio | Importe |
|---|---|---|---|---|---|
| UTNIRCL20011 | m | Tubo PP-R RP Compuesto con FV: NIRON CLIMA SDR 11/ Serie 5, D= 200 x 18,2 mm (material) | 1 | 174.27 | 174.27 |
| AB115200AZ | u | Material aux. sujeción: Abrazadera isofónica NIRON | 0.31 | 16.95 | 5.25 |
| mo004 | h | Oficial 1º fontanero | 0.181 | 16.18 | 2.93 |
| mo005 | h | Ayudante fontanero | 0.181 | 14.68 | 2.66 |
| NT11200MM | u | Accesorio Te ''a tope'', PP-RCT, D= 200 mm | 0.1 | 301.32 | 30.13 |
| NG9011200MM | u | Accesorio Codo "a tope",PP-RCT, D=200 mm | 0.1 | 246.48 | 24.65 |
| %0200 | % | Medios auxiliares | 2 % | 239.89 | 4.80 |
|  |  | Total |  |  | 244.69 |

**TNIRCL25011** m Climatización con tubería PP-R RP Compuesto con FV: NIRON CLIMA SDR 11/ Serie 5, D= 250 mm (16/05/2011)
Precio: 366.17
Suministro y montaje de tubo NIRON CLIMA compuesto de polipropileno copolímero random PP-R RP con fibra de vidrio (1/4)PP-R // (2/4)PP-R+FV // (1/4)PP-R, SDR 11 serie 5 de diámetro 250 mm y 22,7 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL25011 de la serie Niron de ITALSAN.

| Código | Ud | Descripción | Rendimiento | Precio | Importe |
|---|---|---|---|---|---|
| UTNIRCL25011 | m | Tubo PP-R RP Compuesto con FV: NIRON CLIMA SDR 11/ Serie 5, D= 250 x 22,7 mm (material) | 1 | 251.54 | 251.54 |
| 33168250 | u | Material aux. sujeción: Abrazadera isofónica Niron, de carga pesada | 0.39 | 52.25 | 20.38 |
| mo004 | h | Oficial 1º fontanero | 0.242 | 16.18 | 3.92 |
| mo005 | h | Ayudante fontanero | 0.242 | 14.68 | 3.55 |
| NT11250MMB | u | Accesorio Te ''a tope'', PP-RCT, D= 250 mm | 0.1 | 502.43 | 50.24 |
| NG9011250MM | u | Accesorio Codo "a tope",PP-RCT, D=250 mm | 0.1 | 293.59 | 29.36 |
| %0200 | % | Medios auxiliares | 2 % | 358.99 | 7.18 |
|  |  | Total |  |  | 366.17 |

**TNIRCL31511** m Climatización con tubería PP-R RP Compuesto con FV: NIRON CLIMA SDR 11/ Serie 5, D= 315 mm (16/05/2011)
Precio: 630.85
Suministro y montaje de tubo NIRON CLIMA compuesto de polipropileno copolímero random PP-R RP con fibra de vidrio (1/4)PP-R // (2/4)PP-R+FV // (1/4)PP-R, SDR 11 serie 5 de diámetro 315 mm y 28,6 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL31511 de la serie Niron de ITALSAN.

| Código | Ud | Descripción | Rendimiento | Precio | Importe |
|---|---|---|---|---|---|
| UTNIRCL31511 | m | Tubo PP-R RP Compuesto con FV: NIRON CLIMA SDR 11/ Serie 5, D= 315 x 28,6 mm (material) | 1 | 418.34 | 418.34 |
| AB33168325 | u | Material aux. sujeción: Abrazadera isofónica Niron, de carga pesada | 0.3 | 55.99 | 16.80 |
| mo004 | h | Oficial 1º fontanero | 0.271 | 16.18 | 4.38 |
| mo005 | h | Ayudante fontanero | 0.271 | 14.68 | 3.98 |
| NT11315MMB | u | Accesorio Te "a tope", PP-RCT, D= 315 mm | 0.1 | 826.17 | 82.62 |
| NG9011315MMB | u | Accesorio Codo "a tope", PP-RCT, D= 315 mm | 0.1 | 923.59 | 92.36 |
| %0200 | % | Medios auxiliares | 2 % | 618.48 | 12.37 |
|  |  | Total |  |  | 630.85 |

**TNIRCL35511** m Climatización con tubería PP-R RP Compuesto con FV: NIRON CLIMA SDR 11/ Serie 5, D= 355 mm (16/05/2011)
Precio: 794.44
Suministro y montaje de tubo NIRON CLIMA compuesto de polipropileno copolímero random PP-R RP con fibra de vidrio (1/4)PP-R // (2/4)PP-R+FV // (1/4)PP-R, SDR 11 serie 5 de diámetro 355 mm y 32,2 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL35511 de la serie Niron de ITALSAN.

| Código | Ud | Descripción | Rendimiento | Precio | Importe |
|---|---|---|---|---|---|
| UTNIRCL35511 | m | Tubo PP-R RP Compuesto con FV: NIRON CLIMA SDR 11/ Serie 5, D= 355 x 32,2 mm (material) | 1 | 516.98 | 516.98 |
| AB33168364 | u | Material aux. sujeción: Abrazadera isofónica Niron, de carga pesada | 0.3 | 76.99 | 23.10 |
| mo005 | h | Ayudante fontanero | 0.299 | 14.68 | 4.39 |
| mo004 | h | Oficial 1º fontanero | 0.299 | 16.18 | 4.84 |
| NT11355MMB | u | Accesorio Te ''a tope'', PP-RCT, D= 355 mm | 0.1 | 998.3 | 99.83 |
| NG9011355MMB | u | Accesorio Codo "a tope", PP-RCT, D= 355 mm | 0.1 | 1297.24 | 129.72 |
| %0200 | % | Medios auxiliares | 2 % | 778.86 | 15.58 |
|  |  | Total |  |  | 794.44 |

**TNIRCL40011** m Climatización con tubería PP-R RP Compuesto con FV: NIRON CLIMA SDR 11/ Serie 5, D= 400 mm (16/05/2011)
Precio: 1034.18
Suministro y montaje de tubo NIRON CLIMA compuesto de polipropileno copolímero random PP-R RP con fibra de vidrio (1/4)PP-R // (2/4)PP-R+FV // (1/4)PP-R, SDR 11 serie 5 de diámetro 400 mm y 36,3 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL40011 de la serie Niron de ITALSAN.

| Código | Ud | Descripción | Rendimiento | Precio | Importe |
|---|---|---|---|---|---|
| UTNIRCL40011 | m | Tubo PP-R RP con FV: NIRON CLIMA SDR 11/ Serie 5, D= 400 x 36,3 mm (material) | 1 | 680.43 | 680.43 |
| AB33168408 | u | Material aux.sujeción: Abrazadera isofónica Niron, de carga pesada (material) | 0.3 | 81.81 | 24.54 |
| mo004 | h | Oficial 1º fontanero | 0.326 | 16.18 | 5.27 |
| mo005 | h | Ayudante fontanero | 0.326 | 14.68 | 4.79 |
| NT11400MMB | u | Accesorio Te ''a tope'', PP-RCT Compuesto con FV: Niron Clima SDR 11, D= 400 mm (material) | 0.1 | 1431.26 | 143.13 |
| NG9011400MMB | u | Accesorio Codo ''a tope'', PP-RCT Compuesto con FV: Niron Clima SDR 11, D= 400 mm (material) | 0.1 | 1557.38 | 155.74 |
| %0200 | % | Medios auxiliares | 2 % | 1013.90 | 20.28 |
|  |  | Total |  |  | 1034.18 |

**TNIRCL45011** m Climatización con tubería PP-R RP Compuesto con FV: NIRON CLIMA SDR 11/ Serie 5, D= 450 mm (16/05/2011)
Precio: 1452.74
Suministro y montaje de tubo NIRON CLIMA compuesto de polipropileno copolímero random PP-R RP con fibra de vidrio (1/4)PP-R // (2/4)PP-R+FV // (1/4)PP-R, SDR 11 serie 5 de diámetro 450 mm y 40,9 mm de espesor. Tubería fabricada y certificada según Reglamento Particular de Aenor RP 01.78, accesorios fabricados y certificados según norma UNE EN 15874-3 y sistema de unión por termofusión, inserciones incorporadas y electrofusión según AENOR. Certificado de potabilidad Aimplas según RD 140/2003. Incluida p/p de accesorios y material auxiliar para montaje y sujeción para uso en instalaciones de climatización (sistemas agua/agua, agua/aire) y refrigeración industrial con agua glicolada, con temperaturas comprendidas entre -15 °C y 95 °C. Instalado con abrazaderas isofónicas Niron de goma lisa, según norma UNE EN 806-4. Espesor de aislamiento térmico conforme a RITE calculado mediante procedimiento alternativo según criterios de la norma UNE EN ISO 12241. Certificado según ISO 14001 y Declaración Ambiental de Producto ( DAP ). Presentación en barra de 4 m, color azul Niron con banda azul Niron Clima, ref. TNIRCL45011 de la serie Niron de ITALSAN.

| Código | Ud | Descripción | Rendimiento | Precio | Importe |
|---|---|---|---|---|---|
| UTNIRCL45011 | m | Tubo PP-R RP con FV: NIRON CLIMA SDR 11/ Serie 5, D= 450 x 40,9 mm (material) | 1 | 965.61 | 965.61 |
| 33168458 | u | Material aux. sujeción: Abrazadera isofónica Niron, de carga pesada (material) | 0.3 | 96.7 | 29.01 |
| mo004 | h | Oficial 1º fontanero | 0.353 | 16.18 | 5.71 |
| mo005 | h | Ayudante fontanero | 0.353 | 14.68 | 5.18 |
| NT11450MMB | u | Accesorio Te ''a tope'', PP-RCT Compuesto con FV: Niron Clima SDR 11, D= 450 mm (material) | 0.1 | 1893.33 | 189.33 |
| NG9011450MMB | u | Accesorio Codo ''a tope'', PP-RCT Compuesto con FV: Niron Clima SDR 11, D= 450 mm (material) | 0.1 | 2294.05 | 229.41 |
| %0200 | % | Medios auxiliares | 2 % | 1424.25 | 28.49 |
|  |  | Total |  |  | 1452.74 |

### NIRON CLIMA SDR17 Climatización con tubería PP-R RP Compuesto con FV: NIRON CLIMA SDR17/ Serie 8 (16/05/2011)

**TNIRCL16017** m Climatización con tubería PP-R RP Compuesto con FV: NIRON CLIMA SDR 17/ Serie 8, D= 160 mm (16/05/2011)
Precio: 103.65
Suministro y montaje de tubo NIRON CLIMA compuesto de polipropileno copolímero random PP-R RP "Raised Pressure" con fibra de vidrio (1/4)PP-R // (2/4)PP-R+FV // (1/4)PP-R, SDR 17 serie 8, de diámetro 160 mm y 9,5 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color azul Niron con banda horizontal azul Niron Clima, ref. TNIRCL16017 de la serie Niron de ITALSAN.

| Código | Ud | Descripción | Rendimiento | Precio | Importe |
|---|---|---|---|---|---|
| UTNIRCL16017 | m | Tubo PP-R RP Compuesto con FV: NIRON CLIMA SDR 17/ Serie 8, D= 160 x 9,5 mm (material) | 1 | 73.46 | 73.46 |
| AB115160AZ | u | Material aux. sujeción: Abrazadera isofónica NIRON | 1.1 | 10.18 | 11.20 |
| mo002 | h | Oficial 1ª calefactor. | 0.095 | 16.18 | 1.54 |
| mo053 | h | Ayudante calefactor. | 0.095 | 14.68 | 1.39 |
| NT17160MM | u | Accesorio Te ''a tope'', PP-RCT, SDR 17, D= 160 mm (material) | 0.1 | 71.92 | 7.19 |
| NG9017160MM | u | Accesorio Codo ''a tope'', PP-RCT, SDR 17, D= 160 mm (material) | 0.1 | 68.41 | 6.84 |
| %0200 | % | Medios auxiliares | 2 % | 101.62 | 2.03 |
|  |  | Total |  |  | 103.65 |

**TNIRCL20017** m Climatización con tubería PP-R RP Compuesto con FV: NIRON CLIMA SDR 17/ Serie 8, D= 200 mm (16/05/2011)
Precio: 186.63
Suministro y montaje de tubo NIRON CLIMA compuesto de polipropileno copolímero random PP-R RP "Raised Pressure" con fibra de vidrio (1/4)PP-R // (2/4)PP-R+FV // (1/4)PP-R, SDR 17 serie 8, de diámetro 200 mm y 11,9 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color azul Niron con banda horizontal azul Niron Clima, ref. TNIRCL20017 de la serie Niron de ITALSAN.

| Código | Ud | Descripción | Rendimiento | Precio | Importe |
|---|---|---|---|---|---|
| UTNIRCL20017 | m | Tubo PP-R RP Compuesto con FV: NIRON CLIMA SDR 17/ Serie 8, D= 200 x 11,9 mm (material) | 1 | 119.73 | 119.73 |
| AB115200AZ | u | Material aux. sujeción: Abrazadera isofónica NIRON | 0.96 | 16.95 | 16.27 |
| mo002 | h | Oficial 1ª calefactor. | 0.106 | 16.18 | 1.72 |
| mo053 | h | Ayudante calefactor. | 0.106 | 14.68 | 1.56 |
| NT17200MM | u | Accesorio Te ''a tope'', PP-RCT, SDR 17, D= 200 mm (material) | 0.1 | 255.73 | 25.57 |
| NG9017200MM | u | Accesorio Codo ''a tope'', PP-RCT, SDR 17, D= 200 mm (material) | 0.1 | 181.24 | 18.12 |
| %0200 | % | Medios auxiliares | 2 % | 182.97 | 3.66 |
|  |  | Total |  |  | 186.63 |

**TNIRCL25017** m Climatización con tubería PP-R RP Compuesto con FV: NIRON CLIMA SDR 17/ Serie 8, D= 250 mm (16/05/2011)
Precio: 252.08
Suministro y montaje de tubo NIRON CLIMA compuesto de polipropileno copolímero random PP-R RP "Raised Pressure" con fibra de vidrio (1/4)PP-R // (2/4)PP-R+FV // (1/4)PP-R, SDR 17 serie 8, de diámetro 250 mm y 14,9 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color azul Niron con banda horizontal azul Niron Clima, ref. TNIRCL25017 de la serie Niron de ITALSAN.

| Código | Ud | Descripción | Rendimiento | Precio | Importe |
|---|---|---|---|---|---|
| UTNIRCL25017 | m | Tubo PP-R RP Compuesto con FV: NIRON CLIMA SDR 17/ Serie 8, D= 250 x 14,9 mm (material) | 1 | 171.53 | 171.53 |
| AB33168250 | u | Material aux. sujeción: Abrazadera isofónica goma lisa Sistema Niron | 0.3 | 45.15 | 13.55 |
| mo002 | h | Oficial 1ª calefactor. | 0.142 | 16.18 | 2.30 |
| mo053 | h | Ayudante calefactor. | 0.142 | 14.68 | 2.08 |
| NT17250MM | u | Accesorio Te ''a tope'', PP-RCT, SDR 17, D= 250 mm (material) | 0.1 | 355.94 | 35.59 |
| NG9017250MM | u | Accesorio Codo ''a tope'', PP-RCT, SDR 17, D= 250 mm (material) | 0.1 | 220.91 | 22.09 |
| %0200 | % | Medios auxiliares | 2 % | 247.14 | 4.94 |
|  |  | Total |  |  | 252.08 |

**TNIRCL31517** m Climatización con tubería PP-R RP Compuesto con FV: NIRON CLIMA SDR 17/ Serie 8, D= 315 mm (16/05/2011)
Precio: 401.73
Suministro y montaje de tubo NIRON CLIMA compuesto de polipropileno copolímero random PP-R RP "Raised Pressure" con fibra de vidrio (1/4)PP-R // (2/4)PP-R+FV // (1/4)PP-R, SDR 17 serie 8, de diámetro 315 mm y 18,7 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color azul Niron con banda horizontal azul Niron Clima, ref. TNIRCL31517 de la serie Niron de ITALSAN.

| Código | Ud | Descripción | Rendimiento | Precio | Importe |
|---|---|---|---|---|---|
| UTNIRCL31517 | m | Tubo PP-R RP Compuesto con FV: NIRON CLIMA SDR 17/ Serie 8, D= 315 x 18,7 mm (material) | 1 | 255.48 | 255.48 |
| AB33168325 | u | Material aux. sujeción: Abrazadera isofónica Niron, de carga pesada | 0.3 | 55.99 | 16.80 |
| mo002 | h | Oficial 1ª calefactor. | 0.154 | 16.18 | 2.49 |
| mo053 | h | Ayudante calefactor. | 0.154 | 14.68 | 2.26 |
| NT17315MMB | u | Accesorio Te ''a tope'', PP-RCT, SDR 17, D= 315 mm (material) | 0.1 | 578.19 | 57.82 |
| NG9017315MMB | u | Accesorio Codo ''a tope'', PP-RCT, SDR 17, D= 315 mm (material) | 0.1 | 589.95 | 59.00 |
| %0200 | % | Medios auxiliares | 2 % | 393.85 | 7.88 |
|  |  | Total |  |  | 401.73 |

**TNIRCL35517** m Climatización con tubería PP-R RP Compuesto con FV: NIRON CLIMA SDR 17/ Serie 8, D= 355 mm (16/05/2011)
Precio: 520.81
Suministro y montaje de tubo NIRON CLIMA compuesto de polipropileno copolímero random PP-R RP "Raised Pressure" con fibra de vidrio (1/4)PP-R // (2/4)PP-R+FV // (1/4)PP-R, SDR 17 serie 8, de diámetro 355 mm y 21,1 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color azul Niron con banda horizontal azul Niron Clima, ref. TNIRCL35517 de la serie Niron de ITALSAN.

| Código | Ud | Descripción | Rendimiento | Precio | Importe |
|---|---|---|---|---|---|
| UTNIRCL35517 | m | Tubo PP-R RP con FV: NIRON CLIMA SDR 17/ Serie 8, D= 355 x 21,1 mm (material) | 1 | 337.79 | 337.79 |
| AB33168364 | u | Material aux. sujeción: Abrazadera isofónica Niron, de carga pesada | 0.3 | 76.99 | 23.10 |
| mo002 | h | Oficial 1ª calefactor. | 0.171 | 16.18 | 2.77 |
| mo053 | h | Ayudante calefactor. | 0.171 | 14.68 | 2.51 |
| NT17355MMB | u | Accesorio Te ''a tope'', PP-RCT, SDR 17, D= 355 mm (material) | 0.1 | 712.61 | 71.26 |
| NG9017355MMB | u | Accesorio Codo ''a tope'', PP-RCT, SDR 17, D= 355 mm (material) | 0.1 | 731.7 | 73.17 |
| %0200 | % | Medios auxiliares | 2 % | 510.60 | 10.21 |
|  |  | Total |  |  | 520.81 |

**TNIRCL40017** m Climatización con tubería PP-R RP Compuesto con FV: NIRON CLIMA SDR 17/ Serie 8, D= 400 mm (16/05/2011)
Precio: 666.53
Suministro y montaje de tubo NIRON CLIMA compuesto de polipropileno copolímero random PP-R RP "Raised Pressure" con fibra de vidrio (1/4)PP-R // (2/4)PP-R+FV // (1/4)PP-R, SDR 17 serie 8, de diámetro 400 mm y 23,7 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color azul Niron con banda horizontal azul Niron Clima, ref. TNIRCL40017 de la serie Niron de ITALSAN.

| Código | Ud | Descripción | Rendimiento | Precio | Importe |
|---|---|---|---|---|---|
| UTNIRCL40017 | m | Tubo PP-R RP con FV: NIRON CLIMA SDR 17/ Serie 8, D= 400 x 23,7 mm (material) | 1 | 432.32 | 432.32 |
| AB33168408 | u | Material aux.sujeción: Abrazadera isofónica Niron, de carga pesada | 0.3 | 81.81 | 24.54 |
| mo002 | h | Oficial 1ª calefactor. | 0.185 | 16.18 | 2.99 |
| mo053 | h | Ayudante calefactor. | 0.185 | 14.68 | 2.72 |
| NT17400MMB | u | Accesorio Te ''a tope'', PP-RCT, SDR 17, D= 400 mm (material) | 0.1 | 917.48 | 91.75 |
| NG9017400MMB | u | Accesorio Codo ''a tope'', PP-RCT, SDR 17, D= 400 mm (material) | 0.1 | 991.4 | 99.14 |
| %0200 | % | Medios auxiliares | 2 % | 653.46 | 13.07 |
|  |  | Total |  |  | 666.53 |

**TNIRCL45017** m Climatización con tubería PP-R RP Compuesto con FV: NIRON CLIMA SDR 17/ Serie 8, D= 450 mm (16/05/2011)
Precio: 883.95
Suministro y montaje de tubo NIRON CLIMA compuesto de polipropileno copolímero random PP-R RP "Raised Pressure" con fibra de vidrio (1/4)PP-R // (2/4)PP-R+FV // (1/4)PP-R, SDR 17 serie 8, de diámetro 450 mm y 25,5 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color gris, ref. TNIRCL45017 de la serie Niron de ITALSAN.

| Código | Ud | Descripción | Rendimiento | Precio | Importe |
|---|---|---|---|---|---|
| UTNIRCL45017 | m | Tubo PP-R RP con FV: NIRON CLIMA SDR 17/ Serie 8, D= 450 x 25,5 mm (material) | 1 | 559 | 559.00 |
| 33168458 | u | Material aux. sujeción: Abrazadera isofónica Niron, de carga pesada | 0.55 | 96.7 | 53.19 |
| mo002 | h | Oficial 1ª calefactor. | 0.203 | 16.18 | 3.28 |
| mo053 | h | Ayudante calefactor. | 0.203 | 14.68 | 2.98 |
| NT17450MMB | u | Accesorio Te ''a tope'', PP-RCT, SDR 17, D= 450 mm (material) | 0.1 | 1181.89 | 118.19 |
| NG9017450MMB | u | Accesorio Codo ''a tope'', PP-RCT, SDR 17, D= 450 mm (material) | 0.1 | 1299.75 | 129.98 |
| %0200 | % | Medios auxiliares | 2 % | 866.62 | 17.33 |
|  |  | Total |  |  | 883.95 |

**TNIRCL50017** m Climatización con tubería PP-R RP Compuesto con FV: NIRON CLIMA SDR 17/ Serie 8, D= 500 mm (16/05/2011)
Precio: 1136.19
Suministro y montaje de tubo NIRON CLIMA compuesto de polipropileno copolímero random PP-R RP "Raised Pressure" con fibra de vidrio (1/4)PP-R // (2/4)PP-R+FV // (1/4)PP-R, SDR 17 serie 8, de diámetro 500 mm y 28,4 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color gris, ref. TNIRCL50017 de la serie Niron de ITALSAN.

| Código | Ud | Descripción | Rendimiento | Precio | Importe |
|---|---|---|---|---|---|
| UTNIRCL50017 | m | Tubo PP-R RP Compuesto con FV: NIRON CLIMA SDR 17 / Serie 8, D= 500 x 28,4 mm (material) | 1 | 705.58 | 705.58 |
| 33168458 | u | Material aux. sujeción: Abrazadera isofónica Niron, de carga pesada | 0.55 | 96.7 | 53.19 |
| mo002 | h | Oficial 1ª calefactor. | 0.218 | 16.18 | 3.53 |
| mo053 | h | Ayudante calefactor. | 0.218 | 14.68 | 3.20 |
| NT17500MMB | u | Accesorio Te "a tope", PP-RCT, SDR 17, D= 500 mm (material) | 0.1 | 1651.44 | 165.14 |
| NG9017500MMB | u | Accesorio Codo "a tope", PP-RCT, SDR 17, D= 500 mm (material) | 0.1 | 1832.73 | 183.27 |
| %0200 | % | Medios auxiliares | 2 % | 1113.91 | 22.28 |
|  |  | Total |  |  | 1136.19 |

**TNIRCL56017** m Climatización con tubería PP-R RP Compuesto con FV: NIRON CLIMA SDR 17/ Serie 8, D= 560 mm (16/05/2011)
Precio: 1457.77
Suministro y montaje de tubo NIRON CLIMA compuesto de polipropileno copolímero random PP-R RP "Raised Pressure" con fibra de vidrio (1/4)PP-R // (2/4)PP-R+FV // (1/4)PP-R, SDR 17 serie 8, de diámetro 560 mm y 31,8 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color gris, ref. TNIRCL56017 de la serie Niron de ITALSAN.

| Código | Ud | Descripción | Rendimiento | Precio | Importe |
|---|---|---|---|---|---|
| UTNIRCL56017 | m | Tubo PP-R RP Compuesto con FV: NIRON CLIMA SDR 17 / Serie 8, D= 560 mm (material) | 1 | 905.47 | 905.47 |
| 33168458 | u | Material aux. sujeción: Abrazadera isofónica Niron, de carga pesada | 0.55 | 96.7 | 53.19 |
| mo002 | h | Oficial 1ª calefactor. | 0.237 | 16.18 | 3.83 |
| mo053 | h | Ayudante calefactor. | 0.237 | 14.68 | 3.48 |
| NT17560MMB | u | Accesorio Te "a tope", PP-RCT, SDR 17, D= 560 mm (material) | 0.1 | 2166.43 | 216.64 |
| NG9017560MMB | u | Accesorio Codo "a tope", PP-RCT, SDR 17, D= 560 mm (material) | 0.1 | 2465.75 | 246.58 |
| %0200 | % | Medios auxiliares | 2 % | 1429.19 | 28.58 |
|  |  | Total |  |  | 1457.77 |

**TNIRCL63017** m Climatización con tubería PP-R RP Compuesto con FV: NIRON CLIMA SDR 17/ Serie 8, D= 630 mm (16/05/2011)
Precio: 1984.59
Suministro y montaje de tubo NIRON CLIMA compuesto de polipropileno copolímero random PP-R RP "Raised Pressure" con fibra de vidrio (1/4)PP-R // (2/4)PP-R+FV // (1/4)PP-R, SDR 17 serie 8, de diámetro 630 mm y 35,7 mm de espesor. Tubería fabricada y certificada según Reglamento Particular de Aenor RP 01.78 y accesorios fabricados según UNE EN 15874-3 y sistema de unión, inserciones incorporadas y electrofusión certificado según RP 01.78. Certificado de potabilidad Aimplas según RD 140/2003. Incluida p/p de accesorios y material auxiliar para montaje y sujeción en instalaciones de climatización (sistemas agua/agua, agua/aire) y refrigeración industrial con agua glicolada, con temperaturas comprendidas entre -15 °C y 95 °C. Instalado con abrazaderas isofónicas Niron de goma lisa, según norma UNE EN 806-4. Espesor de aislamiento térmico conforme a RITE calculado mediante procedimiento alternativo según criterios de la norma UNE EN ISO 12241. Certificado según ISO 14001 y Declaración Ambiental de Producto ( DAP ). Presentación en barra de 5,8 m, color gris, ref. TNIRCL63017 de la serie Niron de ITALSAN.

| Código | Ud | Descripción | Rendimiento | Precio | Importe |
|---|---|---|---|---|---|
| UTNIRCL63017 | m | Tubo PP-R RP Compuesto con FV: NIRON CLIMA SDR 17/ Serie 8, D= 630 x 35,7 mm (material) | 1 | 1225.57 | 1225.57 |
| 33168458 | u | Material aux. sujeción: Abrazadera isofónica Niron, de carga pesada | 0.55 | 96.7 | 53.19 |
| mo002 | h | Oficial 1ª calefactor. | 0.257 | 16.18 | 4.16 |
| mo053 | h | Ayudante calefactor. | 0.257 | 14.68 | 3.77 |
| NT17630MMB | u | Accesorio Te "a tope", PP-RCT, SDR 17, D =630 mm (material) | 0.1 | 2839.99 | 284.00 |
| NG9017630MMB | u | Accesorio Codo " a tope" PP-RCT, SDR 17. D= 630 mm | 0.1 | 3749.89 | 374.99 |
| %0200 | % | Medios auxiliares | 2 % | 1945.68 | 38.91 |
|  |  | Total |  |  | 1984.59 |

### Válvulas clima VALVULAS

| Código | Ud | Descripción | Precio |
|---|---|---|---|
| 27NRSPPRCT20 | u | Válvula de paso de esfera PN10. Cuerpo en PP y esfera PP unión socket D= 20mm | 68.31 |
| 27NRSPPRCT25 | u | Válvula de paso de esfera PN10. Cuerpo en PP y esfera PP unión socket D= 25mm | 78.96 |
| 27NRSPPRCT32 | u | Válvula de paso de esfera PN10. Cuerpo en PP y esfera PP unión socket D= 32mm | 95.43 |
| 27NRSPPRCT40 | u | Válvula de paso de esfera PN10. Cuerpo en PP y esfera PP unión socket D= 40mm | 118.35 |
| 27NRSPPRCT50 | u | Válvula de paso de esfera PN10. Cuerpo en PP y esfera PP unión socket D= 50mm | 154.22 |
| 27NRSPPRCT63 | u | Válvula de paso de esfera PN10. Cuerpo en PP y esfera PP unión socket D= 63mm | 197.44 |
| 27NRSPPRCT75 | u | Válvula de paso de esfera PN10. Cuerpo en PP y esfera PP unión socket D= 75mm | 347.86 |
| 27NRSPPRCT90 | u | Válvula de paso de esfera PN10. Cuerpo en PP y esfera PP unión socket D= 90mm | 429.23 |
| 27NRSPPRCT110 | u | Válvula de paso de esfera PN10. Cuerpo en PP y esfera PP unión socket D= 110mm | 631.04 |
| NRSPP20 | u | Válvula de paso de esfera. Cuerpo en PP-R y esfera latón níquel OT unión socket D=20mm | 20.02 |
| NRSPP25 | u | Válvula de paso de esfera. Cuerpo en PP-R y esfera latón níquel OT unión socket D= 25mm | 26.37 |
| NRSPP32 | u | Válvula de paso de esfera. Cuerpo en PP-R y esfera latón níquel OT unión socket D= 32mm | 36.19 |
| NRSPP40 | u | Válvula de paso de esfera. Cuerpo en PP-R y esfera latón níquel OT unión socket D= 40mm | 76.5 |
| NRSPP50 | u | Válvula de paso de esfera. Cuerpo en PP-R y esfera latón níquel OT unión socket D= 50mm | 110.23 |
| EPDM63BM | u | Válvula de mariposa PN10. Cuerpo en PP Unión embridada D= 63mm | 363.1 |
| EPDM75BM | u | Válvula de mariposa PN10. Cuerpo en PP Unión embridada D= 75mm | 367.93 |
| EPDM90BM | u | Válvula de mariposa PN10. Cuerpo en PP Unión embridada D= 90mm | 404.04 |
| EPDM110BM | u | Válvula de mariposa PN10. Cuerpo en PP Unión embridada D= 110mm | 499.08 |
| EPDM125BM | u | Válvula de mariposa PN10. Cuerpo en PP Unión embridada D= 125mm | 617.21 |
| EPDM160BM | u | Válvula de mariposa PN10. Cuerpo en PP Unión embridada D= 160mm | 659.13 |
| EPDM200BM | u | Válvula de mariposa PN10. Cuerpo en PP Unión embridada D= 200mm | 1161.62 |

## CLIMA Y REFRIGE UV Precios Descompuestos Climatización o Refrigeración NIRON CLIMA COOL PRO PROTECCIÓN UV (16/05/2011)

### NIRON CLIMA COOL PRO Climatización con tubería PP-R RP Compuesto con FV: NIRON CLIMA COOL PRO PROTECCIÓN UV (16/05/2011)

**TNIRCLUV329** m Climatización con tubería PP-R RP Compuesto con FV: NIRON CLIMA COOL PRO SDR 9/ Serie 5, D= 32 mm (16/05/2011)
Precio: 16.55
Suministro y montaje de tubo de polipropileno copolímero random PP-RCT RA7050 NIRON COOL PRO compuesto con fibra de vidrio SDR9 serie 4, recubierto por una capa de PP-RCT aditivado con masterbach resistente a la radiación UV, de diámetros 32 mm y 3,6 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV329 de la serie Niron de ITALSAN.

| Código | Ud | Descripción | Rendimiento | Precio | Importe |
|---|---|---|---|---|---|
| UTNIRCLUV329 | m | Tubo PP-R RP Compuesto con FV: NIRON CLIMA COOL PRO SDR 9/ Serie 5, D= 32 x 2,9 mm (material) | 1 | 8.11 | 8.11 |
| AB115035AZ | u | Material aux. sujeción: Abrazadera isofónica NIRON | 1.92 | 1.62 | 3.11 |
| mo002 | h | Oficial 1ª calefactor. | 0.13 | 16.18 | 2.10 |
| mo053 | h | Ayudante calefactor. | 0.13 | 14.68 | 1.91 |
| NMANUV32 | u | Accesorio Manguito UV Socket, PP-RCT, D= 32 mm (material) | 0.25 | 1.86 | 0.47 |
| NTUV32 | u | Accesorio Te UV Socket, PP-RCT, D= 32 mm (material) | 0.1 | 2.61 | 0.26 |
| NG3UV2 | u | Accesorio Codo UV Socket, PP-RCT, D= 32 mm (material) | 0.1 | 2.66 | 0.27 |
| %0200 | % | Medios auxiliares | 2 % | 16.23 | 0.32 |
|  |  | Total |  |  | 16.55 |

**TNIRCLUV4011** m Climatización con tubería PP-R RP Compuesto con FV: NIRON CLIMA COOL PRO SDR 11/ Serie 5, D= 40 mm (16/05/2011)
Precio: 18.32
Suministro y montaje de tubo de polipropileno copolímero random PP-RCT RA7050 NIRON COOL PRO compuesto con fibra de vidrio SDR11 serie 5, recubierto por una capa de PP-RCT aditivado con masterbach resistente a la radiación UV, de diámetros 40 mm y 3,7 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV4011 de la serie Niron de ITALSAN.

| Código | Ud | Descripción | Rendimiento | Precio | Importe |
|---|---|---|---|---|---|
| UTNIRCLUV4011 | m | Tubo PP-R RP Compuesto con FV: NIRON CLIMA COOL PRO SDR 11/ Serie 5, D= 40 x 3,7 mm (material) | 1 | 9.87 | 9.87 |
| AB115040AZ | u | Material aux. sujeción: Abrazadera isofónica NIRON | 1.54 | 1.94 | 2.99 |
| mo002 | h | Oficial 1ª calefactor. | 0.11 | 16.18 | 1.78 |
| mo053 | h | Ayudante calefactor. | 0.11 | 14.68 | 1.61 |
| NMANUV40 | u | Accesorio Manguito UV Socket, PP-RCT, D= 40 mm (material) | 0.25 | 3.07 | 0.77 |
| NTUV40 | u | Accesorio Te UV Socket, PP-RCT, D= 40 mm (material) | 0.1 | 5.22 | 0.52 |
| NGUV40 | u | Accesorio Codo UV Socket, PP-RCT, D= 40 mm (material) | 0.1 | 4.17 | 0.42 |
| %0200 | % | Medios auxiliares | 2 % | 17.96 | 0.36 |
|  |  | Total |  |  | 18.32 |

**TNIRCLUV5011** m Climatización con tubería PP-R RP Compuesto con FV: NIRON CLIMA COOL PRO SDR 11/ Serie 5, D= 50 mm (16/05/2011)
Precio: 24.34
Suministro y montaje de tubo de polipropileno copolímero random PP-RCT RA7050 NIRON COOL PRO compuesto con fibra de vidrio SDR11 serie 5, recubierto por una capa de PP-RCT aditivado con masterbach resistente a la radiación UV, de diámetros 50 mm y 4,6 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV5011 de la serie Niron de ITALSAN.

| Código | Ud | Descripción | Rendimiento | Precio | Importe |
|---|---|---|---|---|---|
| UTNIRCLUV5011 | m | Tubo PP-R RP Compuesto con FV: NIRON CLIMA COOL PRO SDR 11/ Serie 5, D= 50 x 4,6 mm (material) | 1 | 14.34 | 14.34 |
| AB115048AZ | u | Material aux. sujeción: Abrazadera isofónica NIRON | 1.28 | 2.96 | 3.79 |
| mo002 | h | Oficial 1ª calefactor. | 0.093 | 16.18 | 1.50 |
| mo053 | h | Ayudante calefactor. | 0.093 | 14.68 | 1.37 |
| NMANUV50 | u | Accesorio Manguito UV Socket, PP-RCT, D= 50 mm (material) | 0.25 | 4.73 | 1.18 |
| NTUV50 | u | Accesorio Te UV Socket, PP-RCT, D= 50 mm (material) | 0.1 | 9.68 | 0.97 |
| NGUV50 | u | Accesorio Codo UV Socket, PP-RCT, D= 50 mm (material) | 0.1 | 7.13 | 0.71 |
| %0200 | % | Medios auxiliares | 2 % | 23.86 | 0.48 |
|  |  | Total |  |  | 24.34 |

**TNIRCLUV6311** m Climatización con tubería PP-R RP Compuesto con FV: NIRON CLIMA COOL PRO SDR 11/ Serie 5, D= 63 mm (16/05/2011)
Precio: 33.77
Suministro y montaje de tubo de polipropileno copolímero random PP-RCT RA7050 NIRON COOL PRO compuesto con fibra de vidrio SDR11 serie 5, recubierto por una capa de PP-RCT aditivado con masterbach resistente a la radiación UV, de diámetros 63 mm y 5,8 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV6311 de la serie Niron de ITALSAN.

| Código | Ud | Descripción | Rendimiento | Precio | Importe |
|---|---|---|---|---|---|
| UTNIRCLUV6311 | m | Tubo PP-R RP Compuesto con FV: NIRON CLIMA COOL PRO SDR 11/ Serie 5, D= 63 x 5,8 mm (material) | 1 | 22.33 | 22.33 |
| AB115060AZ | u | Material aux. sujeción: Abrazadera isofónica NIRON | 1.03 | 3.48 | 3.58 |
| mo002 | h | Oficial 1ª calefactor. | 0.086 | 16.18 | 1.39 |
| mo053 | h | Ayudante calefactor. | 0.086 | 14.68 | 1.26 |
| NMANUV63 | u | Accesorio Manguito Socket, PP-RCT, D= 63 mm (material) | 0.25 | 7.86 | 1.97 |
| NTUV63 | u | Accesorio Te Socket, PP-RCT, D= 63 mm (material) | 0.1 | 15.46 | 1.55 |
| NGUV63 | u | Accesorio Codo Socket, PP-RCT, D= 63 mm (material) | 0.1 | 10.26 | 1.03 |
| %0200 | % | Medios auxiliares | 2 % | 33.11 | 0.66 |
|  |  | Total |  |  | 33.77 |

**TNIRCLUV7511** m Climatización con tubería PP-R RP Compuesto con FV: NIRON CLIMA COOL PRO SDR 11/ Serie 5, D= 75 mm (16/05/2011)
Precio: 49.01
Suministro y montaje de tubo de polipropileno copolímero random PP-RCT RA7050 NIRON COOL PRO compuesto con fibra de vidrio SDR11 serie 5, recubierto por una capa de PP-RCT aditivado con masterbach resistente a la radiación UV, de diámetros 75 mm y 6,8 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV7511 de la serie Niron de ITALSAN.

| Código | Ud | Descripción | Rendimiento | Precio | Importe |
|---|---|---|---|---|---|
| UTNIRCLUV7511 | m | Tubo PP-R RP Compuesto con FV: NIRON CLIMA COOL PRO SDR 11/ Serie 5, D= 75 x 6,8 mm (material) | 1 | 29.72 | 29.72 |
| AB115075AZ | u | Material aux. sujeción: Abrazadera isofónica NIRON | 0.85 | 4.31 | 3.66 |
| mo002 | h | Oficial 1ª calefactor. | 0.117 | 16.18 | 1.89 |
| mo053 | h | Ayudante calefactor. | 0.117 | 14.68 | 1.72 |
| NTUV75 | u | Accesorio Te UV "a tope", PP-RCT, D= 75 mm (material) | 0.1 | 60.81 | 6.08 |
| NG7UV5 | u | Accesorio Codo UV "a tope", PP-RCT, D= 75 mm (material) | 0.1 | 49.8 | 4.98 |
| %0200 | % | Medios auxiliares | 2 % | 48.05 | 0.96 |
|  |  | Total |  |  | 49.01 |

**TNIRCLUV9011** m Climatización con tubería PP-R RP Compuesto con FV: NIRON CLIMA COOL PRO SDR 11/ Serie 5, D= 90 mm (16/05/2011)
Precio: 71.29
Suministro y montaje de tubo de polipropileno copolímero random PP-RCT RA7050 NIRON COOL PRO compuesto con fibra de vidrio SDR11 serie 5, recubierto por una capa de PP-RCT aditivado con masterbach resistente a la radiación UV, de diámetros 90 mm y 8,2 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV9011 de la serie Niron de ITALSAN.

| Código | Ud | Descripción | Rendimiento | Precio | Importe |
|---|---|---|---|---|---|
| UTNIRCLUV9011 | m | Tubo PP-R RP Compuesto con FV: NIRON CLIMA COOL PRO SDR 11/ Serie 5, D= 90 x 8,2 mm (material) | 1 | 44.27 | 44.27 |
| AB115090AZ | u | Material aux. sujeción: Abrazadera isofónica NIRON | 0.7 | 5.09 | 3.56 |
| mo002 | h | Oficial 1ª calefactor. | 0.123 | 16.18 | 1.99 |
| mo053 | h | Ayudante calefactor. | 0.123 | 14.68 | 1.81 |
| NTUV90 | u | Accesorio Te UV "a tope", PP-RCT, D= 90 mm (material) | 0.1 | 105.1 | 10.51 |
| NGUV90 | u | Accesorio Codo UV "a tope", PP-RCT, D= 90 mm (material) | 0.1 | 77.45 | 7.75 |
| %0200 | % | Medios auxiliares | 2 % | 69.89 | 1.40 |
|  |  | Total |  |  | 71.29 |

**TNIRCLUV11011** m Climatización con tubería PP-R RP Compuesto con FV: NIRON CLIMA COOL PRO SDR 11/ Serie 5, D= 110 mm (16/05/2011)
Precio: 100.39
Suministro y montaje de tubo de polipropileno copolímero random PP-RCT RA7050 NIRON COOL PRO compuesto con fibra de vidrio SDR11 serie 5, recubierto por una capa de PP-RCT aditivado con masterbach resistente a la radiación UV, de diámetros 110 mm y 10 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV11011 de la serie Niron de ITALSAN.

| Código | Ud | Descripción | Rendimiento | Precio | Importe |
|---|---|---|---|---|---|
| UTNIRCLUV11011 | m | Tubo PP-R RP Compuesto con FV: NIRON CLIMA COOL PRO SDR 11/ Serie 5, D= 110 x 10,0 mm (material) | 1 | 67.83 | 67.83 |
| AB115110AZ | u | Material aux. sujeción: Abrazadera isofónica NIRON | 0.59 | 6.47 | 3.82 |
| mo002 | h | Oficial 1ª calefactor. | 0.133 | 16.18 | 2.15 |
| mo053 | h | Ayudante calefactor. | 0.133 | 14.68 | 1.95 |
| NTUV110 | u | Accesorio Te UV"a tope", PP-RCT, D= 110 mm (material) | 0.1 | 127.19 | 12.72 |
| NGUV110 | u | Accesorio Codo UV"a tope", PP-RCT, D= 110 mm (material) | 0.1 | 99.54 | 9.95 |
| %0200 | % | Medios auxiliares | 2 % | 98.42 | 1.97 |
|  |  | Total |  |  | 100.39 |

**TNIRCLUV12511** m Climatización con tubería PP-R RP Compuesto con FV: NIRON CLIMA COOL PRO SDR 11/ Serie 5, D= 125 mm (16/05/2011)
Precio: 122.2
Suministro y montaje de tubo de polipropileno copolímero random PP-RCT RA7050 NIRON COOL PRO compuesto con fibra de vidrio SDR11 serie 5, recubierto por una capa de PP-RCT aditivado con masterbach resistente a la radiación UV, de diámetros 125 mm y 11,4 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV12511 de la serie Niron de ITALSAN.

| Código | Ud | Descripción | Rendimiento | Precio | Importe |
|---|---|---|---|---|---|
| UTNIRCLUV12511 | m | Tubo PP-R RP Compuesto con FV: NIRON CLIMA COOL PRO SDR 11/ Serie 5, D= 125 x 11,4 mm (material) | 1 | 83.58 | 83.58 |
| AB115125AZ | u | Material aux. sujeción: Abrazadera isofónica NIRON | 0.55 | 8.22 | 4.52 |
| mo002 | h | Oficial 1ª calefactor. | 0.149 | 16.18 | 2.41 |
| mo053 | h | Ayudante calefactor. | 0.149 | 14.68 | 2.19 |
| NTUV125 | u | Accesorio Te UV "a tope", PP-RCT, D= 125 mm (material) | 0.1 | 160.41 | 16.04 |
| NGUV125 | u | Accesorio Codo UV "a tope", PP-RCT, D= 125 mm (material) | 0.1 | 110.61 | 11.06 |
| %0200 | % | Medios auxiliares | 2 % | 119.80 | 2.40 |
|  |  | Total |  |  | 122.2 |

**TNIRCLUV16017** m Climatización con tubería PP-R RP Compuesto con FV: NIRON CLIMA COOL PRO SDR 17/ Serie 8, D= 160 mm (16/05/2011)
Precio: 149.42
Suministro y montaje de tubo de polipropileno copolímero random PP-RCT RA7050 NIRON COOL PRO compuesto con fibra de vidrio SDR17 serie 8, recubierto por una capa de PP-RCT aditivado con masterbach resistente a la radiación UV, de diámetros 160 mm y 9,5 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV16017 de la serie Niron de ITALSAN.

| Código | Ud | Descripción | Rendimiento | Precio | Importe |
|---|---|---|---|---|---|
| UTNIRCLUV16017 | m | Tubo PP-R RP Compuesto con FV: NIRON CLIMA COOL PRO SDR 17/ Serie 8, D= 160 x 19,5 mm (material) | 1 | 112.97 | 112.97 |
| AB115160AZ | u | Material aux. sujeción: Abrazadera isofónica NIRON | 0.33 | 10.18 | 3.36 |
| mo004 | h | Oficial 1º fontanero | 0.161 | 16.18 | 2.60 |
| mo005 | h | Ayudante fontanero | 0.161 | 14.68 | 2.36 |
| NTUV17160MM | u | Accesorio Te ''a tope'', PP-RCT, D= 160 mm (material) | 0.1 | 126.09 | 12.61 |
| NGUV9017160MM | u | Accesorio Codo "a tope", PP-RCT, D= 160 mm (material) | 0.1 | 125.86 | 12.59 |
| %0200 | % | Medios auxiliares | 2 % | 146.49 | 2.93 |
|  |  | Total |  |  | 149.42 |

**TNIRCLUV20017** m Climatización con tubería PP-R RP Compuesto con FV: NIRON CLIMA COOL PRO SDR 17/ Serie 8, D= 200 mm (16/05/2011)
Precio: 285.53
Suministro y montaje de tubo de polipropileno copolímero random PP-RCT RA7050 NIRON COOL PRO compuesto con fibra de vidrio SDR17 serie 8, recubierto por una capa de PP-RCT aditivado con masterbach resistente a la radiación UV, de diámetros 200 mm y 11,9 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV20017 de la serie Niron de ITALSAN.

| Código | Ud | Descripción | Rendimiento | Precio | Importe |
|---|---|---|---|---|---|
| UTNIRCLUV20017 | m | Tubo PP-R RP Compuesto con FV: NIRON CLIMA COOL PRO SDR 17/ Serie 8, D= 200 x 11,9 mm (material) | 1 | 196.01 | 196.01 |
| AB115200AZ | u | Material aux. sujeción: Abrazadera isofónica NIRON | 0.31 | 16.95 | 5.25 |
| mo004 | h | Oficial 1º fontanero | 0.181 | 16.18 | 2.93 |
| mo005 | h | Ayudante fontanero | 0.181 | 14.68 | 2.66 |
| NTUV17200MM | u | Accesorio Te ''a tope'', PP-RCT, D= 200 mm (material) | 0.1 | 393.68 | 39.37 |
| NGUV9017200MM | u | Accesorio Codo "a tope",PP-RCT, D=200 mm (material) | 0.1 | 337.1 | 33.71 |
| %0200 | % | Medios auxiliares | 2 % | 279.93 | 5.60 |
|  |  | Total |  |  | 285.53 |

**TNIRCLUV25017** m Climatización con tubería PP-R RP Compuesto con FV: NIRON CLIMA COOL PRO SDR 17/ Serie 8, D= 250 mm (16/05/2011)
Precio: 419.41
Suministro y montaje de tubo de polipropileno copolímero random PP-RCT RA7050 NIRON COOL PRO compuesto con fibra de vidrio SDR17 serie 8, recubierto por una capa de PP-RCT aditivado con masterbach resistente a la radiación UV, de diámetros 250 mm y 14,9 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV25017 de la serie Niron de ITALSAN.

| Código | Ud | Descripción | Rendimiento | Precio | Importe |
|---|---|---|---|---|---|
| UTNIRCLUV25017 | m | Tubo PP-R RP Compuesto con FV: NIRON CLIMA SDR 17/ Serie 8, D= 250 x 14,9 mm (material) | 1 | 282.46 | 282.46 |
| 33168250 | u | Material aux. sujeción: Abrazadera isofónica Niron, de carga pesada | 0.39 | 52.25 | 20.38 |
| mo004 | h | Oficial 1º fontanero | 0.242 | 16.18 | 3.92 |
| mo005 | h | Ayudante fontanero | 0.242 | 14.68 | 3.55 |
| NTUV17250MMB | u | Accesorio Te ''a tope'', PP-RCT, D= 250 mm (material) | 0.1 | 597.28 | 59.73 |
| NGUV9017250MM | u | Accesorio Codo "a tope",PP-RCT, D=250 mm (material) | 0.1 | 411.48 | 41.15 |
| %0200 | % | Medios auxiliares | 2 % | 411.19 | 8.22 |
|  |  | Total |  |  | 419.41 |

**TNIRCLUV31517** m Climatización con tubería PP-R RP Compuesto con FV: NIRON CLIMA COOL PRO SDR 17/ Serie 8, D= 315 mm (16/05/2011)
Precio: 675.58
Suministro y montaje de tubo de polipropileno copolímero random PP-RCT RA7050 NIRON COOL PRO compuesto con fibra de vidrio SDR17 serie 8, recubierto por una capa de PP-RCT aditivado con masterbach resistente a la radiación UV, de diámetros 315 mm y 18,7 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV31517 de la serie Niron de ITALSAN.

| Código | Ud | Descripción | Rendimiento | Precio | Importe |
|---|---|---|---|---|---|
| UTNIRCLUV31517 | m | Tubo PP-R RP Compuesto con FV: NIRON CLIMA COOL PRO SDR 17/ Serie 8, D= 315 x 18,7 mm (material) | 1 | 421.8 | 421.80 |
| 33168325 | u | Material aux. sujeción: Abrazadera isofónica Niron, de carga pesada (material; 01/02/2017) | 0.3 | 43.67 | 13.10 |
| mo004 | h | Oficial 1º fontanero | 0.271 | 16.18 | 4.38 |
| mo005 | h | Ayudante fontanero | 0.271 | 14.68 | 3.98 |
| NTUV17315MMB | u | Accesorio Te "a tope", PP-RCT, D= 315 mm (material) | 0.1 | 1060 | 106.00 |
| NGUV9017315MMB | u | Accesorio Codo "a tope", PP-RCT, D= 315 mm (material) | 0.1 | 1130.67 | 113.07 |
| %0200 | % | Medios auxiliares | 2 % | 662.33 | 13.25 |
|  |  | Total |  |  | 675.58 |

**TNIRCLUV35517** m Climatización con tubería PP-R RP Compuesto con FV: NIRON CLIMA COOL PRO SDR 17/ Serie 8, D= 355 mm (16/05/2011)
Precio: 826.56
Suministro y montaje de tubo de polipropileno copolímero random PP-RCT RA7050 NIRON COOL PRO compuesto con fibra de vidrio SDR17 serie 8, recubierto por una capa de PP-RCT aditivado con masterbach resistente a la radiación UV, de diámetros 355 mm y 21,1 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV35517 de la serie Niron de ITALSAN.

| Código | Ud | Descripción | Rendimiento | Precio | Importe |
|---|---|---|---|---|---|
| UTNIRCLUV35517 | m | Tubo PP-R RP Compuesto con FV: NIRON CLIMA COOL PRO SDR 17/ Serie 8, D= 355 x 21,1 mm (material) | 1 | 530.36 | 530.36 |
| 33168364 | u | Material aux. sujeción: Abrazadera isofónica Niron, de carga pesada (material; 01/02/2017) | 0.3 | 54.54 | 16.36 |
| mo005 | h | Ayudante fontanero | 0.299 | 14.68 | 4.39 |
| mo004 | h | Oficial 1º fontanero | 0.299 | 16.18 | 4.84 |
| NTUV17355MMB | u | Accesorio Te ''a tope'', PP-RCT, D= 355 mm (material) | 0.1 | 1413.33 | 141.33 |
| NGUV9017355MMB | u | Accesorio Codo "a tope", PP-RCT, D= 355 mm (material) | 0.1 | 1130.67 | 113.07 |
| %0200 | % | Medios auxiliares | 2 % | 810.35 | 16.21 |
|  |  | Total |  |  | 826.56 |

**TNIRCLUV40017** m Climatización con tubería PP-R RP Compuesto con FV: NIRON CLIMA COOL PRO SDR 17/ Serie 8, D= 400 mm (16/05/2011)
Precio: 1091.1
Suministro y montaje de tubo de polipropileno copolímero random PP-RCT RA7050 NIRON COOL PRO compuesto con fibra de vidrio SDR17 serie 8, recubierto por una capa de PP-RCT aditivado con masterbach resistente a la radiación UV, de diámetros 400 mm y 23,7 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV40017 de la serie Niron de ITALSAN.

| Código | Ud | Descripción | Rendimiento | Precio | Importe |
|---|---|---|---|---|---|
| UTNIRCLUV40017 | m | Tubo PP-R RP Compuesto con FV: NIRON CLIMA COOL PRO SDR 17/ Serie 8, D= 400 x 23,7 mm (material) | 1 | 674.42 | 674.42 |
| 33168408 | u | Material aux.sujeción: Abrazadera isofónica Niron, de carga pesada (material; 01/02/2017) | 0.3 | 59.2 | 17.76 |
| mo004 | h | Oficial 1º fontanero | 0.326 | 16.18 | 5.27 |
| mo005 | h | Ayudante fontanero | 0.326 | 14.68 | 4.79 |
| NTUV17400MMB | u | Accesorio Te ''a tope'', PP-RCT, D= 400 mm (material) | 0.1 | 1766.67 | 176.67 |
| NGUV9017400MMB | u | Accesorio Codo ''a tope'', PP-RCT, D= 400 mm (material) | 0.1 | 1908 | 190.80 |
| %0200 | % | Medios auxiliares | 2 % | 1069.71 | 21.39 |
|  |  | Total |  |  | 1091.1 |

### Válvulas clima VALVULAS (véase arriba)

## BIES Y ROCIADORES Precios Descompuestos Bies o Rociadores NIRON RED (16/05/2011)

### BiRoRED Bies o Rociadores con tubería NIRON RED (16/05/2011)

**03TNIRRCTRED2011** m Tubería Niron Monocapa con PP-RCT RF: NIRON RED SDR 11/ Serie 5, D= 20 mm (16/05/2011)
Precio: 9.75
Suministro y montaje de tubo NIRON RED de polipropileno copolímero random PP-RCT RF monocapa resistente al fuego, SDR 11 serie 5, de diámetro 20 mm y 1,8 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED2074 de la serie Niron de ITALSAN.

| Código | Ud | Descripción | Rendimiento | Precio | Importe |
|---|---|---|---|---|---|
| U03TNIRRCTRED2011 | m | Tubo PP-RCT RF monocapa: NIRON RED SDR 11/Serie 5, D= 20 x 1,8 mm (material) | 1 | 2.75 | 2.75 |
| ABPERA20 | u | Material aux. sujeción: Abrazadera tipo pera (material) | 1.1 | 1.14 | 1.25 |
| mo004 | h | Oficial 1º fontanero | 0.171 | 16.18 | 2.77 |
| mo005 | h | Ayudante fontanero | 0.171 | 14.68 | 2.51 |
| 03NMANRED20 | u | Accesorio Manguito Socket PP-RCT RF D= 20 mm (material) | 0.25 | 0.56 | 0.14 |
| 03NTRED20 | u | Accesorio Te Socket PP-RCT RF D= 20 mm (material) | 0.1 | 0.81 | 0.08 |
| 03NGRED20 | u | Accesorio Codo Socket PP-RCT RF D= 20 mm (material) | 0.1 | 0.61 | 0.06 |
| %0200 | % | Medios auxiliares | 2 % | 9.56 | 0.19 |
|  |  | Total |  |  | 9.75 |

**03TNIRRCTRED2511** m Tubería Niron Monocapa con PP-RCT RF: NIRON RED SDR 11/ Serie 5, D= 25 mm (16/05/2011)
Precio: 10.2
Suministro y montaje de tubo NIRON RED de polipropileno copolímero random PP-RCT RF monocapa resistente al fuego, SDR 11 serie 5, de diámetro 25 mm y 2,3 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED2574 de la serie Niron de ITALSAN.

| Código | Ud | Descripción | Rendimiento | Precio | Importe |
|---|---|---|---|---|---|
| U03TNIRRCTRED2511 | m | Tubo PP-RCT RF monocapa: NIRON RED SDR 11/ Serie 5, D= 25 x 2,3 mm (material) | 1 | 4.02 | 4.02 |
| ABPERA25 | u | Material aux. sujeción: Abrazadera tipo pera (material) | 0.96 | 1.14 | 1.09 |
| mo004 | h | Oficial 1º fontanero | 0.148 | 16.18 | 2.39 |
| mo005 | h | Ayudante fontanero | 0.148 | 14.68 | 2.17 |
| 03NMANRED25 | u | Accesorio Manguito Socket PP-RCT RF D= 25 mm (material) | 0.25 | 0.61 | 0.15 |
| 03NTRED25 | u | Accesorio Te Socket PP-RCT RF D= 25 mm (material) | 0.1 | 1.01 | 0.10 |
| 03NGRED25 | u | Accesorio Codo Socket PP-RCT RF D= 25 mm (material) | 0.1 | 0.76 | 0.08 |
| %0200 | % | Medios auxiliares | 2 % | 10.00 | 0.20 |
|  |  | Total |  |  | 10.2 |

**03TNIRRCTRED3211** m Tubería Niron Monocapa con PP-RCT RF: NIRON RED SDR 11/ Serie 5, D= 32 mm (16/05/2011)
Precio: 10.95
Suministro y montaje de tubo NIRON RED de polipropileno copolímero random PP-RCT RF monocapa resistente al fuego, SDR 11 serie 5, de diámetro 32 mm y 2,9 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED3211 de la serie Niron de ITALSAN.

| Código | Ud | Descripción | Rendimiento | Precio | Importe |
|---|---|---|---|---|---|
| U03TNIRRCTRED3211 | m | Tubo PP-RCT RF monocapa: NIRON RED SDR 11/ Serie 5, D= 32 x 2,9 mm (material) | 1 | 5.2 | 5.20 |
| ABPERA32 | u | Material aux. sujeción: Abrazadera tipo pera (material) | 0.85 | 1.14 | 0.97 |
| mo004 | h | Oficial 1º fontanero | 0.13 | 16.18 | 2.10 |
| mo005 | h | Ayudante fontanero | 0.13 | 14.68 | 1.91 |
| 03NMANRED32 | u | Accesorio Manguito Socket PP-RCT RF D= 32 mm (material) | 0.25 | 1.02 | 0.26 |
| 03NTRED32 | u | Accesorio Te Socket PP-RCT RF D= 32 mm (material) | 0.1 | 1.66 | 0.17 |
| 03NGRED32 | u | Accesorio Codo Socket PP-RCT RF D= 32 mm (material) | 0.1 | 1.34 | 0.13 |
| %0200 | % | Medios auxiliares | 2 % | 10.74 | 0.21 |
|  |  | Total |  |  | 10.95 |

**03TNIRRCTRED4011** m Tubería Niron Monocapa con PP-RCT RF: NIRON RED SDR 11/ Serie 5, D= 40 mm (16/05/2011)
Precio: 13.31
Suministro y montaje de tubo NIRON RED de polipropileno copolímero random PP-RCT RF monocapa resistente al fuego, SDR 11 serie 5, de diámetro 40 mm y 3,7 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED4011 de la serie Niron de ITALSAN.

| Código | Ud | Descripción | Rendimiento | Precio | Importe |
|---|---|---|---|---|---|
| U03TNIRRCTRED4011 | m | Tubo PP-RCT RF monocapa: NIRON RED SDR 11/ Serie 5, D= 40 x 3,7 mm (material) | 1 | 7.9 | 7.90 |
| ABPERA40 | u | Material aux. sujeción: Abrazadera tipo pera (material) | 0.7 | 1.15 | 0.81 |
| mo004 | h | Oficial 1º fontanero | 0.11 | 16.18 | 1.78 |
| mo005 | h | Ayudante fontanero | 0.11 | 14.68 | 1.61 |
| 03NMANRED40 | u | Accesorio Manguito Socket PP-RCT RF D= 40 mm (material) | 0.25 | 1.65 | 0.41 |
| 03NTRED40 | u | Accesorio Te Socket PP-RCT RF D= 40 mm (material) | 0.1 | 2.99 | 0.30 |
| 03NGRED40 | u | Accesorio Codo Socket PP-RCT RF D= 40 mm (material) | 0.1 | 2.42 | 0.24 |
| %0200 | % | Medios auxiliares | 2 % | 13.05 | 0.26 |
|  |  | Total |  |  | 13.31 |

**03TNIRRCTRED5011** m Tubería Niron Monocapa con PP-RCT RF: NIRON RED SDR 11/ Serie 5, D= 50 mm (16/05/2011)
Precio: 17.37
Suministro y montaje de tubo NIRON RED de polipropileno copolímero random PP-RCT RF monocapa resistente al fuego, SDR 11 serie 5, de diámetro 50 mm y 4,6 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED5011 de la serie Niron de ITALSAN.

| Código | Ud | Descripción | Rendimiento | Precio | Importe |
|---|---|---|---|---|---|
| U03TNIRRCTRED5011 | m | Tubo PP-RCT RF monocapa: NIRON RED SDR 11/ Serie 5, D= 50 x 4,6 mm (material) | 1 | 11.42 | 11.42 |
| ABPERA50 | u | Material aux. sujeción: Abrazadera tipo pera (material) | 0.62 | 1.19 | 0.74 |
| mo004 | h | Oficial 1º fontanero | 0.093 | 16.18 | 1.50 |
| mo005 | h | Ayudante fontanero | 0.093 | 14.68 | 1.37 |
| 03NMANRED50 | u | Accesorio Manguito Socket PP-RCT RF D= 50 mm (material) | 0.25 | 3.07 | 0.77 |
| 03NTRED50 | u | Accesorio Te Socket PP-RCT RF D= 50 mm (material) | 0.1 | 7.4 | 0.74 |
| 03NGRED50 | u | Accesorio Codo Socket PP-RCT RF D= 50 mm (material) | 0.1 | 4.94 | 0.49 |
| %0200 | % | Medios auxiliares | 2 % | 17.03 | 0.34 |
|  |  | Total |  |  | 17.37 |

**03TNIRRCTRED6311** m Tubería Niron Monocapa con PP-RCT RF: NIRON RED SDR 11/ Serie 5, D= 63 mm (16/05/2011)
Precio: 24.53
Suministro y montaje de tubo NIRON RED de polipropileno copolímero random PP-RCT RF monocapa resistente al fuego, SDR 11 serie 5, de diámetro 63 mm y 5,8 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED6311 de la serie Niron de ITALSAN.

| Código | Ud | Descripción | Rendimiento | Precio | Importe |
|---|---|---|---|---|---|
| U03TNIRRCTRED6311 | m | Tubo PP-RCT RF monocapa: NIRON RED SDR 11/ Serie 5, D= 63 x 5,8 mm (material) | 1 | 17.54 | 17.54 |
| ABPERA63 | u | Material aux. sujeción: Abrazadera tipo pera (material) | 0.55 | 1.19 | 0.65 |
| mo004 | h | Oficial 1º fontanero | 0.086 | 16.18 | 1.39 |
| mo005 | h | Ayudante fontanero | 0.086 | 14.68 | 1.26 |
| 03NMANRED63 | u | Accesorio Manguito Socket PP-RCT RF D= 63 mm (material) | 0.25 | 5.25 | 1.31 |
| 03NTRED63 | u | Accesorio Te Socket PP-RCT RF D= 63 mm (material) | 0.1 | 11.42 | 1.14 |
| 03NGRED63 | u | Accesorio Codo Socket PP-RCT RF D= 63 mm (material) | 0.1 | 7.6 | 0.76 |
| %0200 | % | Medios auxiliares | 2 % | 24.05 | 0.48 |
|  |  | Total |  |  | 24.53 |

**03TNIRRCTRED7511** m Tubería Niron Monocapa con PP-RCT RF: NIRON RED SDR 11/ Serie 5, D= 75 mm (16/05/2011)
Precio: 32.46
Suministro y montaje de tubo NIRON RED de polipropileno copolímero random PP-RCT RF monocapa resistente al fuego, SDR 11 serie 5, de diámetro 75 mm y 6,8 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED7511 de la serie Niron de ITALSAN.

| Código | Ud | Descripción | Rendimiento | Precio | Importe |
|---|---|---|---|---|---|
| U03TNIRRCTRED7511 | m | Tubo PP-RCT RF monocapa: NIRON RED SDR 11/ Serie 5, D= 75 x 6,8 mm (material) | 1 | 23.3 | 23.30 |
| ABPERA75 | u | Material aux. sujeción: Abrazadera tipo pera (material) | 0.51 | 1.69 | 0.86 |
| mo004 | h | Oficial 1º fontanero | 0.079 | 16.18 | 1.28 |
| mo005 | h | Ayudante fontanero | 0.079 | 14.68 | 1.16 |
| 03NMANRED75 | u | Accesorio Manguito Socket PP-RCT RF D= 75 mm (material) | 0.25 | 7.4 | 1.85 |
| 03NTRED75 | u | Accesorio Te Socket PP-RCT RF D= 75 mm (material) | 0.1 | 17.85 | 1.79 |
| 03NGRED75 | u | Accesorio Codo Socket PP-RCT RF D= 75 mm (material) | 0.1 | 15.76 | 1.58 |
| %0200 | % | Medios auxiliares | 2 % | 31.82 | 0.64 |
|  |  | Total |  |  | 32.46 |

**03TNIRRCTRED9011** m Tubería Niron Monocapa con PP-RCT RF: NIRON RED SDR 11/ Serie 5, D= 90 mm (16/05/2011)
Precio: 47.46
Suministro y montaje de tubo NIRON RED de polipropileno copolímero random PP-RCT RF monocapa resistente al fuego, SDR 11 serie 5, de diámetro 90 mm y 8,2 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED9011 de la serie Niron de ITALSAN.

| Código | Ud | Descripción | Rendimiento | Precio | Importe |
|---|---|---|---|---|---|
| U03TNIRRCTRED9011 | m | Tubo PP-RCT RF monocapa: NIRON RED SDR 11/ Serie 5, D= 90 x 8,2 mm (material) | 1 | 33.09 | 33.09 |
| ABPERA90 | u | Material aux. sujeción: Abrazadera tipo pera (material) | 0.47 | 1.72 | 0.81 |
| mo004 | h | Oficial 1º fontanero | 0.074 | 16.18 | 1.20 |
| mo005 | h | Ayudante fontanero | 0.074 | 14.68 | 1.09 |
| 03NMANRED90 | u | Accesorio Manguito Socket PP-RCT RF D= 90 mm (material) | 0.25 | 16.37 | 4.09 |
| 03NTRED90 | u | Accesorio Te Socket PP-RCT RF D= 90 mm (material) | 0.1 | 33.29 | 3.33 |
| 03NGRED90 | u | Accesorio Codo Socket PP-RCT RF D= 90 mm (material) | 0.1 | 29.16 | 2.92 |
| %0200 | % | Medios auxiliares | 2 % | 46.53 | 0.93 |
|  |  | Total |  |  | 47.46 |

**03TNIRRCTRED11011** m Tubería Niron Monocapa con PP-RCT RF: NIRON RED SDR 11/ Serie 5, D= 110 mm (16/05/2011)
Precio: 67.08
Suministro y montaje de tubo NIRON RED de polipropileno copolímero random PP-RCT RF monocapa resistente al fuego, SDR 11 serie 5, de diámetro 110 mm y 10 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED11011 de la serie Niron de ITALSAN.

| Código | Ud | Descripción | Rendimiento | Precio | Importe |
|---|---|---|---|---|---|
| U03TNIRRCTRED11011 | m | Tubo PP-RCT RF monocapa: NIRON RED SDR 11/ Serie 5, D= 110 x 10,0 mm (material) | 1 | 46.49 | 46.49 |
| ABPERA110 | u | Material aux. sujeción: Abrazadera tipo pera (material) | 0.42 | 2.68 | 1.13 |
| mo004 | h | Oficial 1º fontanero | 0.072 | 16.18 | 1.16 |
| mo005 | h | Ayudante fontanero | 0.072 | 14.68 | 1.06 |
| 03NMANRED110 | u | Accesorio Manguito Socket PP-RCT RF D= 110 mm (material) | 0.25 | 26.36 | 6.59 |
| 03NTRED110 | u | Accesorio Te Socket PP-RCT RF D= 110 mm (material) | 0.1 | 52.52 | 5.25 |
| 03NGRED110 | u | Accesorio Codo Socket PP-RCT RF D= 110 mm (material) | 0.1 | 40.84 | 4.08 |
| %0200 | % | Medios auxiliares | 2 % | 65.76 | 1.32 |
|  |  | Total |  |  | 67.08 |

**03TNIRRCTRED12511** m Tubería Niron Monocapa con PP-RCT RF: NIRON RED SDR 11/ Serie 5, D= 125 mm (16/05/2011)
Precio: 91.74
Suministro y montaje de tubo NIRON RED de polipropileno copolímero random PP-RCT RF monocapa resistente al fuego, SDR 11 serie 5, de diámetro 125 mm y 11,4 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED12511 de la serie Niron de ITALSAN.

| Código | Ud | Descripción | Rendimiento | Precio | Importe |
|---|---|---|---|---|---|
| U03TNIRRCTRED12511 | m | Tubo PP-RCT RF monocapa: NIRON RED SDR 11/ Serie 5, D= 125 x 11,4 mm (material) | 1 | 64.09 | 64.09 |
| ABPERA125 | u | Material aux. sujeción: Abrazadera tipo pera (material) | 0.38 | 3.17 | 1.20 |
| mo004 | h | Oficial 1º fontanero | 0.074 | 16.18 | 1.20 |
| mo005 | h | Ayudante fontanero | 0.074 | 14.68 | 1.09 |
| 03NMANRED125 | u | Accesorio Manguito Socket PP-RCT RF D= 125 mm (material) | 0.25 | 35.59 | 8.90 |
| 03NTRED125 | u | Accesorio Te Socket PP-RCT RF D= 125 mm (material) | 0.1 | 70.62 | 7.06 |
| 03NGRED125 | u | Accesorio Codo Socket PP-RCT RF D= 125 mm (material) | 0.1 | 63.98 | 6.40 |
| %0200 | % | Medios auxiliares | 2 % | 89.94 | 1.80 |
|  |  | Total |  |  | 91.74 |

**03TNIRRCTRED16011** m Tubería Niron Monocapa con PP-RCT RF: NIRON RED SDR 11/ Serie 5, D= 160 mm (16/05/2011)
Precio: 120.13
Suministro y montaje de tubo NIRON RED de polipropileno copolímero random PP-RCT RF monocapa resistente al fuego, SDR 11 serie 5, de diámetro 160 mm y 14,6 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas?BIEs o por rociadores. Incluida p/p de accesorios y material auxiliar para montaje y sujeción. Instalado con abrazaderas tipo pera. Certificado según ISO 14001. Presentación en barra de 5,8m/4m color rojo, ref. 03TNIRRCTRED16011 de la serie Niron de ITALSAN.

| Código | Ud | Descripción | Rendimiento | Precio | Importe |
|---|---|---|---|---|---|
| U03TNIRRCTRED16011 | m | Tubo PP-RCT RF monocapa: NIRON RED SDR 11/ Serie 5, D= 160 x 14,6 mm (material) | 1 | 92.43 | 92.43 |
| ABPERA160 | u | Material aux. sujeción: Abrazadera tipo pera (material) | 0.33 | 4.74 | 1.56 |
| mo004 | h | Oficial 1º fontanero | 0.161 | 16.18 | 2.60 |
| mo005 | h | Ayudante fontanero | 0.161 | 14.68 | 2.36 |
| 03NTRED160 | u | Accesorio Te Socket PP-RCT RF D= 160 mm (material) | 0.1 | 99.15 | 9.92 |
| 03NGRED160 | u | Accesorio Codo Socket PP-RCT RF D= 160 mm (material) | 0.1 | 88.95 | 8.90 |
| %0200 | % | Medios auxiliares | 2 % | 117.77 | 2.36 |
|  |  | Total |  |  | 120.13 |

**03TNIRRCTRED20011** m Tubería Niron Monocapa con PP-RCT RF: NIRON RED SDR 11/ Serie 5, D= 200 mm (16/05/2011)
Precio: 218.86
Suministro y montaje de tubo NIRON RED de polipropileno copolímero random PP-RCT RF monocapa resistente al fuego, SDR 11 serie 5, de diámetro 200 mm y 18,2 mm de espesor. En cumplimiento con DB-SI del CTE con clasificación de reacción al fuego Bs1d0 según Euroclase norma EN 13501 y con la acreditación DIT nº643/19 para rociadores automáticos y DIT nº644/19 para BIEs de EDUARDO TORROJA según RIPCI aprobado por el RD 513/2017. Para uso en instalaciones de extinción de incendios por bocas de incendios equipadas (BIEs) o rociadores automáticos para Riesgo Ligero, Riesgo Ordinario 1, Riesgo Ordinario 2, Riesgo Ordinario 3, Riesgo Ordinario 4, según CTE y Anexo A de la UNE 12845; y para Riesgo Bajo y Riesgo Medio según RSCIEI. Para uso en instalaciones de extinción de incendios por bocas de incendios equipadas BIEs o por rociadores. Incluida p/p de accesorios y material auxiliar para montaje y sujeción. Instalado con abrazaderas tipo pera. Certificado según ISO 14001. Presentación en barra de 5,8m/4m color rojo, ref. 03TNIRRCTRED20011 de la serie Niron de ITALSAN.

| Código | Ud | Descripción | Rendimiento | Precio | Importe |
|---|---|---|---|---|---|
| U03TNIRRCTRED20011 | m | Tubo PP-RCT RF monocapa: NIRON RED SDR 11/ Serie 5, D= 200 x 18,2 mm (material) | 1 | 161.5 | 161.50 |
| ABPERA200 | u | Material aux. sujeción: Abrazadera tipo pera (material) | 0.31 | 6.32 | 1.96 |
| mo004 | h | Oficial 1º fontanero | 0.181 | 16.18 | 2.93 |
| mo005 | h | Ayudante fontanero | 0.181 | 14.68 | 2.66 |
| 03NMANRED20011 | u | Accesorio Manguito Electrosoldable PP-RCT RF D= 200 mm (material) | 0.25 | 182.08 | 45.52 |
| %0200 | % | Medios auxiliares | 2 % | 214.57 | 4.29 |
|  |  | Total |  |  | 218.86 |

### Valvulas PCI Válvulas para PCI

**03NRSPP20** Válvula de paso de esfera. Cuerpo en PP-R y esfera latón níquel OT unión socket D=20mm
Precio: 40.84
Válvula de bola de diámetro 20mm - PN25, con cuerpo de polipropileno copolímero random PP-R y bola de latón niquelado, para unión por termo fusión socket según DVS 2207, totalmente compatible con tuberías y accesorios en PP-R, Sistema Niron de Italsan, fabricado y certificado según norma UNE EN ISO 15874, para instalaciones de rociadores y BIE´s, con temperaturas comprendidas entre -20ºC y 95ºC. Presentación en color rojo con maneta roja/negra indiferentemente. Ref. 03NRSPP20.

**03NRSPP25** Válvula de paso de esfera. Cuerpo en PP-R y esfera latón níquel OT unión socket D=25mm
Precio: 42.52
Válvula de bola de diámetro 25mm - PN25, con cuerpo de polipropileno copolímero random PP-R y bola de latón niquelado, para unión por termo fusión socket según DVS 2207, totalmente compatible con tuberías y accesorios en PP-R, Sistema Niron de Italsan, fabricado y certificado según norma UNE EN ISO 15874, para instalaciones de rociadores y BIE´s, con temperaturas comprendidas entre -20ºC y 95ºC. Presentación en color rojo con maneta roja/negra indiferentemente. Ref. 03NRSPP25

**03NRSPP32** Válvula de paso de esfera. Cuerpo en PP-R y esfera latón níquel OT unión socket D=32mm
Precio: 61.18
Válvula de bola de diámetro 32mm - PN25, con cuerpo de polipropileno copolímero random PP-R y bola de latón niquelado, para unión por termo fusión socket según DVS 2207, totalmente compatible con tuberías y accesorios en PP-R, Sistema Niron de Italsan, fabricado y certificado según norma UNE EN ISO 15874, para instalaciones de rociadores y BIE´s, con temperaturas comprendidas entre -20ºC y 95ºC. Presentación en color rojo con maneta roja/negra indiferentemente. Ref. 03NRSPP32

**03NRSPP40** Válvula de paso de esfera. Cuerpo en PP-R y esfera latón níquel OT unión socket D=40mm
Precio: 84.99
Válvula de bola de diámetro 40mm - PN25, con cuerpo de polipropileno copolímero random PP-R y bola de latón niquelado, para unión por termo fusión socket según DVS 2207, totalmente compatible con tuberías y accesorios en PP-R, Sistema Niron de Italsan, fabricado y certificado según norma UNE EN ISO 15874, para instalaciones de rociadores y BIE´s, con temperaturas comprendidas entre -20ºC y 95ºC. Presentación en color rojo con maneta roja/negra indiferentemente. Ref. 03NRSPP40

**03NRSPP50** Válvula de paso de esfera. Cuerpo en PP-R y esfera latón níquel OT unión socket D=50mm
Precio: 145.04
Válvula de bola de diámetro 50mm - PN25, con cuerpo de polipropileno copolímero random PP-R y bola de latón niquelado, para unión por termo fusión socket según DVS 2207, totalmente compatible con tuberías y accesorios en PP-R, Sistema Niron de Italsan, fabricado y certificado según norma UNE EN ISO 15874, para instalaciones de rociadores y BIE´s, con temperaturas comprendidas entre -20ºC y 95ºC. Presentación en color rojo con maneta roja/negra indiferentemente. Ref. 03NRSPP50

## AGUA RECICLADA Precios Descompuestos Agua Reciclada / Recuperada NIRON PURPLE (16/05/2011)

### NIRON PURPLE Fontanería para agua reciclada/recuperada (16/05/2011)

**TNIRV20** m Fontanería AR con tubería PP-R 80 Monocapa NIRON PURPLE SDR 7.4/ Serie 3.2, D= 20 mm (16/05/2011)
Precio: 9.39
Suministro y montaje de tubo monocapa NIRON PURPLE de polipropileno copolímero random PP-R 80 SDR 7,4 serie 3,2, de diámetro 20 mm y 2,8 mm de espesor. Fabricado y certificado según norma UNE EN 15874-2, UNE EN 15874-3 y UNE EN 15874-5 y certificado de potabilidad Aimplas según RD 140/2003. Para uso en instalaciones de aguas recicladas o recuperadas con temperaturas comprendidas entre -15 °C y 70 °C, con valor de resistencia a presión nominal PN10 bar. Certificado según ISO 14001 y Declaración Ambiental de Producto ( DAP ). Presentación en barra de 4 m, capa exterior de color morado RAL4003 y capa interna color azul Niron de Italsan ref. TNIRV20 de la serie Niron de ITALSAN

| Código | Ud | Descripción | Rendimiento | Precio | Importe |
|---|---|---|---|---|---|
| UTNIRV20 | m | Tubo monocapa de polipropileno copolímero random PP-R 80 SDR 7,4 serie 3,2, D = 20 x 2,8 mm (material) | 1 | 1.72 | 1.72 |
| AB115022AZ | u | Material aux. sujeción: Abrazadera isofónica NIRON | 1.43 | 1.35 | 1.93 |
| mo004 | h | Oficial 1º fontanero | 0.171 | 16.18 | 2.77 |
| mo005 | h | Ayudante fontanero | 0.171 | 14.68 | 2.51 |
| NMAN20 | u | Accesorio Manguito Socket, PP-RCT, D= 20 mm | 0.25 | 0.54 | 0.14 |
| NG20 | u | Accesorio Codo Socket, PP-RCT, D= 20 mm | 0.1 | 0.63 | 0.06 |
| NT20 | u | Accesorio Te Socket, PP-RCT, D= 20 mm | 0.1 | 0.79 | 0.08 |
| %0200 | % | Medios auxiliares | 2 % | 9.21 | 0.18 |
|  |  | Total |  |  | 9.39 |

**TNIRV25** m Fontanería AR con tubería PP-R 80 Monocapa NIRON PURPLE SDR 7.4/ Serie 3.2, D= 25 mm (16/05/2011)
Precio: 9.68
Suministro y montaje de tubo monocapa NIRON PURPLE de polipropileno copolímero random PP-R 80, SDR 7,4 serie 3,2 de diámetro 25 mm y 3,5 mm de espesor. Fabricado y certificado según norma UNE EN 15874-2, UNE EN 15874-3 y UNE EN 15874-5 y certificado de potabilidad Aimplas según RD 140/2003. Para uso en instalaciones de aguas recicladas o recuperadas con temperaturas comprendidas entre -15 °C y 70 °C, con valor de resistencia a presión nominal PN10 bar. Certificado según ISO 14001 y Declaración Ambiental de Producto ( DAP ). Presentación en barra de 4 m, capa exterior de color morado RAL4003 y capa interna color azul Niron de Italsan ref. TNIRV25 de la serie Niron de ITALSAN.

| Código | Ud | Descripción | Rendimiento | Precio | Importe |
|---|---|---|---|---|---|
| UTNIRV25 | m | Tubo monocapa de polipropileno copolímero random PP-R 80 SDR 7,4 serie 3,2, D = 25 x 3,5 mm (material) | 1 | 2.72 | 2.72 |
| AB115028AZ | u | Material aux. sujeción: Abrazadera isofónica NIRON | 1.25 | 1.49 | 1.86 |
| mo004 | h | Oficial 1º fontanero | 0.148 | 16.18 | 2.39 |
| mo005 | h | Ayudante fontanero | 0.148 | 14.68 | 2.17 |
| NMAN25 | u | Accesorio Manguito Socket, PP-RCT, D= 25 mm | 0.25 | 0.64 | 0.16 |
| NG25 | u | Accesorio Codo Socket, PP-RCT, D= 25 mm | 0.1 | 0.79 | 0.08 |
| NT25 | u | Accesorio Te Socket, PP-RCT, D= 25 mm | 0.1 | 1.06 | 0.11 |
| %0200 | % | Medios auxiliares | 2 % | 9.49 | 0.19 |
|  |  | Total |  |  | 9.68 |

**TNIRV32** m Fontanería AR con tubería PP-R 80 Monocapa NIRON PRUPLE SDR 11/ Serie 5, D= 32 mm (16/05/2011)
Precio: 10.38
Suministro y montaje de tubo monocapa NIRON PURPLE de polipropileno copolímero random PP-R 80, SDR 11 serie 5 de diámetros 32 mm y 2,9 mm de espesor. Fabricado y certificado según norma UNE EN 15874-2, UNE EN 15874-3 y UNE EN 15874-5 y certificado de potabilidad Aimplas según RD 140/2003. Para uso en instalaciones de aguas recicladas o recuperadas con temperaturas comprendidas entre -15 °C y 70 °C, con valor de resistencia a presión nominal PN10 bar. Certificado según ISO 14001 y Declaración Ambiental de Producto ( DAP ). Presentación en barra de 4 m, capa exterior de color morado RAL4003 y capa interna color azul Niron de Italsan ref. TNIRV32 de la serie Niron de ITALSAN.

| Código | Ud | Descripción | Rendimiento | Precio | Importe |
|---|---|---|---|---|---|
| UTNIRV32 | m | Tubo monocapa de polipropileno copolímero random PP-R 80 SDR 11 serie 5, D = 32 x 2,9 mm (material) | 1 | 3.82 | 3.82 |
| AB115035AZ | u | Material aux. sujeción: Abrazadera isofónica NIRON | 1.11 | 1.62 | 1.80 |
| mo004 | h | Oficial 1º fontanero | 0.13 | 16.18 | 2.10 |
| mo005 | h | Ayudante fontanero | 0.13 | 14.68 | 1.91 |
| NMAN32 | u | Accesorio Manguito Socket, PP-RCT, D= 32 mm | 0.25 | 1 | 0.25 |
| NG32 | u | Accesorio Codo Socket, PP-RCT, D= 32 mm | 0.1 | 1.27 | 0.13 |
| NT32 | u | Accesorio Te Socket, PP-RCT, D= 32 mm | 0.1 | 1.67 | 0.17 |
| %0200 | % | Medios auxiliares | 2 % | 10.18 | 0.20 |
|  |  | Total |  |  | 10.38 |

**TNIRV40** m Fontanería AR con tubería PP-R 80 Monocapa NIRON PURPLE SDR 11/ Serie 5, D= 40 mm (16/05/2011)
Precio: 12.22
Suministro y montaje de tubo monocapa NIRON PURPLE de polipropileno copolímero random PP-R 80, SDR 11 serie 5 de diámetros 40 mm y 3,7 mm de espesor. Fabricado y certificado según norma UNE EN 15874-2, UNE EN 15874-3 y UNE EN 15874-5 y certificado de potabilidad Aimplas según RD 140/2003. Para uso en instalaciones de aguas recicladas o recuperadas con temperaturas comprendidas entre -15 °C y 70 °C, con valor de resistencia a presión nominal PN10 bar. Certificado según ISO 14001 y Declaración Ambiental de Producto ( DAP ). Presentación en barra de 4 m, capa exterior de color morado RAL4003 y capa interna color azul Niron de Italsan ref. TNIRV40 de la serie Niron de ITALSAN.

| Código | Ud | Descripción | Rendimiento | Precio | Importe |
|---|---|---|---|---|---|
| UTNIRV40 | m | Tubo monocapa de polipropileno copolímero random PP-R 80 SDR 11 serie 5, D = 40 x 3,7 mm (material) | 1 | 5.83 | 5.83 |
| AB115040AZ | u | Material aux. sujeción: Abrazadera isofónica NIRON | 0.91 | 1.94 | 1.77 |
| mo004 | h | Oficial 1º fontanero | 0.11 | 16.18 | 1.78 |
| mo005 | h | Ayudante fontanero | 0.11 | 14.68 | 1.61 |
| NMAN40 | u | Accesorio Manguito Socket, PP-RCT, D= 40 mm | 0.25 | 1.78 | 0.45 |
| NG40 | u | Accesorio Codo Socket, PP-RCT, D= 40 mm | 0.1 | 2.32 | 0.23 |
| NT40 | u | Accesorio Te Socket, PP-RCT, D= 40 mm | 0.1 | 3.11 | 0.31 |
| %0200 | % | Medios auxiliares | 2 % | 11.98 | 0.24 |
|  |  | Total |  |  | 12.22 |

**TNIRV50** m Fontanería AR con tubería PP-R 80 Monocapa NIRON PURPLE SDR 11/ Serie 5, D= 50 mm (16/05/2011)
Precio: 16.72
Suministro y montaje de tubo monocapa NIRON PURPLE de polipropileno copolímero random PP-R 80, SDR 11 serie 5 de diámetros 50 mm y 4,6 mm de espesor. Fabricado y certificado según norma UNE EN 15874-2, UNE EN 15874-3 y UNE EN 15874-5 y certificado de potabilidad Aimplas según RD 140/2003. Para uso en instalaciones de aguas recicladas o recuperadas con temperaturas comprendidas entre -15 °C y 70 °C, con valor de resistencia a presión nominal PN10 bar. Certificado según ISO 14001 y Declaración Ambiental de Producto ( DAP ). Presentación en barra de 4 m, capa exterior de color morado RAL4003 y capa interna color azul Niron de Italsan ref. TNIRV50 de la serie Niron de ITALSAN.

| Código | Ud | Descripción | Rendimiento | Precio | Importe |
|---|---|---|---|---|---|
| UTNIRV50 | m | Tubo monocapa de polipropileno copolímero random PP-R 80 SDR 11 serie 5, D = 50 x 4,6 mm (material) | 1 | 9.21 | 9.21 |
| AB115048AZ | u | Material aux. sujeción: Abrazadera isofónica NIRON | 0.8 | 2.96 | 2.37 |
| mo004 | h | Oficial 1º fontanero | 0.093 | 16.18 | 1.50 |
| mo005 | h | Ayudante fontanero | 0.093 | 14.68 | 1.37 |
| NMAN50 | u | Accesorio Manguito Socket, PP-RCT, D= 50 mm | 0.25 | 3.04 | 0.76 |
| NG50 | u | Accesorio Codo Socket, PP-RCT, D= 50 mm | 0.1 | 4.96 | 0.50 |
| NT50 | u | Accesorio Te Socket, PP-RCT, D= 50 mm | 0.1 | 6.81 | 0.68 |
| %0200 | % | Medios auxiliares | 2 % | 16.39 | 0.33 |
|  |  | Total |  |  | 16.72 |

**TNIRV63** m Fontanería AR con tubería PP-R 80 Monocapa NIRON PURPLE SDR 11/ Serie 5, D= 63 mm (16/05/2011)
Precio: 23.15
Suministro y montaje de tubo monocapa NIRON PURPLE de polipropileno copolímero random PP-R 80, SDR 11 serie 5 de diámetros 63 mm y 5,8 mm de espesor. Fabricado y certificado según norma UNE EN 15874-2, UNE EN 15874-3 y UNE EN 15874-5 y certificado de potabilidad Aimplas según RD 140/2003. Para uso en instalaciones de aguas recicladas o recuperadas con temperaturas comprendidas entre -15 °C y 70 °C, con valor de resistencia a presión nominal PN10 bar. Certificado según ISO 14001 y Declaración Ambiental de Producto ( DAP ). Presentación en barra de 4 m, capa exterior de color morado RAL4003 y capa interna color azul Niron de Italsan ref. TNIRV63 de la serie Niron de ITALSAN.

| Código | Ud | Descripción | Rendimiento | Precio | Importe |
|---|---|---|---|---|---|
| UTNIRV63 | m | Tubo monocapa de polipropileno copolímero random PP-R 80 SDR 11 serie 5, D = 63 x 5,8 mm (material) | 1 | 14.42 | 14.42 |
| AB115060AZ | u | Material aux. sujeción: Abrazadera isofónica NIRON | 0.71 | 3.48 | 2.47 |
| mo004 | h | Oficial 1º fontanero | 0.086 | 16.18 | 1.39 |
| mo005 | h | Ayudante fontanero | 0.086 | 14.68 | 1.26 |
| NMAN63 | u | Accesorio Manguito Socket, PP-RCT, D= 63 mm | 0.25 | 4.94 | 1.24 |
| NG63 | u | Accesorio Codo Socket, PP-RCT, D= 63 mm | 0.1 | 8.19 | 0.82 |
| NT63 | u | Accesorio Te Socket, PP-RCT, D= 63 mm | 0.1 | 11.02 | 1.10 |
| %0200 | % | Medios auxiliares | 2 % | 22.70 | 0.45 |
|  |  | Total |  |  | 23.15 |

**TNIRV75** m Fontanería AR con tubería PP-R 80 Monocapa NIRON PURPLE SDR 11/ Serie 5, D= 75 mm (16/05/2011)
Precio: 31.17
Suministro y montaje de tubo monocapa NIRON PURPLE de polipropileno copolímero random PP-R 80, SDR 11 serie 5 de diámetros 75 mm y 6,8 mm de espesor. Fabricado y certificado según norma UNE EN 15874-2, UNE EN 15874-3 y UNE EN 15874-5 y certificado de potabilidad Aimplas según RD 140/2003. Para uso en instalaciones de aguas recicladas o recuperadas con temperaturas comprendidas entre -15 °C y 70 °C, con valor de resistencia a presión nominal PN10 bar. Certificado según ISO 14001 y Declaración Ambiental de Producto ( DAP ). Presentación en barra de 4 m, capa exterior de color morado RAL4003 y capa interna color azul Niron de Italsan ref. TNIRV75 de la serie Niron de ITALSAN.

| Código | Ud | Descripción | Rendimiento | Precio | Importe |
|---|---|---|---|---|---|
| UTNIRV75 | m | Tubo monocapa de polipropileno copolímero random PP-R 80 SDR 11 serie 5, D = 75 x 6,8 mm (material) | 1 | 20.07 | 20.07 |
| AB115075AZ | u | Material aux. sujeción: Abrazadera isofónica NIRON | 0.67 | 4.31 | 2.89 |
| mo004 | h | Oficial 1º fontanero | 0.079 | 16.18 | 1.28 |
| mo005 | h | Ayudante fontanero | 0.079 | 14.68 | 1.16 |
| NMAN75 | u | Accesorio Manguito Socket, PP-RCT, D= 75 mm | 0.25 | 7.64 | 1.91 |
| NG75 | u | Accesorio Codo Socket, PP-RCT, D= 75 mm | 0.1 | 15.26 | 1.53 |
| NT75 | u | Accesorio Te Socket, PP-RCT, D= 75 mm | 0.1 | 17.22 | 1.72 |
| %0200 | % | Medios auxiliares | 2 % | 30.56 | 0.61 |
|  |  | Total |  |  | 31.17 |

**TNIRV90** m Fontanería AR con tubería PP-R 80 Monocapa NIRON PURPLE SDR 11/ Serie 5, D= 90 mm (16/05/2011)
Precio: 43.39
Suministro y montaje de tubo monocapa NIRON PURPLE de polipropileno copolímero random PP-R 80, SDR 11 serie 5 de diámetros 90 mm y 8,2 mm de espesor. Fabricado y certificado según norma UNE EN 15874-2, UNE EN 15874-3 y UNE EN 15874-5 y certificado de potabilidad Aimplas según RD 140/2003. Para uso en instalaciones de aguas recicladas o recuperadas con temperaturas comprendidas entre -15 °C y 70 °C, con valor de resistencia a presión nominal PN10 bar. Certificado según ISO 14001 y Declaración Ambiental de Producto ( DAP ). Presentación en barra de 4 m, capa exterior de color morado RAL4003 y capa interna color azul Niron de Italsan ref. TNIRV90 de la serie Niron de ITALSAN.

| Código | Ud | Descripción | Rendimiento | Precio | Importe |
|---|---|---|---|---|---|
| UTNIRV90 | m | Tubo monocapa de polipropileno copolímero random PP-R 80 SDR 11 serie 5, D = 90 x 8,2 mm (material) | 1 | 28 | 28.00 |
| AB115090AZ | u | Material aux. sujeción: Abrazadera isofónica NIRON | 0.61 | 5.09 | 3.10 |
| mo004 | h | Oficial 1º fontanero | 0.079 | 16.18 | 1.28 |
| mo005 | h | Ayudante fontanero | 0.079 | 14.68 | 1.16 |
| NMAN90 | u | Accesorio Manguito Socket, PP-RCT, D= 90 mm | 0.25 | 13.95 | 3.49 |
| NG90 | u | Accesorio Codo Socket, PP-RCT, D= 90 mm | 0.1 | 25.72 | 2.57 |
| NT90 | u | Accesorio Te Socket, PP-RCT, D= 90 mm | 0.1 | 29.4 | 2.94 |
| %0200 | % | Medios auxiliares | 2 % | 42.54 | 0.85 |
|  |  | Total |  |  | 43.39 |

**TNIRV110** m Fontanería AR con tubería PP-R 80 Monocapa NIRON PURPLE SDR 11/ Serie 5, D= 110 mm (16/05/2011)
Precio: 62.79
Suministro y montaje de tubo monocapa NIRON PURPLE de polipropileno copolímero random PP-R 80, SDR 11 serie 5 de diámetros 110 mm y 10 mm de espesor. Fabricado y certificado según norma UNE EN 15874-2, UNE EN 15874-3 y UNE EN 15874-5 y certificado de potabilidad Aimplas según RD 140/2003. Para uso en instalaciones de aguas recicladas o recuperadas con temperaturas comprendidas entre -15 °C y 70 °C, con valor de resistencia a presión nominal PN10 bar. Certificado según ISO 14001 y Declaración Ambiental de Producto ( DAP ). Presentación en barra de 4 m, capa exterior de color morado RAL4003 y capa interna color azul Niron de Italsan ref. TNIRV110 de la serie Niron de ITALSAN.

| Código | Ud | Descripción | Rendimiento | Precio | Importe |
|---|---|---|---|---|---|
| UTNIRV110 | m | Tubo monocapa de polipropileno copolímero random PP-R 80 SDR 11 serie 5, de D = 110 x 10 mm (material) | 1 | 41.39 | 41.39 |
| AB115110AZ | u | Material aux. sujeción: Abrazadera isofónica NIRON | 0.54 | 6.47 | 3.49 |
| mo004 | h | Oficial 1º fontanero | 0.074 | 16.18 | 1.20 |
| mo005 | h | Ayudante fontanero | 0.074 | 14.68 | 1.09 |
| NMAN110 | u | Accesorio Manguito Socket, PP-RCT, D= 110 mm | 0.25 | 21.41 | 5.35 |
| NG110 | u | Accesorio Codo Socket, PP-RCT, D= 110 mm | 0.1 | 40.15 | 4.02 |
| NT110 | u | Accesorio Te Socket, PP-RCT, D= 110 mm | 0.1 | 50.18 | 5.02 |
| %0200 | % | Medios auxiliares | 2 % | 61.56 | 1.23 |
|  |  | Total |  |  | 62.79 |

**TNIRV125** m Fontanería AR con tubería PP-R 80 Monocapa NIRON PURPLE SDR 11/ Serie 5, D= 125 mm (16/05/2011)
Precio: 82.94
Suministro y montaje de tubo monocapa NIRON PURPLE de polipropileno copolímero random PP-R 80, SDR 11 serie 5 de diámetros 125 mm y 11,4 mm de espesor. Fabricado y certificado según norma UNE EN 15874-2, UNE EN 15874-3 y UNE EN 15874-5 y certificado de potabilidad Aimplas según RD 140/2003. Para uso en instalaciones de aguas recicladas o recuperadas con temperaturas comprendidas entre -15 °C y 70 °C, con valor de resistencia a presión nominal PN10 bar. Certificado según ISO 14001 y Declaración Ambiental de Producto ( DAP ). Presentación en barra de 4 m, capa exterior de color morado RAL4003 y capa interna color azul Niron de Italsan ref. TNIRV125 de la serie Niron de ITALSAN.

| Código | Ud | Descripción | Rendimiento | Precio | Importe |
|---|---|---|---|---|---|
| UTNIRV125 | m | Tubo monocapa de polipropileno copolímero random PP-R 80 SDR 11 serie 5, D = 125 x 11,4 mm (material) | 1 | 53.76 | 53.76 |
| AB115125AZ | u | Material aux. sujeción: Abrazadera isofónica NIRON | 0.5 | 8.22 | 4.11 |
| mo004 | h | Oficial 1º fontanero | 0.072 | 16.18 | 1.16 |
| mo005 | h | Ayudante fontanero | 0.072 | 14.68 | 1.06 |
| NMAN125 | u | Accesorio Manguito Socket, PP-RCT, D= 125 mm | 0.25 | 31.42 | 7.86 |
| NG125 | u | Accesorio Codo Socket, PP-RCT, D= 125 mm | 0.1 | 63.08 | 6.31 |
| NT125 | u | Accesorio Te Socket, PP-RCT, D= 125 mm | 0.1 | 70.53 | 7.05 |
| %0200 | % | Medios auxiliares | 2 % | 81.31 | 1.63 |
|  |  | Total |  |  | 82.94 |

**TNIRV160** m Fontanería AR con tubería PP-R 80 Monocapa NIRON PURPLE SDR 11/ Serie 5, D= 160 mm (16/05/2011)
Precio: 118.95
Suministro y montaje de tubo monocapa NIRON PURPLE de polipropileno copolímero random PP-R 80, SDR 11 serie 5 de diámetros 160 mm y 14,6 mm de espesor. Fabricado y certificado según norma UNE EN 15874-2, UNE EN 15874-3 y UNE EN 15874-5 y certificado de potabilidad Aimplas según RD 140/2003. Para uso en instalaciones de aguas recicladas o recuperadas con temperaturas comprendidas entre -15 °C y 70 °C, con valor de resistencia a presión nominal PN10 bar. Certificado según ISO 14001 y Declaración Ambiental de Producto ( DAP ). Presentación en barra de 4 m, capa exterior de color morado RAL4003 y capa interna color azul Niron de Italsan ref. TNIRV160 de la serie Niron de ITALSAN.

| Código | Ud | Descripción | Rendimiento | Precio | Importe |
|---|---|---|---|---|---|
| UTNIRV160 | m | Tubo monocapa de polipropileno copolímero random PP-R 80 SDR 11 serie 5, D = 160 x 14,6 mm (material) | 1 | 89.61 | 89.61 |
| AB115160AZ | u | Material aux. sujeción: Abrazadera isofónica NIRON | 0.43 | 10.18 | 4.38 |
| mo004 | h | Oficial 1º fontanero | 0.074 | 16.18 | 1.20 |
| mo005 | h | Ayudante fontanero | 0.074 | 14.68 | 1.09 |
| NT11160MM | u | Accesorio Te ''a tope'', PP-RCT, D= 160 mm | 0.1 | 107.23 | 10.72 |
| NG9011160MM | u | Accesorio Codo "a tope", PP-RCT, D= 160 mm | 0.1 | 96.2 | 9.62 |
| %0200 | % | Medios auxiliares | 2 % | 116.62 | 2.33 |
|  |  | Total |  |  | 118.95 |

### Válvulas agua recuperada VALVULAS

| Código | Ud | Descripción | Precio |
|---|---|---|---|
| 27NRSPPRCT20 | u | Válvula de paso de esfera PN10. Cuerpo en PP y esfera PP unión socket D= 20mm | 68.31 |
| 27NRSPPRCT25 | u | Válvula de paso de esfera PN10. Cuerpo en PP y esfera PP unión socket D= 25mm | 78.96 |
| 27NRSPPRCT32 | u | Válvula de paso de esfera PN10. Cuerpo en PP y esfera PP unión socket D= 32mm | 95.43 |
| 27NRSPPRCT40 | u | Válvula de paso de esfera PN10. Cuerpo en PP y esfera PP unión socket D= 40mm | 118.35 |
| 27NRSPPRCT50 | u | Válvula de paso de esfera PN10. Cuerpo en PP y esfera PP unión socket D= 50mm | 154.22 |
| 27NRSPPRCT63 | u | Válvula de paso de esfera PN10. Cuerpo en PP y esfera PP unión socket D= 63mm | 197.44 |
| 27NRSPPRCT75 | u | Válvula de paso de esfera PN10. Cuerpo en PP y esfera PP unión socket D= 75mm | 347.86 |
| 27NRSPPRCT90 | u | Válvula de paso de esfera PN10. Cuerpo en PP y esfera PP unión socket D= 90mm | 429.23 |
| 27NRSPPRCT110 | u | Válvula de paso de esfera PN10. Cuerpo en PP y esfera PP unión socket D= 110mm | 631.04 |
| NRSPP20 | u | Válvula de paso de esfera. Cuerpo en PP-R y esfera latón níquel OT unión socket D=20mm | 20.02 |
| NRSPP25 | u | Válvula de paso de esfera. Cuerpo en PP-R y esfera latón níquel OT unión socket D= 25mm | 26.37 |
| NRSPP32 | u | Válvula de paso de esfera. Cuerpo en PP-R y esfera latón níquel OT unión socket D= 32mm | 36.19 |
| NRSPP40 | u | Válvula de paso de esfera. Cuerpo en PP-R y esfera latón níquel OT unión socket D= 40mm | 76.5 |
| NRSPP50 | u | Válvula de paso de esfera. Cuerpo en PP-R y esfera latón níquel OT unión socket D= 50mm | 110.23 |
| EPDM63BM | u | Válvula de mariposa PN10. Cuerpo en PP Unión embridada D= 63mm | 363.1 |
| EPDM75BM | u | Válvula de mariposa PN10. Cuerpo en PP Unión embridada D= 75mm | 367.93 |
| EPDM90BM | u | Válvula de mariposa PN10. Cuerpo en PP Unión embridada D= 90mm | 404.04 |
| EPDM110BM | u | Válvula de mariposa PN10. Cuerpo en PP Unión embridada D= 110mm | 499.08 |
| EPDM125BM | u | Válvula de mariposa PN10. Cuerpo en PP Unión embridada D= 125mm | 617.21 |
| EPDM160BM | u | Válvula de mariposa PN10. Cuerpo en PP Unión embridada D= 160mm | 659.13 |
| EPDM200BM | u | Válvula de mariposa PN10. Cuerpo en PP Unión embridada D= 200mm | 1161.62 |

## SUELO RADIANTE Precios Descompuestos Climatización suelo radiante NIRON OB (16/05/2011)

### NIRON OB SDR11 Climatización suelo radiante con tubería PP-RCT RA7050 Compuesto con FV: NIRON CLIMA SDR 11/ Serie 5 (16/05/2011)

**27TNIRROBFG259** m Climatización suelo radiante con tubería PP-RCT RA7050 Compuesto con FV: NIRON OB SDR 9/ Serie 4, D= 25 mm (16/05/2011)
Precio: 13.16
Suministro y montaje de tubo compuesto NIRON OB de polipropileno copolímero random PP-RCT RA7050 con fibra de vidrio PP-RCT // PP-RCT + FV// PP-RCT, SDR9 serie 4, de diámetro 25 mm y 3,5 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG259 del sistema Niron de Italsan.

| Código | Ud | Descripción | Rendimiento | Precio | Importe |
|---|---|---|---|---|---|
| U27TNIRROBFG2574 | m | Tubo PP-RCT Compuesto con FV: NIRON OB SDR 7,4/ Serie 3.2, D= 25 x 2,8 mm (material) | 1 | 3.99 | 3.99 |
| mo002 | h | Oficial 1ª calefactor. | 0.171 | 16.18 | 2.77 |
| mo053 | h | Ayudante calefactor. | 0.171 | 14.68 | 2.51 |
| AB115028AZ | u | Material aux. sujeción: Abrazadera isofónica NIRON | 2.2 | 1.49 | 3.28 |
| NMAN25 | u | Accesorio Manguito Socket, PP-RCT, D= 25 mm | 0.25 | 0.64 | 0.16 |
| NG25 | u | Accesorio Codo Socket, PP-RCT, D= 25 mm | 0.1 | 0.79 | 0.08 |
| NT25 | u | Accesorio Te Socket, PP-RCT, D= 25 mm | 0.1 | 1.06 | 0.11 |
| %0200 | % | Medios auxiliares | 2 % | 12.90 | 0.26 |
|  |  | Total |  |  | 13.16 |

**27TNIRROBFG329** m Climatización suelo radiante con tubería PP-RCT RA7050 Compuesto con FV: NIRON OB SDR 9/ Serie 4, D= 32 mm (16/05/2011)
Precio: 15.67
Suministro y montaje de tubo compuesto NIRON OB de polipropileno copolímero random PP-R-CT RA7050 con fibra de vidrio PP-RCT // PP-RCT + FV// PP-RCT, SDR9 serie 4, de diámetro 32 mm y 3,6 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG329 del sistema Niron de Italsan.

| Código | Ud | Descripción | Rendimiento | Precio | Importe |
|---|---|---|---|---|---|
| U27TNIRROBFG3274 | m | Tubo PP-RCT Compuesto con FV: NIRON OB SDR 7,4/ Serie 3.2, D= 32 x 4,4 mm (material) | 1 | 7.14 | 7.14 |
| mo002 | h | Oficial 1ª calefactor. | 0.148 | 16.18 | 2.39 |
| mo053 | h | Ayudante calefactor. | 0.148 | 14.68 | 2.17 |
| AB115035AZ | u | Material aux. sujeción: Abrazadera isofónica NIRON | 1.92 | 1.62 | 3.11 |
| NMAN32 | u | Accesorio Manguito Socket, PP-RCT, D= 32 mm | 0.25 | 1 | 0.25 |
| NG32 | u | Accesorio Codo Socket, PP-RCT, D= 32 mm | 0.1 | 1.27 | 0.13 |
| NT32 | u | Accesorio Te Socket, PP-RCT, D= 32 mm | 0.1 | 1.67 | 0.17 |
| %0200 | % | Medios auxiliares | 2 % | 15.36 | 0.31 |
|  |  | Total |  |  | 15.67 |

**27TNIRROBFG4011** m Climatización suelo radiante con tubería PP-RCT RA7050 Compuesto con FV: NIRON OB SDR 11/ Serie 5, D= 40 mm (16/05/2011)
Precio: 16.44
Suministro y montaje de tubo compuesto NIRON OB de polipropileno copolímero random PP-RCT RA7050 con fibra de vidrio PP-RCT // PP-RCT + FV// PP-RCT, SDR 11 serie 5, de diámetro 40 mm y 3,7 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG4011 del sistema Niron de Italsan.

| Código | Ud | Descripción | Rendimiento | Precio | Importe |
|---|---|---|---|---|---|
| U27TNIRROBFG4011 | m | Tubo PP-RCT RA7050 Compuesto con FV: NIRON OB SDR 11/ Serie 5, D= 40 x 3,7 mm (material) | 1 | 8.13 | 8.13 |
| AB115040AZ | u | Material aux. sujeción: Abrazadera isofónica NIRON | 1.54 | 1.94 | 2.99 |
| mo002 | h | Oficial 1ª calefactor. | 0.13 | 16.18 | 2.10 |
| mo053 | h | Ayudante calefactor. | 0.13 | 14.68 | 1.91 |
| NMAN40 | u | Accesorio Manguito Socket, PP-RCT, D= 40 mm | 0.25 | 1.78 | 0.45 |
| NG40 | u | Accesorio Codo Socket, PP-RCT, D= 40 mm | 0.1 | 2.32 | 0.23 |
| NT40 | u | Accesorio Te Socket, PP-RCT, D= 40 mm | 0.1 | 3.11 | 0.31 |
| %0200 | % | Medios auxiliares | 2 % | 16.12 | 0.32 |
|  |  | Total |  |  | 16.44 |

**27TNIRROBFG5011** m Climatización suelo radiante con tubería PP-RCT RA7050 Compuesto con FV: NIRON OB SDR 11/ Serie 5, D= 50 mm (16/05/2011)
Precio: 21.18
Suministro y montaje de tubo compuesto NIRON OB de polipropileno copolímero random PP-RCT RA7050 con fibra de vidrio PP-RCT // PP-RCT + FV// PP-RCT, SDR 11 serie 5, de diámetro 50 mm y 4,6 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG5011 del sistema Niron de Italsan.

| Código | Ud | Descripción | Rendimiento | Precio | Importe |
|---|---|---|---|---|---|
| U27TNIRROBFG5011 | m | Tubo tubería PP-RCT RA7050 Compuesto con FV: NIRON OB SDR 11/ Serie 5, D= 50 x 4,6 mm (material) | 1 | 11.64 | 11.64 |
| AB115048AZ | u | Material aux. sujeción: Abrazadera isofónica NIRON | 1.28 | 2.96 | 3.79 |
| mo002 | h | Oficial 1ª calefactor. | 0.11 | 16.18 | 1.78 |
| mo053 | h | Ayudante calefactor. | 0.11 | 14.68 | 1.61 |
| NMAN50 | u | Accesorio Manguito Socket, PP-RCT, D= 50 mm | 0.25 | 3.04 | 0.76 |
| NG50 | u | Accesorio Codo Socket, PP-RCT, D= 50 mm | 0.1 | 4.96 | 0.50 |
| NT50 | u | Accesorio Te Socket, PP-RCT, D= 50 mm | 0.1 | 6.81 | 0.68 |
| %0200 | % | Medios auxiliares | 2 % | 20.76 | 0.42 |
|  |  | Total |  |  | 21.18 |

**27TNIRROBFG6311** m Climatización suelo radiante con tubería PP-RCT RA7050 Compuesto con FV: NIRON OB SDR 11/ Serie 5, D= 63 mm (16/05/2011)
Precio: 29.43
Suministro y montaje de tubo compuesto NIRON OB de polipropileno copolímero random PP-RCT RA7050 con fibra de vidrio PP-RCT // PP-RCT + FV// PP-RCT, SDR 11 serie 5, de diámetro 63 mm y 5,8 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG6311 del sistema Niron de Italsan.

| Código | Ud | Descripción | Rendimiento | Precio | Importe |
|---|---|---|---|---|---|
| U27TNIRROBFG6311 | m | Tubo PP-RCT RA7050 Compuesto con FV: NIRON OB SDR 11/ Serie 5, D= 63 x 5,8 mm (material) | 1 | 19.24 | 19.24 |
| AB115060AZ | u | Material aux. sujeción: Abrazadera isofónica NIRON | 1.03 | 3.48 | 3.58 |
| mo002 | h | Oficial 1ª calefactor. | 0.093 | 16.18 | 1.50 |
| mo053 | h | Ayudante calefactor. | 0.093 | 14.68 | 1.37 |
| NMAN63 | u | Accesorio Manguito Socket, PP-RCT, D= 63 mm | 0.25 | 4.94 | 1.24 |
| NG63 | u | Accesorio Codo Socket, PP-RCT, D= 63 mm | 0.1 | 8.19 | 0.82 |
| NT63 | u | Accesorio Te Socket, PP-RCT, D= 63 mm | 0.1 | 11.02 | 1.10 |
| %0200 | % | Medios auxiliares | 2 % | 28.85 | 0.58 |
|  |  | Total |  |  | 29.43 |

**27TNIRROBFG7511** m Climatización suelo radiante con tubería PP-RCT RA7050 Compuesto con FV: NIRON OB SDR 11/ Serie 5, D= 75 mm (16/05/2011)
Precio: 36.99
Suministro y montaje de tubo compuesto NIRON OB de polipropileno copolímero random PP-RCT RA7050 con fibra de vidrio PP-RCT // PP-RCT + FV// PP-RCT, SDR 11 serie 5, de diámetro 75 mm y 6,8 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG7511 del sistema Niron de Italsan.

| Código | Ud | Descripción | Rendimiento | Precio | Importe |
|---|---|---|---|---|---|
| U27TNIRROBFG7511 | m | Tubo PP-RCT RA7050 Compuesto con FV: NIRON OB SDR 11/ Serie 5, D= 75 x 6,8 mm (material) | 1 | 24.79 | 24.79 |
| AB115075AZ | u | Material aux. sujeción: Abrazadera isofónica NIRON | 0.85 | 4.31 | 3.66 |
| mo002 | h | Oficial 1ª calefactor. | 0.086 | 16.18 | 1.39 |
| mo053 | h | Ayudante calefactor. | 0.086 | 14.68 | 1.26 |
| NMAN75 | u | Accesorio Manguito Socket, PP-RCT, D= 75 mm | 0.25 | 7.64 | 1.91 |
| NG75 | u | Accesorio Codo Socket, PP-RCT, D= 75 mm | 0.1 | 15.26 | 1.53 |
| NT75 | u | Accesorio Te Socket, PP-RCT, D= 75 mm | 0.1 | 17.22 | 1.72 |
| %0200 | % | Medios auxiliares | 2 % | 36.26 | 0.73 |
|  |  | Total |  |  | 36.99 |

**27TNIRROBFG9011** m Climatización suelo radiante con tubería PP-RCT RA7050 Compuesto con FV: NIRON OB SDR 11/ Serie 5, D= 90 mm (16/05/2011)
Precio: 49.39
Suministro y montaje de tubo compuesto NIRON OB de polipropileno copolímero random PP-RCT RA7050 con fibra de vidrio PP-RCT // PP-RCT + FV// PP-RCT, SDR 11 serie 5, de diámetro 90 mm y 8,2 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG9011 del sistema Niron de Italsan.

| Código | Ud | Descripción | Rendimiento | Precio | Importe |
|---|---|---|---|---|---|
| U27TNIRROBFG9011 | m | Tubo PP-RCT RA7050 Compuesto con FV: NIRON OB SDR 11/ Serie 5, D= 90 x 8,2 mm (material) | 1 | 35.04 | 35.04 |
| AB115090AZ | u | Material aux. sujeción: Abrazadera isofónica NIRON | 0.074 | 5.09 | 0.38 |
| mo002 | h | Oficial 1ª calefactor. | 0.074 | 16.18 | 1.20 |
| mo053 | h | Ayudante calefactor. | 0.191 | 14.68 | 2.80 |
| NMAN90 | u | Accesorio Manguito Socket, PP-RCT, D= 90 mm | 0.25 | 13.95 | 3.49 |
| NG90 | u | Accesorio Codo Socket, PP-RCT, D= 90 mm | 0.1 | 25.72 | 2.57 |
| NT90 | u | Accesorio Te Socket, PP-RCT, D= 90 mm | 0.1 | 29.4 | 2.94 |
| %0200 | % | Medios auxiliares | 2 % | 48.42 | 0.97 |
|  |  | Total |  |  | 49.39 |

**27TNIRROBFG11011** m Climatización suelo radiante con tubería PP-RCT RA7050 Compuesto con FV: NIRON OB SDR 11/ Serie 5, D= 110 mm (16/05/2011)
Precio: 75.66
Suministro y montaje de tubo compuesto NIRON OB de polipropileno copolímero random PP-RCT RA7050 con fibra de vidrio PP-RCT // PP-RCT + FV// PP-RCT, SDR 11 serie 5, de diámetro 110 mm y 10,0 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Espesor de aislamiento térmico conforme a RITE calculado mediante procedimiento alternativo según criterios de la norma UNE EN ISO 12241. Certificado según ISO 14001 y Declaración Ambiental de Producto ( DAP ). Presentación en barra de 4 m, Con capa exterior EVOH color azul y capa interna en PP-RCT RA7050 color gris de la serie Niron de ITALSAN con ref. 27TNIRROBFG11011 del sistema Niron de Italsan.

| Código | Ud | Descripción | Rendimiento | Precio | Importe |
|---|---|---|---|---|---|
| U27TNIRROBFG11011 | m | Tubo PP-RCT RA7050 Compuesto con FV: NIRON OB SDR 11/ Serie 5, D= 110 x 10,0 mm (material) | 1 | 53.75 | 53.75 |
| AB115110AZ | u | Material aux. sujeción: Abrazadera isofónica NIRON | 0.59 | 6.47 | 3.82 |
| mo002 | h | Oficial 1ª calefactor. | 0.072 | 16.18 | 1.16 |
| mo053 | h | Ayudante calefactor. | 0.072 | 14.68 | 1.06 |
| NMAN110 | u | Accesorio Manguito Socket, PP-RCT, D= 110 mm | 0.25 | 21.41 | 5.35 |
| NG110 | u | Accesorio Codo Socket, PP-RCT, D= 110 mm | 0.1 | 40.15 | 4.02 |
| NT110 | u | Accesorio Te Socket, PP-RCT, D= 110 mm | 0.1 | 50.18 | 5.02 |
| %0200 | % | Medios auxiliares | 2 % | 74.18 | 1.48 |
|  |  | Total |  |  | 75.66 |

### Válvulas SR VALVULAS

| Código | Ud | Descripción | Precio |
|---|---|---|---|
| 27NRSPPRCT20 | u | Válvula de paso de esfera PN10. Cuerpo en PP y esfera PP unión socket D= 20mm | 68.31 |
| 27NRSPPRCT25 | u | Válvula de paso de esfera PN10. Cuerpo en PP y esfera PP unión socket D= 25mm | 78.96 |
| 27NRSPPRCT32 | u | Válvula de paso de esfera PN10. Cuerpo en PP y esfera PP unión socket D= 32mm | 95.43 |
| 27NRSPPRCT40 | u | Válvula de paso de esfera PN10. Cuerpo en PP y esfera PP unión socket D= 40mm | 118.35 |
| 27NRSPPRCT50 | u | Válvula de paso de esfera PN10. Cuerpo en PP y esfera PP unión socket D= 50mm | 154.22 |
| 27NRSPPRCT63 | u | Válvula de paso de esfera PN10. Cuerpo en PP y esfera PP unión socket D= 63mm | 197.44 |
| 27NRSPPRCT75 | u | Válvula de paso de esfera PN10. Cuerpo en PP y esfera PP unión socket D= 75mm | 347.86 |
| 27NRSPPRCT90 | u | Válvula de paso de esfera PN10. Cuerpo en PP y esfera PP unión socket D= 90mm | 429.23 |
| 27NRSPPRCT110 | u | Válvula de paso de esfera PN10. Cuerpo en PP y esfera PP unión socket D= 110mm | 631.04 |
| NRSPP20 | u | Válvula de paso de esfera. Cuerpo en PP-R y esfera latón níquel OT unión socket D=20mm | 20.02 |
| NRSPP25 | u | Válvula de paso de esfera. Cuerpo en PP-R y esfera latón níquel OT unión socket D= 25mm | 26.37 |
| NRSPP32 | u | Válvula de paso de esfera. Cuerpo en PP-R y esfera latón níquel OT unión socket D= 32mm | 36.19 |
| NRSPP40 | u | Válvula de paso de esfera. Cuerpo en PP-R y esfera latón níquel OT unión socket D= 40mm | 76.5 |
| NRSPP50 | u | Válvula de paso de esfera. Cuerpo en PP-R y esfera latón níquel OT unión socket D= 50mm | 110.23 |
| EPDM63BM | u | Válvula de mariposa PN10. Cuerpo en PP Unión embridada D= 63mm | 363.1 |
| EPDM75BM | u | Válvula de mariposa PN10. Cuerpo en PP Unión embridada D= 75mm | 367.93 |
| EPDM90BM | u | Válvula de mariposa PN10. Cuerpo en PP Unión embridada D= 90mm | 404.04 |
| EPDM110BM | u | Válvula de mariposa PN10. Cuerpo en PP Unión embridada D= 110mm | 499.08 |
| EPDM125BM | u | Válvula de mariposa PN10. Cuerpo en PP Unión embridada D= 125mm | 617.21 |
| EPDM160BM | u | Válvula de mariposa PN10. Cuerpo en PP Unión embridada D= 160mm | 659.13 |
| EPDM200BM | u | Válvula de mariposa PN10. Cuerpo en PP Unión embridada D= 200mm | 1161.62 |

## PREAISLADA ALL PRO Precios Descompuestos Pre - aislados NIRON ALL PRO (16/05/2011)

### TNIRPRAIS Tubería PPR Compuesto Pre-aislado NIRON CLIMA BETA ALL PRO SDR 7,4 (16/05/2011)

**TNIRPRAIS32** Tubería PP-R Compuesto Pre-aislado NIRON CLIMA BETA ALL PRO PP-RCT SDR 7,4 D=32mm (16/05/2011)
Precio: 101.65
Suministro y montaje de tubería pre aislada compuesta por tubería interior NIRON CLIMA BETA ALL PRO PP-RCT Pipe de polipropileno copolímero random reforzada con fibra de vidrio, (1/4)PPR / (2/4)PPR+FV / (1/4)PPR, SDR 7,4 Serie 3,2, de diámetro 32 mm y 4,4 mm de espesor. Sistema pre aislado con capa intermedia de Poliuretano Expandido Rígido (PUR) de 29 mm de espesor y resistente a los rayos UV mediante tubería exterior de Polietileno de alta densidad PEHD de diámetro 90 mm y 2,4 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS32 del sistema NIRON de Italsan.

| Código | Ud | Descripción | Rendimiento | Precio | Importe |
|---|---|---|---|---|---|
| UTNIRPRAIS32 | M | Tubería PP-R Compuesto Pre-aislado NIRON CLIMA BETA ALL PRO PP-RCT SDR7,4 D=32mm (material) | 1 | 72.99 | 72.99 |
| mo004AIS | h | Oficial 1º fontanero (mano de obra; 21/12/2012) | 0.01 | 16.18 | 0.16 |
| mo005AIS | h | Ayudante fontanero (mano de obra; 21/12/2012) | 0.01 | 14.68 | 0.15 |
| 27NMENP3273 | u | Accesorio Manguito electrico preaislado, PP-RCT, D= 20 mm (material) | 0.166 | 74.37 | 12.35 |
| 27NGEMP3211 | u | Accesorio Codo electrico preaislado, PP-RCT, D= 20 mm (material) | 0.066 | 89.33 | 5.90 |
| 27NTCENP3211 | u | Accesorio Te electrico preaislado, PP-RCT, D= 20 mm (material) | 0.066 | 122.93 | 8.11 |
| %0200 | % | Medios auxiliares | 2 % | 99.66 | 1.99 |
|  |  | Total |  |  | 101.65 |

**TNIRPRAIS40** Tubería PP-R Compuesto Pre-aislado NIRON CLIMA BETA ALL PRO PP-RCT SDR 7,4 D=40mm (16/05/2011)
Precio: 114.98
Suministro y montaje de tubería pre aislada compuesta por tubería interior NIRON CLIMA BETA ALL PRO PP-RCT Pipe de polipropileno copolímero random reforzada con fibra de vidrio, (1/4)PPR / (2/4)PPR+FV / (1/4)PPR, SDR 7,4 Serie 3,2, de diámetro 40 mm y 5,5 mm de espesor. Sistema pre aislado con capa intermedia de Poliuretano Expandido Rígido (PUR) de 25 mm de espesor y resistente a los rayos UV mediante tubería exterior de Polietileno de alta densidad PEHD de diámetro 90 mm y 2,4 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS40 del sistema NIRON de Italsan.

| Código | Ud | Descripción | Rendimiento | Precio | Importe |
|---|---|---|---|---|---|
| UTNIRPRAIS40 | m | Tubería PP-R Compuesto Pre-aislado NIRON CLIMA BETA ALL PRO PP-RCT SDR7,4 D=40mm (material) | 1 | 80.99 | 80.99 |
| moAIS01 | h | Oficial 1ª calefactor. (mano de obra; 16/05/2011) | 0.019 | 16.18 | 0.31 |
| moAIS02 | h | Ayudante calefactor. (mano de obra; 16/05/2011) | 0.019 | 14.68 | 0.28 |
| 27NMENP4073 | u | Accesorio Manguito electrico preaislado, PP-RCT, D= 40 mm (material) | 0.166 | 91.79 | 15.24 |
| 27NGENP4011 | u | Accesorio Codo electrico preaislado, PP-RCT, D= 40 mm (material) | 0.066 | 105.91 | 6.99 |
| 27NTCENP4011 | u | Accesorio Te electrico preaislado, PP-RCT, D= 40 mm (material) | 0.066 | 135.13 | 8.92 |
| %0200 | % | Medios auxiliares | 2 % | 112.73 | 2.25 |
|  |  | Total |  |  | 114.98 |

**TNIRPRAIS50** Tubería PP-R Compuesto Pre-aislado NIRON CLIMA BETA ALL PRO PP-RCT SDR 7,4 D=50mm (16/05/2011)
Precio: 126.1
Suministro y montaje de tubería pre aislada compuesta por tubería interior NIRON CLIMA BETA ALL PRO PP-RCT Pipe de polipropileno copolímero random reforzada con fibra de vidrio, (1/4)PPR / (2/4)PPR+FV / (1/4)PPR, SDR 7,4 Serie 3,2, de diámetro 50 mm y 6,9 mm de espesor. Sistema pre aislado con capa intermedia de Poliuretano Expandido Rígido (PUR) de 30 mm de espesor y resistente a los rayos UV mediante tubería exterior de Polietileno de alta densidad PEHD de diámetro 110 mm y 2,6 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS50 del sistema NIRON de Italsan.

| Código | Ud | Descripción | Rendimiento | Precio | Importe |
|---|---|---|---|---|---|
| UTNIRPRAIS50 | m | Tubería PP-R Compuesto Pre-aislado NIRON CLIMA BETA ALL PRO SDR7,4 D=50mm (material) | 1 | 89.46 | 89.46 |
| moAIS01 | h | Oficial 1ª calefactor. | 0.02 | 16.18 | 0.32 |
| moAIS02 | h | Ayudante calefactor. | 0.02 | 14.68 | 0.29 |
| 27NMENP5073 | u | Accesorio Manguito electrico preaislado, PP-RCT, D= 50 mm (material) | 0.166 | 92.6 | 15.37 |
| 27NTCENP50 | u | Accesorio Codo electrico preaislado, PP-RCT, D= 50 mm (material) | 0.066 | 108.79 | 7.18 |
| 27NGENP5011 | u | Accesorio Te electrico preaislado, PP-RCT, D= 50 mm (material) | 0.066 | 166.76 | 11.01 |
| %0200 | % | Medios auxiliares | 2 % | 123.63 | 2.47 |
|  |  | Total |  |  | 126.1 |

**TNIRPRAIS63** Tubería PP-R Compuesto Pre-aislado NIRON CLIMA BETA ALL PRO PP-RCT SDR 7,4 D=63mm (16/05/2011)
Precio: 139.56
Suministro y montaje de tubería pre aislada compuesta por tubería interior NIRON CLIMA BETA ALL PRO PP-RCT Pipe de polipropileno copolímero random reforzada con fibra de vidrio, (1/4)PPR / (2/4)PPR+FV / (1/4)PPR, SDR 7,4 Serie 3,2, de diámetro 63 mm y 8,6 mm de espesor. Sistema pre aislado con capa intermedia de Poliuretano Expandido Rígido (PUR) de 23,5 mm de espesor y resistente a los rayos UV mediante tubería exterior de Polietileno de alta densidad PEHD de diámetro 110 mm y 2,6 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS63 del sistema NIRON de Italsan.

| Código | Ud | Descripción | Rendimiento | Precio | Importe |
|---|---|---|---|---|---|
| UTNIRPRAIS63 | m | Tubería PP_R Compuesto Pre-aislado NIRON CLIMA BETA ALL PRO PP-RCT SDR7,4 D=63mm (material) | 1 | 96.92 | 96.92 |
| moAIS01 | h | Oficial 1ª calefactor. | 0.038 | 16.18 | 0.61 |
| moAIS02 | h | Ayudante calefactor. | 0.038 | 14.68 | 0.56 |
| 27NMENP6373 | u | Accesorio Manguito electrico preaislado, PP-RCT, D= 63 mm (material) | 0.166 | 106.13 | 17.62 |
| 27NGENP6311 | u | Accesorio Codo electrico preaislado, PP-RCT, D= 63 mm (material) | 0.066 | 116.99 | 7.72 |
| 27NTCENP6311 | u | Accesorio Te electrico preaislado, PP-RCT, D= 63 mm (material) | 0.066 | 202.82 | 13.39 |
| %0200 | % | Medios auxiliares | 2 % | 136.82 | 2.74 |
|  |  | Total |  |  | 139.56 |

**TNIRPRAIS75** Tubería PP-R Compuesto Pre-aislado NIRON CLIMA BETA ALL PRO PP-RCT SDR 7,4 D=75mm (16/05/2011)
Precio: 171.71
Suministro y montaje de tubería pre aislada compuesta por tubería interior NIRON CLIMA BETA ALL PRO PP-RCT Pipe de polipropileno copolímero random reforzada con fibra de vidrio, (1/4)PPR / (2/4)PPR+FV / (1/4)PPR, SDR 7,4 Serie 3,2, de diámetro 75 mm y 10,4 mm de espesor. Sistema pre aislado con capa intermedia de Poliuretano Expandido Rígido (PUR) de 42,5 mm de espesor y resistente a los rayos UV mediante tubería exterior de Polietileno de alta densidad PEHD de diámetro 160 mm y 3 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS75 del sistema NIRON de Italsan.

| Código | Ud | Descripción | Rendimiento | Precio | Importe |
|---|---|---|---|---|---|
| UTNIRPRAIS75 | m | Tubería PP-R Compuesto Pre-aislado NIRON CLIMA BETA ALL PRO PP-RCT SDR7,4 D=75mm (material) | 1 | 116.35 | 116.35 |
| moAIS01 | h | Oficial 1ª calefactor. | 0.047 | 16.18 | 0.76 |
| moAIS02 | h | Ayudante calefactor. | 0.047 | 14.68 | 0.69 |
| 27NMENP7573 | u | Accesorio Manguito electrico preaislado, PP-RCT, D= 75 mm (material) | 0.166 | 115.54 | 19.18 |
| 27NGENP7511 | u | Accesorio Codo electrico preaislado, PP-RCT, D= 75 mm (material) | 0.066 | 137.06 | 9.05 |
| 27NTCENP7511 | u | Accesorio Te electrico preaislado, PP-RCT, D= 75 mm (material) | 0.066 | 338.05 | 22.31 |
| %0200 | % | Medios auxiliares | 2 % | 168.34 | 3.37 |
|  |  | Total |  |  | 171.71 |

**TNIRPRAIS90** Tubería PP-R Compuesto Pre-aislado NIRON CLIMA BETA ALL PRO PP-RCT SDR 7,4 D=90mm (16/05/2011)
Precio: 221.55
Suministro y montaje de tubería pre aislada compuesta por tubería interior NIRON CLIMA BETA ALL PRO PP-RCT Pipe de polipropileno copolímero random reforzada con fibra de vidrio, (1/4)PPR / (2/4)PPR+FV / (1/4)PPR, SDR 7,4 Serie 3,2, de diámetro 90 mm y 12,3 mm de espesor. Sistema pre aislado con capa intermedia de Poliuretano Expandido Rígido (PUR) de 35 mm de espesor y resistente a los rayos UV mediante tubería exterior de Polietileno de alta densidad PEHD de diámetro 160 mm y 3 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS90 del sistema NIRON de Italsan.

| Código | Ud | Descripción | Rendimiento | Precio | Importe |
|---|---|---|---|---|---|
| UTNIRPRAIS90 | m | Tubería PP-R Compuesto Pre-aislado NIRON CLIMA BETA ALL PRO PP-RCT SDR7,4 D=90mm (material) | 1 | 144.53 | 144.53 |
| moAIS01 | h | Oficial 1ª calefactor. | 0.057 | 16.18 | 0.92 |
| moAIS02 | h | Ayudante calefactor. | 0.057 | 14.68 | 0.84 |
| 27NMENP9011 | u | Accesorio Manguito electrico preaislado, PP-RCT, D= 90 mm (material) | 0.166 | 157.54 | 26.15 |
| 27NGENP9011 | u | Accesorio Codo electrico preaislado, PP-RCT, D= 90 mm (material) | 0.066 | 227.63 | 15.02 |
| 27NTCENP9011 | u | Accesorio Te electrico preaislado, PP-RCT, D= 90 mm (material) | 0.066 | 450.73 | 29.75 |
| %0200 | % | Medios auxiliares | 2 % | 217.21 | 4.34 |
|  |  | Total |  |  | 221.55 |

**TNIRPRAIS110** Tubería PP-R Compuesto Pre-aislado NIRON CLIMA BETA ALL PRO PP-RCT SDR 7,4 D=110mm (16/05/2011)
Precio: 280.37
Suministro y montaje de tubería pre aislada compuesta por tubería interior NIRON CLIMA BETA ALL PRO PP-RCT Pipe de polipropileno copolímero random reforzada con fibra de vidrio, (1/4)PPR / (2/4)PPR+FV / (1/4)PPR, SDR 7,4 Serie 3,2, de diámetro 110 mm y 15,1 mm de espesor. Sistema pre aislado con capa intermedia de Poliuretano Expandido Rígido (PUR) de 45 mm de espesor y resistente a los rayos UV mediante tubería exterior de Polietileno de alta densidad PEHD de diámetro 200 mm y 3,2 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS110 del sistema NIRON de Italsan..

| Código | Ud | Descripción | Rendimiento | Precio | Importe |
|---|---|---|---|---|---|
| UTNIRPRAIS110 | m | Tubería PP-R Compuesto Pre-aislado NIRON CLIMA BETA ALL PRO PP-RCT SDR7,4 D=110mm (material) | 1 | 181.83 | 181.83 |
| moAIS01 | h | Oficial 1ª calefactor. | 0.067 | 16.18 | 1.08 |
| moAIS02 | h | Ayudante calefactor. | 0.067 | 14.68 | 0.98 |
| 27NMENP11011 | u | Accesorio Manguito electrico preaislado, PP-RCT, D= 110 mm (material) | 0.165 | 189.52 | 31.27 |
| 27NGENP11011 | u | Accesorio Codo electrico preaislado, PP-RCT, D= 110 mm (material) | 0.06 | 235.68 | 14.14 |
| 27NTCENP11011 | u | Accesorio Te electrico preaislado, PP-RCT, D= 110 mm (material) | 0.06 | 759.49 | 45.57 |
| %0200 | % | Medios auxiliares | 2 % | 274.87 | 5.50 |
|  |  | Total |  |  | 280.37 |

**TNIRPRAIS125** Tubería PP-R Compuesto Pre-aislado NIRON CLIMA BETA ALL PRO PP-RCT SDR 7,4 D=125mm (16/05/2011)
Precio: 400.49
Suministro y montaje de tubería pre aislada compuesta por tubería interior NIRON CLIMA BETA ALL PRO PP-RCT Pipe de polipropileno copolímero random reforzada con fibra de vidrio, (1/4)PPR / (2/4)PPR+FV / (1/4)PPR, SDR 7,4 Serie 3,2, de diámetro 125 mm y 17,1 mm de espesor. Sistema pre aislado con capa intermedia de Poliuretano Expandido Rígido (PUR) de 37,5 mm de espesor y resistente a los rayos UV mediante tubería exterior de Polietileno de alta densidad PEHD de diámetro 200 mm y 3,2 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris con ref. TNIRPRAIS125 del sistema NIRON de Italsan.

| Código | Ud | Descripción | Rendimiento | Precio | Importe |
|---|---|---|---|---|---|
| UTNIRPRAIS125 | m | Tubería PPR Compuesto Pre-aislado NIRON CLIMA BETA ALL PRO PP-RCT SDR7,4 D=125mm (material) | 1 | 220.25 | 220.25 |
| moAIS01 | h | Oficial 1ª calefactor. | 0.076 | 16.18 | 1.23 |
| moAIS02 | h | Ayudante calefactor. | 0.076 | 14.68 | 1.12 |
| 27NMENP12511 | u | Accesorio Manguito electrico preaislado, PP-RCT, D= 125 mm (material) | 0.166 | 235.21 | 39.04 |
| 27NGENP12511 | u | Accesorio Codo electrico preaislado, PP-RCT, D= 125 mm (material) | 0.066 | 339.69 | 22.42 |
| 27NTCENP12511 | u | Accesorio Te electrico preaislado, PP-RCT, D= 125 mm (material) | 0.066 | 1645.19 | 108.58 |
| %0200 | % | Medios auxiliares | 2 % | 392.64 | 7.85 |
|  |  | Total |  |  | 400.49 |

### TNIRFBAIS Tubería PPR Compuesto Pre-aislado NIRON CLIMA BETA ALL PRO SDR 9 (16/05/2011)

**TNIRFBAIS32** Tubería PP-R Compuesto Pre-aislado NIRON CLIMA BETA ALL PRO PP-RCT SDR 9 D=32mm (16/05/2011)
Precio: 100
Suministro y montaje de tubería pre aislada compuesta por tubería interior NIRON CLIMA BETA ALL PRO PP-RCT Pipe de polipropileno copolímero random reforzada con fibra de vidrio, (1/4)PPR / (2/4)PPR+FV / (1/4)PPR, SDR 9 Serie 4, de diámetro 32 mm y 3,6 mm de espesor. Sistema pre aislado con capa intermedia de Poliuretano Expandido Rígido (PUR) de 29 mm de espesor y resistente a los rayos UV mediante tubería exterior de Polietileno de alta densidad PEHD de diámetro 90 mm y 2,4 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRFBAIS32 del sistema NIRON de Italsan.

| Código | Ud | Descripción | Rendimiento | Precio | Importe |
|---|---|---|---|---|---|
| UTNIRFBAIS32 | M | Tubería PP-R Compuesto Pre-aislado NIRON CLIMA BETA ALL PRO PP-RCT SDR9 D=32mm (material) | 1 | 71.37 | 71.37 |
| mo004AIS | h | Oficial 1º fontanero | 0.01 | 16.18 | 0.16 |
| mo005AIS | h | Ayudante fontanero | 0.01 | 14.68 | 0.15 |
| 27NMENP3273 | u | Accesorio Manguito electrico preaislado, PP-RCT, D= 20 mm | 0.166 | 74.37 | 12.35 |
| 27NGEMP3211 | u | Accesorio Codo electrico preaislado, PP-RCT, D= 20 mm | 0.066 | 89.33 | 5.90 |
| 27NTCENP3211 | u | Accesorio Te electrico preaislado, PP-RCT, D= 20 mm | 0.066 | 122.93 | 8.11 |
| %0200 | % | Medios auxiliares | 2 % | 98.04 | 1.96 |
|  |  | Total |  |  | 100 |

**TNIRFBAIS40** Tubería PP-R Compuesto Pre-aislado NIRON CLIMA BETA ALL PRO PP-RCT SDR 9 D=40mm (16/05/2011)
Precio: 113.02
Suministro y montaje de tubería pre aislada compuesta por tubería interior NIRON CLIMA BETA ALL PRO PP-RCT Pipe de polipropileno copolímero random reforzada con fibra de vidrio, (1/4)PPR / (2/4)PPR+FV / (1/4)PPR, SDR 9 Serie 4, de diámetro 40 mm y 4,5 mm de espesor. Sistema pre aislado con capa intermedia de Poliuretano Expandido Rígido (PUR) de 25 mm de espesor y resistente a los rayos UV mediante tubería exterior de Polietileno de alta densidad PEHD de diámetro 90 mm y 2,4 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS40 del sistema NIRON de Italsan.

| Código | Ud | Descripción | Rendimiento | Precio | Importe |
|---|---|---|---|---|---|
| UTNIRFBAIS40 | m | Tubería PP-R Compuesto Pre-aislado NIRON CLIMA BETA ALL PRO PP-RCT SDR9 D=40mm (material) | 1 | 79.06 | 79.06 |
| moAIS01 | h | Oficial 1ª calefactor. | 0.019 | 16.18 | 0.31 |
| moAIS02 | h | Ayudante calefactor. | 0.019 | 14.68 | 0.28 |
| 27NMENP4073 | u | Accesorio Manguito electrico preaislado, PP-RCT, D= 40 mm | 0.166 | 91.79 | 15.24 |
| 27NGENP4011 | u | Accesorio Codo electrico preaislado, PP-RCT, D= 40 mm | 0.066 | 105.91 | 6.99 |
| 27NTCENP4011 | u | Accesorio Te electrico preaislado, PP-RCT, D= 40 mm | 0.066 | 135.13 | 8.92 |
| %0200 | % | Medios auxiliares | 2 % | 110.80 | 2.22 |
|  |  | Total |  |  | 113.02 |

**TNIRFBAIS50** Tubería PP-R Compuesto Pre-aislado NIRON CLIMA BETA ALL PRO PP-RCT SDR 9 D=50mm (16/05/2011)
Precio: 123.83
Suministro y montaje de tubería pre aislada compuesta por tubería interior NIRON CLIMA BETA ALL PRO PP-RCT Pipe de polipropileno copolímero random reforzada con fibra de vidrio, (1/4)PPR / (2/4)PPR+FV / (1/4)PPR, SDR 9 Serie 4, de diámetro 50 mm y 5,6 mm de espesor. Sistema pre aislado con capa intermedia de Poliuretano Expandido Rígido (PUR) de 30 mm de espesor y resistente a los rayos UV mediante tubería exterior de Polietileno de alta densidad PEHD de diámetro 110 mm y 2,6 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS50 del sistema NIRON de Italsan.

| Código | Ud | Descripción | Rendimiento | Precio | Importe |
|---|---|---|---|---|---|
| UTNIRFBAIS50 | m | Tubería PP-R Compuesto Pre-aislado NIRON CLIMA BETA ALL PRO SDR9 D=50mm (material) | 1 | 87.23 | 87.23 |
| moAIS01 | h | Oficial 1ª calefactor. | 0.02 | 16.18 | 0.32 |
| moAIS02 | h | Ayudante calefactor. | 0.02 | 14.68 | 0.29 |
| 27NMENP5073 | u | Accesorio Manguito electrico preaislado, PP-RCT, D= 50 mm | 0.166 | 92.6 | 15.37 |
| 27NTCENP50 | u | Accesorio Codo electrico preaislado, PP-RCT, D= 50 mm | 0.066 | 108.79 | 7.18 |
| 27NGENP5011 | u | Accesorio Te electrico preaislado, PP-RCT, D= 50 mm | 0.066 | 166.76 | 11.01 |
| %0200 | % | Medios auxiliares | 2 % | 121.40 | 2.43 |
|  |  | Total |  |  | 123.83 |

**TNIRFBAIS63** Tubería PP-R Compuesto Pre-aislado NIRON CLIMA BETA ALL PRO PP-RCT SDR 9 D=63mm (16/05/2011)
Precio: 137.19
Suministro y montaje de tubería pre aislada compuesta por tubería interior NIRON CLIMA BETA ALL PRO PP-RCT Pipe de polipropileno copolímero random reforzada con fibra de vidrio, (1/4)PPR / (2/4)PPR+FV / (1/4)PPR, SDR 9 Serie 4, de diámetro 63 mm y 7,1 mm de espesor. Sistema pre aislado con capa intermedia de Poliuretano Expandido Rígido (PUR) de 23,5 mm de espesor y resistente a los rayos UV mediante tubería exterior de Polietileno de alta densidad PEHD de diámetro 110 mm y 2,6 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS63 del sistema NIRON de Italsan.

| Código | Ud | Descripción | Rendimiento | Precio | Importe |
|---|---|---|---|---|---|
| UTNIRFBAIS63 | m | Tubería PP_R Compuesto Pre-aislado NIRON CLIMA BETA ALL PRO PP-RCT SDR9 D=63mm (material) | 1 | 94.6 | 94.60 |
| moAIS01 | h | Oficial 1ª calefactor. | 0.038 | 16.18 | 0.61 |
| moAIS02 | h | Ayudante calefactor. | 0.038 | 14.68 | 0.56 |
| 27NMENP6373 | u | Accesorio Manguito electrico preaislado, PP-RCT, D= 63 mm | 0.166 | 106.13 | 17.62 |
| 27NGENP6311 | u | Accesorio Codo electrico preaislado, PP-RCT, D= 63 mm | 0.066 | 116.99 | 7.72 |
| 27NTCENP6311 | u | Accesorio Te electrico preaislado, PP-RCT, D= 63 mm | 0.066 | 202.82 | 13.39 |
| %0200 | % | Medios auxiliares | 2 % | 134.50 | 2.69 |
|  |  | Total |  |  | 137.19 |

**TNIRFBAIS75** Tubería PP-R Compuesto Pre-aislado NIRON CLIMA BETA ALL PRO PP-RCT SDR 9 D=75mm (16/05/2011)
Precio: 168.77
Suministro y montaje de tubería pre aislada compuesta por tubería interior NIRON CLIMA BETA ALL PRO PP-RCT Pipe de polipropileno copolímero random reforzada con fibra de vidrio, (1/4)PPR / (2/4)PPR+FV / (1/4)PPR, SDR 9 Serie 4, de diámetro 75 mm y 8,4 mm de espesor. Sistema pre aislado con capa intermedia de Poliuretano Expandido Rígido (PUR) de 42,5 mm de espesor y resistente a los rayos UV mediante tubería exterior de Polietileno de alta densidad PEHD de diámetro 160 mm y 3 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS75 del sistema NIRON de Italsan.

| Código | Ud | Descripción | Rendimiento | Precio | Importe |
|---|---|---|---|---|---|
| UTNIRFBAIS75 | m | Tubería PP-R Compuesto Pre-aislado NIRON CLIMA BETA ALL PRO PP-RCT SDR9 D=75mm (material) | 1 | 113.47 | 113.47 |
| moAIS01 | h | Oficial 1ª calefactor. | 0.047 | 16.18 | 0.76 |
| moAIS02 | h | Ayudante calefactor. | 0.047 | 14.68 | 0.69 |
| 27NMENP7573 | u | Accesorio Manguito electrico preaislado, PP-RCT, D= 75 mm | 0.166 | 115.54 | 19.18 |
| 27NGENP7511 | u | Accesorio Codo electrico preaislado, PP-RCT, D= 75 mm | 0.066 | 137.06 | 9.05 |
| 27NTCENP7511 | u | Accesorio Te electrico preaislado, PP-RCT, D= 75 mm | 0.066 | 338.05 | 22.31 |
| %0200 | % | Medios auxiliares | 2 % | 165.46 | 3.31 |
|  |  | Total |  |  | 168.77 |

**TNIRFBAIS90** Tubería PP-R Compuesto Pre-aislado NIRON CLIMA BETA ALL PRO PP-RCT SDR 9 D=90mm (16/05/2011)
Precio: 217.96
Suministro y montaje de tubería pre aislada compuesta por tubería interior NIRON CLIMA BETA ALL PRO PP-RCT Pipe de polipropileno copolímero random reforzada con fibra de vidrio, (1/4)PPR / (2/4)PPR+FV / (1/4)PPR, SDR 9 Serie 4, de diámetro 90 mm y 10,1 mm de espesor. Sistema pre aislado con capa intermedia de Poliuretano Expandido Rígido (PUR) de 35 mm de espesor y resistente a los rayos UV mediante tubería exterior de Polietileno de alta densidad PEHD de diámetro 160 mm y 3 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS90 del sistema NIRON de Italsan.

| Código | Ud | Descripción | Rendimiento | Precio | Importe |
|---|---|---|---|---|---|
| UTNIRFBAIS90 | m | Tubería PP-R Compuesto Pre-aislado NIRON CLIMA BETA ALL PRO PP-RCT SDR9 D=90mm (material) | 1 | 141.01 | 141.01 |
| moAIS01 | h | Oficial 1ª calefactor. | 0.057 | 16.18 | 0.92 |
| moAIS02 | h | Ayudante calefactor. | 0.057 | 14.68 | 0.84 |
| 27NMENP9011 | u | Accesorio Manguito electrico preaislado, PP-RCT, D= 90 mm | 0.166 | 157.54 | 26.15 |
| 27NGENP9011 | u | Accesorio Codo electrico preaislado, PP-RCT, D= 90 mm | 0.066 | 227.63 | 15.02 |
| 27NTCENP9011 | u | Accesorio Te electrico preaislado, PP-RCT, D= 90 mm | 0.066 | 450.73 | 29.75 |
| %0200 | % | Medios auxiliares | 2 % | 213.69 | 4.27 |
|  |  | Total |  |  | 217.96 |

**TNIRFBAIS110** Tubería PP-R Compuesto Pre-aislado NIRON CLIMA BETA ALL PRO PP-RCT SDR 9 D=110mm (16/05/2011)
Precio: 275.8
Suministro y montaje de tubería pre aislada compuesta por tubería interior NIRON CLIMA BETA ALL PRO PP-RCT Pipe de polipropileno copolímero random reforzada con fibra de vidrio, (1/4)PPR / (2/4)PPR+FV / (1/4)PPR, SDR 9 Serie 4, de diámetro 110 mm y 12,3 mm de espesor. Sistema pre aislado con capa intermedia de Poliuretano Expandido Rígido (PUR) de 45 mm de espesor y resistente a los rayos UV mediante tubería exterior de Polietileno de alta densidad PEHD de diámetro 200 mm y 3,2 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS110 del sistema NIRON de Italsan..

| Código | Ud | Descripción | Rendimiento | Precio | Importe |
|---|---|---|---|---|---|
| UTNIRFBAIS110 | m | Tubería PP-R Compuesto Pre-aislado NIRON CLIMA BETA ALL PRO PP-RCT SDR9 D=110mm (material) | 1 | 177.35 | 177.35 |
| moAIS01 | h | Oficial 1ª calefactor. | 0.067 | 16.18 | 1.08 |
| moAIS02 | h | Ayudante calefactor. | 0.067 | 14.68 | 0.98 |
| 27NMENP11011 | u | Accesorio Manguito electrico preaislado, PP-RCT, D= 110 mm | 0.165 | 189.52 | 31.27 |
| 27NGENP11011 | u | Accesorio Codo electrico preaislado, PP-RCT, D= 110 mm | 0.06 | 235.68 | 14.14 |
| 27NTCENP11011 | u | Accesorio Te electrico preaislado, PP-RCT, D= 110 mm | 0.06 | 759.49 | 45.57 |
| %0200 | % | Medios auxiliares | 2 % | 270.39 | 5.41 |
|  |  | Total |  |  | 275.8 |

**TNIRFBAIS125** Tubería PP-R Compuesto Pre-aislado NIRON CLIMA BETA ALL PRO PP-RCT SDR 9 D=125mm (16/05/2011)
Precio: 394.93
Suministro y montaje de tubería pre aislada compuesta por tubería interior NIRON CLIMA BETA ALL PRO PP-RCT Pipe de polipropileno copolímero random reforzada con fibra de vidrio, (1/4)PPR / (2/4)PPR+FV / (1/4)PPR, SDR 9 Serie 4, de diámetro 125 mm y 14 mm de espesor. Sistema pre aislado con capa intermedia de Poliuretano Expandido Rígido (PUR) de 37,5 mm de espesor y resistente a los rayos UV mediante tubería exterior de Polietileno de alta densidad PEHD de diámetro 200 mm y 3,2 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS125 del sistema NIRON de Italsan.

| Código | Ud | Descripción | Rendimiento | Precio | Importe |
|---|---|---|---|---|---|
| UTNIRFBAIS125 | m | Tubería PPR Compuesto Pre-aislado NIRON CLIMA BETA ALL PRO PP-RCT SDR9 D=125mm (material) | 1 | 214.8 | 214.80 |
| moAIS01 | h | Oficial 1ª calefactor. | 0.076 | 16.18 | 1.23 |
| moAIS02 | h | Ayudante calefactor. | 0.076 | 14.68 | 1.12 |
| 27NMENP12511 | u | Accesorio Manguito electrico preaislado, PP-RCT, D= 125 mm | 0.166 | 235.21 | 39.04 |
| 27NGENP12511 | u | Accesorio Codo electrico preaislado, PP-RCT, D= 125 mm | 0.066 | 339.69 | 22.42 |
| 27NTCENP12511 | u | Accesorio Te electrico preaislado, PP-RCT, D= 125 mm | 0.066 | 1645.19 | 108.58 |
| %0200 | % | Medios auxiliares | 2 % | 387.19 | 7.74 |
|  |  | Total |  |  | 394.93 |

**TNIRFBAIS160** Tubería PP-R Compuesto Pre-aislado NIRON CLIMA BETA ALL PRO PP-RCT SDR 9 D=160mm (16/05/2011)
Precio: 367.72
Suministro y montaje de tubería pre aislada compuesta por tubería interior NIRON CLIMA BETA ALL PRO PP-RCT Pipe de polipropileno copolímero random reforzada con fibra de vidrio, (1/4)PPR / (2/4)PPR+FV / (1/4)PPR, SDR 9 Serie 4, de diámetro 160 mm y 17,9 mm de espesor. Sistema pre aislado con capa intermedia de Poliuretano Expandido Rígido (PUR) de 45 mm de espesor y resistente a los rayos UV mediante tubería exterior de Polietileno de alta densidad PEHD de diámetro 250 mm y 3,6 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS160 del sistema NIRON de Italsan.

| Código | Ud | Descripción | Rendimiento | Precio | Importe |
|---|---|---|---|---|---|
| UTNIRFBAIS160 | m | Tubería PP-R Compuesto Pre-aislado NIRON CLIMA BETA ALL PRO PP-RCT SDR9 D=160mm (material) | 1 | 264.42 | 264.42 |
| mo004AIS | h | Oficial 1º fontanero | 0.269 | 16.18 | 4.35 |
| mo005AIS | h | Ayudante fontanero | 0.269 | 14.68 | 3.95 |
| NT11160MM | u | Accesorio Te ''a tope'', PP-RCT, D= 160 mm | 0.066 | 107.23 | 7.08 |
| NG9011160MM | u | Accesorio Codo "a tope", PP-RCT, D= 160 mm | 0.066 | 96.2 | 6.35 |
| KITPURNG160AIS | u | Aislamiento PUR Codo "a tope", D= 160 mm (material) | 0.066 | 555.05 | 36.63 |
| KITPURNT160AIS | u | Aislamiento PUR Te "a tope", D= 160 mm (material) | 0.066 | 571.6 | 37.73 |
| %0200 | % | Medios auxiliares | 2 % | 360.51 | 7.21 |
|  |  | Total |  |  | 367.72 |

**TNIRFBAIS200** Tubería PP-R Compuesto Pre-aislado NIRON CLIMA BETA ALL PRO PP-RCT SDR 9 D=200mm (16/05/2011)
Precio: 514.03
Suministro y montaje de tubería pre aislada compuesta por tubería interior NIRON CLIMA BETA ALL PRO PP-RCT Pipe de polipropileno copolímero random reforzada con fibra de vidrio, (1/4)PPR / (2/4)PPR+FV / (1/4)PPR, SDR 9 Serie 4, de diámetro 200 mm y 22,4 mm de espesor. Sistema pre aislado con capa intermedia de Poliuretano Expandido Rígido (PUR) de 40 mm de espesor y resistente a los rayos UV mediante tubería exterior de Polietileno de alta densidad PEHD de diámetro 280 mm y 4,1 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS200 del sistema NIRON de Italsan.

| Código | Ud | Descripción | Rendimiento | Precio | Importe |
|---|---|---|---|---|---|
| UTNIRFBAIS200 | m | Tubería PP-R Compuesto Pre-aislado NIRON CLIMA BETA ALL PRO PP-RCT SDR9 D=200mm (material) | 1 | 386.64 | 386.64 |
| mo004AIS | h | Oficial 1º fontanero | 0.328 | 16.18 | 5.31 |
| mo005AIS | h | Ayudante fontanero | 0.328 | 14.68 | 4.82 |
| NT11200MM | u | Accesorio Te ''a tope'', PP-RCT, D= 200 mm | 0.066 | 301.32 | 19.89 |
| NG9011200MM | u | Accesorio Codo "a tope",PP-RCT, D=200 mm | 0.066 | 246.48 | 16.27 |
| KITPURNG200AIS | u | Aislamiento PUR Codo "a tope", D= 200 mm (material) | 0.06 | 566.96 | 34.02 |
| KITPURNT200AIS | u | Aislamiento PUR Te "a tope", D= 200 mm (material) | 0.06 | 616.72 | 37.00 |
| %0200 | % | Medios auxiliares | 2 % | 503.95 | 10.08 |
|  |  | Total |  |  | 514.03 |

**TNIRFBAIS250** Tubería PP-R Compuesto Pre-aislado NIRON CLIMA BETA ALL PRO PP-RCT SDR 9 D=250mm (16/05/2011)
Precio: 827
Suministro y montaje de tubería pre aislada compuesta por tubería interior NIRON CLIMA BETA ALL PRO PP-RCT Pipe de polipropileno copolímero random reforzada con fibra de vidrio, (1/4)PPR / (2/4)PPR+FV / (1/4)PPR, SDR 9 Serie 4, de diámetro 250 mm y 27,9 mm de espesor. Sistema pre aislado con capa intermedia de Poliuretano Expandido Rígido (PUR) de 52,5 mm de espesor y resistente a los rayos UV mediante tubería exterior de Polietileno de alta densidad PEHD de diámetro 355 mm y 4,8 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris con ref. TNIRFBAIS250 del sistema NIRON de Italsan.

| Código | Ud | Descripción | Rendimiento | Precio | Importe |
|---|---|---|---|---|---|
| UTNIRFBAIS250 | m | Tubería PP-R Compuesto Pre-aislado NIRON CLIMA BETA ALL PRO PP-RCT SDR9 D=250mm (material) | 1 | 609.03 | 609.03 |
| mo004AIS | h | Oficial 1º fontanero | 0.404 | 16.18 | 6.54 |
| mo005AIS | h | Ayudante fontanero | 0.404 | 14.68 | 5.93 |
| NT11250MMB | u | Accesorio Te ''a tope'', PP-RCT, D= 250 mm | 0.1 | 502.43 | 50.24 |
| NG9011250MM | u | Accesorio Codo "a tope",PP-RCT, D=250 mm | 0.1 | 293.59 | 29.36 |
| KITPURNG250AIS | u | Aislamiento PUR Codo "a tope", D= 250 mm (material) | 0.06 | 884.79 | 53.09 |
| KITPURNT250AIS | u | Aislamiento PUR Te "a tope", D= 250 mm (material) | 0.06 | 943.14 | 56.59 |
| %0200 | % | Medios auxiliares | 2 % | 810.78 | 16.22 |
|  |  | Total |  |  | 827 |

**TNIRFBAIS315** Tubería PP-R Compuesto Pre-aislado NIRON CLIMA BETA ALL PRO PP-RCT SDR 9 D=315mm (16/05/2011)
Precio: 997.11
Suministro y montaje de tubería pre aislada compuesta por tubería interior NIRON CLIMA BETA ALL PRO PP-RCT Pipe de polipropileno copolímero random reforzada con fibra de vidrio, (1/4)PPR / (2/4)PPR+FV / (1/4)PPR, SDR 9 Serie 4, de diámetro 315 mm y 35,2 mm de espesor. Sistema pre aislado con capa intermedia de Poliuretano Expandido Rígido (PUR) de 42,5 mm de espesor y resistente a los rayos UV mediante tubería exterior de Polietileno de alta densidad PEHD de diámetro 400 mm y 4,8 mm de espesor. Para uso en instalaciones de distribución Distrit Heating, agua refrigerada, cámaras frigoríficas en la industria alimentaria y procesos industriales con temperaturas comprendidas entre -20ºC y 95ºC y presión nominal PN20. Sistema y Tubería NIRON CLIMA BETA ALL PRO PP-RCT Pipe certificado según Reglamento Particular de Aenor RP01.78 y accesorios de polipropileno certificados según norma UNE EN 15874-3. Certificado según ISO 14001 y Declaración Ambiental de Producto ( DAP ). Presentación en barras de 6,1 m o 12,2m de tubería exterior de color negro y tubería interior de color gris con ref. TNIRFBAIS315 del sistema NIRON de Italsan.

| Código | Ud | Descripción | Rendimiento | Precio | Importe |
|---|---|---|---|---|---|
| UTNIRFBAIS315 | m | Tubería PP-R Compuesto Pre-aislado NIRON CLIMA BETA ALL PRO PP-RCT SDR9 D=315mm (material) | 1 | 738.69 | 738.69 |
| mo004AIS | h | Oficial 1º fontanero | 0.444 | 16.18 | 7.18 |
| mo005AIS | h | Ayudante fontanero | 0.444 | 14.68 | 6.52 |
| NG9011315MMB | u | Accesorio Codo "a tope", PP-RCT, D= 315 mm | 0.066 | 923.59 | 60.96 |
| NT11315MMB | u | Accesorio Te "a tope", PP-RCT, D= 315 mm | 0.066 | 826.17 | 54.53 |
| KITPURNG250AIS | u | Aislamiento PUR Codo "a tope", D= 250 mm | 0.06 | 884.79 | 53.09 |
| KITPURNT250AIS | u | Aislamiento PUR Te "a tope", D= 250 mm | 0.06 | 943.14 | 56.59 |
| %0200 | % | Medios auxiliares | 2 % | 977.56 | 19.55 |
|  |  | Total |  |  | 997.11 |

### TNIRCL11AIS Tubería PPR Compuesto Pre-aislado NIRON CLIMA BETA ALL PRO SDR 11 (16/05/2011)

| Código | Descripción | Precio |
|---|---|---|
| TNIRFBAIS32 | Tubería PP-R Compuesto Pre-aislado NIRON CLIMA BETA ALL PRO PP-RCT SDR 9 D=32mm | 100 |

**TNIRCL11AIS40** Tubería PP-R Compuesto Pre-aislado NIRON CLIMA BETA ALL PRO PP-RCT SDR 11 D=40mm (16/05/2011)
Precio: 104.18
Suministro y montaje de tubería pre aislada compuesta por tubería interior NIRON CLIMA BETA ALL PRO PP-RCT Pipe de polipropileno copolímero random reforzada con fibra de vidrio, (1/4)PPR / (2/4)PPR+FV / (1/4)PPR, SDR 11 Serie 5, de diámetro 40 mm y 3,7 mm de espesor. Sistema pre aislado con capa intermedia de Poliuretano Expandido Rígido (PUR) de 25 mm de espesor y resistente a los rayos UV mediante tubería exterior de Polietileno de alta densidad PEHD de diámetro 90 mm y 2,4 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCLAIS40 del sistema NIRON de Italsan.

| Código | Ud | Descripción | Rendimiento | Precio | Importe |
|---|---|---|---|---|---|
| UTNIRCL11AIS40 | m | Tubería PP-R Compuesto Pre-aislado NIRON CLIMA BETA ALL PRO PP-RCT SDR11 D=40mm (material) | 1 | 70.4 | 70.40 |
| moAIS01 | h | Oficial 1ª calefactor. | 0.019 | 16.18 | 0.31 |
| moAIS02 | h | Ayudante calefactor. | 0.019 | 14.68 | 0.28 |
| 27NMENP4073 | u | Accesorio Manguito electrico preaislado, PP-RCT, D= 40 mm | 0.166 | 91.79 | 15.24 |
| 27NGENP4011 | u | Accesorio Codo electrico preaislado, PP-RCT, D= 40 mm | 0.066 | 105.91 | 6.99 |
| 27NTCENP4011 | u | Accesorio Te electrico preaislado, PP-RCT, D= 40 mm | 0.066 | 135.13 | 8.92 |
| %0200 | % | Medios auxiliares | 2 % | 102.14 | 2.04 |
|  |  | Total |  |  | 104.18 |

**TNIRCL11AIS50** Tubería PP-R Compuesto Pre-aislado NIRON CLIMA BETA ALL PRO PP-RCT SDR 11 D=50mm (16/05/2011)
Precio: 114.12
Suministro y montaje de tubería pre aislada compuesta por tubería interior NIRON CLIMA BETA ALL PRO PP-RCT Pipe de polipropileno copolímero random reforzada con fibra de vidrio, (1/4)PPR / (2/4)PPR+FV / (1/4)PPR, SDR 11 Serie 5, de diámetro 50 mm y 4,6 mm de espesor. Sistema pre aislado con capa intermedia de Poliuretano Expandido Rígido (PUR) de 30 mm de espesor y resistente a los rayos UV mediante tubería exterior de Polietileno de alta densidad PEHD de diámetro 110 mm y 2,6 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS50 del sistema NIRON de Italsan.

| Código | Ud | Descripción | Rendimiento | Precio | Importe |
|---|---|---|---|---|---|
| UTNIRCL11AIS50 | m | Tubería PP-R Compuesto Pre-aislado NIRON CLIMA BETA ALL PRO SDR11 D=50mm (material) | 1 | 77.71 | 77.71 |
| moAIS01 | h | Oficial 1ª calefactor. | 0.02 | 16.18 | 0.32 |
| moAIS02 | h | Ayudante calefactor. | 0.02 | 14.68 | 0.29 |
| 27NMENP5073 | u | Accesorio Manguito electrico preaislado, PP-RCT, D= 50 mm | 0.166 | 92.6 | 15.37 |
| 27NTCENP50 | u | Accesorio Codo electrico preaislado, PP-RCT, D= 50 mm | 0.066 | 108.79 | 7.18 |
| 27NGENP5011 | u | Accesorio Te electrico preaislado, PP-RCT, D= 50 mm | 0.066 | 166.76 | 11.01 |
| %0200 | % | Medios auxiliares | 2 % | 111.88 | 2.24 |
|  |  | Total |  |  | 114.12 |

**TNIRCL11AIS63** Tubería PP-R Compuesto Pre-aislado NIRON CLIMA BETA ALL PRO PP-RCT SDR 11 D=63mm (16/05/2011)
Precio: 126.67
Suministro y montaje de tubería pre aislada compuesta por tubería interior NIRON CLIMA BETA ALL PRO PP-RCT Pipe de polipropileno copolímero random reforzada con fibra de vidrio, (1/4)PPR / (2/4)PPR+FV / (1/4)PPR, SDR 11 Serie 5, de diámetro 63 mm y 5,8 mm de espesor. Sistema pre aislado con capa intermedia de Poliuretano Expandido Rígido (PUR) de 23,5 mm de espesor y resistente a los rayos UV mediante tubería exterior de Polietileno de alta densidad PEHD de diámetro 110 mm y 2,6 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS63 del sistema NIRON de Italsan.

| Código | Ud | Descripción | Rendimiento | Precio | Importe |
|---|---|---|---|---|---|
| UTNIRCL11AIS63 | m | Tubería PP_R Compuesto Pre-aislado NIRON CLIMA BETA ALL PRO PP-RCT SDR11 D=63mm (material) | 1 | 84.29 | 84.29 |
| moAIS01 | h | Oficial 1ª calefactor. | 0.038 | 16.18 | 0.61 |
| moAIS02 | h | Ayudante calefactor. | 0.038 | 14.68 | 0.56 |
| 27NMENP6373 | u | Accesorio Manguito electrico preaislado, PP-RCT, D= 63 mm | 0.166 | 106.13 | 17.62 |
| 27NGENP6311 | u | Accesorio Codo electrico preaislado, PP-RCT, D= 63 mm | 0.066 | 116.99 | 7.72 |
| 27NTCENP6311 | u | Accesorio Te electrico preaislado, PP-RCT, D= 63 mm | 0.066 | 202.82 | 13.39 |
| %0200 | % | Medios auxiliares | 2 % | 124.19 | 2.48 |
|  |  | Total |  |  | 126.67 |

**TNIRCL11AIS75** Tubería PP-R Compuesto Pre-aislado NIRON CLIMA BETA ALL PRO PP-RCT SDR 11 D=75mm (16/05/2011)
Precio: 156.17
Suministro y montaje de tubería pre aislada compuesta por tubería interior NIRON CLIMA BETA ALL PRO PP-RCT Pipe de polipropileno copolímero random reforzada con fibra de vidrio, (1/4)PPR / (2/4)PPR+FV / (1/4)PPR, SDR 11 Serie 5, de diámetro 75 mm y 6,8 mm de espesor. Sistema pre aislado con capa intermedia de Poliuretano Expandido Rígido (PUR) de 42,5 mm de espesor y resistente a los rayos UV mediante tubería exterior de Polietileno de alta densidad PEHD de diámetro 160 mm y 3 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS75 del sistema NIRON de Italsan.

| Código | Ud | Descripción | Rendimiento | Precio | Importe |
|---|---|---|---|---|---|
| UTNIRCL11AIS75 | m | Tubería PP-R Compuesto Pre-aislado NIRON CLIMA BETA ALL PRO PP-RCT SDR11 D=75mm (material) | 1 | 101.12 | 101.12 |
| moAIS01 | h | Oficial 1ª calefactor. | 0.047 | 16.18 | 0.76 |
| moAIS02 | h | Ayudante calefactor. | 0.047 | 14.68 | 0.69 |
| 27NMENP7573 | u | Accesorio Manguito electrico preaislado, PP-RCT, D= 75 mm | 0.166 | 115.54 | 19.18 |
| 27NGENP7511 | u | Accesorio Codo electrico preaislado, PP-RCT, D= 75 mm | 0.066 | 137.06 | 9.05 |
| 27NTCENP7511 | u | Accesorio Te electrico preaislado, PP-RCT, D= 75 mm | 0.066 | 338.05 | 22.31 |
| %0200 | % | Medios auxiliares | 2 % | 153.11 | 3.06 |
|  |  | Total |  |  | 156.17 |

**TNIRCL11AIS90** Tubería PP-R Compuesto Pre-aislado NIRON CLIMA BETA ALL PRO PP-RCT SDR 11 D=90mm (16/05/2011)
Precio: 202.2
Suministro y montaje de tubería pre aislada compuesta por tubería interior NIRON CLIMA BETA ALL PRO PP-RCT Pipe de polipropileno copolímero random reforzada con fibra de vidrio, (1/4)PPR / (2/4)PPR+FV / (1/4)PPR, SDR 11 Serie 5, de diámetro 90 mm y 8,2 mm de espesor. Sistema pre aislado con capa intermedia de Poliuretano Expandido Rígido (PUR) de 35 mm de espesor y resistente a los rayos UV mediante tubería exterior de Polietileno de alta densidad PEHD de diámetro 160 mm y 3 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS90 del sistema NIRON de Italsan.

| Código | Ud | Descripción | Rendimiento | Precio | Importe |
|---|---|---|---|---|---|
| UTNIRCL11AIS90 | m | Tubería PP-R Compuesto Pre-aislado NIRON CLIMA BETA ALL PRO PP-RCT SDR11 D=90mm (material) | 1 | 125.56 | 125.56 |
| moAIS01 | h | Oficial 1ª calefactor. | 0.057 | 16.18 | 0.92 |
| moAIS02 | h | Ayudante calefactor. | 0.057 | 14.68 | 0.84 |
| 27NMENP9011 | u | Accesorio Manguito electrico preaislado, PP-RCT, D= 90 mm | 0.166 | 157.54 | 26.15 |
| 27NGENP9011 | u | Accesorio Codo electrico preaislado, PP-RCT, D= 90 mm | 0.066 | 227.63 | 15.02 |
| 27NTCENP9011 | u | Accesorio Te electrico preaislado, PP-RCT, D= 90 mm | 0.066 | 450.73 | 29.75 |
| %0200 | % | Medios auxiliares | 2 % | 198.24 | 3.96 |
|  |  | Total |  |  | 202.2 |

**TNIRCL11AIS110** Tubería PP-R Compuesto Pre-aislado NIRON CLIMA BETA ALL PRO PP-RCT SDR 11 D=110mm (16/05/2011)
Precio: 255.95
Suministro y montaje de tubería pre aislada compuesta por tubería interior NIRON CLIMA BETA ALL PRO PP-RCT Pipe de polipropileno copolímero random reforzada con fibra de vidrio, (1/4)PPR / (2/4)PPR+FV / (1/4)PPR, SDR 11 Serie 5, de diámetro 110 mm y 10 mm de espesor. Sistema pre aislado con capa intermedia de Poliuretano Expandido Rígido (PUR) de 45 mm de espesor y resistente a los rayos UV mediante tubería exterior de Polietileno de alta densidad PEHD de diámetro 200 mm y 3,2 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRFCL11AIS110 del sistema NIRON de Italsan..

| Código | Ud | Descripción | Rendimiento | Precio | Importe |
|---|---|---|---|---|---|
| UTNIRCL11AIS110 | m | Tubería PP-R Compuesto Pre-aislado NIRON CLIMA BETA ALL PRO PP-RCT SDR11 D=110mm (material) | 1 | 157.89 | 157.89 |
| moAIS01 | h | Oficial 1ª calefactor. | 0.067 | 16.18 | 1.08 |
| moAIS02 | h | Ayudante calefactor. | 0.067 | 14.68 | 0.98 |
| 27NMENP11011 | u | Accesorio Manguito electrico preaislado, PP-RCT, D= 110 mm | 0.165 | 189.52 | 31.27 |
| 27NGENP11011 | u | Accesorio Codo electrico preaislado, PP-RCT, D= 110 mm | 0.06 | 235.68 | 14.14 |
| 27NTCENP11011 | u | Accesorio Te electrico preaislado, PP-RCT, D= 110 mm | 0.06 | 759.49 | 45.57 |
| %0200 | % | Medios auxiliares | 2 % | 250.93 | 5.02 |
|  |  | Total |  |  | 255.95 |

**TNIRCL11AIS125** Tubería PP-R Compuesto Pre-aislado NIRON CLIMA BETA ALL PRO PP-RCT SDR 11 D=125mm (16/05/2011)
Precio: 370.93
Suministro y montaje de tubería pre aislada compuesta por tubería interior NIRON CLIMA BETA ALL PRO PP-RCT Pipe de polipropileno copolímero random reforzada con fibra de vidrio, (1/4)PPR / (2/4)PPR+FV / (1/4)PPR, SDR 11 Serie 5, de diámetro 125 mm y 11,4 mm de espesor. Sistema pre aislado con capa intermedia de Poliuretano Expandido Rígido (PUR) de 37,5 mm de espesor y resistente a los rayos UV mediante tubería exterior de Polietileno de alta densidad PEHD de diámetro 200 mm y 3,2 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS125 del sistema NIRON de Italsan.

| Código | Ud | Descripción | Rendimiento | Precio | Importe |
|---|---|---|---|---|---|
| UTNIRCL11AIS125 | m | Tubería PPR Compuesto Pre-aislado NIRON CLIMA BETA ALL PRO PP-RCT SDR11 D=125mm (material) | 1 | 191.27 | 191.27 |
| moAIS01 | h | Oficial 1ª calefactor. | 0.076 | 16.18 | 1.23 |
| moAIS02 | h | Ayudante calefactor. | 0.076 | 14.68 | 1.12 |
| 27NMENP12511 | u | Accesorio Manguito electrico preaislado, PP-RCT, D= 125 mm | 0.166 | 235.21 | 39.04 |
| 27NGENP12511 | u | Accesorio Codo electrico preaislado, PP-RCT, D= 125 mm | 0.066 | 339.69 | 22.42 |
| 27NTCENP12511 | u | Accesorio Te electrico preaislado, PP-RCT, D= 125 mm | 0.066 | 1645.19 | 108.58 |
| %0200 | % | Medios auxiliares | 2 % | 363.66 | 7.27 |
|  |  | Total |  |  | 370.93 |

**TNIRCL11AIS160** Tubería PP-R Compuesto Pre-aislado NIRON CLIMA BETA ALL PRO PP-RCT SDR 11 D=160mm (16/05/2011)
Precio: 338.33
Suministro y montaje de tubería pre aislada compuesta por tubería interior NIRON CLIMA BETA ALL PRO PP-RCT Pipe de polipropileno copolímero random reforzada con fibra de vidrio, (1/4)PPR / (2/4)PPR+FV / (1/4)PPR, SDR 11 Serie 5, de diámetro 160 mm y 14,6 mm de espesor. Sistema pre aislado con capa intermedia de Poliuretano Expandido Rígido (PUR) de 45 mm de espesor y resistente a los rayos UV mediante tubería exterior de Polietileno de alta densidad PEHD de diámetro 250 mm y 3,6 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS160 del sistema NIRON de Italsan.

| Código | Ud | Descripción | Rendimiento | Precio | Importe |
|---|---|---|---|---|---|
| UTNIRCL11AIS160 | m | Tubería PP-R Compuesto Pre-aislado NIRON CLIMA BETA ALL PRO PP-RCT SDR11 D=160mm (material) | 1 | 235.61 | 235.61 |
| mo004AIS | h | Oficial 1º fontanero | 0.269 | 16.18 | 4.35 |
| mo005AIS | h | Ayudante fontanero | 0.269 | 14.68 | 3.95 |
| NT11160MM | u | Accesorio Te ''a tope'', PP-RCT, D= 160 mm | 0.066 | 107.23 | 7.08 |
| NG9011160MM | u | Accesorio Codo "a tope", PP-RCT, D= 160 mm | 0.066 | 96.2 | 6.35 |
| KITPURNG160AIS | u | Aislamiento PUR Codo "a tope", D= 160 mm | 0.066 | 555.05 | 36.63 |
| KITPURNT160AIS | u | Aislamiento PUR Te "a tope", D= 160 mm | 0.066 | 571.6 | 37.73 |
| %0200 | % | Medios auxiliares | 2 % | 331.70 | 6.63 |
|  |  | Total |  |  | 338.33 |

**TNIRCL11AIS200** Tubería PP-R Compuesto Pre-aislado NIRON CLIMA BETA ALL PRO PP-RCT SDR 11 D=200mm (16/05/2011)
Precio: 472.38
Suministro y montaje de tubería pre aislada compuesta por tubería interior NIRON CLIMA BETA ALL PRO PP-RCT Pipe de polipropileno copolímero random reforzada con fibra de vidrio, (1/4)PPR / (2/4)PPR+FV / (1/4)PPR, SDR 11 Serie 5, de diámetro 200 mm y 18,2 mm de espesor. Sistema pre aislado con capa intermedia de Poliuretano Expandido Rígido (PUR) de 40 mm de espesor y resistente a los rayos UV mediante tubería exterior de Polietileno de alta densidad PEHD de diámetro 280 mm y 4,1 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS200 del sistema NIRON de Italsan.

| Código | Ud | Descripción | Rendimiento | Precio | Importe |
|---|---|---|---|---|---|
| UTNIRCL11AIS200 | m | Tubería PP-R Compuesto Pre-aislado NIRON CLIMA BETA ALL PRO PP-RCT SDR11 D=200mm (material) | 1 | 345.81 | 345.81 |
| mo004AIS | h | Oficial 1º fontanero | 0.328 | 16.18 | 5.31 |
| mo005AIS | h | Ayudante fontanero | 0.328 | 14.68 | 4.82 |
| NT11200MM | u | Accesorio Te ''a tope'', PP-RCT, D= 200 mm | 0.066 | 301.32 | 19.89 |
| NG9011200MM | u | Accesorio Codo "a tope",PP-RCT, D=200 mm | 0.066 | 246.48 | 16.27 |
| KITPURNG200AIS | u | Aislamiento PUR Codo "a tope", D= 200 mm | 0.06 | 566.96 | 34.02 |
| KITPURNT200AIS | u | Aislamiento PUR Te "a tope", D= 200 mm | 0.06 | 616.72 | 37.00 |
| %0200 | % | Medios auxiliares | 2 % | 463.12 | 9.26 |
|  |  | Total |  |  | 472.38 |

**TNIRCL11AIS250** Tubería PP-R Compuesto Pre-aislado NIRON CLIMA BETA ALL PRO PP-RCT SDR 11 D=250mm (16/05/2011)
Precio: 745.24
Suministro y montaje de tubería pre aislada compuesta por tubería interior NIRON CLIMA BETA ALL PRO PP-RCT Pipe de polipropileno copolímero random reforzada con fibra de vidrio, (1/4)PPR / (2/4)PPR+FV / (1/4)PPR, SDR 11 Serie 5, de diámetro 250 mm y 22,7 mm de espesor. Sistema pre aislado con capa intermedia de Poliuretano Expandido Rígido (PUR) de 52,5 mm de espesor y resistente a los rayos UV mediante tubería exterior de Polietileno de alta densidad PEHD de diámetro 355 mm y 4,8 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris con ref. TNIRCL11AIS250 del sistema NIRON de Italsan.

| Código | Ud | Descripción | Rendimiento | Precio | Importe |
|---|---|---|---|---|---|
| UTNIRCL11AIS250 | m | Tubería PP-R Compuesto Pre-aislado NIRON CLIMA BETA ALL PRO PP-RCT SDR11 D=250mm (material) | 1 | 528.88 | 528.88 |
| mo004AIS | h | Oficial 1º fontanero | 0.404 | 16.18 | 6.54 |
| mo005AIS | h | Ayudante fontanero | 0.404 | 14.68 | 5.93 |
| NT11250MMB | u | Accesorio Te ''a tope'', PP-RCT, D= 250 mm | 0.1 | 502.43 | 50.24 |
| NG9011250MM | u | Accesorio Codo "a tope",PP-RCT, D=250 mm | 0.1 | 293.59 | 29.36 |
| KITPURNG250AIS | u | Aislamiento PUR Codo "a tope", D= 250 mm | 0.06 | 884.79 | 53.09 |
| KITPURNT250AIS | u | Aislamiento PUR Te "a tope", D= 250 mm | 0.06 | 943.14 | 56.59 |
| %0200 | % | Medios auxiliares | 2 % | 730.63 | 14.61 |
|  |  | Total |  |  | 745.24 |

**TNIRCL11AIS315** Tubería PP-R Compuesto Pre-aislado NIRON CLIMA BETA ALL PRO PP-RCT SDR 11 D=315mm (16/05/2011)
Precio: 863.57
Suministro y montaje de tubería pre aislada compuesta por tubería interior NIRON CLIMA BETA ALL PRO PP-RCT Pipe de polipropileno copolímero random reforzada con fibra de vidrio, (1/4)PPR / (2/4)PPR+FV / (1/4)PPR, SDR 11 Serie 5, de diámetro 315 mm y 28,6 mm de espesor. Sistema pre aislado con capa intermedia de Poliuretano Expandido Rígido (PUR) de 42,5 mm de espesor y resistente a los rayos UV mediante tubería exterior de Polietileno de alta densidad PEHD de diámetro 400 mm y 4,8 mm de espesor. Para uso en instalaciones de distribución Distrit Heating, agua refrigerada, cámaras frigoríficas en la industria alimentaria y procesos industriales con temperaturas comprendidas entre -20ºC y 95ºC y presión nominal PN16. Sistema y Tubería NIRON CLIMA BETA ALL PRO PP-RCT Pipe certificado según Reglamento Particular de Aenor RP01.78 y accesorios de polipropileno certificados según norma UNE EN 15874-3. Certificado según ISO 14001 y Declaración Ambiental de Producto ( DAP ). Presentación en barras de 6,1 m o 12,2m de tubería exterior de color negro y tubería interior de color gris con ref. TNIRCL11AIS315 del sistema NIRON de Italsan.

| Código | Ud | Descripción | Rendimiento | Precio | Importe |
|---|---|---|---|---|---|
| UTNIRCL11AIS315 | m | Tubería PP-R Compuesto Pre-aislado NIRON CLIMA BETA ALL PRO PP-RCT SDR11 D=315mm (material) | 1 | 607.77 | 607.77 |
| mo004AIS | h | Oficial 1º fontanero | 0.444 | 16.18 | 7.18 |
| mo005AIS | h | Ayudante fontanero | 0.444 | 14.68 | 6.52 |
| NG9011315MMB | u | Accesorio Codo "a tope", PP-RCT, D= 315 mm | 0.066 | 923.59 | 60.96 |
| NT11315MMB | u | Accesorio Te "a tope", PP-RCT, D= 315 mm | 0.066 | 826.17 | 54.53 |
| KITPURNG250AIS | u | Aislamiento PUR Codo "a tope", D= 250 mm | 0.06 | 884.79 | 53.09 |
| KITPURNT250AIS | u | Aislamiento PUR Te "a tope", D= 250 mm | 0.06 | 943.14 | 56.59 |
| %0200 | % | Medios auxiliares | 2 % | 846.64 | 16.93 |
|  |  | Total |  |  | 863.57 |

### TNIRCL17AIS Tubería PPR Compuesto Pre-aislado NIRON CLIMA BETA ALL PRO SDR 17 (16/05/2011)

**TNIRCLAIS17160** Tubo PPR Compuesto Pre-aislado NIRON CLIMA BETA ALL PRO PP-RCT SDR 17 D160mm (16/05/2011)
Precio: 313.35
Suministro y montaje de tubería pre aislada compuesta por tubería interior NIRON CLIMA BETA ALL PRO PP-RCT Pipe de polipropileno copolímero random reforzada con fibra de vidrio, (1/4)PPR / (2/4)PPR+FV / (1/4)PPR, SDR 17 Serie 8, de diámetro 160 mm y 9,5 mm de espesor. Sistema pre aislado con capa intermedia de Poliuretano Expandido Rígido (PUR) de 45 mm de espesor y resistente a los rayos UV mediante tubería exterior de Polietileno de alta densidad PEHD de diámetro 250 mm y 3,6 mm de espesor. Para uso en instalaciones de distribución Distrit Heating, agua refrigerada, cámaras frigoríficas en la industria alimentaria y procesos industriales con temperaturas comprendidas entre -20ºC y 95ºC y presión nominal PN10. Sistema y Tubería NIRON CLIMA BETA ALL PRO PP-RCT Pipe certificado según Reglamento Particular de Aenor RP01.78 y accesorios de polipropileno certificados según norma UNE EN 15874-3. Certificado según ISO 14001 y Declaración Ambiental de Producto ( DAP ). Presentación en barras de 6,1 m o 12,2 m de tubería exterior de color negro y tubería interior de color gris con ref. TNIRCL17AIS160 del sistema NIRON de Italsan.

| Código | Ud | Descripción | Rendimiento | Precio | Importe |
|---|---|---|---|---|---|
| UTNIRCL17AIS160 | m | Tubo PPR Compuesto Pre-aislado NIRON CLIMA BETA ALL PRO PP-RCT SDR11 D160mm | 1 | 223.75 | 223.75 |
| mo004AIS | h | Oficial 1º fontanero | 0.241 | 16.18 | 3.90 |
| mo005AIS | h | Ayudante fontanero | 0.241 | 14.68 | 3.54 |
| NT17160MM | u | Accesorio Te ''a tope'', PP-RCT, SDR 17, D= 160 mm | 0.06 | 71.92 | 4.32 |
| NG9017160MM | u | Accesorio Codo ''a tope'', PP-RCT, SDR 17, D= 160 mm | 0.06 | 68.41 | 4.10 |
| KITPURNG160AIS | u | Aislamiento PUR Codo "a tope", D= 160 mm | 0.06 | 555.05 | 33.30 |
| KITPURNT160AIS | u | Aislamiento PUR Te "a tope", D= 160 mm | 0.06 | 571.6 | 34.30 |
| %0200 | % | Medios auxiliares | 2 % | 307.21 | 6.14 |
|  |  | Total |  |  | 313.35 |

**TNIRCLAIS17200** Tubo PPR Compuesto Pre-aislado NIRON CLIMA BETA ALL PRO PP-RCT SDR 17 D200mm (16/05/2011)
Precio: 443.37
Suministro y montaje de tubería pre aislada compuesta por tubería interior NIRON CLIMA BETA ALL PRO PP-RCT Pipe de polipropileno copolímero random reforzada con fibra de vidrio, (1/4)PPR / (2/4)PPR+FV / (1/4)PPR, SDR 17 Serie 8, de diámetro 200 mm y 11,9 mm de espesor. Sistema pre aislado con capa intermedia de Poliuretano Expandido Rígido (PUR) de 40 mm de espesor y resistente a los rayos UV mediante tubería exterior de Polietileno de alta densidad PEHD de diámetro 280 mm y 4,1 mm de espesor. Para uso en instalaciones de distribución Distrit Heating, agua refrigerada, cámaras frigoríficas en la industria alimentaria y procesos industriales con temperaturas comprendidas entre -20ºC y 95ºC y presión nominal PN10. Sistema y Tubería NIRON CLIMA BETA ALL PRO PP-RCT Pipe certificado según Reglamento Particular de Aenor RP01.78 y accesorios de polipropileno certificados según norma UNE EN 15874-3. Certificado según ISO 14001 y Declaración Ambiental de Producto ( DAP ). Presentación en barras de 6,1 m o 12,2 m de tubería exterior de color negro y tubería interior de color gris con ref. TNIRCL17AIS200 del sistema NIRON de Italsan.

| Código | Ud | Descripción | Rendimiento | Precio | Importe |
|---|---|---|---|---|---|
| UTNIRCL17AIS200 | m | Tubo PPR Compuesto Pre-aislado NIRON CLIMA BETA ALL PRO PP-RCT SDR11 D200mm | 1 | 328.53 | 328.53 |
| mo004AIS | h | Oficial 1º fontanero | 0.289 | 16.18 | 4.68 |
| mo005AIS | h | Ayudante fontanero | 0.289 | 14.68 | 4.24 |
| NT17200MM | u | Accesorio Te ''a tope'', PP-RCT, SDR 17, D= 200 mm | 0.06 | 255.73 | 15.34 |
| NG9017200MM | u | Accesorio Codo ''a tope'', PP-RCT, SDR 17, D= 200 mm | 0.06 | 181.24 | 10.87 |
| KITPURNG200AIS | u | Aislamiento PUR Codo "a tope", D= 200 mm | 0.06 | 566.96 | 34.02 |
| KITPURNT200AIS | u | Aislamiento PUR Te "a tope", D= 200 mm | 0.06 | 616.72 | 37.00 |
| %0200 | % | Medios auxiliares | 2 % | 434.68 | 8.69 |
|  |  | Total |  |  | 443.37 |

**TNIRCLAIS17250** Tubo PPR Compuesto Pre-aislado NIRON CLIMA BETA ALL PRO PP-RCT SDR 17 D250mm (16/05/2011)
Precio: 670.86
Suministro y montaje de tubería pre aislada compuesta por tubería interior NIRON CLIMA BETA ALL PRO PP-RCT Pipe de polipropileno copolímero random reforzada con fibra de vidrio, (1/4)PPR / (2/4)PPR+FV / (1/4)PPR, SDR 17 Serie 8, de diámetro 250 mm y 14,9 mm de espesor. Sistema pre aislado con capa intermedia de Poliuretano Expandido Rígido (PUR) de 52,5 mm de espesor y resistente a los rayos UV mediante tubería exterior de Polietileno de alta densidad PEHD de diámetro 355 mm y 4,8 mm de espesor. Para uso en instalaciones de distribución Distrit Heating, agua refrigerada, cámaras frigoríficas en la industria alimentaria y procesos industriales con temperaturas comprendidas entre -20ºC y 95ºC y presión nominal PN10. Sistema y Tubería NIRON CLIMA BETA ALL PRO PP-RCT Pipe certificado según Reglamento Particular de Aenor RP01.78 y accesorios de polipropileno certificados según norma UNE EN 15874-3. Certificado según ISO 14001 y Declaración Ambiental de Producto ( DAP ). Presentación en barras de 6,1 m o 12,2 m de tubería exterior de color negro y tubería interior de color gris con ref. TNIRCL17AIS250 del sistema NIRON de Italsan.

| Código | Ud | Descripción | Rendimiento | Precio | Importe |
|---|---|---|---|---|---|
| UTNIRCL17AIS250 | m | Tubo PPR Compuesto Pre-aislado NIRON CLIMA BETA ALL PRO PP-RCT SDR17 D250mm | 1 | 502.4 | 502.40 |
| mo004AIS | h | Oficial 1º fontanero | 0.357 | 16.18 | 5.78 |
| mo005AIS | h | Ayudante fontanero | 0.357 | 14.68 | 5.24 |
| NT17250MM | u | Accesorio Te ''a tope'', PP-RCT, SDR 17, D= 250 mm | 0.06 | 355.94 | 21.36 |
| NG9017250MM | u | Accesorio Codo ''a tope'', PP-RCT, SDR 17, D= 250 mm | 0.06 | 220.91 | 13.25 |
| KITPURNG250AIS | u | Aislamiento PUR Codo "a tope", D= 250 mm | 0.06 | 884.79 | 53.09 |
| KITPURNT250AIS | u | Aislamiento PUR Te "a tope", D= 250 mm | 0.06 | 943.14 | 56.59 |
| %0200 | % | Medios auxiliares | 2 % | 657.71 | 13.15 |
|  |  | Total |  |  | 670.86 |

**TNIRCLAIS17315** Tubo PPR Compuesto Pre-aislado NIRON CLIMA BETA ALL PRO PP-RCT SDR 17 D315mm (16/05/2011)
Precio: 747.28
Suministro y montaje de tubería pre aislada compuesta por tubería interior NIRON CLIMA BETA ALL PRO PP-RCT Pipe de polipropileno copolímero random reforzada con fibra de vidrio, (1/4)PPR / (2/4)PPR+FV / (1/4)PPR, SDR 17 Serie 8, de diámetro 315 mm y 18,7 mm de espesor. Sistema pre aislado con capa intermedia de Poliuretano Expandido Rígido (PUR) de 42,5 mm de espesor y resistente a los rayos UV mediante tubería exterior de Polietileno de alta densidad PEHD de diámetro 400 mm y 4,8 mm de espesor. Para uso en instalaciones de distribución Distrit Heating, agua refrigerada, cámaras frigoríficas en la industria alimentaria y procesos industriales con temperaturas comprendidas entre -20ºC y 95ºC y presión nominal PN10. Sistema y Tubería NIRON CLIMA BETA ALL PRO PP-RCT Pipe certificado según Reglamento Particular de Aenor RP01.78 y accesorios de polipropileno certificados según norma UNE EN 15874-3. Certificado según ISO 14001 y Declaración Ambiental de Producto ( DAP ). Presentación en barras de 6,1 m o 12,2m de tubería exterior de color negro y tubería interior de color gris con ref. TNIRCL17AIS315 del sistema NIRON de Italsan.

| Código | Ud | Descripción | Rendimiento | Precio | Importe |
|---|---|---|---|---|---|
| UTNIRCL17AIS315 | m | Tubo PPR Compuesto Pre-aislado NIRON CLIMA BETA ALL PRO PP-RCT SDR17 D315mm | 1 | 577.32 | 577.32 |
| mo004AIS | h | Oficial 1º fontanero | 0.357 | 16.18 | 5.78 |
| mo005AIS | h | Ayudante fontanero | 0.357 | 14.68 | 5.24 |
| NT17250MM | u | Accesorio Te ''a tope'', PP-RCT, SDR 17, D= 250 mm | 0.06 | 355.94 | 21.36 |
| NG9017250MM | u | Accesorio Codo ''a tope'', PP-RCT, SDR 17, D= 250 mm | 0.06 | 220.91 | 13.25 |
| KITPURNG250AIS | u | Aislamiento PUR Codo "a tope", D= 250 mm | 0.06 | 884.79 | 53.09 |
| KITPURNT250AIS | u | Aislamiento PUR Te "a tope", D= 250 mm | 0.06 | 943.14 | 56.59 |
| %0200 | % | Medios auxiliares | 2 % | 732.63 | 14.65 |
|  |  | Total |  |  | 747.28 |

**27TNIRCL200733** m Calefacción con tubería PP-R RP Compuesto con FV: NIRON FIBER BLUE PP-R RP PIPE SDR 9/ Serie 4, D= 200 mm (16/05/2011)
Precio: 475.69
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio | Importe |
|---|---|---|---|---|---|
| AB115200AZ | u | Material aux. sujeción: Abrazadera isofónica NIRON | 0.38 | 16.95 | 6.44 |
| TNIRFBRP2009 | m | Fontanería ACS con tubería PP-R RP Compuesto con FV: NIRON FIBER BLUE PP-R RP PIPE SDR 9/ Serie 4, D= 200 mm | 1 | 311.52 | 311.52 |
| coelPRFC40a | m2 | Aislamiento térmico: Plancha elastomérica flexible de 40 mm de espesor (material; 14/04/2015) | 0.63 | 79.66 | 50.19 |
| adcoel520 | cm3 | Adhesivo para extremos y costura longitudinal de Coquilla/Plancha elastomérica (material; 14/04/2015) | 28.57 | 0.02 | 0.57 |
| mo002 | h | Oficial 1ª calefactor. | 0.17 | 16.18 | 2.75 |
| mo053 | h | Ayudante calefactor. | 0.17 | 14.68 | 2.50 |
| %0200 | % | Medios auxiliares | 2 % | 373.97 | 7.48 |
| NME200 | u | Accesorio Manguito Electrosoldable, PP-R CT, D= 200 mm (material; 01/02/2017) | 0.25 | 157.84 | 39.46 |
| NT11200MM | u | Accesorio Te ''a tope'', PP-RCT, D= 200 mm | 0.1 | 301.32 | 30.13 |
| NG9011200MM | u | Accesorio Codo "a tope",PP-RCT, D=200 mm | 0.1 | 246.48 | 24.65 |
|  |  | Total |  |  | 475.69 |

**27TNIRCL20073B4** m Tubo PP-R Compuesto con FV: NIRON CLIMA MULTILAYER PREMIUM SDR 7,3 D=200x27,4 (material; 16/09/2015)
Precio: 256.34
Tubo de polipropileno copolímero random PP-R RA 7050 resistente a la degradación oxidativa por hipoclorito sódico, compuesto con fibra de vidrio (1/4) PP-R (2/4) PP-R+FV (1/4) PPR, SDR7,3, de diámetro 200 mm y 27,4 mm de espesor. Clase 1/10-2/10-4/10-5/8. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Espesor de aislamiento térmico conforme a RITE calculado mediante procedimiento alternativo según criterios de la norma UNE EN ISO 12241. Presentación en barras de 6,1 m, color gris, ref. 27TNIRCL20073 de sistema de tubería Niron Premium.

**CalCBPd200** m Calefacción con tubería PP-R RP Compuesto con FV: NIRON FIBER BLUE PP-R RP PIPE SDR 9/ Serie 4, D= 200 mm (16/05/2011)
Precio: 495.06
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio | Importe |
|---|---|---|---|---|---|
| AB115200AZ | u | Material aux. sujeción: Abrazadera isofónica NIRON | 0.38 | 16.95 | 6.44 |
| U27TNIRCL20073 | m | Tubo PP-RCT Compuesto con FV: NIRON PREMIUM SDR 7,3/ Serie 3,2, D= 200 x 27,4 mm | 1 | 330.51 | 330.51 |
| coelPRFC40a | m2 | Aislamiento térmico: Plancha elastomérica flexible de 40 mm de espesor | 0.63 | 79.66 | 50.19 |
| adcoel520 | cm3 | Adhesivo para extremos y costura longitudinal de Coquilla/Plancha elastomérica | 28.57 | 0.02 | 0.57 |
| mo002 | h | Oficial 1ª calefactor. | 0.17 | 16.18 | 2.75 |
| mo053 | h | Ayudante calefactor. | 0.17 | 14.68 | 2.50 |
| %0200 | % | Medios auxiliares | 2 % | 392.96 | 7.86 |
| NME200 | u | Accesorio Manguito Electrosoldable, PP-R CT, D= 200 mm | 0.25 | 157.84 | 39.46 |
| NT11200MM | u | Accesorio Te ''a tope'', PP-RCT, D= 200 mm | 0.1 | 301.32 | 30.13 |
| NG9011200MM | u | Accesorio Codo "a tope",PP-RCT, D=200 mm | 0.1 | 246.48 | 24.65 |
|  |  | Total |  |  | 495.06 |

**CalCBPd250** m Calefacción con tubería PP-R RP Compuesto con FV: NIRON FIBER BLUE PP-R RP PIPE SDR 9/ Serie 4, D= 250 mm (16/05/2011)
Precio: 718.07
Suministro y montaje de tubo monocapa de polipropileno copolímero random PP-R RP "Raised Pressure" con fibra de vidrio (1/4)PP-R // (2/4)PP-R+FV // (1/4)PP-R, SDR 9 serie 4, de diámetro 250 mm y 27,9 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2509 de la serie Niron de ITALSAN.

| Código | Ud | Descripción | Rendimiento | Precio | Importe |
|---|---|---|---|---|---|
| 33168250 | u | Material aux. sujeción: Abrazadera isofónica Niron, de carga pesada | 0.3 | 52.25 | 15.68 |
| TNIRFBRP2509 | m | Fontanería ACS con tubería PP-R RP Compuesto con FV: NIRON FIBER BLUE PP-R RP PIPE SDR 9/ Serie 4, D= 250 mm | 1 | 488.24 | 488.24 |
| coelPRFC40a | m2 | Aislamiento térmico: Plancha elastomérica flexible de 40 mm de espesor | 0.63 | 79.66 | 50.19 |
| adcoel520 | cm3 | Adhesivo para extremos y costura longitudinal de Coquilla/Plancha elastomérica | 7.14 | 0.02 | 0.14 |
| mo004 | h | Oficial 1º fontanero | 0.14 | 16.18 | 2.27 |
| mo005 | h | Ayudante fontanero | 0.14 | 14.68 | 2.06 |
| %0200 | % | Medios auxiliares | 2 % | 558.58 | 11.17 |
| NME250 | u | Accesorio Manguito Electrosoldable, PP-R CT, D= 250 mm (material; 01/02/2017) | 0.25 | 274.89 | 68.72 |
| NT11250MMB | u | Accesorio Te ''a tope'', PP-RCT, D= 250 mm | 0.1 | 502.43 | 50.24 |
| NG9011250MM | u | Accesorio Codo "a tope",PP-RCT, D=250 mm | 0.1 | 293.59 | 29.36 |
|  |  | Total |  |  | 718.07 |

**TNIRCL25073** m Calefacción con tubería PP-R RP Compuesto con FV: NIRON FIBER BLUE PP-R RP PIPE SDR 9/ Serie 4, D= 250 mm (16/05/2011)
Precio: 718.07
Suministro y montaje de tubo monocapa de polipropileno copolímero random PP-R RP "Raised Pressure" con fibra de vidrio (1/4)PP-R // (2/4)PP-R+FV // (1/4)PP-R, SDR 9 serie 4, de diámetro 250 mm y 27,9 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2509 de la serie Niron de ITALSAN.

| Código | Ud | Descripción | Rendimiento | Precio | Importe |
|---|---|---|---|---|---|
| 33168250 | u | Material aux. sujeción: Abrazadera isofónica Niron, de carga pesada | 0.3 | 52.25 | 15.68 |
| TNIRFBRP2509 | m | Fontanería ACS con tubería PP-R RP Compuesto con FV: NIRON FIBER BLUE PP-R RP PIPE SDR 9/ Serie 4, D= 250 mm | 1 | 488.24 | 488.24 |
| coelPRFC40a | m2 | Aislamiento térmico: Plancha elastomérica flexible de 40 mm de espesor | 0.63 | 79.66 | 50.19 |
| adcoel520 | cm3 | Adhesivo para extremos y costura longitudinal de Coquilla/Plancha elastomérica | 7.14 | 0.02 | 0.14 |
| mo004 | h | Oficial 1º fontanero | 0.14 | 16.18 | 2.27 |
| mo005 | h | Ayudante fontanero | 0.14 | 14.68 | 2.06 |
| %0200 | % | Medios auxiliares | 2 % | 558.58 | 11.17 |
| NME250 | u | Accesorio Manguito Electrosoldable, PP-R CT, D= 250 mm | 0.25 | 274.89 | 68.72 |
| NT11250MMB | u | Accesorio Te ''a tope'', PP-RCT, D= 250 mm | 0.1 | 502.43 | 50.24 |
| NG9011250MM | u | Accesorio Codo "a tope",PP-RCT, D=250 mm | 0.1 | 293.59 | 29.36 |
|  |  | Total |  |  | 718.07 |

**UTNIRCL20073** m Acumulación ACS con tubería PP-R RP Compuesto con FV: NIRON PREMIUM SDR 7.3/ Serie 3.2, D= 200 mm (16/05/2011)
Precio: 495.06
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio | Importe |
|---|---|---|---|---|---|
| AB115200AZ | u | Material aux. sujeción: Abrazadera isofónica NIRON | 0.38 | 16.95 | 6.44 |
| U27TNIRCL20073 | m | Tubo PP-RCT Compuesto con FV: NIRON PREMIUM SDR 7,3/ Serie 3,2, D= 200 x 27,4 mm | 1 | 330.51 | 330.51 |
| coelPRFC40a | m2 | Aislamiento térmico: Plancha elastomérica flexible de 40 mm de espesor | 0.63 | 79.66 | 50.19 |
| adcoel520 | cm3 | Adhesivo para extremos y costura longitudinal de Coquilla/Plancha elastomérica | 28.57 | 0.02 | 0.57 |
| mo002 | h | Oficial 1ª calefactor. | 0.17 | 16.18 | 2.75 |
| mo053 | h | Ayudante calefactor. | 0.17 | 14.68 | 2.50 |
| %0200 | % | Medios auxiliares | 2 % | 392.96 | 7.86 |
| NME200 | u | Accesorio Manguito Electrosoldable, PP-R CT, D= 200 mm | 0.25 | 157.84 | 39.46 |
| NT11200MM | u | Accesorio Te ''a tope'', PP-RCT, D= 200 mm | 0.1 | 301.32 | 30.13 |
| NG9011200MM | u | Accesorio Codo "a tope",PP-RCT, D=200 mm | 0.1 | 246.48 | 24.65 |
|  |  | Total |  |  | 495.06 |

**UTNIRCL25073** m Acumulación ACS con tubería PP-R RP Compuesto con FV: NIRON PREMIUM SDR 7.3/ Serie 3.2, D= 250 mm (16/05/2011)
Precio: 892.19
Suministro y montaje de tubo monocapa de polipropileno copolímero random PP-R RP "Raised Pressure" con fibra de vidrio (1/4)PP-R // (2/4)PP-R+FV // (1/4)PP-R, SDR 9 serie 4, de diámetro 315 mm y 35,2 mm de espesor. Tubería fabricada según Reglamento Particular Aenor RP 01.78, accesorios fabricados según UNE EN 15874-3 y sistema de unión por soldadura a tope según norma DIN 8077/78. Certificado de potabilidad Aimplas según RD 140/2003. Incluida p/p de accesorios y material auxiliar para montaje y sujeción en climatización (calefacción, sistemas agua/agua, agua/aire) con temperaturas comprendidas entre -15 °C y 95 °C. Espesor de aislamiento térmico conforme a RITE calculado mediante procedimiento alternativo según criterios de la norma UNE EN ISO 12241. Instalado con abrazaderas isofónicas Niron de goma lisa, según norma UNE EN 806-4. Presentación en barra de 4 m, color azul Niron con banda azul Niron Fiber Blue, ref. TNIRFBRP3159 de la serie Niron de ITALSAN.

| Código | Ud | Descripción | Rendimiento | Precio | Importe |
|---|---|---|---|---|---|
| AB33168325 | u | Material aux. sujeción: Abrazadera isofónica Niron, de carga pesada | 0.3 | 55.99 | 16.80 |
| UTNIRCL31573 | m | Tubería PP-R RP Compuesto con FV: NIRON PREMIUM SDR 7.3/ Serie 3.2, D= 315 x 43,2 mm (material; 01/02/2017) | 1 | 522.84 | 522.84 |
| coelPRFC40a | m2 | Aislamiento térmico: Plancha elastomérica flexible de 40 mm de espesor | 0.63 | 79.66 | 50.19 |
| adcoel520 | cm3 | Adhesivo para extremos y costura longitudinal de Coquilla/Plancha elastomérica | 7.14 | 0.02 | 0.14 |
| mo004 | h | Oficial 1º fontanero | 0.14 | 16.18 | 2.27 |
| mo005 | h | Ayudante fontanero | 0.14 | 14.68 | 2.06 |
| %0200 | % | Medios auxiliares | 2 % | 594.30 | 11.89 |
| NME315 | u | Accesorio Manguito Electrosoldable, PP-R CT, D= 315 mm (material; 01/02/2017) | 0.25 | 444.08 | 111.02 |
| NG9011315MMB | u | Accesorio Codo "a tope", PP-RCT, D= 315 mm | 0.1 | 923.59 | 92.36 |
| NT11315MMB | u | Accesorio Te "a tope", PP-RCT, D= 315 mm | 0.1 | 826.17 | 82.62 |
|  |  | Total |  |  | 892.19 |

**UTNIRV60** m Tubo PP-R RP Monocapa SDR 9/ Serie 4, D= 50 x 5,6 mm (material; 01/02/2017)
Precio: 9.31
Tubo monocapa de polipropileno copolímero random PP-R RP "Raised Pressure" SDR 9 serie 4, de diámetro 50 mm y 5,6 mm de espesor. Fabricado y certificado según norma UNE EN 15874-2, y sistema de unión por termofusión, inserciones incorporadas y electrofusión certificado según norma UNE EN 15874-5. Certificado de potabilidad Aimplas según RD 140/2003. Para uso en instalaciones de fontanería (AFS, ACS) y climatización (calefacción, sistemas agua/agua, agua/aire) con temperaturas comprendidas entre -15 °C y 95 °C. Espesor de aislamiento térmico conforme a RITE calculado mediante procedimiento alternativo según criterios de la norma UNE EN ISO 12241. Presentación en barra de 4 m, color azul Niron, ref. TNIRRRP509 de la serie Niron de ITALSAN.

## Recursos

**UTNIRRRP2074** m Tubo PP-R RP Monocapa SDR 7,4/ serie 3,2, D 20 mm x 2,8 mm
Tubo NIRON Monocapa RP de polipropileno copolímero random PP-R RP "Raised Pressure" SDR 7,4 serie 3,2, de diámetro 20 mm y 2,8 mm de espesor. Fabricado y certificado según norma UNE EN 15874-2, y sistema de unión por termofusión, inserciones incorporadas y electrofusión certificado según norma UNE EN 15874-5. Certificado de potabilidad Aimplas según RD 140/2003. Para uso en instalaciones de fontanería (AFS, ACS) y climatización (calefacción, sistemas agua/agua, agua/aire) con temperaturas comprendidas entre -15 °C y 95 °C. Certificado según ISO 14001 y Declaración Ambiental de Producto ( DAP ). Presentación en barra de 4 m, color azul Niron, ref. TNIRRRP2074 de la serie Niron de ITALSAN.

**UTNIRRRP2574** m Tubo PP-R RP Monocapa SDR 7.4/ Serie 3.2, D= 25 x 3,5 mm
Tubo NIRON Monocapa RP de polipropileno copolímero random PP-R RP "Raised Pressure" SDR 7,4 serie 3,2, de diámetro 25 mm y 3,5 mm de espesor. Fabricado y certificado según norma UNE EN 15874-2, y sistema de unión por termofusión, inserciones incorporadas y electrofusión certificado según norma UNE EN 15874-5. Certificado de potabilidad Aimplas según RD 140/2003. Para uso en instalaciones de fontanería (AFS, ACS) y climatización (calefacción, sistemas agua/agua, agua/aire) con temperaturas comprendidas entre -15 °C y 95 °C. Certificado según ISO 14001 y Declaración Ambiental de Producto ( DAP ). Presentación en barra de 4 m, color azul Niron, ref. TNIRRRP2574 de la serie Niron de ITALSAN.

**NMAN25** u Accesorio Manguito Socket, PP-RCT, D= 25 mm
Accesorio termosoldable tipo manguito de polipropileno copolímero random PP-R 80, fabricado y certificado según norma UNE EN 15874-3, para instalaciones de fontanería (AFS, ACS) y climatización (calefacción, sistemas agua/agua, agua/aire), con temperaturas comprendidas entre -15 °C y 95 °C, color azul Niron.

**NG25** u Accesorio Codo Socket, PP-RCT, D= 25 mm
Accesorio termosoldable tipo codo de polipropileno copolímero random PP-R 80, fabricado y certificado según norma UNE EN 15874-3, para instalaciones de fontanería (AFS, ACS) y climatización (calefacción, sistemas agua/agua, agua/aire), con temperaturas comprendidas entre -15 °C y 95 °C, color azul Niron.

**NT25** u Accesorio Te Socket, PP-RCT, D= 25 mm
Accesorio termosoldable tipo te de polipropileno copolímero random PP-R 80, fabricado y certificado según norma UNE EN 15874-3, para instalaciones de fontanería (AFS, ACS) y climatización (calefacción, sistemas agua/agua, agua/aire), con temperaturas comprendidas entre -15 °C y 95 °C, color azul Niron.

**UTNIRRRP329** m Tubo PP-R RP Monocapa SDR 9/ Serie 4, D= 32 x 3,6 mm
Tubo NIRON Monocapa RP de polipropileno copolímero random PP-R RP "Raised Pressure" SDR 9 serie 4, de diámetro 32 mm y 3,6 mm de espesor. Fabricado y certificado según norma UNE EN 15874-2, y sistema de unión por termofusión, inserciones incorporadas y electrofusión certificado según norma UNE EN 15874-5. Certificado de potabilidad Aimplas según RD 140/2003. Para uso en instalaciones de fontanería (AFS, ACS) y climatización (calefacción, sistemas agua/agua, agua/aire) con temperaturas comprendidas entre -15 °C y 95 °C. Certificado según ISO 14001 y Declaración Ambiental de Producto ( DAP ). Presentación en barra de 4 m, color azul Niron, ref. TNIRRRP329 de la serie Niron de ITALSAN.

**NMAN32** u Accesorio Manguito Socket, PP-RCT, D= 32 mm
Accesorio termosoldable tipo manguito de polipropileno copolímero random PP-R 80, fabricado y certificado según norma UNE EN 15874-3, para instalaciones de fontanería (AFS, ACS) y climatización (calefacción, sistemas agua/agua, agua/aire), con temperaturas comprendidas entre -15 °C y 95 °C, color azul Niron.

**NG32** u Accesorio Codo Socket, PP-RCT, D= 32 mm
Accesorio termosoldable tipo codo de polipropileno copolímero random PP-R 80, fabricado y certificado según norma UNE EN 15874-3, para instalaciones de fontanería (AFS, ACS) y climatización (calefacción, sistemas agua/agua, agua/aire), con temperaturas comprendidas entre -15 °C y 95 °C, color azul Niron.

**NT32** u Accesorio Te Socket, PP-RCT, D= 32 mm
Accesorio termosoldable tipo te de polipropileno copolímero random PP-R 80, fabricado y certificado según norma UNE EN 15874-3, para instalaciones de fontanería (AFS, ACS) y climatización (calefacción, sistemas agua/agua, agua/aire), con temperaturas comprendidas entre -15 °C y 95 °C, color azul Niron.

**UTNIRRRP409** m Tubo PP-R RP Monocapa SDR 9/ Serie 4, D= 40 x 4,5 mm
Tubo NIRON Monocapa RP de polipropileno copolímero random PP-R RP "Raised Pressure" SDR 9 serie 4, de diámetro 40 mm y 4,5 mm de espesor. Fabricado y certificado según norma UNE EN 15874-2, y sistema de unión por termofusión, inserciones incorporadas y electrofusión certificado según norma UNE EN 15874-5. Certificado de potabilidad Aimplas según RD 140/2003. Para uso en instalaciones de fontanería (AFS, ACS) y climatización (calefacción, sistemas agua/agua, agua/aire) con temperaturas comprendidas entre -15 °C y 95 °C. Certificado según ISO 14001 y Declaración Ambiental de Producto ( DAP ). Presentación en barra de 4 m, color azul Niron, ref. TNIRRRP409 de la serie Niron de ITALSAN.

**UTNIRRRP509** m Tubo PP-R RP Monocapa SDR 9/ Serie 4, D= 50 x 5,6 mm
Tubo NIRON Monocapa RP de polipropileno copolímero random PP-R RP "Raised Pressure" SDR 9 serie 4, de diámetro 50 mm y 5,6 mm de espesor. Fabricado y certificado según norma UNE EN 15874-2, y sistema de unión por termofusión, inserciones incorporadas y electrofusión certificado según norma UNE EN 15874-5. Certificado de potabilidad Aimplas según RD 140/2003. Para uso en instalaciones de fontanería (AFS, ACS) y climatización (calefacción, sistemas agua/agua, agua/aire) con temperaturas comprendidas entre -15 °C y 95 °C. Certificado según ISO 14001 y Declaración Ambiental de Producto ( DAP ). Presentación en barra de 4 m, color azul Niron, ref. TNIRRRP509 de la serie Niron de ITALSAN.

**UTNIRRRP639** m Tubo PP-R RP Monocapa SDR 9/ Serie 4, D= 63 x 7,1 mm
Tubo NIRON Monocapa RP de polipropileno copolímero random PP-R RP "Raised Pressure" SDR 9 serie 4, de diámetro 63 mm y 7,1 mm de espesor. Fabricado y certificado según norma UNE EN 15874-2, y sistema de unión por termofusión, inserciones incorporadas y electrofusión certificado según norma UNE EN 15874-5. Certificado de potabilidad Aimplas según RD 140/2003. Para uso en instalaciones de fontanería (AFS, ACS) y climatización (calefacción, sistemas agua/agua, agua/aire) con temperaturas comprendidas entre -15 °C y 95 °C. Certificado según ISO 14001 y Declaración Ambiental de Producto ( DAP ). Presentación en barra de 4 m, color azul Niron, ref. TNIRRRP639 de la serie Niron de ITALSAN.

**UTNIRRRP759** m Tubo PP-R RP Monocapa SDR 9/ Serie 4, D= 75 x 8,4 mm
Tubo NIRON Monocapa RP de polipropileno copolímero random PP-R RP "Raised Pressure" SDR 9 serie 4, de diámetro 75 mm y 8,4 mm de espesor. Fabricado y certificado según norma UNE EN 15874-2, y sistema de unión por termofusión, inserciones incorporadas y electrofusión certificado según norma UNE EN 15874-5. Certificado de potabilidad Aimplas según RD 140/2003. Para uso en instalaciones de fontanería (AFS, ACS) y climatización (calefacción, sistemas agua/agua, agua/aire) con temperaturas comprendidas entre -15 °C y 95 °C. Certificado según ISO 14001 y Declaración Ambiental de Producto ( DAP ). Presentación en barra de 4 m, color azul Niron, ref. TNIRRRP759 de la serie Niron de ITALSAN.

**NMAN75** u Accesorio Manguito Socket, PP-RCT, D= 75 mm
Accesorio termosoldable tipo manguito de polipropileno copolímero random PP-R RP "Raised Pressure", fabricado y certificado según norma UNE EN 15874-3, para instalaciones de fontanería (AFS, ACS) y climatización (calefacción, sistemas agua/agua, agua/aire), con temperaturas comprendidas entre -15 °C y 95 °C, color azul Niron.

**NG75** u Accesorio Codo Socket, PP-RCT, D= 75 mm
Accesorio termosoldable tipo codo de polipropileno copolímero random PP-R RP "Raised Pressure", fabricado y certificado según norma UNE EN 15874-3, para instalaciones de fontanería (AFS, ACS) y climatización (calefacción, sistemas agua/agua, agua/aire), con temperaturas comprendidas entre -15 °C y 95 °C, color azul Niron.

**NT75** u Accesorio Te Socket, PP-RCT, D= 75 mm
Accesorio termosoldable tipo te de polipropileno copolímero random PP-R RP "Raised Pressure", fabricado y certificado según norma UNE EN 15874-3, para instalaciones de fontanería (AFS, ACS) y climatización (calefacción, sistemas agua/agua, agua/aire), con temperaturas comprendidas entre -15 °C y 95 °C, color azul Niron.

**UTNIRRRP909** m Tubo PP-R RP Monocapa SDR 9/ Serie 4, D= 90 x 10,1 mm
Tubo NIRON Monocapa RP de polipropileno copolímero random PP-R RP "Raised Pressure" SDR 9 serie 4, de diámetro 90 mm y 10,1 mm de espesor. Fabricado y certificado según norma UNE EN 15874-2, y sistema de unión por termofusión, inserciones incorporadas y electrofusión certificado según norma UNE EN 15874-5. Certificado de potabilidad Aimplas según RD 140/2003. Para uso en instalaciones de fontanería (AFS, ACS) y climatización (calefacción, sistemas agua/agua, agua/aire) con temperaturas comprendidas entre -15 °C y 95 °C. Certificado según ISO 14001 y Declaración Ambiental de Producto ( DAP ). Presentación en barra de 4 m, color azul Niron, ref. TNIRRRP909 de la serie Niron de ITALSAN.

**NMAN90** u Accesorio Manguito Socket, PP-RCT, D= 90 mm
Accesorio termosoldable tipo manguito de polipropileno copolímero random PP-R RP "Raised Pressure", fabricado y certificado según norma UNE EN 15874-3, para instalaciones de fontanería (AFS, ACS) y climatización (calefacción, sistemas agua/agua, agua/aire), con temperaturas comprendidas entre -15 °C y 95 °C, color azul Niron.

**NG90** u Accesorio Codo Socket, PP-RCT, D= 90 mm
Accesorio termosoldable tipo codo de polipropileno copolímero random PP-R RP "Raised Pressure", fabricado y certificado según norma UNE EN 15874-3, para instalaciones de fontanería (AFS, ACS) y climatización (calefacción, sistemas agua/agua, agua/aire), con temperaturas comprendidas entre -15 °C y 95 °C, color azul Niron.

**NT90** u Accesorio Te Socket, PP-RCT, D= 90 mm
Accesorio termosoldable tipo te de polipropileno copolímero random PP-R RP "Raised Pressure", fabricado y certificado según norma UNE EN 15874-3, para instalaciones de fontanería (AFS, ACS) y climatización (calefacción, sistemas agua/agua, agua/aire), con temperaturas comprendidas entre -15 °C y 95 °C, color azul Niron.

**UTNIRRRP1109** m Tubo PP-R RP Monocapa SDR 9/ Serie 4, D= 110 x 12,3 mm
Tubo NIRON Monocapa RP de polipropileno copolímero random PP-R RP "Raised Pressure" SDR 9 serie 4, de diámetro 110 mm y 12,3 mm de espesor. Fabricado y certificado según norma UNE EN 15874-2, y sistema de unión por termofusión, inserciones incorporadas y electrofusión certificado según norma UNE EN 15874-5. Certificado de potabilidad Aimplas según RD 140/2003. Para uso en instalaciones de fontanería (AFS, ACS) y climatización (calefacción, sistemas agua/agua, agua/aire) con temperaturas comprendidas entre -15 °C y 95 °C. Certificado según ISO 14001 y Declaración Ambiental de Producto ( DAP ). Presentación en barra de 4 m, color azul Niron, ref. TNIRRRP1109 de la serie Niron de ITALSAN.

**NMAN110** u Accesorio Manguito Socket, PP-RCT, D= 110 mm
Accesorio termosoldable tipo manguito de polipropileno copolímero random PP-R RP "Raised Pressure", fabricado y certificado según norma UNE EN 15874-3, para instalaciones de fontanería (AFS, ACS) y climatización (calefacción, sistemas agua/agua, agua/aire), con temperaturas comprendidas entre -15 °C y 95 °C, color azul Niron.

**NG110** u Accesorio Codo Socket, PP-RCT, D= 110 mm
Accesorio termosoldable tipo codo de polipropileno copolímero random PP-R RP "Raised Pressure", fabricado y certificado según norma UNE EN 15874-3, para instalaciones de fontanería (AFS, ACS) y climatización (calefacción, sistemas agua/agua, agua/aire), con temperaturas comprendidas entre -15 °C y 95 °C, color azul Niron.

**NT110** u Accesorio Te Socket, PP-RCT, D= 110 mm
Accesorio termosoldable tipo te de polipropileno copolímero random PP-R RP "Raised Pressure", fabricado y certificado según norma UNE EN 15874-3, para instalaciones de fontanería (AFS, ACS) y climatización (calefacción, sistemas agua/agua, agua/aire), con temperaturas comprendidas entre -15 °C y 95 °C, color azul Niron.

**UTNIRRRP1259** m Tubo PP-R RP Monocapa SDR 9/ Serie 4, D= 125 x 14,0 mm
Tubo NIRON Monocapa RP de polipropileno copolímero random PP-R RP "Raised Pressure" SDR 9 serie 4, de diámetro 125 mm y 14 mm de espesor. Fabricado y certificado según norma UNE EN 15874-2, y sistema de unión por termofusión, inserciones incorporadas y electrofusión certificado según norma UNE EN 15874-5. Certificado de potabilidad Aimplas según RD 140/2003. Para uso en instalaciones de fontanería (AFS, ACS) y climatización (calefacción, sistemas agua/agua, agua/aire) con temperaturas comprendidas entre -15 °C y 95 °C. Certificado según ISO 14001 y Declaración Ambiental de Producto ( DAP ). Presentación en barra de 4 m, color azul Niron, ref. TNIRRRP1259 de la serie Niron de ITALSAN.

**NMAN125** u Accesorio Manguito Socket, PP-RCT, D= 125 mm
Accesorio termosoldable tipo manguito de polipropileno copolímero random PP-R RP "Raised Pressure", fabricado y certificado según norma UNE EN 15874-3, para instalaciones de fontanería (AFS, ACS) y climatización (calefacción, sistemas agua/agua, agua/aire), con temperaturas comprendidas entre -15 °C y 95 °C, color azul Niron.

**NG125** u Accesorio Codo Socket, PP-RCT, D= 125 mm
Accesorio termosoldable tipo codo de polipropileno copolímero random PP-R RP "Raised Pressure", fabricado y certificado según norma UNE EN 15874-3, para instalaciones de fontanería (AFS, ACS) y climatización (calefacción, sistemas agua/agua, agua/aire), con temperaturas comprendidas entre -15 °C y 95 °C, color azul Niron.

**NT125** u Accesorio Te Socket, PP-RCT, D= 125 mm
Accesorio termosoldable tipo te de polipropileno copolímero random PP-R RP "Raised Pressure", fabricado y certificado según norma UNE EN 15874-3, para instalaciones de fontanería (AFS, ACS) y climatización (calefacción, sistemas agua/agua, agua/aire), con temperaturas comprendidas entre -15 °C y 95 °C, color azul Niron.

**UTNIRRRP1609** m Tubo PP-R RP Monocapa SDR 9/ Serie 4, D= 160 x 17,9 mm
Tubo NIRON Monocapa RP de polipropileno copolímero random PP-R RP "Raised Pressure" SDR 9 serie 4, de diámetro 160 mm y 17,9 mm de espesor. Fabricado y certificado según norma UNE EN 15874-2, y sistema de unión, inserciones incorporadas y electrofusión certificado según norma UNE EN 15874-5. Certificado de potabilidad Aimplas según RD 140/2003. Para uso en instalaciones de fontanería (AFS, ACS) y climatización (calefacción, sistemas agua/agua, agua/aire) con temperaturas comprendidas entre -15 °C y 95 °C. Certificado según ISO 14001 y Declaración Ambiental de Producto ( DAP ). Presentación en barra de 4 m, color azul Niron, ref. TNIRRRP1609 de la serie Niron de ITALSAN.

**NT11160MM** u Accesorio Te ''a tope'', PP-RCT, D= 160 mm
Accesorio segmentado para soldadura ''a tope'', tipo te de polipropileno copolímero random PP-R RP "Raised Pressure", fabricado según norma UNE EN 15874-3, para instalaciones de fontanería (AFS, ACS) y climatización (calefacción, sistemas agua/agua, agua/aire), con temperaturas comprendidas entre -15 °C y 70 °C.

**NG9011160MM** u Accesorio Codo "a tope", PP-RCT, D= 160 mm
Accesorio segmentado para soldadura ''a tope'', tipo codo de polipropileno copolímero random PP-R RP "Raised Pressure", fabricado según norma UNE EN 15874-3, para instalaciones de fontanería (AFS, ACS) y climatización (calefacción, sistemas agua/agua, agua/aire), con temperaturas comprendidas entre -15 °C y 70 °C.

**UTNIRRRP2009** m Tubo PP-R RP Monocapa SDR 9/ Serie 4, D= 200 x 22,4 mm
Tubo NIRON Monocapa RP de polipropileno copolímero random PP-R RP "Raised Pressure" SDR 9 serie 4, de diámetro 200 mm y 22,4 mm de espesor. Fabricado y certificado según norma UNE EN 15874-2, y sistema de unión, inserciones incorporadas y electrofusión certificado según norma UNE EN 15874-5. Certificado de potabilidad Aimplas según RD 140/2003. Para uso en instalaciones de fontanería (AFS, ACS) y climatización (calefacción, sistemas agua/agua, agua/aire) con temperaturas comprendidas entre -15 °C y 95 °C. Certificado según ISO 14001 y Declaración Ambiental de Producto ( DAP ). Presentación en barra de 4 m, color azul Niron, ref. TNIRRRP2009 de la serie Niron de ITALSAN.

**NT11200MM** u Accesorio Te ''a tope'', PP-RCT, D= 200 mm
Accesorio segmentado para soldadura ''a tope'', tipo te de polipropileno copolímero random PP-R RP "Raised Pressure", fabricado según norma UNE EN 15874-3, para instalaciones de fontanería (AFS, ACS) y climatización (calefacción, sistemas agua/agua, agua/aire), con temperaturas comprendidas entre -15 °C y 70 °C.

**NG9011200MM** u Accesorio Codo "a tope",PP-RCT, D=200 mm
Accesorio segmentado para soldadura ''a tope'', tipo codo de polipropileno copolímero random PP-R RP "Raised Pressure", fabricado según norma UNE EN 15874-3, para instalaciones de fontanería (AFS, ACS) y climatización (calefacción, sistemas agua/agua, agua/aire), con temperaturas comprendidas entre -15 °C y 70 °C.

**UTNIRRRP2509** m Tubo PP-R RP Monocapa SDR 9/ Serie 4, D= 250 x 27,9 mm
Tubo NIRON Monocapa RP de polipropileno copolímero random PP-R RP "Raised Pressure" SDR 9 serie 4, de diámetro 250 mm y 27,9 mm de espesor. Fabricado y certificado según norma UNE EN 15874-2, y sistema de unión, inserciones incorporadas y electrofusión certificado según norma UNE EN 15874-5. Certificado de potabilidad Aimplas según RD 140/2003. Para uso en instalaciones de fontanería (AFS, ACS) y climatización (calefacción, sistemas agua/agua, agua/aire) con temperaturas comprendidas entre -15 °C y 95 °C. Certificado según ISO 14001 y Declaración Ambiental de Producto ( DAP ). Presentación en barra de 4 m, color azul Niron, ref. TNIRRRP2509 de la serie Niron de ITALSAN.

**NT11250MMB** u Accesorio Te ''a tope'', PP-RCT, D= 250 mm
Accesorio segmentado para soldadura ''a tope'', tipo te de polipropileno copolímero random PP-R RP "Raised Pressure", fabricado según norma UNE EN 15874-3, para instalaciones de fontanería (AFS, ACS) y climatización (calefacción, sistemas agua/agua, agua/aire), con temperaturas comprendidas entre -15 °C y 70 °C.

**NG9011250MM** u Accesorio Codo "a tope",PP-RCT, D=250 mm
Accesorio segmentado para soldadura ''a tope'', tipo codo de polipropileno copolímero random PP-R RP "Raised Pressure", fabricado según norma UNE EN 15874-3, para instalaciones de fontanería (AFS, ACS) y climatización (calefacción, sistemas agua/agua, agua/aire), con temperaturas comprendidas entre -15 °C y 70 °C.

**UTNIRRRP3159** m Tubo PP-R RP Monocapa SDR 9/ Serie 4, D= 315 x 35,2 mm
Tubo NIRON Monocapa RP de polipropileno copolímero random PP-R RP "Raised Pressure" SDR 9 serie 4, de diámetro 315 mm y 35,2 mm de espesor. Fabricado y certificado según norma UNE EN 15874-2, y sistema de unión, inserciones incorporadas y electrofusión certificado según norma UNE EN 15874-5. Certificado de potabilidad Aimplas según RD 140/2003. Para uso en instalaciones de fontanería (AFS, ACS) y climatización (calefacción, sistemas agua/agua, agua/aire) con temperaturas comprendidas entre -15 °C y 95 °C. Certificado según ISO 14001 y Declaración Ambiental de Producto ( DAP ). Presentación en barra de 4 m, color azul Niron, ref. TNIRRRP3159 de la serie Niron de ITALSAN.

**NT11315MMB** u Accesorio Te "a tope", PP-RCT, D= 315 mm
Accesorio segmentado para soldadura ''a tope'', tipo te de polipropileno copolímero random PP-R RP "Raised Pressure", fabricado según norma UNE EN 15874-3, para instalaciones de fontanería (AFS, ACS) y climatización (calefacción, sistemas agua/agua, agua/aire), con temperaturas comprendidas entre -15 °C y 70 °C.

**NG9011315MMB** u Accesorio Codo "a tope", PP-RCT, D= 315 mm
Accesorio segmentado para soldadura ''a tope'', tipo codo de polipropileno copolímero random PP-R RP "Raised Pressure", fabricado según norma UNE EN 15874-3, para instalaciones de fontanería (AFS, ACS) y climatización (calefacción, sistemas agua/agua, agua/aire), con temperaturas comprendidas entre -15 °C y 70 °C.

**UTNIRRRP3559** m Tubo PP-R RP Monocapa SDR 9/ Serie 4, D= 355 x 39.7 mm
Tubo NIRON Monocapa RP de polipropileno copolímero random PP-R RP "Raised Pressure" SDR 9 serie 4, de diámetro 355 mm y 39,7 mm de espesor. Fabricado y certificado según norma UNE EN 15874-2, y sistema de unión, inserciones incorporadas y electrofusión certificado según norma UNE EN 15874-5. Certificado de potabilidad Aimplas según RD 140/2003. Para uso en instalaciones de fontanería (AFS, ACS) y climatización (calefacción, sistemas agua/agua, agua/aire) con temperaturas comprendidas entre -15 °C y 95 °C. Certificado según ISO 14001 y Declaración Ambiental de Producto ( DAP ). Presentación en barra de 4 m, color azul Niron, ref. TNIRRRP3159 de la serie Niron de ITALSAN.

**NT11355MMB** u Accesorio Te ''a tope'', PP-RCT, D= 355 mm
Accesorio segmentado para soldadura ''a tope'', tipo te de polipropileno copolímero random PP-R RP "Raised Pressure", fabricado según norma UNE EN 15874-3, para instalaciones de fontanería (AFS, ACS) y climatización (calefacción, sistemas agua/agua, agua/aire), con temperaturas comprendidas entre -15 °C y 70 °C.

**NG9011355MMB** u Accesorio Codo "a tope", PP-RCT, D= 355 mm
Accesorio segmentado para soldadura ''a tope'', tipo codo de polipropileno copolímero random PP-R RP "Raised Pressure", fabricado según norma UNE EN 15874-3, para instalaciones de fontanería (AFS, ACS) y climatización (calefacción, sistemas agua/agua, agua/aire), con temperaturas comprendidas entre -15 °C y 70 °C.

**U27TNIRCL2073** m Tubo PP-RCT Compuesto con FV: NIRON PREMIUM SDR 7,3/ Serie 3.2, D= 20 x 2,8 mm
Tubo NIRON PREMIUM de polipropileno copolímero random PP-RCT RA 7050 resistente a la degradación oxidativa por hipoclorito de sodio, compuesto con fibra de vidrio (1/4)PP-RCT // (2/4)PP-RCT+FV // (1/4)PP-RCT, SDR 7,3, de diámetro 20 mm y 2,8 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris con ref. 27TNIRCL2073 de sistema de tuberías Niron de ITALSAN.

**27NMAN20** u Accesorio Manguito Socket, PP-R CT RA7050, D= 20 mm
Accesorio Manguito de diámetro 20 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN20 del sistema Niron Premium.

**27NT20** u Accesorio Te Socket, PP-R CT RA7050, D= 20 mm
Accesorio TE de diámetro 20 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT20 del sistema Niron Premium.

**27NG20** u Accesorio Codo Socket, PP-R CT RA7050, D= 20 mm
Accesorio Codo de diámetro 20 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG20 del sistema Niron Premium.

**U27TNIRCL2573** m Tubo PP-RCT Compuesto con FV: NIRON PREMIUM SDR 7,3/ Serie 3.2, D= 25 x 3,5 mm
Tubo NIRON PREMIUM de polipropileno copolímero random PP-RCT RA 7050 resistente a la degradación oxidativa por hipoclorito de sodio, compuesto con fibra de vidrio (1/4)PP-RCT // (2/4)PP-RCT+FV // (1/4)PP-RCT, SDR 7,3, de diámetro 25 mm y 3,5 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NMAN25** u Accesorio Manguito Socket, PP-R CT RA7050, D= 25 mm
Accesorio Manguito de diámetro 25 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN25 del sistema Niron Premium.

**27NT25** u Accesorio Te Socket, PP-R CT RA7050, D= 25 mm
Accesorio TE de diámetro 25 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT25 del sistema Niron Premium.

**27NG25** u Accesorio Codo Socket, PP-R CT RA7050, D= 25 mm
Accesorio Codo de diámetro 25 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG25 del sistema Niron Premium.

**U27TNIRCL3273** m Tubo PP-RCT Compuesto con FV: NIRON PREMIUM SDR 7,3/ Serie 3.2, D= 32 x 4,4 mm
Tubo NIRON PREMIUM de polipropileno copolímero random PP-RCT RA 7050 resistente a la degradación oxidativa por hipoclorito de sodio, compuesto con fibra de vidrio (1/4)PP-RCT // (2/4)PP-RCT+FV // (1/4)PP-RCT, SDR 7,3, de diámetro 32 mm y 4,4 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NMAN32** u Accesorio Manguito Socket, PP-R CT RA7050, D= 32 mm
Accesorio Manguito de diámetro 32 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN32 del sistema Niron Premium.

**27NT32** u Accesorio Te Socket, PP-R CT RA7050, D= 32 mm
Accesorio TE de diámetro 32 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT32 del sistema Niron Premium.

**27NG32** u Accesorio Codo Socket, PP-R CT RA7050, D= 32 mm
Accesorio Codo de diámetro 32 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG32 del sistema Niron Premium.

**U27TNIRCL4073** m Tubo PP-RCT Compuesto con FV: NIRON PREMIUM SDR 7,3/ Serie 3.2, D= 40 x 5,5 mm
Tubo NIRON PREMIUM de polipropileno copolímero random PP-RCT RA 7050 resistente a la degradación oxidativa por hipoclorito de sodio, compuesto con fibra de vidrio (1/4)PP-RCT // (2/4)PP-RCT+FV // (1/4)PP-RCT, SDR 7,3, de diámetro 40 mm y 5,5 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NMAN40** u Accesorio Manguito Socket, PP-R CT RA7050, D= 40 mm
Accesorio Manguito de diámetro 40 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN40 del sistema Niron Premium.

**27NT40** u Accesorio Te Socket, PP-R CT RA7050, D= 40 mm
Accesorio TE de diámetro 40 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT40 del sistema Niron Premium.

**27NG40** u Accesorio Codo Socket, PP-R CT RA7050, D= 40 mm
Accesorio Codo de diámetro 40 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG40 del sistema Niron Premium.

**U27TNIRCL5073** m Tubo PP-RCT Compuesto con FV: NIRON PREMIUM SDR 7,3/ Serie 3.2, D= 50 x 6,9 mm
Tubo NIRON PREMIUM de polipropileno copolímero random PP-RCT RA 7050 resistente a la degradación oxidativa por hipoclorito de sodio, compuesto con fibra de vidrio (1/4)PP-RCT // (2/4)PP-RCT+FV // (1/4)PP-RCT, SDR 7,3, de diámetro 50 mm y 6,9 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua claiente clorada. Idóneo para instalación secundaria de ACS: acumulación y recirculación, con agua sometida a tratamiento de prevención de Legionella con hipoclorito de sodio, con temperaturas de hasta 95ºC. Espesor de aislamiento térmico conforme a RITE calculado mediante procedimiento alternativo según criterios de la norma UNE EN ISO 12241. Certificado según ISO 14001 y Declaración Ambiental de Producto ( DAP ). Presentación en barras de 4 m y 6,1 m, color gris de sistema de tuberías Niron de ITALSAN.

**27NMAN50** u Accesorio Manguito Socket, PP-R CT RA7050, D= 50 mm
Accesorio Manguito de diámetro 50 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN50 del sistema Niron Premium.

**27NT50** u Accesorio Te Socket, PP-R CT RA7050, D= 50 mm
Accesorio TE de diámetro 50 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT50 del sistema Niron Premium.

**27NG50** u Accesorio Codo Socket, PP-R CT RA7050, D= 50 mm
Accesorio Codo de diámetro 50 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG50 del sistema Niron Premium.

**U27TNIRCL6373** m Tubo PP-RCT Compuesto con FV: NIRON PREMIUM SDR 7,3/ Serie 3.2, D= 63 x 8,6 mm
Tubo NIRON PREMIUM de polipropileno copolímero random PP-RCT RA 7050 resistente a la degradación oxidativa por hipoclorito de sodio, compuesto con fibra de vidrio (1/4)PP-RCT // (2/4)PP-RCT+FV // (1/4)PP-RCT, SDR 7,3, de diámetro 63 mm y 8,6 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NMAN63** u Accesorio Manguito Socket, PP-R CT RA7050, D= 63 mm
Accesorio Manguito de diámetro 63 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN63 del sistema Niron Premium.

**27NT63** u Accesorio Te Socket, PP-R CT RA7050, D= 63 mm
Accesorio TE de diámetro 63 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT63 del sistema Niron Premium.

**27NG63** u Accesorio Codo Socket, PP-R CT RA7050, D= 63 mm
Accesorio Codo de diámetro 63 mm en polipropileno copolímero random PP-R RA 7050, para unión socket con matrices tipo A o B. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG63 del sistema Niron Premium.

**U27TNIRCL7573** m Tubo PP-RCT Compuesto con FV: NIRON PREMIUM SDR 7,3/ Serie 3.2, D= 75 x 10,4 mm
Tubo NIRON PREMIUM de polipropileno copolímero random PP-RCT RA 7050 resistente a la degradación oxidativa por hipoclorito de sodio, compuesto con fibra de vidrio (1/4)PP-RCT // (2/4)PP-RCT+FV // (1/4)PP-RCT, SDR 7,3, de diámetro 75 mm y 10,4 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NMAN75** u Accesorio Manguito Socket, PP-R CT RA7050, D= 75 mm
Accesorio Manguito de diámetro 75 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN75 del sistema Niron Premium.

**27NT75** u Accesorio Te Socket, PP-R CT RA7050, D= 75 mm
Accesorio TE de diámetro 75 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT75 del sistema Niron Premium.

**27NG75** u Accesorio Codo Socket, PP-R CT RA7050, D= 75 mm
Accesorio Codo de diámetro 75 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG75 del sistema Niron Premium.

**UTNIRCL9073** m Tubo PP-RCT Compuesto con FV: NIRON PREMIUM SDR 7,3/ Serie 3.2, D= 90 x 12,3 mm
Tubo NIRON PREMIUM de polipropileno copolímero random PP-RCT RA 7050 resistente a la degradación oxidativa por hipoclorito de sodio, compuesto con fibra de vidrio (1/4)PP-RCT // (2/4)PP-RCT+FV // (1/4)PP-RCT, SDR 7,3, de diámetro 90 mm y 12,3 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NMAN90** u Accesorio Manguito Socket, PP-R CT RA7050, D= 90 mm
Accesorio Manguito de diámetro 90 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN90 del sistema Niron Premium.

**27NT90** u Accesorio Te Socket, PP-R CT RA7050, D= 90 mm
Accesorio TE de diámetro 90 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT90 del sistema Niron Premium.

**27NG90** u Accesorio Codo Socket, PP-R CT RA7050, D= 90 mm
Accesorio Codo de diámetro 90 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG90 del sistema Niron Premium.

**UTNIRCL11073** m Tubo PP-RCT Compuesto con FV: NIRON PREMIUM SDR 7,3/ Serie 3.2, D= 110 x 15,1 mm
Tubo NIRON PREMIUM de polipropileno copolímero random PP-RCT RA 7050 resistente a la degradación oxidativa por hipoclorito de sodio, compuesto con fibra de vidrio (1/4)PP-RCT // (2/4)PP-RCT+FV // (1/4)PP-RCT, SDR 7,3, de diámetro 110 mm y 15,1 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NMAN110** u Accesorio Manguito Socket, PP-R CT RA7050, D= 110 mm
Accesorio Manguito de diámetro 110 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN110 del sistema Niron Premium.

**27NT110** u Accesorio Te Socket, PP-R CT RA7050, D= 110 mm
Accesorio TE de diámetro 110 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT110 del sistema Niron Premium.

**27NG110** u Accesorio Codo Socket, PP-R CT RA7050, D= 110 mm
Accesorio Codo de diámetro 110 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG110 del sistema Niron Premium.

**UTNIRCL12573** m Tubo PP-RCT Compuesto con FV: NIRON PREMIUM SDR 7,3/ Serie 3.2, D= 125 x 17,1 mm
Tubo NIRON PREMIUM de polipropileno copolímero random PP-RCT RA 7050 resistente a la degradación oxidativa por hipoclorito de sodio, compuesto con fibra de vidrio (1/4)PP-RCT // (2/4)PP-RCT+FV // (1/4)PP-RCT, SDR 7,3, de diámetro 125 mm y 17,1 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua claiente clorada. Idóneo para instalación secundaria de ACS: acumulación y recirculación, con agua sometida a tratamiento de prevención de Legionella con hipoclorito de sodio, con temperaturas de hasta 95ºC. Espesor de aislamiento térmico conforme a RITE calculado mediante procedimiento alternativo según criterios de la norma UNE EN ISO 12241. Certificado según ISO 14001 y Declaración Ambiental de Producto ( DAP ). Presentación en barras de 4 m y 6,1 m, color gris de sistema de tuberías Niron de ITALSAN.

**27NMAN125** u Accesorio Manguito Socket, PP-R CT RA7050, D= 125 mm
Accesorio Manguito de diámetro 125 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27MAN125 del sistema Niron Premium.

**27NT125** u Accesorio Te Socket, PP-R CT RA7050, D= 125 mm
Accesorio TE de diámetro 125 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT125 del sistema Niron Premium.

**27NG125** u Accesorio Codo Socket, PP-R CT RA7050, D= 125 mm
Accesorio Codo de diámetro 125 mm en polipropileno copolímero random PP-R RA 7050, para unión socket con matrices tipo A. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG125 del sistema Niron Premium.

**UTNIRCL16073** m Tubo PP-RCT Compuesto con FV: NIRON PREMIUM SDR 7,3/ Serie 3.2, D= 160 x 21,9 mm
Tubo NIRON PREMIUM de polipropileno copolímero random PP-RCT RA 7050 resistente a la degradación oxidativa por hipoclorito de sodio, compuesto con fibra de vidrio (1/4)PP-RCT // (2/4)PP-RCT+FV // (1/4)PP-RCT, SDR 7,3, de diámetro 160 mm y 21,9 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris de sistema de tuberías Niron de ITALSAN.

**27NT74160MM** u Accesorio Te ''a tope'', PP-R CT RA7050 D=160mm
Accesorio TE de diámetro 160 mm SDR7,3 en polipropileno copolímero random PP-R RA 7050, para unión por soldadura a tope o manguito eléctrico. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT74160MM del sistema Niron Premium.

**27NG9074160MM** u Accesorio Codo "a tope", PP-R CT RA7050 D=160mm
Accesorio Codo de diámetro 160 mm SDR7,3 en polipropileno copolímero random PP-R RA 7050, para unión por soldadura a tope o manguito eléctrico. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG9074160MM del sistema Niron Premium.

**U27TNIRCL20073** m Tubo PP-RCT Compuesto con FV: NIRON PREMIUM SDR 7,3/ Serie 3,2, D= 200 x 27,4 mm
Tubo NIRON PREMIUM de polipropileno copolímero random PP-RCT RA 7050 resistente a la degradación oxidativa por hipoclorito de sodio, compuesto con fibra de vidrio (1/4)PP-RCT // (2/4)PP-RCT+FV // (1/4)PP-RCT, SDR 7,3, de diámetro 200 mm y 2,8 mm de espesor. Clase 1/10-2/10-4/10-5/6. Fabricado y certificado según especificaciones para sistemas a presión de tuberías de PP-R AENOR RP 1,78 y ASTM F2389 con clasificación según ASTMF876 CLASE 3. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris con ref. 27TNIRCL20073 de sistema de tuberías Niron de ITALSAN.

**27NT74200MMB** u Accesorio Te ''a tope'', PP-R CT RA7050 D=200mm
Accesorio TE de diámetro 200 mm SDR7,3 en polipropileno copolímero random PP-R RA 7050, para unión por soldadura a tope o manguito eléctrico. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT74200MMB del sistema Niron Premium.

**27NG9074200MMB** u Accesorio Codo "a tope", PP-R CT RA7050 D=200mm
Accesorio Codo de diámetro 200 mm SDR7,3 en polipropileno copolímero random PP-R RA 7050, para unión por soldadura a tope o manguito eléctrico. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG9074200MM del sistema Niron Premium.

**27TNIRCL25073B4** m Tubo PP-RCT Compuesto con FV: NIRON PREMIUM SDR 7,3/ Serie 3,2 D=250x34,3mm
Tubo NIRON PREMIUM de polipropileno copolímero random PP-RCT RA 7050 resistente a la degradación oxidativa por hipoclorito de sodio, compuesto con fibra de vidrio (1/4)PP-RCT // (2/4)PP-RCT+FV // (1/4)PP-RCT, SDR7,3, de diámetro 250 mm y 34,3 mm de espesor. Clase 1/10-2/10-4/10-5/8. Fabricado y certificado según especificaciones para sistemas a presión de tuberías de PP-R AENOR RP 1,78 y ASTM F2389 con clasificación según ASTMF876 CLASE 3. Certificado de cumplimiento con los requisitos para sistemas de tuberías de plástico NSF/ANSI Standard 14, certificado de idoneidad para trasiego de agua potable según norma NSF/ANSI Standard 61 (C.HOT 180 °F/82 °C) y certificado ASTM F2023: Ensayo para la evaluación de la resistencia a la degradación oxidativa de la tuberías y accesorios en instalaciones de agua caliente clorada. Idóneo para instalación secundaria de ACS: acumulación y recirculación, con agua sometida a tratamiento de prevención de Legionella con hipoclorito de sodio, con temperaturas de hasta 95ºC. Espesor de aislamiento térmico conforme a RITE calculado mediante procedimiento alternativo según criterios de la norma UNE EN ISO 12241. Certificado según ISO 14001 y Declaración Ambiental de Producto ( DAP ). Presentación en barras de 4 m y 6,1 m, color gris, ref. 27TNIRCL25073 de sistema de tubería Niron Premium.

**27NT74250MMB** u Accesorio Te ''a tope'', PP-R CT RA7050 D=250mm
Accesorio TE de diámetro 250 mm SDR7,3 en polipropileno copolímero random PP-R RA 7050, para unión por soldadura a tope o manguito eléctrico. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NT74250MMB del sistema Niron Premium.

**27NG9074250MMB** u Accesorio Codo "a tope", PP-R CT RA7050 D=250mm
Accesorio Codo de diámetro 250 mm SDR7,3 en polipropileno copolímero random PP-R RA 7050, para unión por soldadura a tope o manguito eléctrico. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Color gris, ref. 27NG9074250MM del sistema Niron Premium.

**UTNIRFBRP2074** m Tubo PP-R RP Compuesto con FV: NIRON FIBER BLUE PP-R RP PIPE SDR 7,4/ Serie 3.2, D= 20 x 2,8 mm
Tubo compuesto NIRON FIBER BLUE RP de polipropileno copolímero random PP-R RP "Raised Pressure" con fibra de vidrio (1/4)PP-R RP // (2/4)PP-R RP + FV (1/4) // PP-R RP, SDR 7,4 serie 3,2, de diámetro 20 mm y 2,8 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP2074 de la serie Niron de ITALSAN.

**UTNIRFBRP2574** m Tubo PP-R RP Compuesto con FV: NIRON FIBER BLUE PP-R RP PIPE SDR 7,4/ Serie 3.2, D= 25 x 3,5 mm
Tubo compuesto NIRON FIBER BLUE RP de polipropileno copolímero random PP-R RP "Raised Pressure" con fibra de vidrio (1/4)PP-R RP // (2/4)PP-R RP + FV (1/4) // PP-R RP, SDR 7,4 serie 3,2, de diámetro 25 mm y 3,5 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP2574 de la serie Niron de ITALSAN.

**UTNIRFBRP329** m Tubo PP-R RP Compuesto con FV: NIRON FIBER BLUE PP-R RP PIPE SDR 9/ Serie 4, D= 32 x 3,6 mm
Tubo compuesto NIRON FIBER BLUE RP de polipropileno copolímero random PP-R RP "Raised Pressure" con fibra de vidrio (1/4)PP-R RP // (2/4)PP-R RP + FV (1/4) // PP-R RP, SDR 9 serie 4, de diámetro 32 mm y 2,9 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP3211 de la serie Niron de ITALSAN.

**UTNIRFBRP409** m Tubo PP-R RP Compuesto con FV: NIRON FIBER BLUE PP-R RP PIPE SDR 9/ Serie 4, D= 40 x 4,5 mm
Tubo compuesto NIRON FIBER BLUE RP de polipropileno copolímero random PP-R RP "Raised Pressure" con fibra de vidrio (1/4)PP-R RP // (2/4)PP-R RP + FV (1/4) // PP-R RP, SDR 9 serie 4, de diámetro 40 mm y 3,7 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP4011 de la serie Niron de ITALSAN.

**UTNIRFBRP509** m Tubo PP-R RP Compuesto con FV: NIRON FIBER BLUE PP-R RP PIPE SDR 9/ Serie 4, D= 50 x 5,6 mm
Tubo compuesto NIRON FIBER BLUE RP de polipropileno copolímero random PP-R RP "Raised Pressure" con fibra de vidrio (1/4)PP-R RP // (2/4)PP-R RP + FV (1/4) // PP-R RP, SDR 9 serie 4, de diámetro 50 mm y 4,6 mm de espesor. Fabricado y certificado según Reglamento Particular Aenor RP 01.78 y sistema de unión por termofusión, inserciones incorporadas y electrofusión certificado según RP 01.78. Certificado de potabilidad Aimplas según RD 140/2003. Para uso en instalaciones de fontanería (AFS, ACS) y climatización (calefacción, sistemas agua/agua, agua/aire) con temperaturas comprendidas entre -15 °C y 95 °C. Certificado según ISO 14001 y con la Declaración Ambiental de Producto ( DAP ). Presentación en barra de 4 m, color azul Niron con franja gris Fiber Blue, ref. TNIRFBRP5011 de la serie Niron de ITALSAN.

**UTNIRFBRP639** m Tubo PP-R RP Compuesto con FV: NIRON FIBER BLUE PP-R RP PIPE SDR 9/ Serie 4, D= 63 x 7,1 mm
Tubo compuesto NIRON FIBER BLUE RP de polipropileno copolímero random PP-R RP "Raised Pressure" con fibra de vidrio (1/4)PP-R RP // (2/4)PP-R RP + FV (1/4) // PP-R RP, SDR 9 serie 4, de diámetro 63 mm y 5,8 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP6311 de la serie Niron de ITALSAN.

**UTNIRFBRP759** m Tubo PP-R RP Compuesto con FV: NIRON FIBER BLUE PP-R RP PIPE SDR 9/ Serie 4, D= 75 x 8,4 mm
Tubo compuesto NIRON FIBER BLUE RP de polipropileno copolímero random PP-R RP "Raised Pressure" con fibra de vidrio (1/4)PP-R RP // (2/4)PP-R RP + FV (1/4) // PP-R RP, SDR 9 serie 4, de diámetro 75 mm y 6,8 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP7511 de la serie Niron de ITALSAN.

**UTNIRFBRP909** m Tubo PP-R RP Compuesto con FV: NIRON FIBER BLUE PP-R RP PIPE SDR 9/ Serie 4, D= 90 x 10,1 mm
Tubo compuesto NIRON FIBER BLUE RP de polipropileno copolímero random PP-R RP "Raised Pressure" con fibra de vidrio (1/4)PP-R RP // (2/4)PP-R RP + FV (1/4) // PP-R RP, SDR 9 serie 4, de diámetro 90 mm y 8,2 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP9011 de la serie Niron de ITALSAN.

**UTNIRFBRP1109** m Tubo PP-R RP Compuesto con FV: NIRON FIBER BLUE PP-R RP PIPE SDR 9/ Serie 4, D= 110 x 12,3 mm
Tubo compuesto NIRON FIBER BLUE RP de polipropileno copolímero random PP-R RP "Raised Pressure" con fibra de vidrio (1/4)PP-R RP // (2/4)PP-R RP + FV (1/4) // PP-R RP, SDR 9 serie 4, de diámetro 110 mm y 10 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP11011 de la serie Niron de ITALSAN.

**UTNIRFBRP1259** m Tubo PP-R RP Compuesto con FV: NIRON FIBER BLUE PP-R RP PIPE SDR 9/ Serie 4, D= 125 x 14,0 mm
Tubo compuesto NIRON FIBER BLUE RP de polipropileno copolímero random PP-R RP "Raised Pressure" con fibra de vidrio (1/4)PP-R RP // (2/4)PP-R RP + FV (1/4) // PP-R RP, SDR 9 serie 4, de diámetro 125 mm y 11,4 mm de espesor. Fabricado y certificado según Reglamento Particular Aenor RP 01.78 y sistema de unión por termofusión, inserciones incorporadas y electrofusión certificado según RP 01.78. Certificado de potabilidad Aimplas según RD 140/2003. Para uso en instalaciones de fontanería (AFS, ACS) y climatización (calefacción, sistemas agua/agua, agua/aire) con temperaturas comprendidas entre -15 °C y 95 °C. Certificado según ISO 14001 y con la Declaración Ambiental de Producto ( DAP ). Presentación en barra de 4 m, color azul Niron con franja gris Niron Fiber Blue, ref. TNIRFBRP12511 de la serie Niron de ITALSAN.

**UTNIRFBRP1609** m Tubo PP-R RP Compuesto con FV: NIRON FIBER BLUE PP-R RP PIPE SDR 9/ Serie 4, D= 160 x 17,9 mm
Tubo compuesto NIRON FIBER BLUE RP de polipropileno copolímero random PP-R RP "Raised Pressure" con fibra de vidrio (1/4)PP-R RP // (2/4)PP-R RP + FV (1/4) // PP-R RP, SDR 9 serie 4, de diámetro 160 mm y 14,6 mm de espesor. Fabricado y certificado según Reglamento Particular Aenor RP 01.78 y sistema de unión e inserciones incorporadas certificado según RP 01.78. Certificado de potabilidad Aimplas según RD 140/2003. Para uso en instalaciones de fontanería (AFS, ACS) y climatización (calefacción, sistemas agua/agua, agua/aire) con temperaturas comprendidas entre -15 °C y 95 °C. Certificado según ISO 14001 y con la Declaración Ambiental de Producto ( DAP ). Presentación en barra de 4 m, color azul Niron con franja gris Niron Fiber Blue, ref. TNIRFBRP16011 de la serie Niron de ITALSAN.

**UTNIRFBRP2009** m Tubo PP-R RP Compuesto con FV: NIRON FIBER BLUE PP-R RP PIPE SDR 9/ Serie 4, D= 200 x 22,4 mm
Tubo compuesto NIRON FIBER BLUE RP de polipropileno copolímero random PP-R RP "Raised Pressure" con fibra de vidrio (1/4)PP-R RP // (2/4)PP-R RP + FV (1/4) // PP-R RP, SDR 9 serie 4, de diámetro 200 mm y 18,2 mm de espesor. Fabricado y certificado según Reglamento Particular Aenor RP 01.78 y sistema de unión e inserciones incorporadas certificado según RP 01.78. Certificado de potabilidad Aimplas según RD 140/2003. Para uso en instalaciones de fontanería (AFS, ACS) y climatización (calefacción, sistemas agua/agua, agua/aire) con temperaturas comprendidas entre -15 °C y 95 °C. Certificado según ISO 14001 y con la Declaración Ambiental de Producto ( DAP ). Presentación en barra de 4 m, color azul Niron con franja gris Niron Fiber Blue, ref. TNIRFBRP20011 de la serie Niron de ITALSAN.

**UTNIRFBRP2509** m Tubo PP-R RP Compuesto con FV: NIRON FIBER BLUE PP-R RP PIPE SDR 9/ Serie 4, D= 250 x 27,9 mm
Tubo compuesto NIRON FIBER BLUE RP de polipropileno copolímero random PP-R RP "Raised Pressure" con fibra de vidrio (1/4)PP-R RP // (2/4)PP-R RP + FV (1/4) // PP-R RP, SDR 9 serie 4, de diámetro 250 mm y 22,7 mm de espesor. Fabricado y certificado según Reglamento Particular Aenor RP 01.78 y sistema de unión e inserciones incorporadas certificado según RP 01.78. Certificado de potabilidad Aimplas según RD 140/2003. Para uso en instalaciones de fontanería (AFS, ACS) y climatización (calefacción, sistemas agua/agua, agua/aire) con temperaturas comprendidas entre -15 °C y 95 °C. Certificado según ISO 14001 y con la Declaración Ambiental de Producto ( DAP ). Presentación en barra de 4 m, color azul Niron con franja gris Niron Fiber Blue, ref. TNIRFBRP25011 de la serie Niron de ITALSAN.

**UTNIRFBRP3159** m Tubo PP-R RP Compuesto con FV: NIRON FIBER BLUE PP-R RP PIPE SDR 9/ Serie 4, D= 315 x 22,4 mm
Tubo compuesto NIRON FIBER BLUE RP de polipropileno copolímero random PP-R RP "Raised Pressure" con fibra de vidrio (1/4)PP-R RP // (2/4)PP-R RP + FV (1/4) // PP-R RP, SDR 9 serie 4, de diámetro 315 mm y 28,6 mm de espesor. Fabricado y certificado según Reglamento Particular Aenor RP 01.78 y sistema de unión e inserciones incorporadas certificado según RP 01.78. Certificado de potabilidad Aimplas según RD 140/2003. Para uso en instalaciones de fontanería (AFS, ACS) y climatización (calefacción, sistemas agua/agua, agua/aire) con temperaturas comprendidas entre -15 °C y 95 °C. Certificado según ISO 14001 y con la Declaración Ambiental de Producto ( DAP ). Presentación en barra de 4 m, color azul Niron con franja gris Niron Fiber Blue, ref. TNIRFBRP31511 de la serie Niron de ITALSAN.

**UTNIRFBRP3559** m Tubo PP-R RP Compuesto con FV: NIRON FIBER BLUE PP-R RP PIPE SDR 9/ Serie 4, D= 355 x 39,7 mm
Tubo compuestode NIRON FIBER BLUE RP polipropileno copolímero random PP-R RP "Raised Pressure" con fibra de vidrio (1/4)PP-R RP // (2/4)PP-R RP + FV (1/4) // PP-R RP, SDR 9 serie 4, de diámetro 355 mm y 32,2 mm de espesor. Fabricado y certificado según Reglamento Particular Aenor RP 01.78 y sistema de unión e inserciones incorporadas certificado según RP 01.78. Certificado de potabilidad Aimplas según RD 140/2003. Para uso en instalaciones de fontanería (AFS, ACS) y climatización (calefacción, sistemas agua/agua, agua/aire) con temperaturas comprendidas entre -15 °C y 95 °C. Certificado según ISO 14001 y con la Declaración Ambiental de Producto ( DAP ). Presentación en barra de 4 m, color azul Niron con franja gris Niron Fiber Blue, ref. TNIRFBRP31511 de la serie Niron de ITALSAN.

**UTNIRCL2074** m Tubo PP-R 100 Compuesto con FV: NIRON CLIMA SDR 7,4/ Serie 3.2, D= 20 x 2,8 mm
Tubo compuesto NIRON CLIMA de polipropileno copolímero random PP-R RP con fibra de vidrio (1/4)PP-R // (2/4)PP-R+FV // (1/4)PP-R, SDR 7,4 serie 3,2, de diámetro 20 mm y 2,8 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL2074 de la serie Niron de ITALSAN.

**UTNIRCL2574** m Tubo PP-R 100 Compuesto con FV: NIRON CLIMA SDR 7,4/ Serie 3.2, D= 25 x 3,5 mm
Tubo compuesto NIRON CLIMA de polipropileno copolímero random PP-R RP con fibra de vidrio (1/4)PP-R // (2/4)PP-R+FV // (1/4)PP-R, SDR 7,4 serie 3,2, de diámetro 25 mm y 3,5 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL2574 de la serie Niron de ITALSAN.

**UTNIRCL3211** m Tubo PP-R RP Compuesto con FV: NIRON CLIMA SDR 11/ Serie 5, D= 32 x 2,9 mm
Tubo compuesto NIRON CLIMA de polipropileno copolímero random PP-R RP con fibra de vidrio (1/4)PP-R // (2/4)PP-R+FV // (1/4)PP-R, SDR 11 serie 5, de diámetro 32 mm y 2,9 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL3211 de la serie Niron de ITALSAN.

**UTNIRCL4011** m Tubo PP-R RP Compuesto con FV: NIRON CLIMA SDR 11/ Serie 5, D= 40 x 3,7 mm
Tubo compuesto NIRON CLIMA de polipropileno copolímero random PP-R RP con fibra de vidrio (1/4)PP-R // (2/4)PP-R+FV // (1/4)PP-R, SDR 11 serie 5, de diámetro 40 mm y 3,7 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL4011 de la serie Niron de ITALSAN.

**UTNIRCL5011** m Tubo PP-R RP Compuesto con FV: NIRON CLIMA SDR 11/ Serie 5, D= 50 x 4,6 mm
Tubo compuesto NIRON CLIMA de polipropileno copolímero random PP-R RP con fibra de vidrio (1/4)PP-R // (2/4)PP-R+FV // (1/4)PP-R, SDR 11 serie 5, de diámetro 50 mm y 4,6 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL5011 de la serie Niron de ITALSAN.

**UTNIRCL6311** m Tubo PP-R RP Compuesto con FV: NIRON CLIMA SDR 11/ Serie 5, D= 63 x 5,8 mm
Tubo compuesto NIRON CLIMA de polipropileno copolímero random PP-R RP con fibra de vidrio (1/4)PP-R // (2/4)PP-R+FV // (1/4)PP-R, SDR 11 serie 5, de diámetro 63 mm y 5,8 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL6311 de la serie Niron de ITALSAN.

**UTNIRCL7511** m Tubo PP-R RP Compuesto con FV: NIRON CLIMA SDR 11/ Serie 5, D= 75 x 6,8 mm
Tubo compuesto NIRON CLIMA de polipropileno copolímero random PP-R RP con fibra de vidrio (1/4)PP-R // (2/4)PP-R+FV // (1/4)PP-R, SDR 11 serie 5, de diámetro 75 mm y 6,8 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL7511 de la serie Niron de ITALSAN.

**UTNIRCL9011** m Tubo PP-R RP Compuesto con FV: NIRON CLIMA SDR 11/ Serie 5, D= 90 x 8,2 mm
Tubo compuesto NIRON CLIMA de polipropileno copolímero random PP-R RP con fibra de vidrio (1/4)PP-R // (2/4)PP-R+FV // (1/4)PP-R, SDR 11 serie 5, de diámetro 90 mm y 8,2 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL9011 de la serie Niron de ITALSAN.

**UTNIRCL11011** m Tubo PP-R RP Compuesto con FV: NIRON CLIMA SDR 11/ Serie 5, D= 110 x 10,0 mm
Tubo compuesto NIRON CLIMA de polipropileno copolímero random PP-R RP con fibra de vidrio (1/4)PP-R // (2/4)PP-R+FV // (1/4)PP-R, SDR 11 serie 5, de diámetro 110 mm y 10 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL11011 de la serie Niron de ITALSAN.

**UTNIRCL12511** m Tubo PP-R RP Compuesto con FV: NIRON CLIMA SDR 11/ Serie 5, D= 125 x 11,4 mm
Tubo compuesto NIRON CLIMA de polipropileno copolímero random PP-R RP con fibra de vidrio (1/4)PP-R // (2/4)PP-R+FV // (1/4)PP-R, SDR 11 serie 5, de diámetro 125 mm y 11,4 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL12511 de la serie Niron de ITALSAN.

**UTNIRCL16011** m Tubo PP-R RP Compuesto con FV: NIRON CLIMA SDR 11/ Serie 5, D= 160 x 14,6 mm
Tubo compuesto NIRON CLIMA de polipropileno copolímero random PP-R RP con fibra de vidrio (1/4)PP-R // (2/4)PP-R+FV // (1/4)PP-R, SDR 11 serie 5, de diámetro 160 mm y 14,6 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL16011 de la serie Niron de ITALSAN.

**UTNIRCL20011** m Tubo PP-R RP Compuesto con FV: NIRON CLIMA SDR 11/ Serie 5, D= 200 x 18,2 mm
Tubo compuesto NIRON CLIMA de polipropileno copolímero random PP-R RP con fibra de vidrio (1/4)PP-R // (2/4)PP-R+FV // (1/4)PP-R, SDR 11 serie 5, de diámetro 200 mm y 18,2 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL20011 de la serie Niron de ITALSAN.

**UTNIRCL25011** m Tubo PP-R RP Compuesto con FV: NIRON CLIMA SDR 11/ Serie 5, D= 250 x 22,7 mm
Tubo compuesto NIRON CLIMA de polipropileno copolímero random PP-R RP con fibra de vidrio (1/4)PP-R // (2/4)PP-R+FV // (1/4)PP-R, SDR 11 serie 5, de diámetro 250 mm y 22,7 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL25011 de la serie Niron de ITALSAN.

**UTNIRCL31511** m Tubo PP-R RP Compuesto con FV: NIRON CLIMA SDR 11/ Serie 5, D= 315 x 28,6 mm
Tubo compuesto NIRON CLIMA de polipropileno copolímero random PP-R RP con fibra de vidrio (1/4)PP-R // (2/4)PP-R+FV // (1/4)PP-R, SDR 11 serie 5, de diámetro 315 mm y 28,6 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL31511 de la serie Niron de ITALSAN.

**UTNIRCL35511** m Tubo PP-R RP Compuesto con FV: NIRON CLIMA SDR 11/ Serie 5, D= 355 x 32,2 mm
Tubo compuesto NIRON CLIMA de polipropileno copolímero random PP-R RP con fibra de vidrio (1/4)PP-R // (2/4)PP-R+FV // (1/4)PP-R, SDR 11 serie 5, de diámetro 355 mm y 32,2 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL35511 de la serie Niron de ITALSAN.

**UTNIRCL40011** m Tubo PP-R RP con FV: NIRON CLIMA SDR 11/ Serie 5, D= 400 x 36,3 mm
Tubo compuesto NIRON CLIMA de polipropileno copolímero random PP-R RP con fibra de vidrio (1/4)PP-R // (2/4)PP-R+FV // (1/4)PP-R, SDR 11 serie 5, de diámetro 400 mm y 36,3 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL40011 de la serie Niron de ITALSAN.

**NT11400MMB** u Accesorio Te ''a tope'', PP-RCT Compuesto con FV: Niron Clima SDR 11, D= 400 mm
Accesorio segmentado para soldadura ''a tope'', tipo te de polipropileno copolímero random PP-R 100 Compuesto con FV: Niron Clima SDR 11, fabricado según norma UNE EN 15874-3, para instalaciones de fontanería (AFS, ACS) y climatización (calefacción, sistemas agua/agua, agua/aire), con temperaturas comprendidas entre -20 °C y 70 °C.

**NG9011400MMB** u Accesorio Codo ''a tope'', PP-RCT Compuesto con FV: Niron Clima SDR 11, D= 400 mm
Accesorio segmentado para soldadura ''a tope'', tipo codo de polipropileno copolímero random PP-R 100 Compuesto con FV: Niron Clima SDR 11, fabricado según norma UNE EN 15874-3, para instalaciones de fontanería (AFS, ACS) y climatización (sistemas agua/agua, agua/aire), con temperaturas comprendidas entre -20 °C y 70 °C.

**UTNIRCL45011** m Tubo PP-R RP con FV: NIRON CLIMA SDR 11/ Serie 5, D= 450 x 40,9 mm
Tubo compuesto NIRON CLIMA de polipropileno copolímero random PP-R RP con fibra de vidrio (1/4)PP-R // (2/4)PP-R+FV // (1/4)PP-R, SDR 11 serie 5, de diámetro 450 mm y 40,9 mm de espesor. Fabricado según Reglamento Particular de Aenor RP 01.78 y sistema de unión por termofusión, inserciones incorporadas y electrofusión certificado según AENOR. Certificado de potabilidad Aimplas según RD 140/2003. Para uso en instalaciones de fontanería (AFS, ACS), climatización (sistemas agua/agua, agua/aire) y refrigeración industrial con agua glicolada con temperaturas comprendidas entre -15 °C y 95 °C. Certificado según ISO 14001 y Declaración Ambiental de Producto ( DAP ). Presentación en barra de 4 m, color azul Niron con banda azul Niron Clima, ref. TNIRCL45011 de la serie Niron de ITALSAN.

**NT11450MMB** u Accesorio Te ''a tope'', PP-RCT Compuesto con FV: Niron Clima SDR 11, D= 450 mm
Accesorio segmentado para soldadura ''a tope'', tipo te de polipropileno copolímero random PP-R 100 Compuesto con FV: Niron Clima SDR 11, fabricado según norma UNE EN 15874-3, para instalaciones de fontanería (AFS, ACS) y climatización (calefacción, sistemas agua/agua, agua/aire), con temperaturas comprendidas entre -20 °C y 70 °C.

**NG9011450MMB** u Accesorio Codo ''a tope'', PP-RCT Compuesto con FV: Niron Clima SDR 11, D= 450 mm
Accesorio segmentado para soldadura ''a tope'', tipo codo de polipropileno copolímero random PP-R 100 Compuesto con FV: Niron Clima SDR 11, fabricado según norma UNE EN 15874-3, para instalaciones de fontanería (AFS, ACS) y climatización (sistemas agua/agua, agua/aire), con temperaturas comprendidas entre -20 °C y 70 °C.

**UTNIRCL16017** m Tubo PP-R RP Compuesto con FV: NIRON CLIMA SDR 17/ Serie 8, D= 160 x 9,5 mm
Tubo compuesto NIRON CLIMA de polipropileno copolímero random PP-R RP "Raised Pressure" con fibra de vidrio (1/4)PP-R RP // (2/4)PP-R RP+FV // (1/4)PP-R RP, SDR 17 serie 8, de diámetro 160 mm y 9,5 mm de espesor. Fabricado y certificado según Reglamento Particular de Aenor RP 01.78 y accesorios fabricados según UNE EN 15874-3. Certificado de potabilidad Aimplas según RD 140/2003. Para uso en instalaciones de fontanería (AFS, ACS) y climatización (sistemas agua/agua, agua/aire) y refrigeración industrial con agua glicolada, con temperaturas comprendidas entre -15 °C y 95 °C. Instalado con abrazaderas isofónicas Niron de goma lisa, según norma UNE EN 806-4. Certificado según ISO 14001 y Declaración Ambiental de Producto ( DAP ). Presentación en barra de 5,8 m, color azul Niron con banda horizontal azul Niron Clima, ref. TNIRCL16017 de la serie Niron de ITALSAN.

**NT17160MM** u Accesorio Te ''a tope'', PP-RCT, SDR 17, D= 160 mm
Accesorio segmentado para soldadura ''a tope'', tipo te de polipropileno copolímero random PP-R, fabricado según norma UNE EN 15874-3, para instalaciones de fontanería (AFS, ACS) y climatización (sistemas agua/agua, agua/aire), con temperaturas comprendidas entre -15 °C y 70 °C.

**NG9017160MM** u Accesorio Codo ''a tope'', PP-RCT, SDR 17, D= 160 mm
Accesorio segmentado para soldadura ''a tope'', tipo codo de polipropileno copolímero random PP-R, fabricado según norma UNE EN 15874-3, para instalaciones de fontanería (AFS, ACS) y climatización (sistemas agua/agua, agua/aire), con temperaturas comprendidas entre -15 °C y 70 °C.

**UTNIRCL20017** m Tubo PP-R RP Compuesto con FV: NIRON CLIMA SDR 17/ Serie 8, D= 200 x 11,9 mm
Tubo compuesto NIRON CLIMA de polipropileno copolímero random PP-R RP "Raised Pressure" con fibra de vidrio (1/4)PP-R RP // (2/4)PP-R RP+FV // (1/4)PP-R RP, SDR 17 serie 8, de diámetro 200 mm y 11,9 mm de espesor. Fabricado y certificado según Reglamento Particular de Aenor RP 01.78 y accesorios fabricados según UNE EN 15874-3. Certificado de potabilidad Aimplas según RD 140/2003. Para uso en instalaciones de fontanería (AFS, ACS) y climatización (sistemas agua/agua, agua/aire) y refrigeración industrial con agua glicolada, con temperaturas comprendidas entre -15 °C y 95 °C. Instalado con abrazaderas isofónicas Niron de goma lisa, según norma UNE EN 806-4. Certificado según ISO 14001 y Declaración Ambiental de Producto ( DAP ). Presentación en barra de 5,8 m, color azul Niron con banda horizontal azul Niron Clima, ref. TNIRCL20017 de la serie Niron de ITALSAN.

**NT17200MM** u Accesorio Te ''a tope'', PP-RCT, SDR 17, D= 200 mm
Accesorio segmentado para soldadura ''a tope'', tipo te de polipropileno copolímero random PP-R, fabricado según norma UNE EN 15874-3, para instalaciones de fontanería (AFS, ACS) y climatización (sistemas agua/agua, agua/aire), con temperaturas comprendidas entre -15 °C y 70 °C.

**NG9017200MM** u Accesorio Codo ''a tope'', PP-RCT, SDR 17, D= 200 mm
Accesorio segmentado para soldadura ''a tope'', tipo codo de polipropileno copolímero random PP-R, fabricado según norma UNE EN 15874-3, para instalaciones de fontanería (AFS, ACS) y climatización (sistemas agua/agua, agua/aire), con temperaturas comprendidas entre -15 °C y 70 °C.

**UTNIRCL25017** m Tubo PP-R RP Compuesto con FV: NIRON CLIMA SDR 17/ Serie 8, D= 250 x 14,9 mm
Tubo compuesto NIRON CLIMA de polipropileno copolímero random PP-R RP "Raised Pressure" con fibra de vidrio (1/4)PP-R RP // (2/4)PP-R RP+FV // (1/4)PP-R RP, SDR 17 serie 8, de diámetro 250 mm y 14,9 mm de espesor. Fabricado y certificado según Reglamento Particular de Aenor RP 01.78 y accesorios fabricados según UNE EN 15874-3. Certificado de potabilidad Aimplas según RD 140/2003. Para uso en instalaciones de fontanería (AFS, ACS) y climatización (sistemas agua/agua, agua/aire) y refrigeración industrial con agua glicolada, con temperaturas comprendidas entre -15 °C y 95 °C. Instalado con abrazaderas isofónicas Niron de goma lisa, según norma UNE EN 806-4. Certificado según ISO 14001 y Declaración Ambiental de Producto ( DAP ). Presentación en barra de 5,8 m, color azul Niron con banda horizontal azul Niron Clima, ref. TNIRCL25017 de la serie Niron de ITALSAN.

**NT17250MM** u Accesorio Te ''a tope'', PP-RCT, SDR 17, D= 250 mm
Accesorio segmentado para soldadura ''a tope'', tipo te de polipropileno copolímero random PP-R, fabricado según norma UNE EN 15874-3, para instalaciones de fontanería (AFS, ACS) y climatización (sistemas agua/agua, agua/aire), con temperaturas comprendidas entre -15 °C y 70 °C.

**NG9017250MM** u Accesorio Codo ''a tope'', PP-RCT, SDR 17, D= 250 mm
Accesorio segmentado para soldadura ''a tope'', tipo codo de polipropileno copolímero random PP-R, fabricado según norma UNE EN 15874-3, para instalaciones de fontanería (AFS, ACS) y climatización (sistemas agua/agua, agua/aire), con temperaturas comprendidas entre -15 °C y 70 °C.

**UTNIRCL31517** m Tubo PP-R RP Compuesto con FV: NIRON CLIMA SDR 17/ Serie 8, D= 315 x 18,7 mm
Tubo compuesto NIRON CLIMA de polipropileno copolímero random PP-R RP "Raised Pressure" con fibra de vidrio (1/4)PP-R RP // (2/4)PP-R RP+FV // (1/4)PP-R RP, SDR 17 serie 8, de diámetro 315 mm y 18,7 mm de espesor. Fabricado y certificado según Reglamento Particular de Aenor RP 01.78 y accesorios fabricados según UNE EN 15874-3. Certificado de potabilidad Aimplas según RD 140/2003. Para uso en instalaciones de fontanería (AFS, ACS) y climatización (sistemas agua/agua, agua/aire) y refrigeración industrial con agua glicolada, con temperaturas comprendidas entre -15 °C y 95 °C. Instalado con abrazaderas isofónicas Niron de goma lisa, según norma UNE EN 806-4. Certificado según ISO 14001 y Declaración Ambiental de Producto ( DAP ). Presentación en barra de 5,8 m, color azul Niron con banda horizontal azul Niron Clima, ref. TNIRCL31517 de la serie Niron de ITALSAN.

**NT17315MMB** u Accesorio Te ''a tope'', PP-RCT, SDR 17, D= 315 mm
Accesorio segmentado para soldadura ''a tope'', tipo te de polipropileno copolímero random PP-R, fabricado según norma UNE EN 15874-3, para instalaciones de fontanería (AFS, ACS) y climatización (sistemas agua/agua, agua/aire), con temperaturas comprendidas entre -15 °C y 70 °C.

**NG9017315MMB** u Accesorio Codo ''a tope'', PP-RCT, SDR 17, D= 315 mm
Accesorio segmentado para soldadura ''a tope'', tipo codo de polipropileno copolímero random PP-R, fabricado según norma UNE EN 15874-3, para instalaciones de fontanería (AFS, ACS) y climatización (sistemas agua/agua, agua/aire), con temperaturas comprendidas entre -15 °C y 70 °C.

**UTNIRCL35517** m Tubo PP-R RP con FV: NIRON CLIMA SDR 17/ Serie 8, D= 355 x 21,1 mm
Tubo compuesto NIRON CLIMA de polipropileno copolímero random PP-R RP "Raised Pressure" con fibra de vidrio, (1/4)PP-R RP // (2/4)PP-R RP+FV // (1/4)PP-R RP, SDR 17 serie 8, de diámetro 355 mm y 21,1 mm de espesor. Fabricado y certificado según Reglamento Particular de Aenor RP 01.78 y accesorios fabricados según UNE EN 15874-3. Certificado de potabilidad Aimplas según RD 140/2003. Para uso en instalaciones de fontanería (AFS, ACS) y climatización (sistemas agua/agua, agua/aire) y refrigeración industrial con agua glicolada, con temperaturas comprendidas entre -15 °C y 95 °C. Instalado con abrazaderas isofónicas Niron de goma lisa, según norma UNE EN 806-4. Certificado según ISO 14001 y Declaración Ambiental de Producto ( DAP ). Presentación en barra de 5,8 m, color azul Niron con banda horizontal azul Niron Clima, ref. TNIRCL35517 de la serie Niron de ITALSAN.

**NT17355MMB** u Accesorio Te ''a tope'', PP-RCT, SDR 17, D= 355 mm
Accesorio segmentado para soldadura ''a tope'', tipo te de polipropileno copolímero random PP-R, fabricado según norma UNE EN 15874-3, para instalaciones de fontanería (AFS, ACS) y climatización (sistemas agua/agua, agua/aire), con temperaturas comprendidas entre -15 °C y 70 °C.

**NG9017355MMB** u Accesorio Codo ''a tope'', PP-RCT, SDR 17, D= 355 mm
Accesorio segmentado para soldadura ''a tope'', tipo codo de polipropileno copolímero random PP-R, fabricado según norma UNE EN 15874-3, para instalaciones de fontanería (AFS, ACS) y climatización (sistemas agua/agua, agua/aire), con temperaturas comprendidas entre -15 °C y 70 °C.

**UTNIRCL40017** m Tubo PP-R RP con FV: NIRON CLIMA SDR 17/ Serie 8, D= 400 x 23,7 mm
Tubo compuesto NIRON CLIMA de polipropileno copolímero random PP-R RP "Raised Pressure" con fibra de vidrio, (1/4)PP-R RP // (2/4)PP-R RP+FV // (1/4)PP-R RP, SDR 17 serie 8, de diámetro 400 mm y 23,7 mm de espesor. Fabricado y certificado según Reglamento Particular de Aenor RP 01.78 y accesorios fabricados según UNE EN 15874-3. Certificado de potabilidad Aimplas según RD 140/2003. Para uso en instalaciones de fontanería (AFS, ACS) y climatización (sistemas agua/agua, agua/aire) y refrigeración industrial con agua glicolada, con temperaturas comprendidas entre -15 °C y 95 °C. Instalado con abrazaderas isofónicas Niron de goma lisa, según norma UNE EN 806-4. Certificado según ISO 14001 y Declaración Ambiental de Producto ( DAP ). Presentación en barra de 5,8 m, color azul Niron con banda horizontal azul Niron Clima, ref. TNIRCL40017 de la serie Niron de ITALSAN.

**NT17400MMB** u Accesorio Te ''a tope'', PP-RCT, SDR 17, D= 400 mm
Accesorio segmentado para soldadura ''a tope'', tipo te de polipropileno copolímero random PP-R, fabricado según norma UNE EN 15874-3, para instalaciones de fontanería (AFS, ACS) y climatización (sistemas agua/agua, agua/aire), con temperaturas comprendidas entre -15 °C y 70 °C.

**NG9017400MMB** u Accesorio Codo ''a tope'', PP-RCT, SDR 17, D= 400 mm
Accesorio segmentado para soldadura ''a tope'', tipo codo de polipropileno copolímero random PP-R, fabricado según norma UNE EN 15874-3, para instalaciones de fontanería (AFS, ACS) y climatización (sistemas agua/agua, agua/aire), con temperaturas comprendidas entre -15 °C y 70 °C.

**UTNIRCL45017** m Tubo PP-R RP con FV: NIRON CLIMA SDR 17/ Serie 8, D= 450 x 25,5 mm
Tubo compuesto NIRON CLIMA de polipropileno copolímero random PP-R RP "Raised Pressure" con fibra de vidrio, (1/4)PP-R RP // (2/4)PP-R RP+FV // (1/4)PP-R RP, SDR 17 serie 8, de diámetro 450 mm y 25,5 mm de espesor. Fabricado y certificado según Reglamento Particular de Aenor RP 01.78 y accesorios fabricados según UNE EN 15874-3. Certificado de potabilidad Aimplas según RD 140/2003. Incluida p/p de accesorios y material auxiliar para montaje y sujeción en instalaciones de climatización (sistemas agua/agua, agua/aire) y refrigeración industrial con agua glicolada, con temperaturas comprendidas entre -15 °C y 95 °C. Instalado con abrazaderas isofónicas Niron de goma lisa, según norma UNE EN 806-4. Certificado según ISO 14001 y Declaración Ambiental de Producto ( DAP ). Presentación en barra de 5,8 m, color gris, ref. TNIRCL45017 de la serie Niron de ITALSAN.

**NT17450MMB** u Accesorio Te ''a tope'', PP-RCT, SDR 17, D= 450 mm
Accesorio segmentado para soldadura ''a tope'', tipo te de polipropileno copolímero random PP-R, fabricado según norma UNE EN 15874-3, para instalaciones de fontanería (AFS, ACS) y climatización (sistemas agua/agua, agua/aire), con temperaturas comprendidas entre -15 °C y 70 °C.

**NG9017450MMB** u Accesorio Codo ''a tope'', PP-RCT, SDR 17, D= 450 mm
Accesorio segmentado para soldadura ''a tope'', tipo codo de polipropileno copolímero random PP-R, fabricado según norma UNE EN 15874-3, para instalaciones de fontanería (AFS, ACS) y climatización (sistemas agua/agua, agua/aire), con temperaturas comprendidas entre -15 °C y 70 °C.

**UTNIRCL50017** m Tubo PP-R RP Compuesto con FV: NIRON CLIMA SDR 17 / Serie 8, D= 500 x 28,4 mm
Tubo compuesto NIRON CLIMA de polipropileno copolímero random PP-R RP "Raised Pressure" con fibra de vidrio (1/4)PP-R // (2/4)PP-R+FV // (1/4)PP-R, SDR 17 serie 8, de diámetro 500 mm y 28,4 mm de espesor. Tubería fabricada según Reglamento Particular de Aenor RP 01.78 y accesorios fabricados según UNE EN 15874-3. Certificado de potabilidad Aimplas según RD 140/2003. Incluida p/p de accesorios y material auxiliar para montaje y sujeción en instalaciones de climatización (sistemas agua/agua, agua/aire) y refrigeración industrial con agua glicolada, con temperaturas comprendidas entre -15 °C y 95 °C. Instalado con abrazaderas isofónicas Niron de goma lisa, según norma UNE EN 806-4. Certificado según ISO 14001 y Declaración Ambiental de Producto ( DAP ). Presentación en barra de 5,8 m, color gris, ref. TNIRCL50017 de la serie Niron de ITALSAN.

**NT17500MMB** u Accesorio Te "a tope", PP-RCT, SDR 17, D= 500 mm
Accesorio segmentado para soldadura ''a tope'', tipo te de polipropileno copolímero random PP-R, fabricado según norma UNE EN 15874-3, para instalaciones de fontanería (AFS, ACS) y climatización (sistemas agua/agua, agua/aire), con temperaturas comprendidas entre -15 °C y 70 °C.

**NG9017500MMB** u Accesorio Codo "a tope", PP-RCT, SDR 17, D= 500 mm
Accesorio segmentado para soldadura ''a tope'', tipo codo de polipropileno copolímero random PP-R, fabricado según norma UNE EN 15874-3, para instalaciones de fontanería (AFS, ACS) y climatización (sistemas agua/agua, agua/aire), con temperaturas comprendidas entre -15 °C y 70 °C.

**UTNIRCL56017** m Tubo PP-R RP Compuesto con FV: NIRON CLIMA SDR 17 / Serie 8, D= 560 mm
Tubo compuesto NIRON CLIMA de polipropileno copolímero random PP-R RP "Raised Pressure" con fibra de vidrio (1/4)PP-R // (2/4)PP-R+FV // (1/4)PP-R, SDR 17 serie 8, de diámetro 560 mm y 31,8 mm de espesor. Tubería fabricada según Reglamento Particular de Aenor RP 01.78 y accesorios fabricados según UNE EN 15874-3. Certificado de potabilidad Aimplas según RD 140/2003. Incluida p/p de accesorios y material auxiliar para montaje y sujeción en instalaciones de climatización (sistemas agua/agua, agua/aire) y refrigeración industrial con agua glicolada, con temperaturas comprendidas entre -15 °C y 95 °C. Instalado con abrazaderas isofónicas Niron de goma lisa, según norma UNE EN 806-4. Certificado según ISO 14001 y Declaración Ambiental de Producto ( DAP ). Presentación en barra de 5,8 m, color gris, ref. TNIRCL56017 de la serie Niron de ITALSAN.

**NT17560MMB** u Accesorio Te "a tope", PP-RCT, SDR 17, D= 560 mm
Accesorio segmentado para soldadura ''a tope'', tipo te de polipropileno copolímero random PP-R, fabricado según norma UNE EN 15874-3, para instalaciones de fontanería (AFS, ACS) y climatización (sistemas agua/agua, agua/aire), con temperaturas comprendidas entre -15 °C y 70 °C.

**NG9017560MMB** u Accesorio Codo "a tope", PP-RCT, SDR 17, D= 560 mm
Accesorio segmentado para soldadura ''a tope'', tipo codo de polipropileno copolímero random PP-R, fabricado según norma UNE EN 15874-3, para instalaciones de fontanería (AFS, ACS) y climatización (sistemas agua/agua, agua/aire), con temperaturas comprendidas entre -15 °C y 70 °C.

**UTNIRCL63017** m Tubo PP-R RP Compuesto con FV: NIRON CLIMA SDR 17/ Serie 8, D= 630 x 35,7 mm
Tubo compuesto NIRON CLIMA de polipropileno copolímero random PP-R RP "Raised Pressure" con fibra de vidrio (1/4)PP-R // (2/4)PP-R+FV // (1/4)PP-R, SDR 17 serie 8, de diámetro 630 mm y 35,7 mm de espesor. Tubería fabricada según Reglamento Particular de Aenor RP 01.78 y accesorios fabricados según UNE EN 15874-3. Certificado de potabilidad Aimplas según RD 140/2003. Incluida p/p de accesorios y material auxiliar para montaje y sujeción en instalaciones de climatización (sistemas agua/agua, agua/aire) y refrigeración industrial con agua glicolada, con temperaturas comprendidas entre -15 °C y 95 °C. Instalado con abrazaderas isofónicas Niron de goma lisa, según norma UNE EN 806-4. Certificado según ISO 14001 y Declaración Ambiental de Producto ( DAP ). Presentación en barra de 5,8 m, color gris, ref. TNIRCL63017 de la serie Niron de ITALSAN.

**NT17630MMB** u Accesorio Te "a tope", PP-RCT, SDR 17, D =630 mm
Accesorio segmentado para soldadura ''a tope'', tipo te de polipropileno copolímero random PP-R, fabricado según norma UNE EN 15874-3, para instalaciones de fontanería (AFS, ACS) y climatización (sistemas agua/agua, agua/aire), con temperaturas comprendidas entre -15 °C y 70 °C.

**NG9017630MMB** u Accesorio Codo " a tope" PP-RCT, SDR 17. D= 630 mm
Accesorio segmentado para soldadura ''a tope'', tipo codo de polipropileno copolímero random PP-R, fabricado según norma UNE EN 15874-3, para instalaciones de fontanería (AFS, ACS) y climatización (sistemas agua/agua, agua/aire), con temperaturas comprendidas entre -15 °C y 70 °C.

**UTNIRCLUV329** m Tubo PP-R RP Compuesto con FV: NIRON CLIMA COOL PRO SDR 9/ Serie 5, D= 32 x 2,9 mm
Tubo de polipropileno copolímero random PP-RCT RA7050 NIRON COOL PRO compuesto con fibra de vidrio SDR9 serie 4, recubierto por una capa de PP-RCT aditivado con masterbach resistente a la radiación UV, de diámetros 32 mm y 3,6 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV329 de la serie Niron de ITALSAN.

**NMANUV32** u Accesorio Manguito UV Socket, PP-RCT, D= 32 mm
Accesorio termosoldable tipo manguito de polipropileno copolímero random PP-R 80, fabricado y certificado según norma UNE EN 15874-3, para instalaciones de fontanería (AFS, ACS) y climatización (calefacción, sistemas agua/agua, agua/aire), con temperaturas comprendidas entre -15 °C y 95 °C, color azul Niron.

**NTUV32** u Accesorio Te UV Socket, PP-RCT, D= 32 mm
Accesorio termosoldable tipo te de polipropileno copolímero random PP-R 80, fabricado y certificado según norma UNE EN 15874-3, para instalaciones de fontanería (AFS, ACS) y climatización (calefacción, sistemas agua/agua, agua/aire), con temperaturas comprendidas entre -15 °C y 95 °C, color azul Niron.

**NG3UV2** u Accesorio Codo UV Socket, PP-RCT, D= 32 mm
Accesorio termosoldable tipo codo de polipropileno copolímero random PP-R 80, fabricado y certificado según norma UNE EN 15874-3, para instalaciones de fontanería (AFS, ACS) y climatización (calefacción, sistemas agua/agua, agua/aire), con temperaturas comprendidas entre -15 °C y 95 °C, color azul Niron.

**UTNIRCLUV4011** m Tubo PP-R RP Compuesto con FV: NIRON CLIMA COOL PRO SDR 11/ Serie 5, D= 40 x 3,7 mm
Tubo de polipropileno copolímero random PP-RCT RA7050 NIRON COOL PRO compuesto con fibra de vidrio SDR11 serie 5, recubierto por una capa de PP-RCT aditivado con masterbach resistente a la radiación UV, de diámetros 40 mm y 3,7 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV4011 de la serie Niron de ITALSAN.

**UTNIRCLUV5011** m Tubo PP-R RP Compuesto con FV: NIRON CLIMA COOL PRO SDR 11/ Serie 5, D= 50 x 4,6 mm
Tubo de polipropileno copolímero random PP-RCT RA7050 NIRON COOL PRO compuesto con fibra de vidrio SDR11 serie 5, recubierto por una capa de PP-RCT aditivado con masterbach resistente a la radiación UV, de diámetros 50 mm y 4,6 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV5011 de la serie Niron de ITALSAN.

**UTNIRCLUV6311** m Tubo PP-R RP Compuesto con FV: NIRON CLIMA COOL PRO SDR 11/ Serie 5, D= 63 x 5,8 mm
Tubo de polipropileno copolímero random PP-RCT RA7050 NIRON COOL PRO compuesto con fibra de vidrio SDR11 serie 5, recubierto por una capa de PP-RCT aditivado con masterbach resistente a la radiación UV, de diámetros 63 mm y 5,8 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV6311 de la serie Niron de ITALSAN.

**UTNIRCLUV7511** m Tubo PP-R RP Compuesto con FV: NIRON CLIMA COOL PRO SDR 11/ Serie 5, D= 75 x 6,8 mm
Tubo de polipropileno copolímero random PP-RCT RA7050 NIRON COOL PRO compuesto con fibra de vidrio SDR11 serie 5, recubierto por una capa de PP-RCT aditivado con masterbach resistente a la radiación UV, de diámetros 75 mm y 6,8 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV7511 de la serie Niron de ITALSAN.

**NTUV75** u Accesorio Te UV "a tope", PP-RCT, D= 75 mm
Accesorio termosoldable tipo te de polipropileno copolímero random PP-R RP "Raised Pressure", fabricado y certificado según norma UNE EN 15874-3, para instalaciones de fontanería (AFS, ACS) y climatización (calefacción, sistemas agua/agua, agua/aire), con temperaturas comprendidas entre -15 °C y 95 °C, color azul Niron.

**NG7UV5** u Accesorio Codo UV "a tope", PP-RCT, D= 75 mm
Accesorio termosoldable tipo codo de polipropileno copolímero random PP-R RP "Raised Pressure", fabricado y certificado según norma UNE EN 15874-3, para instalaciones de fontanería (AFS, ACS) y climatización (calefacción, sistemas agua/agua, agua/aire), con temperaturas comprendidas entre -15 °C y 95 °C, color azul Niron.

**UTNIRCLUV9011** m Tubo PP-R RP Compuesto con FV: NIRON CLIMA COOL PRO SDR 11/ Serie 5, D= 90 x 8,2 mm
Tubo de polipropileno copolímero random PP-RCT RA7050 NIRON COOL PRO compuesto con fibra de vidrio SDR11 serie 5, recubierto por una capa de PP-RCT aditivado con masterbach resistente a la radiación UV, de diámetros 90 mm y 8,2 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV9011 de la serie Niron de ITALSAN.

**NTUV90** u Accesorio Te UV "a tope", PP-RCT, D= 90 mm
Accesorio termosoldable tipo te de polipropileno copolímero random PP-R RP "Raised Pressure", fabricado y certificado según norma UNE EN 15874-3, para instalaciones de fontanería (AFS, ACS) y climatización (calefacción, sistemas agua/agua, agua/aire), con temperaturas comprendidas entre -15 °C y 95 °C, color azul Niron.

**NGUV90** u Accesorio Codo UV "a tope", PP-RCT, D= 90 mm
Accesorio termosoldable tipo codo de polipropileno copolímero random PP-R RP "Raised Pressure", fabricado y certificado según norma UNE EN 15874-3, para instalaciones de fontanería (AFS, ACS) y climatización (calefacción, sistemas agua/agua, agua/aire), con temperaturas comprendidas entre -15 °C y 95 °C, color azul Niron.

**UTNIRCLUV11011** m Tubo PP-R RP Compuesto con FV: NIRON CLIMA COOL PRO SDR 11/ Serie 5, D= 110 x 10,0 mm
Tubo de polipropileno copolímero random PP-RCT RA7050 NIRON COOL PRO compuesto con fibra de vidrio SDR11 serie 5, recubierto por una capa de PP-RCT aditivado con masterbach resistente a la radiación UV, de diámetros 110 mm y 10 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV11011 de la serie Niron de ITALSAN.

**NTUV110** u Accesorio Te UV"a tope", PP-RCT, D= 110 mm
Accesorio termosoldable tipo te de polipropileno copolímero random PP-R RP "Raised Pressure", fabricado y certificado según norma UNE EN 15874-3, para instalaciones de fontanería (AFS, ACS) y climatización (calefacción, sistemas agua/agua, agua/aire), con temperaturas comprendidas entre -15 °C y 95 °C, color azul Niron.

**NGUV110** u Accesorio Codo UV"a tope", PP-RCT, D= 110 mm
Accesorio termosoldable tipo codo de polipropileno copolímero random PP-R RP "Raised Pressure", fabricado y certificado según norma UNE EN 15874-3, para instalaciones de fontanería (AFS, ACS) y climatización (calefacción, sistemas agua/agua, agua/aire), con temperaturas comprendidas entre -15 °C y 95 °C, color azul Niron.

**UTNIRCLUV12511** m Tubo PP-R RP Compuesto con FV: NIRON CLIMA COOL PRO SDR 11/ Serie 5, D= 125 x 11,4 mm
Tubo de polipropileno copolímero random PP-RCT RA7050 NIRON COOL PRO compuesto con fibra de vidrio SDR11 serie 5, recubierto por una capa de PP-RCT aditivado con masterbach resistente a la radiación UV, de diámetros 125 mm y 11,4 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV12511 de la serie Niron de ITALSAN.

**NTUV125** u Accesorio Te UV "a tope", PP-RCT, D= 125 mm
Accesorio termosoldable tipo te de polipropileno copolímero random PP-R RP "Raised Pressure", fabricado y certificado según norma UNE EN 15874-3, para instalaciones de fontanería (AFS, ACS) y climatización (calefacción, sistemas agua/agua, agua/aire), con temperaturas comprendidas entre -15 °C y 95 °C, color azul Niron.

**NGUV125** u Accesorio Codo UV "a tope", PP-RCT, D= 125 mm
Accesorio termosoldable tipo codo de polipropileno copolímero random PP-R RP "Raised Pressure", fabricado y certificado según norma UNE EN 15874-3, para instalaciones de fontanería (AFS, ACS) y climatización (calefacción, sistemas agua/agua, agua/aire), con temperaturas comprendidas entre -15 °C y 95 °C, color azul Niron.

**UTNIRCLUV16017** m Tubo PP-R RP Compuesto con FV: NIRON CLIMA COOL PRO SDR 17/ Serie 8, D= 160 x 19,5 mm
Tubo de polipropileno copolímero random PP-RCT RA7050 NIRON COOL PRO compuesto con fibra de vidrio SDR17 serie 8, recubierto por una capa de PP-RCT aditivado con masterbach resistente a la radiación UV, de diámetros 160 mm y 9,5 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV16017 de la serie Niron de ITALSAN.

**NTUV17160MM** u Accesorio Te ''a tope'', PP-RCT, D= 160 mm
Accesorio segmentado para soldadura ''a tope'', tipo te de polipropileno copolímero random PP-R RP "Raised Pressure", fabricado según norma UNE EN 15874-3, para instalaciones de fontanería (AFS, ACS) y climatización (calefacción, sistemas agua/agua, agua/aire), con temperaturas comprendidas entre -15 °C y 70 °C.

**NGUV9017160MM** u Accesorio Codo "a tope", PP-RCT, D= 160 mm
Accesorio segmentado para soldadura ''a tope'', tipo codo de polipropileno copolímero random PP-R RP "Raised Pressure", fabricado según norma UNE EN 15874-3, para instalaciones de fontanería (AFS, ACS) y climatización (calefacción, sistemas agua/agua, agua/aire), con temperaturas comprendidas entre -15 °C y 70 °C.

**UTNIRCLUV20017** m Tubo PP-R RP Compuesto con FV: NIRON CLIMA COOL PRO SDR 17/ Serie 8, D= 200 x 11,9 mm
Tubo de polipropileno copolímero random PP-RCT RA7050 NIRON COOL PRO compuesto con fibra de vidrio SDR17 serie 8, recubierto por una capa de PP-RCT aditivado con masterbach resistente a la radiación UV, de diámetros 200 mm y 11,9 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV20017 de la serie Niron de ITALSAN.

**NTUV17200MM** u Accesorio Te ''a tope'', PP-RCT, D= 200 mm
Accesorio segmentado para soldadura ''a tope'', tipo te de polipropileno copolímero random PP-R RP "Raised Pressure", fabricado según norma UNE EN 15874-3, para instalaciones de fontanería (AFS, ACS) y climatización (calefacción, sistemas agua/agua, agua/aire), con temperaturas comprendidas entre -15 °C y 70 °C.

**NGUV9017200MM** u Accesorio Codo "a tope",PP-RCT, D=200 mm
Accesorio segmentado para soldadura ''a tope'', tipo codo de polipropileno copolímero random PP-R RP "Raised Pressure", fabricado según norma UNE EN 15874-3, para instalaciones de fontanería (AFS, ACS) y climatización (calefacción, sistemas agua/agua, agua/aire), con temperaturas comprendidas entre -15 °C y 70 °C.

**UTNIRCLUV25017** m Tubo PP-R RP Compuesto con FV: NIRON CLIMA SDR 17/ Serie 8, D= 250 x 14,9 mm
Tubo de polipropileno copolímero random PP-RCT RA7050 NIRON COOL PRO compuesto con fibra de vidrio SDR17 serie 8, recubierto por una capa de PP-RCT aditivado con masterbach resistente a la radiación UV, de diámetros 250 mm y 14,9 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV25017 de la serie Niron de ITALSAN.

**NTUV17250MMB** u Accesorio Te ''a tope'', PP-RCT, D= 250 mm
Accesorio segmentado para soldadura ''a tope'', tipo te de polipropileno copolímero random PP-R RP "Raised Pressure", fabricado según norma UNE EN 15874-3, para instalaciones de fontanería (AFS, ACS) y climatización (calefacción, sistemas agua/agua, agua/aire), con temperaturas comprendidas entre -15 °C y 70 °C.

**NGUV9017250MM** u Accesorio Codo "a tope",PP-RCT, D=250 mm
Accesorio segmentado para soldadura ''a tope'', tipo codo de polipropileno copolímero random PP-R RP "Raised Pressure", fabricado según norma UNE EN 15874-3, para instalaciones de fontanería (AFS, ACS) y climatización (calefacción, sistemas agua/agua, agua/aire), con temperaturas comprendidas entre -15 °C y 70 °C.

**UTNIRCLUV31517** m Tubo PP-R RP Compuesto con FV: NIRON CLIMA COOL PRO SDR 17/ Serie 8, D= 315 x 18,7 mm
Tubo de polipropileno copolímero random PP-RCT RA7050 NIRON COOL PRO compuesto con fibra de vidrio SDR17 serie 8, recubierto por una capa de PP-RCT aditivado con masterbach resistente a la radiación UV, de diámetros 315 mm y 18,7 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV31517 de la serie Niron de ITALSAN.

**NTUV17315MMB** u Accesorio Te "a tope", PP-RCT, D= 315 mm
Accesorio segmentado para soldadura ''a tope'', tipo te de polipropileno copolímero random PP-R RP "Raised Pressure", fabricado según norma UNE EN 15874-3, para instalaciones de fontanería (AFS, ACS) y climatización (calefacción, sistemas agua/agua, agua/aire), con temperaturas comprendidas entre -15 °C y 70 °C.

**NGUV9017315MMB** u Accesorio Codo "a tope", PP-RCT, D= 315 mm
Accesorio segmentado para soldadura ''a tope'', tipo codo de polipropileno copolímero random PP-R RP "Raised Pressure", fabricado según norma UNE EN 15874-3, para instalaciones de fontanería (AFS, ACS) y climatización (calefacción, sistemas agua/agua, agua/aire), con temperaturas comprendidas entre -15 °C y 70 °C.

**UTNIRCLUV35517** m Tubo PP-R RP Compuesto con FV: NIRON CLIMA COOL PRO SDR 17/ Serie 8, D= 355 x 21,1 mm
Tubo de polipropileno copolímero random PP-RCT RA7050 NIRON COOL PRO compuesto con fibra de vidrio SDR17 serie 8, recubierto por una capa de PP-RCT aditivado con masterbach resistente a la radiación UV, de diámetros 355 mm y 21,1 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV35511 de la serie Niron de ITALSAN.

**NTUV17355MMB** u Accesorio Te ''a tope'', PP-RCT, D= 355 mm
Accesorio segmentado para soldadura ''a tope'', tipo te de polipropileno copolímero random PP-R RP "Raised Pressure", fabricado según norma UNE EN 15874-3, para instalaciones de fontanería (AFS, ACS) y climatización (calefacción, sistemas agua/agua, agua/aire), con temperaturas comprendidas entre -15 °C y 70 °C.

**NGUV9017355MMB** u Accesorio Codo "a tope", PP-RCT, D= 355 mm
Accesorio segmentado para soldadura ''a tope'', tipo codo de polipropileno copolímero random PP-R RP "Raised Pressure", fabricado según norma UNE EN 15874-3, para instalaciones de fontanería (AFS, ACS) y climatización (calefacción, sistemas agua/agua, agua/aire), con temperaturas comprendidas entre -15 °C y 70 °C.

**UTNIRCLUV40017** m Tubo PP-R RP Compuesto con FV: NIRON CLIMA COOL PRO SDR 17/ Serie 8, D= 400 x 23,7 mm
Tubo de polipropileno copolímero random PP-RCT RA7050 NIRON COOL PRO compuesto con fibra de vidrio SDR17 serie 8, recubierto por una capa de PP-RCT aditivado con masterbach resistente a la radiación UV, de diámetros 400 mm y 23,7 mm de espesor. Fabricado según norma UNE EN 15874 y cumpliendo especificaciones para sistemas a presión de tuberías en PP-R según ASTM F2389, certificado de cumplimiento con los requisitos para sistemas de tuberías de plástico NSF/ANSI Standard 14, certificado de idoneidad para trasiego de agua potable según norma NSF/ANSI Standard 61 (C.HOT 180°F/82°C). Idóneo para uso en instalaciones a la intemperie en sector circuitos de torres de refrigeración para condensados, con temperaturas comprendidas entre -15 °C y 95 °C. Presentación en barras de 5,8 m, capa interior color gris y exterior color blanco. Certificado según ISO 14001 y Declaración Ambiental de Producto ( DAP ). Ref. 27TNIRCLUV40017 de la serie Niron de ITALSAN.

**NTUV17400MMB** u Accesorio Te ''a tope'', PP-RCT, D= 400 mm
Accesorio segmentado para soldadura ''a tope'', tipo te de polipropileno copolímero random PP-R 100 Compuesto con FV: Niron Clima SDR 11, fabricado según norma UNE EN 15874-3, para instalaciones de fontanería (AFS, ACS) y climatización (calefacción, sistemas agua/agua, agua/aire), con temperaturas comprendidas entre -20 °C y 70 °C.

**NGUV9017400MMB** u Accesorio Codo ''a tope'', PP-RCT, D= 400 mm
Accesorio segmentado para soldadura ''a tope'', tipo codo de polipropileno copolímero random PP-R 100 Compuesto con FV: Niron Clima SDR 11, fabricado según norma UNE EN 15874-3, para instalaciones de fontanería (AFS, ACS) y climatización (sistemas agua/agua, agua/aire), con temperaturas comprendidas entre -20 °C y 70 °C.

**U03TNIRRCTRED2011** m Tubo PP-RCT RF monocapa: NIRON RED SDR 11/Serie 5, D= 20 x 1,8 mm
Tubo NIRON RED de polipropileno copolímero random PP-RCT RF monocapa resistente al fuego, SDR 11 serie 5 de diámetro 20 mm y 1,8 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED2011 de la serie Niron de ITALSAN.

**03NMANRED20** u Accesorio Manguito Socket PP-RCT RF D= 20 mm
Accesorio Manguito Socket de polipropileno copolímero random PP-RCT RF monocapa resistente al fuego de diámetro 20 mm. En cumplimiento con DB - SI del CTE con clasificación de reacción al fuego Bs 1d0 según Euroclase norma EN 13501. Según norma para uso industrial EN 15494 y geometría según norma DIN 8077/78. Para uso en instalaciones de extinción de incendios por bocas de incendios equipadas "BIEs" o por rociadores. Ref. 03NMANRED20 de la serie Niron de ITALSAN.

**03NTRED20** u Accesorio Te Socket PP-RCT RF D= 20 mm
Accesorio Te Socket de polipropileno copolímero random PP-RCT RF monocapa resistente al fuego de diámetro 20 mm. En cumplimiento con DB - SI del CTE con clasificación de reacción al fuego Bs 1d0 según Euroclase norma EN 13501. Según norma para uso industrial EN 15494 y geometría según norma DIN 8077/78. Para uso en instalaciones de extinción de incendios por bocas de incendios equipadas "BIEs" o por rociadores. Ref. 03NTRED20 de la serie Niron de ITALSAN.

**03NGRED20** u Accesorio Codo Socket PP-RCT RF D= 20 mm
Accesorio Codo Socket de polipropileno copolímero random PP-RCT RF monocapa resistente al fuego de diámetro 20 mm. En cumplimiento con DB - SI del CTE con clasificación de reacción al fuego Bs 1d0 según Euroclase norma EN 13501. Según norma para uso industrial EN 15494 y geometría según norma DIN 8077/78. Para uso en instalaciones de extinción de incendios por bocas de incendios equipadas "BIEs" o por rociadores. Ref. 03NGRED20 de la serie Niron de ITALSAN.

**U03TNIRRCTRED2511** m Tubo PP-RCT RF monocapa: NIRON RED SDR 11/ Serie 5, D= 25 x 2,3 mm
Tubo NIRON RED de polipropileno copolímero random PP-RCT RF monocapa resistente al fuego, SDR 11 serie 5, de diámetro 25 mm y 2,3mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED2511 de la serie Niron de ITALSAN.

**03NMANRED25** u Accesorio Manguito Socket PP-RCT RF D= 25 mm
Accesorio Manguito Socket de polipropileno copolímero random PP-RCT RF monocapa resistente al fuego de diámetro 25 mm. En cumplimiento con DB - SI del CTE con clasificación de reacción al fuego Bs 1d0 según Euroclase norma EN 13501. Según norma para uso industrial EN 15494 y geometría según norma DIN 8077/78. Para uso en instalaciones de extinción de incendios por bocas de incendios equipadas "BIEs" o por rociadores. Ref. 03NMANRED25 de la serie Niron de ITALSAN.

**03NTRED25** u Accesorio Te Socket PP-RCT RF D= 25 mm
Accesorio Te Socket de polipropileno copolímero random PP-RCT RF monocapa resistente al fuego de diámetro 25 mm. En cumplimiento con DB - SI del CTE con clasificación de reacción al fuego Bs 1d0 según Euroclase norma EN 13501. Según norma para uso industrial EN 15494 y geometría según norma DIN 8077/78. Para uso en instalaciones de extinción de incendios por bocas de incendios equipadas "BIEs" o por rociadores. Ref. 03NTRED25 de la serie Niron de ITALSAN.

**03NGRED25** u Accesorio Codo Socket PP-RCT RF D= 25 mm
Accesorio Codo Socket de polipropileno copolímero random PP-RCT RF monocapa resistente al fuego de diámetro 25 mm. En cumplimiento con DB - SI del CTE con clasificación de reacción al fuego Bs 1d0 según Euroclase norma EN 13501. Según norma para uso industrial EN 15494 y geometría según norma DIN 8077/78. Para uso en instalaciones de extinción de incendios por bocas de incendios equipadas "BIEs" o por rociadores. Ref. 03NGRED25 de la serie Niron de ITALSAN.

**U03TNIRRCTRED3211** m Tubo PP-RCT RF monocapa: NIRON RED SDR 11/ Serie 5, D= 32 x 2,9 mm
Tubo NIRON RED de polipropileno copolímero random PP-RCT RF monocapa resistente al fuego, SDR 11 serie 5, de diámetro 32 mm y 2,9 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED3211 de la serie Niron de ITALSAN.

**03NMANRED32** u Accesorio Manguito Socket PP-RCT RF D= 32 mm
Accesorio Manguito Socket de polipropileno copolímero random PP-RCT RF monocapa resistente al fuego de diámetro 32 mm. En cumplimiento con DB - SI del CTE con clasificación de reacción al fuego Bs 1d0 según Euroclase norma EN 13501. Según norma para uso industrial EN 15494 y geometría según norma DIN 8077/78. Para uso en instalaciones de extinción de incendios por bocas de incendios equipadas "BIEs" o por rociadores. Ref. 03NMANRED32 de la serie Niron de ITALSAN.

**03NTRED32** u Accesorio Te Socket PP-RCT RF D= 32 mm
Accesorio Te Socket de polipropileno copolímero random PP-RCT RF monocapa resistente al fuego de diámetro 32 mm. En cumplimiento con DB - SI del CTE con clasificación de reacción al fuego Bs 1d0 según Euroclase norma EN 13501. Según norma para uso industrial EN 15494 y geometría según norma DIN 8077/78. Para uso en instalaciones de extinción de incendios por bocas de incendios equipadas "BIEs" o por rociadores. Ref. 03NTRED32 de la serie Niron de ITALSAN.

**03NGRED32** u Accesorio Codo Socket PP-RCT RF D= 32 mm
Accesorio Codo Socket de polipropileno copolímero random PP-RCT RF monocapa resistente al fuego de diámetro 32 mm. En cumplimiento con DB - SI del CTE con clasificación de reacción al fuego Bs 1d0 según Euroclase norma EN 13501. Según norma para uso industrial EN 15494 y geometría según norma DIN 8077/78. Para uso en instalaciones de extinción de incendios por bocas de incendios equipadas "BIEs" o por rociadores. Ref. 03NGRED32 de la serie Niron de ITALSAN.

**U03TNIRRCTRED4011** m Tubo PP-RCT RF monocapa: NIRON RED SDR 11/ Serie 5, D= 40 x 3,7 mm
Tubo NIRON RED de polipropileno copolímero random PP-RCT RF monocapa resistente al fuego, SDR 11 serie 5, de diámetro 40 mm y 3,7 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED4011 de la serie Niron de ITALSAN.

**03NMANRED40** u Accesorio Manguito Socket PP-RCT RF D= 40 mm
Accesorio Manguito Socket de polipropileno copolímero random PP-RCT RF monocapa resistente al fuego de diámetro 40 mm. En cumplimiento con DB - SI del CTE con clasificación de reacción al fuego Bs 1d0 según Euroclase norma EN 13501. Según norma para uso industrial EN 15494 y geometría según norma DIN 8077/78. Para uso en instalaciones de extinción de incendios por bocas de incendios equipadas "BIEs" o por rociadores. Ref. 03NMANRED40 de la serie Niron de ITALSAN.

**03NTRED40** u Accesorio Te Socket PP-RCT RF D= 40 mm
Accesorio Te Socket de polipropileno copolímero random PP-RCT RF monocapa resistente al fuego de diámetro 40 mm. En cumplimiento con DB - SI del CTE con clasificación de reacción al fuego Bs 1d0 según Euroclase norma EN 13501. Según norma para uso industrial EN 15494 y geometría según norma DIN 8077/78. Para uso en instalaciones de extinción de incendios por bocas de incendios equipadas "BIEs" o por rociadores. Ref. 03NTRED40 de la serie Niron de ITALSAN.

**03NGRED40** u Accesorio Codo Socket PP-RCT RF D= 40 mm
Accesorio Codo Socket de polipropileno copolímero random PP-RCT RF monocapa resistente al fuego de diámetro 40 mm. En cumplimiento con DB - SI del CTE con clasificación de reacción al fuego Bs 1d0 según Euroclase norma EN 13501. Según norma para uso industrial EN 15494 y geometría según norma DIN 8077/78. Para uso en instalaciones de extinción de incendios por bocas de incendios equipadas "BIEs" o por rociadores. Ref. 03NGRED40 de la serie Niron de ITALSAN.

**U03TNIRRCTRED5011** m Tubo PP-RCT RF monocapa: NIRON RED SDR 11/ Serie 5, D= 50 x 4,6 mm
Tubo NIRON RED de polipropileno copolímero random PP-RCT RF monocapa resistente al fuego, SDR 11 serie 5, de diámetro 50 mm y 4,6 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED5011 de la serie Niron de ITALSAN.

**03NMANRED50** u Accesorio Manguito Socket PP-RCT RF D= 50 mm
Accesorio Manguito Socket de polipropileno copolímero random PP-RCT RF monocapa resistente al fuego de diámetro 50 mm. En cumplimiento con DB - SI del CTE con clasificación de reacción al fuego Bs 1d0 según Euroclase norma EN 13501. Según norma para uso industrial EN 15494 y geometría según norma DIN 8077/78. Para uso en instalaciones de extinción de incendios por bocas de incendios equipadas "BIEs" o por rociadores. Ref. 03NMANRED50 de la serie Niron de ITALSAN.

**03NTRED50** u Accesorio Te Socket PP-RCT RF D= 50 mm
Accesorio Te Socket de polipropileno copolímero random PP-RCT RF monocapa resistente al fuego de diámetro 50 mm. En cumplimiento con DB - SI del CTE con clasificación de reacción al fuego Bs 1d0 según Euroclase norma EN 13501. Según norma para uso industrial EN 15494 y geometría según norma DIN 8077/78. Para uso en instalaciones de extinción de incendios por bocas de incendios equipadas "BIEs" o por rociadores. Ref. 03NTRED50 de la serie Niron de ITALSAN.

**03NGRED50** u Accesorio Codo Socket PP-RCT RF D= 50 mm
Accesorio Codo Socket de polipropileno copolímero random PP-RCT RF monocapa resistente al fuego de diámetro 50 mm. En cumplimiento con DB - SI del CTE con clasificación de reacción al fuego Bs 1d0 según Euroclase norma EN 13501. Según norma para uso industrial EN 15494 y geometría según norma DIN 8077/78. Para uso en instalaciones de extinción de incendios por bocas de incendios equipadas "BIEs" o por rociadores. Ref. 03NGRED50 de la serie Niron de ITALSAN.

**U03TNIRRCTRED6311** m Tubo PP-RCT RF monocapa: NIRON RED SDR 11/ Serie 5, D= 63 x 5,8 mm
Tubo NIRON RED de polipropileno copolímero random PP-RCT RF monocapa resistente al fuego, SDR 11 serie 5, de diámetro 63 mm y 5,8 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED6311 de la serie Niron de ITALSAN.

**03NMANRED63** u Accesorio Manguito Socket PP-RCT RF D= 63 mm
Accesorio Manguito Socket de polipropileno copolímero random PP-RCT RF monocapa resistente al fuego de diámetro 63 mm. En cumplimiento con DB - SI del CTE con clasificación de reacción al fuego Bs 1d0 según Euroclase norma EN 13501. Según norma para uso industrial EN 15494 y geometría según norma DIN 8077/78. Para uso en instalaciones de extinción de incendios por bocas de incendios equipadas "BIEs" o por rociadores. Ref. 03NMANRED63 de la serie Niron de ITALSAN.

**03NTRED63** u Accesorio Te Socket PP-RCT RF D= 63 mm
Accesorio Te Socket de polipropileno copolímero random PP-RCT RF monocapa resistente al fuego de diámetro 63 mm. En cumplimiento con DB - SI del CTE con clasificación de reacción al fuego Bs 1d0 según Euroclase norma EN 13501. Según norma para uso industrial EN 15494 y geometría según norma DIN 8077/78. Para uso en instalaciones de extinción de incendios por bocas de incendios equipadas "BIEs" o por rociadores. Ref. 03NTRED63 de la serie Niron de ITALSAN.

**03NGRED63** u Accesorio Codo Socket PP-RCT RF D= 63 mm
Accesorio Codo Socket de polipropileno copolímero random PP-RCT RF monocapa resistente al fuego de diámetro 63 mm. En cumplimiento con DB - SI del CTE con clasificación de reacción al fuego Bs 1d0 según Euroclase norma EN 13501. Según norma para uso industrial EN 15494 y geometría según norma DIN 8077/78. Para uso en instalaciones de extinción de incendios por bocas de incendios equipadas "BIEs" o por rociadores. Ref. 03NGRED63 de la serie Niron de ITALSAN.

**U03TNIRRCTRED7511** m Tubo PP-RCT RF monocapa: NIRON RED SDR 11/ Serie 5, D= 75 x 6,8 mm
Tubo NIRON RED de polipropileno copolímero random PP-RCT RF monocapa resistente al fuego, SDR 11 serie 5, de diámetro 75 mm y 6,8 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED7511 de la serie Niron de ITALSAN.

**03NMANRED75** u Accesorio Manguito Socket PP-RCT RF D= 75 mm
Accesorio Manguito Socket de polipropileno copolímero random PP-RCT RF monocapa resistente al fuego de diámetro 75 mm. En cumplimiento con DB - SI del CTE con clasificación de reacción al fuego Bs 1d0 según Euroclase norma EN 13501. Según norma para uso industrial EN 15494 y geometría según norma DIN 8077/78. Para uso en instalaciones de extinción de incendios por bocas de incendios equipadas "BIEs" o por rociadores. Ref. 03NMANRED75 de la serie Niron de ITALSAN.

**03NTRED75** u Accesorio Te Socket PP-RCT RF D= 75 mm
Accesorio Te Socket de polipropileno copolímero random PP-RCT RF monocapa resistente al fuego de diámetro 75 mm. En cumplimiento con DB - SI del CTE con clasificación de reacción al fuego Bs 1d0 según Euroclase norma EN 13501. Según norma para uso industrial EN 15494 y geometría según norma DIN 8077/78. Para uso en instalaciones de extinción de incendios por bocas de incendios equipadas "BIEs" o por rociadores. Ref. 03NTRED75 de la serie Niron de ITALSAN.

**03NGRED75** u Accesorio Codo Socket PP-RCT RF D= 75 mm
Accesorio Codo Socket de polipropileno copolímero random PP-RCT RF monocapa resistente al fuego de diámetro 75 mm. En cumplimiento con DB - SI del CTE con clasificación de reacción al fuego Bs 1d0 según Euroclase norma EN 13501. Según norma para uso industrial EN 15494 y geometría según norma DIN 8077/78. Para uso en instalaciones de extinción de incendios por bocas de incendios equipadas "BIEs" o por rociadores. Ref. 03NGRED75 de la serie Niron de ITALSAN.

**U03TNIRRCTRED9011** m Tubo PP-RCT RF monocapa: NIRON RED SDR 11/ Serie 5, D= 90 x 8,2 mm
Tubo NIRON RED de polipropileno copolímero random PP-RCT RF monocapa resistente al fuego, SDR 11 serie 5, de diámetro 90 mm y 8,2 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED9011 de la serie Niron de ITALSAN.

**03NMANRED90** u Accesorio Manguito Socket PP-RCT RF D= 90 mm
Accesorio Manguito Socket de polipropileno copolímero random PP-RCT RF monocapa resistente al fuego de diámetro 90 mm. En cumplimiento con DB - SI del CTE con clasificación de reacción al fuego Bs 1d0 según Euroclase norma EN 13501. Según norma para uso industrial EN 15494 y geometría según norma DIN 8077/78. Para uso en instalaciones de extinción de incendios por bocas de incendios equipadas "BIEs" o por rociadores. Ref. 03NMANRED90 de la serie Niron de ITALSAN.

**03NTRED90** u Accesorio Te Socket PP-RCT RF D= 90 mm
Accesorio Te Socket de polipropileno copolímero random PP-RCT RF monocapa resistente al fuego de diámetro 90 mm. En cumplimiento con DB - SI del CTE con clasificación de reacción al fuego Bs 1d0 según Euroclase norma EN 13501. Según norma para uso industrial EN 15494 y geometría según norma DIN 8077/78. Para uso en instalaciones de extinción de incendios por bocas de incendios equipadas "BIEs" o por rociadores. Ref. 03NTRED90 de la serie Niron de ITALSAN.

**03NGRED90** u Accesorio Codo Socket PP-RCT RF D= 90 mm
Accesorio Codo Socket de polipropileno copolímero random PP-RCT RF monocapa resistente al fuego de diámetro 90 mm. En cumplimiento con DB - SI del CTE con clasificación de reacción al fuego Bs 1d0 según Euroclase norma EN 13501. Según norma para uso industrial EN 15494 y geometría según norma DIN 8077/78. Para uso en instalaciones de extinción de incendios por bocas de incendios equipadas "BIEs" o por rociadores. Ref. 03NGRED90 de la serie Niron de ITALSAN.

**U03TNIRRCTRED11011** m Tubo PP-RCT RF monocapa: NIRON RED SDR 11/ Serie 5, D= 110 x 10,0 mm
Tubo NIRON RED de polipropileno copolímero random PP-RCT RF monocapa resistente al fuego, SDR 11 serie 5, de diámetro 110 mm y 10 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED11011 de la serie Niron de ITALSAN.

**03NMANRED110** u Accesorio Manguito Socket PP-RCT RF D= 110 mm
Accesorio Manguito Socket de polipropileno copolímero random PP-RCT RF monocapa resistente al fuego de diámetro 110 mm. En cumplimiento con DB - SI del CTE con clasificación de reacción al fuego Bs 1d0 según Euroclase norma EN 13501. Según norma para uso industrial EN 15494 y geometría según norma DIN 8077/78. Para uso en instalaciones de extinción de incendios por bocas de incendios equipadas "BIEs" o por rociadores. Ref. 03NMANRED110 de la serie Niron de ITALSAN.

**03NTRED110** u Accesorio Te Socket PP-RCT RF D= 110 mm
Accesorio Te Socket de polipropileno copolímero random PP-RCT RF monocapa resistente al fuego de diámetro 110 mm. En cumplimiento con DB - SI del CTE con clasificación de reacción al fuego Bs 1d0 según Euroclase norma EN 13501. Según norma para uso industrial EN 15494 y geometría según norma DIN 8077/78. Para uso en instalaciones de extinción de incendios por bocas de incendios equipadas "BIEs" o por rociadores. Ref. 03NTRED110 de la serie Niron de ITALSAN.

**03NGRED110** u Accesorio Codo Socket PP-RCT RF D= 110 mm
Accesorio Codo Socket de polipropileno copolímero random PP-RCT RF monocapa resistente al fuego de diámetro 110 mm. En cumplimiento con DB-SI del CTE con clasificación de reacción al fuego Bs 1d0 según Euroclase norma EN 13501. Según norma para uso industrial EN 15494 y geometría según norma DIN 8077/78. Para uso en instalaciones de extinción de incendios por bocas de incendios equipadas "BIEs" o por rociadores. Ref. 03NGRED110 de la serie Niron de ITALSAN.

**U03TNIRRCTRED12511** m Tubo PP-RCT RF monocapa: NIRON RED SDR 11/ Serie 5, D= 125 x 11,4 mm
Tubo NIRON RED de polipropileno copolímero random PP-RCT RF monocapa resistente al fuego, SDR 11 serie 5, de diámetro 125 mm y 11,4 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED12511 de la serie Niron de ITALSAN.

**03NMANRED125** u Accesorio Manguito Socket PP-RCT RF D= 125 mm
Accesorio Manguito Socket de polipropileno copolímero random PP-RCT RF monocapa resistente al fuego de diámetro 125 mm. En cumplimiento con DB - SI del CTE con clasificación de reacción al fuego Bs 1d0 según Euroclase norma EN 13501. Según norma para uso industrial EN 15494 y geometría según norma DIN 8077/78. Para uso en instalaciones de extinción de incendios por bocas de incendios equipadas "BIEs" o por rociadores. Ref. 03NMANRED125 de la serie Niron de ITALSAN.

**03NTRED125** u Accesorio Te Socket PP-RCT RF D= 125 mm
Accesorio Te Socket de polipropileno copolímero random PP-RCT RF monocapa resistente al fuego de diámetro 125 mm. En cumplimiento con DB - SI del CTE con clasificación de reacción al fuego Bs 1d0 según Euroclase norma EN 13501. Según norma para uso industrial EN 15494 y geometría según norma DIN 8077/78. Para uso en instalaciones de extinción de incendios por bocas de incendios equipadas "BIEs" o por rociadores. Ref. 03NTRED125 de la serie Niron de ITALSAN.

**03NGRED125** u Accesorio Codo Socket PP-RCT RF D= 125 mm
Accesorio Codo Socket de polipropileno copolímero random PP-RCT RF monocapa resistente al fuego de diámetro 125 mm. En cumplimiento con DB - SI del CTE con clasificación de reacción al fuego Bs 1d0 según Euroclase norma EN 13501. Según norma para uso industrial EN 15494 y geometría según norma DIN 8077/78. Para uso en instalaciones de extinción de incendios por bocas de incendios equipadas "BIEs" o por rociadores. Ref. 03NGRED125 de la serie Niron de ITALSAN.

**U03TNIRRCTRED16011** m Tubo PP-RCT RF monocapa: NIRON RED SDR 11/ Serie 5, D= 160 x 14,6 mm
Tubo NIRON RED de polipropileno copolímero random PP-RCT RF monocapa resistente al fuego, SDR 11 serie 5, de diámetro 160 mm y 14,6 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED16011 de la serie Niron de ITALSAN.

**03NTRED160** u Accesorio Te Socket PP-RCT RF D= 160 mm
Accesorio Te Socket de polipropileno copolímero random PP-RCT RF monocapa resistente al fuego de diámetro 160 mm. En cumplimiento con DB - SI del CTE con clasificación de reacción al fuego Bs 1d0 según Euroclase norma EN 13501. Según norma para uso industrial EN 15494 y geometría según norma DIN 8077/78. Para uso en instalaciones de extinción de incendios por bocas de incendios equipadas "BIEs" o por rociadores. Ref. 03NTRED160 de la serie Niron de ITALSAN.

**03NGRED160** u Accesorio Codo Socket PP-RCT RF D= 160 mm
Accesorio Codo Socket de polipropileno copolímero random PP-RCT RF monocapa resistente al fuego de diámetro 160 mm. En cumplimiento con DB - SI del CTE con clasificación de reacción al fuego Bs 1d0 según Euroclase norma EN 13501. Según norma para uso industrial EN 15494 y geometría según norma DIN 8077/78. Para uso en instalaciones de extinción de incendios por bocas de incendios equipadas "BIEs" o por rociadores. Ref. 03NGRED160 de la serie Niron de ITALSAN.

**U03TNIRRCTRED20011** m Tubo PP-RCT RF monocapa: NIRON RED SDR 11/ Serie 5, D= 200 x 18,2 mm
Tubo NIRON RED de polipropileno copolímero random PP-RCT RF monocapa resistente al fuego, SDR 11 serie 5, de diámetro 200 mm y 18,2 mm de espesor. En cumplimiento con DB-SI del CTE con clasificación de reacción al fuego Bs1d0 según Euroclase norma EN 13501, y con la acreditación DIT nº643/19 para rociadores automáticos y DIT nº644/19 para BIEs de EDUARDO TORROJA según RIPCI aprobado por el RD 513/2017. Para uso en instalaciones de extinción de incendios por bocas de incendios equipadas (BIEs) o rociadores automáticos para Riesgo Ligero, Riesgo Ordinario 1, Riesgo Ordinario 2, Riesgo Ordinario 3, Riesgo Ordinario 4, según CTE y Anexo A de la UNE 12845; y para Riesgo Bajo y Riesgo Medio según RSCIEI. Certificado según ISO 14001 y Declaración Ambiental de Producto ( DAP ). Presentación en barra de 5,8m/4m color rojo, ref. 03TNIRRCTRED20011 de la serie Niron de ITALSAN.

**03NMANRED20011** u Accesorio Manguito Electrosoldable PP-RCT RF D= 200 mm
Accesorio Manguito Electrosoldable de polipropileno copolímero random PP-RCT RF monocapa resistente al fuego de diámetro 200 mm. En cumplimiento con DB - SI del CTE con clasificación de reacción al fuego Bs 1d0 según Euroclase norma EN 13501. Según norma para uso industrial EN 15494 y geometría según norma DIN 8077/78. Para uso en instalaciones de extinción de incendios por bocas de incendios equipadas "BIEs" o por rociadores. Ref. 03NMANRED160 de la serie Niron de ITALSAN.

**UTNIRV20** m Tubo monocapa de polipropileno copolímero random PP-R 80 SDR 7,4 serie 3,2, D = 20 x 2,8 mm
Tubo monocapa NIRON PURPLE de polipropileno copolímero random PPR80, SDR 7,4 serie 3,2 de diámetros 20 mm y 2,8 mm de espesor. Fabricado y certificado según norma UNE EN 15874-2, UNE EN 15874-3 y UNE EN 15874-5 y certificado de potabilidad Aimplas según RD 140/2003. Para uso en instalaciones de aguas recicladas o recuperadas con temperaturas comprendidas entre -20°C y 95°C, con valor de resistencia a presión nominal PN10 bar. Certificado según ISO 14001 y Declaración Ambiental de Producto ( DAP ). Presentación en barra de 4 m, capa exterior de color morado RAL4003 y capa interna color azul Niron de Italsan.

**UTNIRV25** m Tubo monocapa de polipropileno copolímero random PP-R 80 SDR 7,4 serie 3,2, D = 25 x 3,5 mm
Tubo monocapa NIRON PURPLE de polipropileno copolímero random PP-R 80, SDR 7,4 serie 3,2 de diámetros 25 mm y 3,5 mm de espesor. Fabricado y certificado según norma UNE EN 15874-2, UNE EN 15874-3 y UNE EN 15874-5 y certificado de potabilidad Aimplas según RD 140/2003. Para uso en instalaciones de aguas recicladas o recuperadas con temperaturas comprendidas entre -15 °C y 70 °C, con valor de resistencia a presión nominal PN10 bar. Certificado según ISO 14001 y Declaración Ambiental de Producto ( DAP ). Presentación en barra de 4 m, capa exterior de color morado RAL4003 y capa interna color azul Niron de Italsan.

**UTNIRV32** m Tubo monocapa de polipropileno copolímero random PP-R 80 SDR 11 serie 5, D = 32 x 2,9 mm
Tubo monocapa NIRON PURPLE de polipropileno copolímero random PP-R 80, SDR 11 serie 5 de diámetros 32 mm y 2,9 mm de espesor. Fabricado y certificado según norma UNE EN 15874-2, UNE EN 15874-3 y UNE EN 15874-5 y certificado de potabilidad Aimplas según RD 140/2003. Para uso en instalaciones de aguas recicladas o recuperadas con temperaturas comprendidas entre -15 °C y 70 °C, con valor de resistencia a presión nominal PN10 bar. Certificado según ISO 14001 y Declaración Ambiental de Producto ( DAP ). Presentación en barra de 4 m, capa exterior de color morado RAL4003 y capa interna color azul Niron de Italsan.

**UTNIRV40** m Tubo monocapa de polipropileno copolímero random PP-R 80 SDR 11 serie 5, D = 40 x 3,7 mm
Tubo monocapa NIRON PURPLE de polipropileno copolímero random PP-R 80, SDR 11 serie 5 de diámetros 40 mm y 3,7 mm de espesor. Fabricado y certificado según norma UNE EN 15874-2, UNE EN 15874-3 y UNE EN 15874-5 y certificado de potabilidad Aimplas según RD 140/2003. Para uso en instalaciones de aguas recicladas o recuperadas con temperaturas comprendidas entre -15 °C y 70 °C, con valor de resistencia a presión nominal PN10 bar. Certificado según ISO 14001 y Declaración Ambiental de Producto ( DAP ). Presentación en barra de 4 m, capa exterior de color morado RAL4003 y capa interna color azul Niron de Italsan.

**UTNIRV50** m Tubo monocapa de polipropileno copolímero random PP-R 80 SDR 11 serie 5, D = 50 x 4,6 mm
Tubo monocapa NIRON PURPLE de polipropileno copolímero random PP-R 80, SDR 11 serie 5 de diámetros 50 mm y 4,6 mm de espesor. Fabricado y certificado según norma UNE EN 15874-2, UNE EN 15874-3 y UNE EN 15874-5 y certificado de potabilidad Aimplas según RD 140/2003. Para uso en instalaciones de aguas recicladas o recuperadas con temperaturas comprendidas entre -15 °C y 70 °C, con valor de resistencia a presión nominal PN10 bar. Certificado según ISO 14001 y Declaración Ambiental de Producto ( DAP ). Presentación en barra de 4 m, capa exterior de color morado RAL4003 y capa interna color azul Niron de Italsan.

**UTNIRV63** m Tubo monocapa de polipropileno copolímero random PP-R 80 SDR 11 serie 5, D = 63 x 5,8 mm
Tubo monocapa NIRON PURPLE de polipropileno copolímero random PP-R 80, SDR 11 serie 5 de diámetros 63 mm y 5,8 mm de espesor. Fabricado y certificado según norma UNE EN 15874-2, UNE EN 15874-3 y UNE EN 15874-5 y certificado de potabilidad Aimplas según RD 140/2003. Para uso en instalaciones de aguas recicladas o recuperadas con temperaturas comprendidas entre -15 °C y 70 °C, con valor de resistencia a presión nominal PN10 bar. Certificado según ISO 14001 y Declaración Ambiental de Producto ( DAP ). Presentación en barra de 4 m, capa exterior de color morado RAL4003 y capa interna color azul Niron de Italsan.

**UTNIRV75** m Tubo monocapa de polipropileno copolímero random PP-R 80 SDR 11 serie 5, D = 75 x 6,8 mm
Tubo monocapa NIRON PURPLE de polipropileno copolímero random PP-R 80, SDR 11 serie 5 de diámetros 75 mm y 6,8 mm de espesor. Fabricado y certificado según norma UNE EN 15874-2, UNE EN 15874-3 y UNE EN 15874-5 y certificado de potabilidad Aimplas según RD 140/2003. Para uso en instalaciones de aguas recicladas o recuperadas con temperaturas comprendidas entre -15 °C y 70 °C, con valor de resistencia a presión nominal PN10 bar. Certificado según ISO 14001 y Declaración Ambiental de Producto ( DAP ). Presentación en barra de 4 m, capa exterior de color morado RAL4003 y capa interna color azul Niron de Italsan.

**UTNIRV90** m Tubo monocapa de polipropileno copolímero random PP-R 80 SDR 11 serie 5, D = 90 x 8,2 mm
Tubo monocapa NIRON PURPLE de polipropileno copolímero random PP-R 80, SDR11 serie 5 de diámetros 90 mm y 8,2 mm de espesor. Fabricado y certificado según norma UNE EN 15874-2, UNE EN 15874-3 y UNE EN 15874-5 y certificado de potabilidad Aimplas según RD 140/2003. Para uso en instalaciones de aguas recicladas o recuperadas con temperaturas comprendidas entre -15 °C y 70 °C, con valor de resistencia a presión nominal PN10 bar. Certificado según ISO 14001 y Declaración Ambiental de Producto ( DAP ). Presentación en barra de 4 m, capa exterior de color morado RAL4003 y capa interna color azul Niron de Italsan.

**UTNIRV110** m Tubo monocapa de polipropileno copolímero random PP-R 80 SDR 11 serie 5, de D = 110 x 10 mm
Tubo monocapa NIRON PURPLE de polipropileno copolímero random PP-R 80, SDR 11 serie 5 de diámetros 110 mm y 10 mm de espesor. Fabricado y certificado según norma UNE EN 15874-2, UNE EN 15874-3 y UNE EN 15874-5 y certificado de potabilidad Aimplas según RD 140/2003. Para uso en instalaciones de aguas recicladas o recuperadas con temperaturas comprendidas entre -15 °C y 70 °C, con valor de resistencia a presión nominal PN10 bar. Certificado según ISO 14001 y Declaración Ambiental de Producto ( DAP ). Presentación en barra de 4 m, capa exterior de color morado RAL4003 y capa interna color azul Niron de Italsan.

**UTNIRV125** m Tubo monocapa de polipropileno copolímero random PP-R 80 SDR 11 serie 5, D = 125 x 11,4 mm
Tubo monocapa NIRON PURPLE de polipropileno copolímero random PP-R 80, SDR 11 serie 5 de diámetros 125 mm y 11,4 mm de espesor. Fabricado y certificado según norma UNE EN 15874-2, UNE EN 15874-3 y UNE EN 15874-5 y certificado de potabilidad Aimplas según RD 140/2003. Para uso en instalaciones de aguas recicladas o recuperadas con temperaturas comprendidas entre -15 °C y 70 °C, con valor de resistencia a presión nominal PN10 bar. Certificado según ISO 14001 y Declaración Ambiental de Producto ( DAP ). Presentación en barra de 4 m, capa exterior de color morado RAL4003 y capa interna color azul Niron de Italsan.

**UTNIRV160** m Tubo monocapa de polipropileno copolímero random PP-R 80 SDR 11 serie 5, D = 160 x 14,6 mm
Tubo monocapa NIRON PURPLE de polipropileno copolímero random PP-R 80, SDR 11 serie 5 de diámetros 160 mm y 14,6 mm de espesor. Fabricado y certificado según norma UNE EN 15874-2, UNE EN 15874-3 y UNE EN 15874-5 y certificado de potabilidad Aimplas según RD 140/2003. Para uso en instalaciones de aguas recicladas o recuperadas con temperaturas comprendidas entre -15 °C y 70 °C, con valor de resistencia a presión nominal PN10 bar. Certificado según ISO 14001 y Declaración Ambiental de Producto ( DAP ). Presentación en barra de 4 m, capa exterior de color morado RAL4003 y capa interna color azul Niron de Italsan.

**U27TNIRROBFG2574** m Tubo PP-RCT Compuesto con FV: NIRON OB SDR 7,4/ Serie 3.2, D= 25 x 2,8 mm
Tubo compuesto NIRON OB de polipropileno copolímero random PP-R-CT RA7050 con fibra de vidrio PP-RCT // PP-RCT + FV// PP-RCT, SDR9 serie 4, de diámetro 25 mm y 2,8 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**U27TNIRROBFG3274** m Tubo PP-RCT Compuesto con FV: NIRON OB SDR 7,4/ Serie 3.2, D= 32 x 4,4 mm
Tubo compuesto NIRON OB de polipropileno copolímero random PP-RCT RA7050 con fibra de vidrio PP-RCT // PP-RCT + FV// PP-RCT, SDR 7.4 serie 3.2, de diámetro 32 mm y 4,4 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**U27TNIRROBFG4011** m Tubo PP-RCT RA7050 Compuesto con FV: NIRON OB SDR 11/ Serie 5, D= 40 x 3,7 mm
Tubo compuesto NIRON OB de polipropileno copolímero random PP-RCT RA7050 con fibra de vidrio PP-RCT // PP-RCT + FV// PP-RCT, SDR 11 serie 5, de diámetro 40 mm y 3,7 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**U27TNIRROBFG5011** m Tubo tubería PP-RCT RA7050 Compuesto con FV: NIRON OB SDR 11/ Serie 5, D= 50 x 4,6 mm
Tubo compuesto NIRON OB de polipropileno copolímero random PP-R-CT RA7050 con fibra de vidrio PP-R-CT // PP-R-CT + FV// PP-R-CT, SDR 11 serie 5, de diámetro 50 mm y 4,6 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**U27TNIRROBFG6311** m Tubo PP-RCT RA7050 Compuesto con FV: NIRON OB SDR 11/ Serie 5, D= 63 x 5,8 mm
Tubo compuesto NIRON OB de polipropileno copolímero random PP-RCT RA7050 con fibra de vidrio PP-RCT // PP-RCT + FV// PP-RCT, SDR 11 serie 5, de diámetro 63 mm y 5,8 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**U27TNIRROBFG7511** m Tubo PP-RCT RA7050 Compuesto con FV: NIRON OB SDR 11/ Serie 5, D= 75 x 6,8 mm
Tubo compuesto NIRON OB de polipropileno copolímero random PP-RCT RA7050 con fibra de vidrio PP-RCT // PP-RCT + FV// PP-RCT, SDR 11 serie 5, de diámetro 75 mm y 6,8 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**U27TNIRROBFG9011** m Tubo PP-RCT RA7050 Compuesto con FV: NIRON OB SDR 11/ Serie 5, D= 90 x 8,2 mm
Tubo compuesto NIRON OB de polipropileno copolímero random PP-RCT RA7050 con fibra de vidrio PP-RCT // PP-RCT + FV// PP-RCT, SDR 11 serie 5, de diámetro 90 mm y 8,2 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**U27TNIRROBFG11011** m Tubo PP-RCT RA7050 Compuesto con FV: NIRON OB SDR 11/ Serie 5, D= 110 x 10,0 mm
Tubo compuesto NIRON OB de polipropileno copolímero random PP-RCT RA7050 con fibra de vidrio PP-RCT // PP-RCT + FV// PP-RCT, SDR 11 serie 5, de diámetro 110 mm y 10,0 mm de espesor. Tubería fabricada y certificada según Reglamento Particular de Aenor RP 01.78, accesorios fabricados y certificados según norma UNE EN 15874-3 y sistema de unión por termofusión, inserciones incorporadas y electrofusión certificado según RP 01.78. Certificado de potabilidad Aimplas según RD 140/2003. Incluida p/p de accesorios y material auxiliar para montaje y sujeción para uso en instalaciones de climatización (sistemas agua/agua, agua/aire), en especial para suelo radiante, con temperaturas comprendidas entre -15 °C y 95 °C. Instalado con abrazaderas isofónicas Niron de goma lisa, según norma UNE EN 806-4. Certificado según ISO 14001 y Declaración Ambiental de Producto ( DAP ). Presentación en barra de 4 m, Con capa exterior EVOH color azul y capa interna en PP-RCT RA7050 color gris de la serie Niron de ITALSAN.

**UTNIRPRAIS32** M Tubería PP-R Compuesto Pre-aislado NIRON CLIMA BETA ALL PRO PP-RCT SDR7,4 D=32mm
Tubería pre aislada compuesta por tubería interior NIRON CLIMA BETA ALL PRO PP-RCT Pipe de polipropileno copolímero random reforzada con fibra de vidrio, (1/4)PPR / (2/4)PPR+FV / (1/4)PPR, SDR 7,4 Serie 3,2, de diámetro 32 mm y 4,4 mm de espesor. Sistema pre aislado con capa intermedia de Poliuretano Expandido Rígido (PUR) de 29 mm de espesor y resistente a los rayos UV mediante tubería exterior de Polietileno de alta densidad PEHD de diámetro 90 mm y 2,4 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris.

**UTNIRPRAIS40** m Tubería PP-R Compuesto Pre-aislado NIRON CLIMA BETA ALL PRO PP-RCT SDR7,4 D=40mm
Tubería pre aislada compuesta por tubería interior NIRON CLIMA BETA ALL PRO PP-RCT Pipe de polipropileno copolímero random reforzada con fibra de vidrio, (1/4)PPR / (2/4)PPR+FV / (1/4)PPR, SDR 7,4 Serie 3,2, de diámetro 40 mm y 5,5 mm de espesor. Sistema pre aislado con capa intermedia de Poliuretano Expandido Rígido (PUR) de 25 mm de espesor y resistente a los rayos UV mediante tubería exterior de Polietileno de alta densidad PEHD de diámetro 90 mm y 2,4 mm de espesor. Para uso en instalaciones de distribución Distrit Heating, agua refrigerada, cámaras frigoríficas en la industria alimentaria y procesos industriales con temperaturas comprendidas entre -20ºC y 95ºC y presión nominal PN25. Sistema y Tubería NIRON CLIMA BETA ALL PRO PP-RCT Pipe certificado según Reglamento Particular de Aenor RP01.78 y accesorios de polipropileno certificados según norma UNE EN 15874-3. Certificado según ISO 14001 y Declaración Ambiental de Producto ( DAP ). Presentación en barras de 6,2 m o 12,2 m de tubería exterior de color negro y tubería interior de color gris.

**UTNIRPRAIS50** m Tubería PP-R Compuesto Pre-aislado NIRON CLIMA BETA ALL PRO SDR7,4 D=50mm
Tubería pre aislada compuesta por tubería interior NIRON CLIMA BETA ALL PRO PP-RCT Pipe de polipropileno copolímero random reforzada con fibra de vidrio, (1/4)PPR / (2/4)PPR+FV / (1/4)PPR, SDR 7,4 Serie 3,2, de diámetro 50 mm y 6,9 mm de espesor. Sistema pre aislado con capa intermedia de Poliuretano Expandido Rígido (PUR) de 30 mm de espesor y resistente a los rayos UV mediante tubería exterior de Polietileno de alta densidad PEHD de diámetro 110 mm y 2,6 mm de espesor. Para uso en instalaciones de distribución Distrit Heating, agua refrigerada, cámaras frigoríficas en la industria alimentaria y procesos industriales con temperaturas comprendidas entre -20ºC y 95ºC y presión nominal PN25. Sistema y Tubería NIRON CLIMA BETA ALL PRO PP-RCT Pipe certificado según Reglamento Particular de Aenor RP01.78 y accesorios de polipropileno certificados según norma UNE EN 15874-3. Certificado según ISO 14001 y Declaración Ambiental de Producto ( DAP ). Presentación en barras de 6,2 m o 12,2 m de tubería exterior de color negro y tubería interior de color gris.

**UTNIRPRAIS63** m Tubería PP_R Compuesto Pre-aislado NIRON CLIMA BETA ALL PRO PP-RCT SDR7,4 D=63mm
Tubería pre aislada compuesta por tubería interior NIRON CLIMA BETA ALL PRO PP-RCT Pipe de polipropileno copolímero random reforzada con fibra de vidrio, (1/4)PPR / (2/4)PPR+FV / (1/4)PPR, SDR 7,4 Serie 3,2, de diámetro 63 mm y 10,4 mm de espesor. Sistema pre aislado con capa intermedia de Poliuretano Expandido Rígido (PUR) de 23,5 mm de espesor y resistente a los rayos UV mediante tubería exterior de Polietileno de alta densidad PEHD de diámetro 110 mm y 2,6 mm de espesor. Para uso en instalaciones de distribución Distrit Heating, agua refrigerada, cámaras frigoríficas en la industria alimentaria y procesos industriales con temperaturas comprendidas entre -20ºC y 95ºC y presión nominal PN25. Sistema y Tubería NIRON CLIMA BETA ALL PRO PP-RCT Pipe certificado según Reglamento Particular de Aenor RP01.78 y accesorios de polipropileno certificados según norma UNE EN 15874-3. Certificado según ISO 14001 y Declaración Ambiental de Producto ( DAP ). Presentación en barras de 6,2 m o 12,2 m de tubería exterior de color negro y tubería interior de color gris.

**UTNIRPRAIS75** m Tubería PP-R Compuesto Pre-aislado NIRON CLIMA BETA ALL PRO PP-RCT SDR7,4 D=75mm
Tubería pre aislada compuesta por tubería interior NIRON CLIMA BETA ALL PRO PP-RCT Pipe de polipropileno copolímero random reforzada con fibra de vidrio, (1/4)PPR / (2/4)PPR+FV / (1/4)PPR, SDR 7,4 Serie 3,2, de diámetro 75 mm y 10,7 mm de espesor. Sistema pre aislado con capa intermedia de Poliuretano Expandido Rígido (PUR) de 42,5 mm de espesor y resistente a los rayos UV mediante tubería exterior de Polietileno de alta densidad PEHD de diámetro 160 mm y 3 mm de espesor. Para uso en instalaciones de distribución Distrit Heating, agua refrigerada, cámaras frigoríficas en la industria alimentaria y procesos industriales con temperaturas comprendidas entre -20ºC y 95ºC y presión nominal PN25. Sistema y Tubería NIRON CLIMA BETA ALL PRO PP-RCT Pipe certificado según Reglamento Particular de Aenor RP01.78 y accesorios de polipropileno certificados según norma UNE EN 15874-3. Certificado según ISO 14001 y Declaración Ambiental de Producto ( DAP ). Presentación en barras de 6,2 m o 12,2 m de tubería exterior de color negro y tubería interior de color gris.

**27NMENP7573** u Accesorio Manguito electrico preaislado, PP-RCT, D= 75 mm
Accesorio termosoldable tipo manguito de polipropileno copolímero random PP-R RP "Raised Pressure", fabricado y certificado según norma UNE EN 15874-3, para instalaciones de fontanería (AFS, ACS) y climatización (calefacción, sistemas agua/agua, agua/aire), con temperaturas comprendidas entre -15 °C y 95 °C, color azul Niron.

**27NGENP7511** u Accesorio Codo electrico preaislado, PP-RCT, D= 75 mm
Accesorio termosoldable tipo codo de polipropileno copolímero random PP-R RP "Raised Pressure", fabricado y certificado según norma UNE EN 15874-3, para instalaciones de fontanería (AFS, ACS) y climatización (calefacción, sistemas agua/agua, agua/aire), con temperaturas comprendidas entre -15 °C y 95 °C, color azul Niron.

**27NTCENP7511** u Accesorio Te electrico preaislado, PP-RCT, D= 75 mm
Accesorio termosoldable tipo te de polipropileno copolímero random PP-R RP "Raised Pressure", fabricado y certificado según norma UNE EN 15874-3, para instalaciones de fontanería (AFS, ACS) y climatización (calefacción, sistemas agua/agua, agua/aire), con temperaturas comprendidas entre -15 °C y 95 °C, color azul Niron.

**UTNIRPRAIS90** m Tubería PP-R Compuesto Pre-aislado NIRON CLIMA BETA ALL PRO PP-RCT SDR7,4 D=90mm
Tubería pre aislada compuesta por tubería interior NIRON CLIMA BETA ALL PRO PP-RCT Pipe de polipropileno copolímero random reforzada con fibra de vidrio, (1/4)PPR / (2/4)PPR+FV / (1/4)PPR, SDR 7,4 Serie 3,2, de diámetro 90 mm y 12,3 mm de espesor. Sistema pre aislado con capa intermedia de Poliuretano Expandido Rígido (PUR) de 35 mm de espesor y resistente a los rayos UV mediante tubería exterior de Polietileno de alta densidad PEHD de diámetro 160 mm y 3 mm de espesor. Para uso en instalaciones de distribución Distrit Heating, agua refrigerada, cámaras frigoríficas en la industria alimentaria y procesos industriales con temperaturas comprendidas entre -20ºC y 95ºC y presión nominal PN25. Sistema y Tubería NIRON CLIMA BETA ALL PRO PP-RCT Pipe certificado según Reglamento Particular de Aenor RP01.78 y accesorios de polipropileno certificados según norma UNE EN 15874-3. Certificado según ISO 14001 y Declaración Ambiental de Producto ( DAP ). Presentación en barras de 6,2 m o 12,2 m de tubería exterior de color negro y tubería interior de color gris.

**27NMENP9011** u Accesorio Manguito electrico preaislado, PP-RCT, D= 90 mm
Accesorio termosoldable tipo manguito de polipropileno copolímero random PP-R RP "Raised Pressure", fabricado y certificado según norma UNE EN 15874-3, para instalaciones de fontanería (AFS, ACS) y climatización (calefacción, sistemas agua/agua, agua/aire), con temperaturas comprendidas entre -15 °C y 95 °C, color azul Niron.

**27NGENP9011** u Accesorio Codo electrico preaislado, PP-RCT, D= 90 mm
Accesorio termosoldable tipo te de polipropileno copolímero random PP-R RP "Raised Pressure", fabricado y certificado según norma UNE EN 15874-3, para instalaciones de fontanería (AFS, ACS) y climatización (calefacción, sistemas agua/agua, agua/aire), con temperaturas comprendidas entre -15 °C y 95 °C, color azul Niron.

**27NTCENP9011** u Accesorio Te electrico preaislado, PP-RCT, D= 90 mm
Accesorio termosoldable tipo codo de polipropileno copolímero random PP-R RP "Raised Pressure", fabricado y certificado según norma UNE EN 15874-3, para instalaciones de fontanería (AFS, ACS) y climatización (calefacción, sistemas agua/agua, agua/aire), con temperaturas comprendidas entre -15 °C y 95 °C, color azul Niron.

**UTNIRPRAIS110** m Tubería PP-R Compuesto Pre-aislado NIRON CLIMA BETA ALL PRO PP-RCT SDR7,4 D=110mm
Tubería pre aislada compuesta por tubería interior NIRON CLIMA BETA ALL PRO PP-RCT Pipe de polipropileno copolímero random reforzada con fibra de vidrio, (1/4)PPR / (2/4)PPR+FV / (1/4)PPR, SDR 7,4 Serie 3,2, de diámetro 110 mm y 15,1 mm de espesor. Sistema pre aislado con capa intermedia de Poliuretano Expandido Rígido (PUR) de 45 mm de espesor y resistente a los rayos UV mediante tubería exterior de Polietileno de alta densidad PEHD de diámetro 200 mm y 3,2 mm de espesor. Para uso en instalaciones de distribución Distrit Heating, agua refrigerada, cámaras frigoríficas en la industria alimentaria y procesos industriales con temperaturas comprendidas entre -20ºC y 95ºC y presión nominal PN25. Sistema y Tubería NIRON CLIMA BETA ALL PRO PP-RCT Pipe certificado según Reglamento Particular de Aenor RP01.78 y accesorios de polipropileno certificados según norma UNE EN 15874-3. Certificado según ISO 14001 y Declaración Ambiental de Producto ( DAP ). Presentación en barras de 6,1 m o 12,2 m de tubería exterior de color negro y tubería interior de color gris.

**27NMENP11011** u Accesorio Manguito electrico preaislado, PP-RCT, D= 110 mm
Accesorio termosoldable tipo manguito de polipropileno copolímero random PP-R RP "Raised Pressure", fabricado y certificado según norma UNE EN 15874-3, para instalaciones de fontanería (AFS, ACS) y climatización (calefacción, sistemas agua/agua, agua/aire), con temperaturas comprendidas entre -15 °C y 95 °C, color azul Niron.

**27NGENP11011** u Accesorio Codo electrico preaislado, PP-RCT, D= 110 mm
Accesorio termosoldable tipo codo de polipropileno copolímero random PP-R RP "Raised Pressure", fabricado y certificado según norma UNE EN 15874-3, para instalaciones de fontanería (AFS, ACS) y climatización (calefacción, sistemas agua/agua, agua/aire), con temperaturas comprendidas entre -15 °C y 95 °C, color azul Niron.

**27NTCENP11011** u Accesorio Te electrico preaislado, PP-RCT, D= 110 mm
Accesorio termosoldable tipo te de polipropileno copolímero random PP-R RP "Raised Pressure", fabricado y certificado según norma UNE EN 15874-3, para instalaciones de fontanería (AFS, ACS) y climatización (calefacción, sistemas agua/agua, agua/aire), con temperaturas comprendidas entre -15 °C y 95 °C, color azul Niron.

**UTNIRPRAIS125** m Tubería PPR Compuesto Pre-aislado NIRON CLIMA BETA ALL PRO PP-RCT SDR7,4 D=125mm
Tubería pre aislada compuesta por tubería interior NIRON CLIMA BETA ALL PRO PP-RCT Pipe de polipropileno copolímero random reforzada con fibra de vidrio, (1/4)PPR / (2/4)PPR+FV / (1/4)PPR, SDR 7,4 Serie 3,2, de diámetro 125 mm y 17,1 mm de espesor. Sistema pre aislado con capa intermedia de Poliuretano Expandido Rígido (PUR) de 37,5 mm de espesor y resistente a los rayos UV mediante tubería exterior de Polietileno de alta densidad PEHD de diámetro 200 mm y 3,2 mm de espesor. Para uso en instalaciones de distribución Distrit Heating, agua refrigerada, cámaras frigoríficas en la industria alimentaria y procesos industriales con temperaturas comprendidas entre -20ºC y 95ºC y presión nominal PN25. Sistema y Tubería NIRON CLIMA BETA ALL PRO PP-RCT Pipe certificado según Reglamento Particular de Aenor RP01.78 y accesorios de polipropileno certificados según norma UNE EN 15874-3. Certificado según ISO 14001 y Declaración Ambiental de Producto ( DAP ). Presentación en barras de 6,2 m o 12,2 m de tubería exterior de color negro y tubería interior de color gris.

**27NMENP12511** u Accesorio Manguito electrico preaislado, PP-RCT, D= 125 mm
Accesorio termosoldable tipo manguito de polipropileno copolímero random PP-R RP "Raised Pressure", fabricado y certificado según norma UNE EN 15874-3, para instalaciones de fontanería (AFS, ACS) y climatización (calefacción, sistemas agua/agua, agua/aire), con temperaturas comprendidas entre -15 °C y 95 °C, color azul Niron.

**27NGENP12511** u Accesorio Codo electrico preaislado, PP-RCT, D= 125 mm
Accesorio termosoldable tipo codo de polipropileno copolímero random PP-R RP "Raised Pressure", fabricado y certificado según norma UNE EN 15874-3, para instalaciones de fontanería (AFS, ACS) y climatización (calefacción, sistemas agua/agua, agua/aire), con temperaturas comprendidas entre -15 °C y 95 °C, color azul Niron.

**27NTCENP12511** u Accesorio Te electrico preaislado, PP-RCT, D= 125 mm
Accesorio termosoldable tipo te de polipropileno copolímero random PP-R RP "Raised Pressure", fabricado y certificado según norma UNE EN 15874-3, para instalaciones de fontanería (AFS, ACS) y climatización (calefacción, sistemas agua/agua, agua/aire), con temperaturas comprendidas entre -15 °C y 95 °C, color azul Niron.

**UTNIRFBAIS32** M Tubería PP-R Compuesto Pre-aislado NIRON CLIMA BETA ALL PRO PP-RCT SDR9 D=32mm
Tubería pre aislada compuesta por tubería interior NIRON CLIMA BETA ALL PRO PP-RCT Pipe de polipropileno copolímero random reforzada con fibra de vidrio, (1/4)PPR / (2/4)PPR+FV / (1/4)PPR, SDR 9 Serie 4, de diámetro 32 mm y 3,6 mm de espesor. Sistema pre aislado con capa intermedia de Poliuretano Expandido Rígido (PUR) de 29 mm de espesor y resistente a los rayos UV mediante tubería exterior de Polietileno de alta densidad PEHD de diámetro 90 mm y 2,4 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris.

**UTNIRFBAIS40** m Tubería PP-R Compuesto Pre-aislado NIRON CLIMA BETA ALL PRO PP-RCT SDR9 D=40mm
Tubería pre aislada compuesta por tubería interior NIRON CLIMA BETA ALL PRO PP-RCT Pipe de polipropileno copolímero random reforzada con fibra de vidrio, (1/4)PPR / (2/4)PPR+FV / (1/4)PPR, SDR 9 Serie 4, de diámetro 40 mm y 4,5 mm de espesor. Sistema pre aislado con capa intermedia de Poliuretano Expandido Rígido (PUR) de 25 mm de espesor y resistente a los rayos UV mediante tubería exterior de Polietileno de alta densidad PEHD de diámetro 90 mm y 2,4 mm de espesor. Para uso en instalaciones de distribución Distrit Heating, agua refrigerada, cámaras frigoríficas en la industria alimentaria y procesos industriales con temperaturas comprendidas entre -20ºC y 95ºC y presión nominal PN20. Sistema y Tubería NIRON CLIMA BETA ALL PRO PP-RCT Pipe certificado según Reglamento Particular de Aenor RP01.78 y accesorios de polipropileno certificados según norma UNE EN 15874-3. Certificado según ISO 14001 y Declaración Ambiental de Producto ( DAP ). Presentación en barras de 6,2 m o 12,2 m de tubería exterior de color negro y tubería interior de color gris.

**UTNIRFBAIS50** m Tubería PP-R Compuesto Pre-aislado NIRON CLIMA BETA ALL PRO SDR9 D=50mm
Tubería pre aislada compuesta por tubería interior NIRON CLIMA BETA ALL PRO PP-RCT Pipe de polipropileno copolímero random reforzada con fibra de vidrio, (1/4)PPR / (2/4)PPR+FV / (1/4)PPR, SDR 9 Serie 4, de diámetro 50 mm y 5,6 mm de espesor. Sistema pre aislado con capa intermedia de Poliuretano Expandido Rígido (PUR) de 30 mm de espesor y resistente a los rayos UV mediante tubería exterior de Polietileno de alta densidad PEHD de diámetro 110 mm y 2,6 mm de espesor. Para uso en instalaciones de distribución Distrit Heating, agua refrigerada, cámaras frigoríficas en la industria alimentaria y procesos industriales con temperaturas comprendidas entre -20ºC y 95ºC y presión nominal PN20.Sistema y Tubería NIRON CLIMA BETA ALL PRO PP-RCT Pipe certificado según Reglamento Particular de Aenor RP01.78 y accesorios de polipropileno certificados según norma UNE EN 15874-3. Certificado según ISO 14001 y Declaración Ambiental de Producto ( DAP ). Presentación en barras de 6,2 m o 12,2 m de tubería exterior de color negro y tubería interior de color gris.

**UTNIRFBAIS63** m Tubería PP_R Compuesto Pre-aislado NIRON CLIMA BETA ALL PRO PP-RCT SDR9 D=63mm
Tubería pre aislada compuesta por tubería interior NIRON CLIMA BETA ALL PRO PP-RCT Pipe de polipropileno copolímero random reforzada con fibra de vidrio, (1/4)PPR / (2/4)PPR+FV / (1/4)PPR, SDR 9 Serie 4, de diámetro 63 mm y 7,1 mm de espesor. Sistema pre aislado con capa intermedia de Poliuretano Expandido Rígido (PUR) de 23,5 mm de espesor y resistente a los rayos UV mediante tubería exterior de Polietileno de alta densidad PEHD de diámetro 110 mm y 2,6 mm de espesor. Para uso en instalaciones de distribución Distrit Heating, agua refrigerada, cámaras frigoríficas en la industria alimentaria y procesos industriales con temperaturas comprendidas entre -20ºC y 95ºC y presión nominal PN20. Sistema y Tubería NIRON CLIMA BETA ALL PRO PP-RCT Pipe certificado según Reglamento Particular de Aenor RP01.78 y accesorios de polipropileno certificados según norma UNE EN 15874-3. Certificado según ISO 14001 y Declaración Ambiental de Producto ( DAP ). Presentación en barras de 6,2 m o 12,2 m de tubería exterior de color negro y tubería interior de color gris.

**UTNIRFBAIS75** m Tubería PP-R Compuesto Pre-aislado NIRON CLIMA BETA ALL PRO PP-RCT SDR9 D=75mm
Tubería pre aislada compuesta por tubería interior NIRON CLIMA BETA ALL PRO PP-RCT Pipe de polipropileno copolímero random reforzada con fibra de vidrio, (1/4)PPR / (2/4)PPR+FV / (1/4)PPR, SDR 9 Serie 4, de diámetro 75 mm y 8,4 mm de espesor. Sistema pre aislado con capa intermedia de Poliuretano Expandido Rígido (PUR) de 42,5 mm de espesor y resistente a los rayos UV mediante tubería exterior de Polietileno de alta densidad PEHD de diámetro 160 mm y 3 mm de espesor. Para uso en instalaciones de distribución Distrit Heating, agua refrigerada, cámaras frigoríficas en la industria alimentaria y procesos industriales con temperaturas comprendidas entre -20ºC y 95ºC y presión nominal PN20. Sistema y Tubería NIRON CLIMA BETA ALL PRO PP-RCT Pipe certificado según Reglamento Particular de Aenor RP01.78 y accesorios de polipropileno certificados según norma UNE EN 15874-3. Certificado según ISO 14001 y Declaración Ambiental de Producto ( DAP ). Presentación en barras de 6,2 m o 12,2 m de tubería exterior de color negro y tubería interior de color gris.

**UTNIRFBAIS90** m Tubería PP-R Compuesto Pre-aislado NIRON CLIMA BETA ALL PRO PP-RCT SDR9 D=90mm
Tubería pre aislada compuesta por tubería interior NIRON CLIMA BETA ALL PRO PP-RCT Pipe de polipropileno copolímero random reforzada con fibra de vidrio, (1/4)PPR / (2/4)PPR+FV / (1/4)PPR, SDR 9 Serie 4, de diámetro 90 mm y 10,1 mm de espesor. Sistema pre aislado con capa intermedia de Poliuretano Expandido Rígido (PUR) de 35 mm de espesor y resistente a los rayos UV mediante tubería exterior de Polietileno de alta densidad PEHD de diámetro 160 mm y 3 mm de espesor. Para uso en instalaciones de distribución Distrit Heating, agua refrigerada, cámaras frigoríficas en la industria alimentaria y procesos industriales con temperaturas comprendidas entre -20ºC y 95ºC y presión nominal PN20.Sistema y Tubería NIRON CLIMA BETA ALL PRO PP-RCT Pipe certificado según Reglamento Particular de Aenor RP01.78 y accesorios de polipropileno certificados según norma UNE EN 15874-3. Certificado según ISO 14001 y Declaración Ambiental de Producto ( DAP ). Presentación en barras de 6,2 m o 12,2 m de tubería exterior de color negro y tubería interior de color gris.

**UTNIRFBAIS110** m Tubería PP-R Compuesto Pre-aislado NIRON CLIMA BETA ALL PRO PP-RCT SDR9 D=110mm
Tubería pre aislada compuesta por tubería interior NIRON CLIMA BETA ALL PRO PP-RCT Pipe de polipropileno copolímero random reforzada con fibra de vidrio, (1/4)PPR / (2/4)PPR+FV / (1/4)PPR, SDR 9 Serie 4, de diámetro 110 mm y 12,3 mm de espesor. Sistema pre aislado con capa intermedia de Poliuretano Expandido Rígido (PUR) de 45 mm de espesor y resistente a los rayos UV mediante tubería exterior de Polietileno de alta densidad PEHD de diámetro 200 mm y 3,2 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris.

**UTNIRFBAIS125** m Tubería PPR Compuesto Pre-aislado NIRON CLIMA BETA ALL PRO PP-RCT SDR9 D=125mm
Tubería pre aislada compuesta por tubería interior NIRON CLIMA BETA ALL PRO PP-RCT Pipe de polipropileno copolímero random reforzada con fibra de vidrio, (1/4)PPR / (2/4)PPR+FV / (1/4)PPR, SDR 9 Serie 4, de diámetro 125 mm y 14 mm de espesor. Sistema pre aislado con capa intermedia de Poliuretano Expandido Rígido (PUR) de 37,5 mm de espesor y resistente a los rayos UV mediante tubería exterior de Polietileno de alta densidad PEHD de diámetro 200 mm y 3,2 mm de espesor. Para uso en instalaciones de distribución Distrit Heating, agua refrigerada, cámaras frigoríficas en la industria alimentaria y procesos industriales con temperaturas comprendidas entre -20ºC y 95ºC y presión nominal PN20. Sistema y Tubería NIRON CLIMA BETA ALL PRO PP-RCT Pipe certificado según Reglamento Particular de Aenor RP01.78 y accesorios de polipropileno certificados según norma UNE EN 15874-3. Certificado según ISO 14001 y Declaración Ambiental de Producto ( DAP ). Presentación en barras de 6,2 m o 12,2 m de tubería exterior de color negro y tubería interior de color gris.

**UTNIRFBAIS160** m Tubería PP-R Compuesto Pre-aislado NIRON CLIMA BETA ALL PRO PP-RCT SDR9 D=160mm
Tubería pre aislada compuesta por tubería interior Niron NIRON CLIMA BETA ALL PRO PP-RCT Pipe de polipropileno copolímero random reforzada con fibra de vidrio, (1/4)PPR / (2/4)PPR+FV / (1/4)PPR, SDR 9 Serie 4, de diámetro 160 mm y 17,9 mm de espesor. Sistema pre aislado con capa intermedia de Poliuretano Expandido Rígido (PUR) de 45 mm de espesor y resistente a los rayos UV mediante tubería exterior de Polietileno de alta densidad PEHD de diámetro 250 mm y 3,6 mm de espesor. Para uso en instalaciones de distribución Distrit Heating, agua refrigerada, cámaras frigoríficas en la industria alimentaria y procesos industriales con temperaturas comprendidas entre -20ºC y 95ºC y presión nominal PN20. Sistema y Tubería NIRON CLIMA BETA ALL PRO PP-RCT Pipe certificado según Reglamento Particular de Aenor RP01.78 y accesorios de polipropileno certificados según norma UNE EN 15874-3. Certificado según ISO 14001 y Declaración Ambiental de Producto ( DAP ). Presentación en barras de 6,2 m o 12,2 m de tubería exterior de color negro y tubería interior de color gris.

**KITPURNG160AIS** u Aislamiento PUR Codo "a tope", D= 160 mm
Aislamiento PUR ( espuma de poliuretano rígida ), para accesorio. Incluida la cinta exterior.

**KITPURNT160AIS** u Aislamiento PUR Te "a tope", D= 160 mm
Aislamiento PUR ( espuma de poliuretano rígida ), para accesorio. Incluida la cinta exterior.

**UTNIRFBAIS200** m Tubería PP-R Compuesto Pre-aislado NIRON CLIMA BETA ALL PRO PP-RCT SDR9 D=200mm
Tubería pre aislada compuesta por tubería interior Niron NIRON CLIMA BETA ALL PRO PP-RCT Pipe de polipropileno copolímero random reforzada con fibra de vidrio, (1/4)PPR / (2/4)PPR+FV / (1/4)PPR, SDR 9 Serie 4, de diámetro 200 mm y 22,4 mm de espesor. Sistema pre aislado con capa intermedia de Poliuretano Expandido Rígido (PUR) de 40 mm de espesor y resistente a los rayos UV mediante tubería exterior de Polietileno de alta densidad PEHD de diámetro 280 mm y 4,1 mm de espesor. Para uso en instalaciones de distribución Distrit Heating, agua refrigerada, cámaras frigoríficas en la industria alimentaria y procesos industriales con temperaturas comprendidas entre -20ºC y 95ºC y presión nominal PN20. Sistema y Tubería Niron NIRON CLIMA BETA ALL PRO PP-RCT Pipe certificado según Reglamento Particular de Aenor RP01.78 y accesorios de polipropileno certificados según norma UNE EN 15874-3. Certificado según ISO 14001 y Declaración Ambiental de Producto ( DAP ). Presentación en barras de 6,2 m o 12,2 m de tubería exterior de color negro y tubería interior de color gris.

**KITPURNG200AIS** u Aislamiento PUR Codo "a tope", D= 200 mm
Aislamiento PUR ( espuma de poliuretano rígida ), para accesorio. Incluida la cinta exterior.

**KITPURNT200AIS** u Aislamiento PUR Te "a tope", D= 200 mm
Aislamiento PUR ( espuma de poliuretano rígida ), para accesorio. Incluida la cinta exterior.

**UTNIRFBAIS250** m Tubería PP-R Compuesto Pre-aislado NIRON CLIMA BETA ALL PRO PP-RCT SDR9 D=250mm
Tubería pre aislada compuesta por tubería interior NIRON CLIMA BETA ALL PRO PP-RCT Pipe de polipropileno copolímero random reforzada con fibra de vidrio, (1/4)PPR / (2/4)PPR+FV / (1/4)PPR, SDR 9 Serie 4, de diámetro 250 mm y 27,9 mm de espesor. Sistema pre aislado con capa intermedia de Poliuretano Expandido Rígido (PUR) de 52,2 mm de espesor y resistente a los rayos UV mediante tubería exterior de Polietileno de alta densidad PEHD de diámetro 355 mm y 4,8 mm de espesor. Para uso en instalaciones de distribución Distrit Heating, agua refrigerada, cámaras frigoríficas en la industria alimentaria y procesos industriales con temperaturas comprendidas entre -20ºC y 95ºC y presión nominal PN20. Sistema y Tubería NIRON CLIMA BETA ALL PRO PP-RCT Pipe certificado según Reglamento Particular de Aenor RP01.78 y accesorios de polipropileno certificados según norma UNE EN 15874-3. Certificado según ISO 14001 y Declaración Ambiental de Producto ( DAP ). Presentación en barras de 6,1 m o 12,2 m de tubería exterior de color negro y tubería interior de color gris.

**KITPURNG250AIS** u Aislamiento PUR Codo "a tope", D= 250 mm
Aislamiento PUR ( espuma de poliuretano rígida ), para accesorio. Incluida la cinta exterior.

**KITPURNT250AIS** u Aislamiento PUR Te "a tope", D= 250 mm
Aislamiento PUR ( espuma de poliuretano rígida ), para accesorio. Incluida la cinta exterior.

**UTNIRFBAIS315** m Tubería PP-R Compuesto Pre-aislado NIRON CLIMA BETA ALL PRO PP-RCT SDR9 D=315mm
Tubería pre aislada compuesta por tubería interior NIRON CLIMA BETA ALL PRO PP-RCT Pipe de polipropileno copolímero random reforzada con fibra de vidrio, (1/4)PPR / (2/4)PPR+FV / (1/4)PPR, SDR 9 Serie 4, de diámetro 315 mm y 35,2 mm de espesor. Sistema pre aislado con capa intermedia de Poliuretano Expandido Rígido (PUR) de 42,5 mm de espesor y resistente a los rayos UV mediante tubería exterior de Polietileno de alta densidad PEHD de diámetro 400 mm y 4,8 mm de espesor. Para uso en instalaciones de distribución Distrit Heating, agua refrigerada, cámaras frigoríficas en la industria alimentaria y procesos industriales con temperaturas comprendidas entre -20ºC y 95ºC y presión nominal PN20. Sistema y Tubería NIRON CLIMA BETA ALL PRO PP-RCT Pipe certificado según Reglamento Particular de Aenor RP01.78 y accesorios de polipropileno certificados según norma UNE EN 15874-3. Certificado según ISO 14001 y Declaración Ambiental de Producto ( DAP ). Presentación en barras de 6,2 m o 12,2 m de tubería exterior de color negro y tubería interior de color gris.

**UTNIRCL11AIS40** m Tubería PP-R Compuesto Pre-aislado NIRON CLIMA BETA ALL PRO PP-RCT SDR11 D=40mm
Tubería pre aislada compuesta por tubería interior NIRON CLIMA BETA ALL PRO PP-RCT Pipe de polipropileno copolímero random reforzada con fibra de vidrio, (1/4)PPR / (2/4)PPR+FV / (1/4)PPR, SDR 11 Serie 5, de diámetro 40 mm y 3,7 mm de espesor. Sistema pre aislado con capa intermedia de Poliuretano Expandido Rígido (PUR) de 25 mm de espesor y resistente a los rayos UV mediante tubería exterior de Polietileno de alta densidad PEHD de diámetro 90 mm y 2,4 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL11AIS50** m Tubería PP-R Compuesto Pre-aislado NIRON CLIMA BETA ALL PRO SDR11 D=50mm
Tubería pre aislada compuesta por tubería interior NIRON CLIMA BETA ALL PRO PP-RCT Pipe de polipropileno copolímero random reforzada con fibra de vidrio, (1/4)PPR / (2/4)PPR+FV / (1/4)PPR, SDR 11 Serie 5, de diámetro 50 mm y 4,6 mm de espesor. Sistema pre aislado con capa intermedia de Poliuretano Expandido Rígido (PUR) de 30 mm de espesor y resistente a los rayos UV mediante tubería exterior de Polietileno de alta densidad PEHD de diámetro 110 mm y 2,6 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL11AIS63** m Tubería PP_R Compuesto Pre-aislado NIRON CLIMA BETA ALL PRO PP-RCT SDR11 D=63mm
Tubería pre aislada compuesta por tubería interior NIRON CLIMA BETA ALL PRO PP-RCT Pipe de polipropileno copolímero random reforzada con fibra de vidrio, (1/4)PPR / (2/4)PPR+FV / (1/4)PPR, SDR 11 Serie 5, de diámetro 63 mm y 5,8 mm de espesor. Sistema pre aislado con capa intermedia de Poliuretano Expandido Rígido (PUR) de 23,5 mm de espesor y resistente a los rayos UV mediante tubería exterior de Polietileno de alta densidad PEHD de diámetro 110 mm y 2,6 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL11AIS75** m Tubería PP-R Compuesto Pre-aislado NIRON CLIMA BETA ALL PRO PP-RCT SDR11 D=75mm
Tubería pre aislada compuesta por tubería interior NIRON CLIMA BETA ALL PRO PP-RCT Pipe de polipropileno copolímero random reforzada con fibra de vidrio, (1/4)PPR / (2/4)PPR+FV / (1/4)PPR, SDR 11 Serie 5, de diámetro 75 mm y 6,8 mm de espesor. Sistema pre aislado con capa intermedia de Poliuretano Expandido Rígido (PUR) de 42,5 mm de espesor y resistente a los rayos UV mediante tubería exterior de Polietileno de alta densidad PEHD de diámetro 160 mm y 3 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL11AIS90** m Tubería PP-R Compuesto Pre-aislado NIRON CLIMA BETA ALL PRO PP-RCT SDR11 D=90mm
Tubería pre aislada compuesta por tubería interior NIRON CLIMA BETA ALL PRO PP-RCT Pipe de polipropileno copolímero random reforzada con fibra de vidrio, (1/4)PPR / (2/4)PPR+FV / (1/4)PPR, SDR 11 Serie 5, de diámetro 90 mm y 8,2 mm de espesor. Sistema pre aislado con capa intermedia de Poliuretano Expandido Rígido (PUR) de 35 mm de espesor y resistente a los rayos UV mediante tubería exterior de Polietileno de alta densidad PEHD de diámetro 160 mm y 3 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL11AIS110** m Tubería PP-R Compuesto Pre-aislado NIRON CLIMA BETA ALL PRO PP-RCT SDR11 D=110mm
Tubería pre aislada compuesta por tubería interior NIRON CLIMA BETA ALL PRO PP-RCT Pipe de polipropileno copolímero random reforzada con fibra de vidrio, (1/4)PPR / (2/4)PPR+FV / (1/4)PPR, SDR 11 Serie 5, de diámetro 110 mm y 10 mm de espesor. Sistema pre aislado con capa intermedia de Poliuretano Expandido Rígido (PUR) de 45 mm de espesor y resistente a los rayos UV mediante tubería exterior de Polietileno de alta densidad PEHD de diámetro 200 mm y 3,2 mm de espesor. Para uso en instalaciones de distribución Distrit Heating, agua refrigerada, cámaras frigoríficas en la industria alimentaria y procesos industriales con temperaturas comprendidas entre -20ºC y 95ºC y presión nominal PN16. Sistema y Tubería NIRON CLIMA BETA ALL PRO PP-RCT Pipe certificado según Reglamento Particular de Aenor RP01.78 y accesorios de polipropileno certificados según norma UNE EN 15874-3. Certificado según ISO 14001 y Declaración Ambiental de Producto ( DAP ). Presentación en barras de 5,8 m o 11,6m de tubería exterior de color negro y tubería interior de color gris.

**UTNIRCL11AIS125** m Tubería PPR Compuesto Pre-aislado NIRON CLIMA BETA ALL PRO PP-RCT SDR11 D=125mm
Tubería pre aislada compuesta por tubería interior NIRON CLIMA BETA ALL PRO PP-RCT Pipe de polipropileno copolímero random reforzada con fibra de vidrio, (1/4)PPR / (2/4)PPR+FV / (1/4)PPR, SDR 11 Serie 5, de diámetro 125 mm y 11,4 mm de espesor. Sistema pre aislado con capa intermedia de Poliuretano Expandido Rígido (PUR) de 37,5 mm de espesor y resistente a los rayos UV mediante tubería exterior de Polietileno de alta densidad PEHD de diámetro 200 mm y 3,2 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL11AIS160** m Tubería PP-R Compuesto Pre-aislado NIRON CLIMA BETA ALL PRO PP-RCT SDR11 D=160mm
Tubería pre aislada compuesta por tubería interior Niron NIRON CLIMA BETA ALL PRO PP-RCT Pipe de polipropileno copolímero random reforzada con fibra de vidrio, (1/4)PPR / (2/4)PPR+FV / (1/4)PPR, SDR 11 Serie 5, de diámetro 160 mm y 14,6 mm de espesor. Sistema pre aislado con capa intermedia de Poliuretano Expandido Rígido (PUR) de 45 mm de espesor y resistente a los rayos UV mediante tubería exterior de Polietileno de alta densidad PEHD de diámetro 250 mm y 3,6 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL11AIS200** m Tubería PP-R Compuesto Pre-aislado NIRON CLIMA BETA ALL PRO PP-RCT SDR11 D=200mm
Tubería pre aislada compuesta por tubería interior Niron NIRON CLIMA BETA ALL PRO PP-RCT Pipe de polipropileno copolímero random reforzada con fibra de vidrio, (1/4)PPR / (2/4)PPR+FV / (1/4)PPR, SDR 11 Serie 5, de diámetro 200 mm y 18,2 mm de espesor. Sistema pre aislado con capa intermedia de Poliuretano Expandido Rígido (PUR) de 40 mm de espesor y resistente a los rayos UV mediante tubería exterior de Polietileno de alta densidad PEHD de diámetro 280 mm y 4,1 mm de espesor. Para uso en instalaciones de distribución Distrit Heating, agua refrigerada, cámaras frigoríficas en la industria alimentaria y procesos industriales con temperaturas comprendidas entre -20ºC y 95ºC y presión nominal PN16. Sistema y Tubería Niron NIRON CLIMA BETA ALL PRO PP-RCT Pipe certificado según Reglamento Particular de Aenor RP01.78 y accesorios de polipropileno certificados según norma UNE EN 15874-3. Certificado según ISO 14001 y Declaración Ambiental de Producto ( DAP ). Presentación en barras de 6,2 m o 12,2 m de tubería exterior de color negro y tubería interior de color gris.

**UTNIRCL11AIS250** m Tubería PP-R Compuesto Pre-aislado NIRON CLIMA BETA ALL PRO PP-RCT SDR11 D=250mm
Tubería pre aislada compuesta por tubería interior NIRON CLIMA BETA ALL PRO PP-RCT Pipe de polipropileno copolímero random reforzada con fibra de vidrio, (1/4)PPR / (2/4)PPR+FV / (1/4)PPR, SDR 11 Serie 5, de diámetro 250 mm y 22,7 mm de espesor. Sistema pre aislado con capa intermedia de Poliuretano Expandido Rígido (PUR) de 52,2 mm de espesor y resistente a los rayos UV mediante tubería exterior de Polietileno de alta densidad PEHD de diámetro 355 mm y 4,8 mm de espesor. Para uso en instalaciones de distribución Distrit Heating, agua refrigerada, cámaras frigoríficas en la industria alimentaria y procesos industriales con temperaturas comprendidas entre -20ºC y 95ºC y presión nominal PN16. Sistema y Tubería NIRON CLIMA BETA ALL PRO PP-RCT Pipe certificado según Reglamento Particular de Aenor RP01.78 y accesorios de polipropileno certificados según norma UNE EN 15874-3. Certificado según ISO 14001 y Declaración Ambiental de Producto ( DAP ). Presentación en barras de 6,1 m o 12,2 m de tubería exterior de color negro y tubería interior de color gris.

**UTNIRCL11AIS315** m Tubería PP-R Compuesto Pre-aislado NIRON CLIMA BETA ALL PRO PP-RCT SDR11 D=315mm
Tubería pre aislada compuesta por tubería interior NIRON CLIMA BETA ALL PRO PP-RCT Pipe de polipropileno copolímero random reforzada con fibra de vidrio, (1/4)PPR / (2/4)PPR+FV / (1/4)PPR, SDR 11 Serie 5, de diámetro 315 mm y 28,6 mm de espesor. Sistema pre aislado con capa intermedia de Poliuretano Expandido Rígido (PUR) de 42,5 mm de espesor y resistente a los rayos UV mediante tubería exterior de Polietileno de alta densidad PEHD de diámetro 400 mm y 4,8 mm de espesor. Para uso en instalaciones de distribución Distrit Heating, agua refrigerada, cámaras frigoríficas en la industria alimentaria y procesos industriales con temperaturas comprendidas entre -20ºC y 95ºC y presión nominal PN16. Sistema y Tubería NIRON CLIMA BETA ALL PRO PP-RCT Pipe certificado según Reglamento Particular de Aenor RP01.78 y accesorios de polipropileno certificados según norma UNE EN 15874-3. Certificado según ISO 14001 y Declaración Ambiental de Producto ( DAP ). Presentación en barras de 6,2 m o 12,2 m de tubería exterior de color negro y tubería interior de color gris.

**UTNIRCL17AIS160** m Tubo PPR Compuesto Pre-aislado NIRON CLIMA BETA ALL PRO PP-RCT SDR11 D160mm
Tubería pre aislada compuesta por tubería interior Niron NIRON CLIMA BETA ALL PRO PP-RCT Pipe de polipropileno copolímero random reforzada con fibra de vidrio, (1/4)PPR / (2/4)PPR+FV / (1/4)PPR, SDR 17 Serie 8, de diámetro 160 mm y 9,5 mm de espesor. Sistema pre aislado con capa intermedia de Poliuretano Expandido Rígido (PUR) de 45 mm de espesor y resistente a los rayos UV mediante tubería exterior de Polietileno de alta densidad PEHD de diámetro 250 mm y 3,6 mm de espesor. Para uso en instalaciones de distribución Distrit Heating, agua refrigerada, cámaras frigoríficas en la industria alimentaria y procesos industriales con temperaturas comprendidas entre -20ºC y 95ºC y presión nominal PN10. Sistema y Tubería NIRON CLIMA BETA ALL PRO PP-RCT Pipe certificado según Reglamento Particular de Aenor RP01.78 y accesorios de polipropileno certificados según norma UNE EN 15874-3. Certificado según ISO 14001 y Declaración Ambiental de Producto ( DAP ). Presentación en barras de 6,2 m o 12,2 m de tubería exterior de color negro y tubería interior de color gris.

**UTNIRCL17AIS200** m Tubo PPR Compuesto Pre-aislado NIRON CLIMA BETA ALL PRO PP-RCT SDR11 D200mm
Tubería pre aislada compuesta por tubería interior Niron NIRON CLIMA BETA ALL PRO PP-RCT Pipe de polipropileno copolímero random reforzada con fibra de vidrio, (1/4)PPR / (2/4)PPR+FV / (1/4)PPR, SDR 17 Serie 8, de diámetro 200 mm y 11,9 mm de espesor. Sistema pre aislado con capa intermedia de Poliuretano Expandido Rígido (PUR) de 40 mm de espesor y resistente a los rayos UV mediante tubería exterior de Polietileno de alta densidad PEHD de diámetro 280 mm y 4,1 mm de espesor. Para uso en instalaciones de distribución Distrit Heating, agua refrigerada, cámaras frigoríficas en la industria alimentaria y procesos industriales con temperaturas comprendidas entre -20ºC y 95ºC y presión nominal PN10. Sistema y Tubería Niron NIRON CLIMA BETA ALL PRO PP-RCT Pipe certificado según Reglamento Particular de Aenor RP01.78 y accesorios de polipropileno certificados según norma UNE EN 15874-3. Certificado según ISO 14001 y Declaración Ambiental de Producto ( DAP ). Presentación en barras de 6,2 m o 12,2 m de tubería exterior de color negro y tubería interior de color gris.

**UTNIRCL17AIS250** m Tubo PPR Compuesto Pre-aislado NIRON CLIMA BETA ALL PRO PP-RCT SDR17 D250mm
Tubería pre aislada compuesta por tubería interior NIRON CLIMA BETA ALL PRO PP-RCT Pipe de polipropileno copolímero random reforzada con fibra de vidrio, (1/4)PPR / (2/4)PPR+FV / (1/4)PPR, SDR 17 Serie 8, de diámetro 250 mm y 14,9 mm de espesor. Sistema pre aislado con capa intermedia de Poliuretano Expandido Rígido (PUR) de 52,2 mm de espesor y resistente a los rayos UV mediante tubería exterior de Polietileno de alta densidad PEHD de diámetro 355 mm y 4,8 mm de espesor. Para uso en instalaciones de distribución Distrit Heating, agua refrigerada, cámaras frigoríficas en la industria alimentaria y procesos industriales con temperaturas comprendidas entre -20ºC y 95ºC y presión nominal PN10. Sistema y Tubería NIRON CLIMA BETA ALL PRO PP-RCT Pipe certificado según Reglamento Particular de Aenor RP01.78 y accesorios de polipropileno certificados según norma UNE EN 15874-3. Certificado según ISO 14001 y Declaración Ambiental de Producto ( DAP ). Presentación en barras de 6,1 m o 12,2 m de tubería exterior de color negro y tubería interior de color gris.

**UTNIRCL17AIS315** m Tubo PPR Compuesto Pre-aislado NIRON CLIMA BETA ALL PRO PP-RCT SDR17 D315mm
Tubería pre aislada compuesta por tubería interior NIRON CLIMA BETA ALL PRO PP-RCT Pipe de polipropileno copolímero random reforzada con fibra de vidrio, (1/4)PPR / (2/4)PPR+FV / (1/4)PPR, SDR 17 Serie 8, de diámetro 315 mm y 18,7 mm de espesor. Sistema pre aislado con capa intermedia de Poliuretano Expandido Rígido (PUR) de 42,5 mm de espesor y resistente a los rayos UV mediante tubería exterior de Polietileno de alta densidad PEHD de diámetro 400 mm y 4,8 mm de espesor. Para uso en instalaciones de distribución Distrit Heating, agua refrigerada, cámaras frigoríficas en la industria alimentaria y procesos industriales con temperaturas comprendidas entre -20ºC y 95ºC y presión nominal PN10. Sistema y Tubería NIRON CLIMA BETA ALL PRO PP-RCT Pipe certificado según Reglamento Particular de Aenor RP01.78 y accesorios de polipropileno certificados según norma UNE EN 15874-3. Certificado según ISO 14001 y Declaración Ambiental de Producto ( DAP ). Presentación en barras de 6,2 m o 12,2 m de tubería exterior de color negro y tubería interior de color gris.

**coelPRFC40a** m2 Aislamiento térmico: Plancha elastomérica flexible de 40 mm de espesor
Plancha en rollo de coquilla elastomérica flexible (FEF) autoadhesiva basada en caucho sintético. Fabricada según norma EN14304, de 40 mm de espesor que asegura la no condensación superficial según cálculo de aislamiento conforme a RITE por método simplificado según procedimiento alternativo (ITALTERM).

**NME200** u Accesorio Manguito Electrosoldable, PP-R CT, D= 200 mm
Accesorio electrosoldable tipo manguito de polipropileno copolímero random PP-R RP "Raised Pressure", fabricado según norma UNE EN 15874-3, para instalaciones de fontanería (AFS, ACS) y climatización (calefacción, sistemas agua/agua, agua/aire), con temperaturas comprendidas entre -25 °C y 70 °C, color azul Niron.

**NME250** u Accesorio Manguito Electrosoldable, PP-R CT, D= 250 mm
Accesorio segmentado para soldadura ''a tope'', tipo te de polipropileno copolímero random PP-R RP "Raised Pressure", fabricado según norma UNE EN 15874-3, para instalaciones de fontanería (AFS, ACS) y climatización (calefacción, sistemas agua/agua, agua/aire), con temperaturas comprendidas entre -15 °C y 70 °C.

**UTNIRCL31573** m Tubería PP-R RP Compuesto con FV: NIRON PREMIUM SDR 7.3/ Serie 3.2, D= 315 x 43,2 mm
Tubo compuesto de polipropileno copolímero random PP-R RP "Raised Pressure" con fibra de vidrio (1/4)PP-R RP // (1/3)PP-R RP + FV (1/3) // PP-R RP, SDR 9 serie 4, de diámetro 315 mm y 22,4 mm de espesor. Fabricado y certificado según Reglamento Particular Aenor RP 01.78 y sistema de unión por termofusión y inserciones incorporadas certificado según RP 01.78. Para uso en instalaciones de fontanería (AFS, ACS) y climatización (calefacción, sistemas agua/agua, agua/aire) con temperaturas comprendidas entre -15 °C y 95 °C. Espesor de aislamiento térmico conforme a RITE calculado mediante procedimiento alternativo según criterios de la norma UNE EN ISO 12241. Presentación en barra de 4 m, color azul Niron con franja gris Niron Fiber Blue, ref. TNIRFBRP3159 de la serie Niron de ITALSAN.

**NME315** u Accesorio Manguito Electrosoldable, PP-R CT, D= 315 mm
Accesorio electrosoldable tipo manguito de polipropileno copolímero random PP-R RP "Raised Pressure", fabricado según norma UNE EN 15874-3, para instalaciones de fontanería (AFS, ACS) y climatización (calefacción, sistemas agua/agua, agua/aire), con temperaturas comprendidas entre -25 °C y 70 °C, color azul Niron.
